# Elektroinstallation Mühlenhaus Komplex
Angebotsaufforderung (GAEB DA XML 3.3, DA83)
Projekt: 2261027
Währung: EUR
Vergabeart: Offenes Verfahren
Eröffnung: 14.04.2026 08:00:00
Ende der Zuschlagsfrist: 29.05.2026
Abgabeort: Stiftung preussische Schlösser & Gärten; 14469 Potsdam; Alle
Ausführungsbeginn: 08.06.2026
Ausführungsende: 31.12.2027
Erstellt mit: GXML Toolbox V3.3 R20220330, ORCA AVA 27 27.00.00, 12.03.2026

## Projektdaten
Projektdaten:

Projektbezeichnung: BZHM - Besuchszentrum  Historische Mühle Park Sanssouci

Adresse:  Maulbeerallee 5 / 14469 Potsdam  Flur 26 / Flurstücke 4, 5, 944

Gebäude 1. BA: Bestandsgebäude Mühlenhauskomplex (MHK)

Gewerke:  allg. Elektroinstallation MHK

## 0. Abkürzungsverzeichnis
0. Abkürzungsverzeichnis

AG Auftraggeber
AN Auftragnehmer
AVV Abfallverzeichnis-Verordnung
BauVO Baustellenverordnung
BE Baustelleneinrichtung
BGR Berufsgenossenschaftliche Regelungen
BT Bauteil
BÜ  Bauüberwachung
EBV Ersatzbaustoffverordnung
EG Erdgeschoss
EP Einheitspreis
GP Gesamtpreis
i.A. im Allgemeinen
i.M. im Mittel
KG Kellergeschoss / Untergeschoss
LV Leistungsverzeichnis
OG Obergeschoss
SPSG Stiftung Preußische Schlösser und Gärten,
 Berlin und Brandenburg
SiGeKo Sicherheits- und Gesundheitskoordinator
UG Untergeschoss / Kellergeschoss
UVV Unfallverhütungsvorschriften
WMP Werkstatt- und Montageplanung

Gebäudeteile der Gebäudeensembles:

MHK Mühlenhauskomplex, bezeichnet das  Gebäudeensembles bestehend aus
 Mühlenhaus, Mühlenterrasse und Remise, einschl.  Ergänzungsbauwerke und Waschhaus
MH  Mühlenhaus, Bestandsgebäude
MT  Mühlenterrasse, Bestandsgebäude
WH Waschhaus, Bestandsgebäude
Rem  Remise, Bestandsgebäude
AB-W  Ergänzungsbauwerk, Anbau westl. der Remise, Neubau
BW-N  Ergänzungsbauwerk, nördl. der Remise, Neubau

SH  Schweizer Haus, Neubau

MS  Marstall, Bestandsgebäude

## 1. Allgemeine Angaben zum Bauvorhaben
1.  Allgemeine Angaben zum Bauvorhaben

1.1  Projektbezeichnung, Bauabschnitte

Das Projekt wird als "Besucherzentrum Historische Mühle Park Sanssouci" bezeichnet, mit dem Projektkürzel BZHM.

Die Planung für das künftige Besucherzentrum im Park Sanssouci umfasst die denkmalgerechte und restauratorische Sanierung des Gebäudeensembles an der Historischen Mühle mit zwei neuen Ergänzungsbauwerken, die Errichtung eines Neubaus, sowie die Herstellung der Freianlagen.

Ziel ist, das Serviceangebot für die steigende Zahl der Parkbesucher zu erweitern und zu modernisieren.

Das geplante Nutzungsprogramm umfasst u.a. ein erweitertes Gastronomieangebot, die Errichtung einer Verkaufsstätte als Buch- und Souvenirshop, die Modernisierung der Ticket- und Informationszentrale, Sanitäreinrichtungen für die Parkbesucher, sowie die Sanierung des vorhandenen Wohnungsbestandes.

Der gesamte Gebäudebestand aus der Mitte des 19.Jahrunderts steht unter Denkmalschutz und ist Teil des Landschaftsraumes Park Sanssouci, der als UNESCO-Weltkulturerbe unter besonderen Schutz gestellt ist.

Die Maßnahme wird in folgenden Bauabschnitten umgesetzt:

Vorgezogene, bauvorbereitende Bauarbeiten:
- infrastrukturelle Tiefbau- und Ingenieurbauarbeiten

1. Bauabschnitt
- denkmalgerechte und restauratorische Sanierung des Mühlenhauskomplexes (MHK), bestehend aus den Bauteilen Mühlenhaus (MH) mit den angrenzenden Bauteilen der Mühlenterrasse (MT) und der ehemaligen Wagenremise (Rem), sowie dem freistehenden, kleinen Waschhaus (WH)
- Errichtung zweier kleinerer Ergänzungsbauwerke zur Umsetzung des Nutzungsprogramms der Remise, im weiteren Anbau-West (AB-W) und Bauwerk-Nord (BW-N) genannt, westlich und nördlich der Wagenremise
- Errichtung eines Neubaus als Ersatzbauwerk für das ehemalige "Schweizer Haus" (SH)
- Herstellung der Freianlagen

2. Bauabschnitt
- Umbau und Teilsanierung des Marstall-Gebäudes

Die in diesem LV beschriebenen Leistungen umfassen ausschließlich Bauleistungen des 1. Bauabschnitts

1.2  Lage des Projektes

Das Projekt liegt am nord-östlichen Rand des Parks Sanssouci in Potsdam, vis-à-vis des Schlosses Sanssouci.
Straße: An der Orangerie, 14469 Potsdam

Das Gebäudeensemble befindet sich nördlich und westlich der "Maulbeerallee" am Fuß der historischen Windmühle und wird von der Straße "An der Orangerie" gekreuzt. Westlich schließt sich der "Nordische Garten" an.

Die Grundstücke des 1. Bauabschnitts werden im Kataster unter Gemarkung Potsdam, Flur 026 geführt; bestehend aus den Flurstücken 4 und 944. Die Straße "An der Orangerie" bildet das Flurstück 5.
Die Grundstücke befinden sich im Eigentum der Stiftung Preußische Schlösser und Gärten.

Das Planungsgebiet umfasst, einschließlich Freianlagen, zwischen der Straße "An der Orangerie" und der "Maulbeerallee" gelegen, eine Grundfläche von rund 4.500m², nördlich davon noch einmal rund 400m² Grundfläche des Marstall-Gebäudes des 2. Bauabschnitts.

1.3  Planungsrechtliche Rahmenbedingungen und Denkmalschutz

In Hinblick auf den besonderen Schutzstatus als UNESCO-Weltkulturerbe ist der Park-Sanssouci, trotz seiner Lage innerhalb des Stadtgebietes von Potsdam, als Außenbereich im Sinne §35-BauGB eingestuft.

Der geschützte Gebäudebestand, welcher durch die Baumaßnahme saniert und erhalten wird, ist Teil des geschützten Landschaftsraums Park Sanssouci, einschließlich dem Neubau Schweizer Haus, welcher nach Abbruch des historischen Vorgängerbauwerks, das Gebäudeensemble wieder komplettiert.

Die Bausubstanz der Bestandsgebäude des Ensembles ist überwiegend bauzeitlich und stammt aus der Mitte des 19. Jahrhunderts. Die Denkmalsubstanz ist unter der Maßgabe des maximalen Erhalts zu sichern und in Stand zu setzen, oder bei Teilverlusten originalgetreu wiederherzustellen.

Diese Zielstellung umfasst weitgehend:
- die tragende Struktur weitestgehend unverändert zu erhalten und nach Erfordernis zu sanieren
- wesentliche, statisch- konstruktive Schäden unter maximalem Substanzerhalt konstruktiv instand zu setzen
- die äußeren Bau- und Dachformen zu erhalten, die Dacheindeckungen werden weitestgehend material- und denkmalgerecht erneuert
- die Deckenkonstruktionen (Holzbalkendecken, Gewölbekappen) zu erhalten und instand zu setzen
- Fassadenoberflächen (z.B. Putzflächen, Sichtmauerwerk und Natursteinoberflächen) überwiegend zu sanieren und zu restaurieren
- bauzeitliche Fenster und Türen zu sanieren, ggf. zu ergänzen und im Einzelfall zu ersetzen
- nicht denkmalgerechte Veränderungen der Nachkriegszeit werden rückgebaut
- fehlende, nicht mehr erhaltende Bauteile zu ergänzen
- Restaurierungsmaßnahmen an originalen Oberflächen und Zierbauteilen verschiedenster Materialien

## 2. Allgemeine Technische Vorbemerkungen
2.  Allgemeine Technische Vorbemerkungen

Die laufende Nummerierung der nachfolgenden Punkte bezieht sich auf die Vorgaben der VOB/Teil C, DIN 18299 und ist nicht durchlaufend. Fehlende Punkte sind an anderer Stelle behandelt, oder haben keine Relevanz für die auszuführende Leistungen des LVs.

Allgemeiner Hinweis:

Wenn in der Leistungsbeschreibung nicht anders beschrieben, verstehen sich alle Positionen einschl. Einrichten, Unterhalten und Räumen der Baustelle, einschl. Stellen/ Aufbau, Vorhalten und Abbau aller für die Durchführung erforderlicher Werkzeuge, Geräte, Maschinen (auch Leitern, Gerüste bis 2,00 m, Hebegeräte, Kräne etc.) und sonstiger Hilfsmittel.

Es gelten die für das Gewerk maßgeblichen DIN-, DIN EN- und DIN EN ISO Normen, zusätzlich alle weiteren einschlägigen und zum Zeitpunkt der Angebotsabgabe gültigen Normen, Vorschriften, Richtlinien und Hinweise, insbesondere die BGR (Berufsgenossenschaftlichen Regelungen) und die Richtlinien der Gemeinde-Unfall-Versicherer. Die Regeln für Sicherheit und Gesundheitsschutz der Bau-Berufsgenossenschaft sind Bestandteil und Grundlage des Angebotes, ebenso die Baustellenverordnung (Verordnung über Sicherheit und Gesundheitsschutz auf Baustellen/ BaustellV, BGBl.I S 1283) in der aktuell gültigen Fassung.

Soweit im Leistungsverzeichnis auf Technische Spezifikationen (z.B. nationale Normen, mit denen europäische Normen umgesetzt werden, europäische technische Zulassungen, gemeinsame technische Spezifikationen, internationale Normen) Bezug genommen wird, werden ohne den ausdrücklichen Zusatz: "oder gleichwertig", immer gleichwertige Technische Spezifikationen in Bezug genommen

## 2.1 Allgemeine Angaben zur Baustelle
2.1  Allgemeine Angaben zur Baustelle

2.1.1  Lage, Besondere Vorgaben des Auftraggebers
 (s.a. 1.3)

Die besondere Lage der Baustelle im Schlosspark Sanssouci erfordert eine besondere Rücksicht bei der Bauausführung und auf den Umgebungsschutz. Daraus leiten sich grundsätzlich folgende Anforderungen ab:
- Schutzmaßnahmen am geschützten Baumbestand nach den Anforderungen der kommunalen Baumschutzsatzung
- Artenschutz nach den Anforderungen des §44 Bundesnaturschutzgesetz (BNatSchG)
- Staubemissionen sind durch geeignete Maßnahmen zu unterbinden (hier: im Außenbereich Befeuchtung bei Staubentwicklung).
- Es ist der Einsatz von schallgedämpften Geräten vorgeschrieben.
- Besonders lärmintensive Tätigkeiten sind 24 Stunden vorher beim AG anzumelden.
- Verunreinigungen im öffentlichen Bereich sind sofort zu entfernen.
- Verlegen von Wasserschläuchen und Lagern von gefüllten Flüssigkeitsbehältern innerhalb der denkmalgeschützten Gebäude ist untersagt.
- Rauchen ist innerhalb der Gebäude nicht gestattet

Parken von privaten KFZ auf den BE-Flächen und im Umfeld innerhalb des Parkgebietes ist untersagt und nur auf dem öffentlichem Parkplatz für Parkbesucher nahe der Baustelle kostenpflichtig möglich.

2.1.2  Besondere umweltrechtliche Vorschriften

Aufgrund der besonderen Lage des Baugebietes wird auf die behördlichen Umwelt- und Entsorgungsvorschriften und deren strikte Einhaltung besonders hingewiesen.

2.1.3  Art und Lage der Baulichen Anlage (s.a. 1.1)

Mühlenhauskomplex (MHK)
Denkmalgeschützes Gebäudeensemble bestehend aus den Gebäudeteilen:

Mühlenhaus (MH), Bestandsgebäude erbaut Mitte 19.Jahrhundert:
4-geschossiges Bestandsgebäude, Massivbau mit MW-Wänden, unterkellert
Außenwände teils verputzt, teils Sichtmauerwerk, teils aus Naturstein
Decke über KG überwiegend Holzbalkendecken, z.T. Stahlsteindecke
Holzbalkendecken mit Einschub und Zwischenböden
Terrassendecke ü. 1.OG aus MW-Gewölbekappen
Dachkonstruktion Holzbau, flach geneigtes Schrägdach mit Zinkeindeckung
Traufhöhen ca. 12,50m bis 15,50m
gepl. Nutzung: Wohngebäude mit 4 Whg., kleine Büroeinheit, kleine Gastro-Einheit

Mühlenterrasse (MT), Bestandsgebäude erbaut Mitte 19.Jahrhundert:
1-geschossiges Terrassengebäude, an das MH angrenzend
Massivbau mit MW-Wänden und MW-Gewölbedecken mit Dachterrasse
Außenwände Sichtmauerwerk, teilweise aus Naturstein,
Höhe, einschl. der Brüstungen, bis ca. 9,70m
gepl. Nutzung: Terrassenbauwerk, mit unbeheizten Nebenräumen im Erdgeschoss

Remise (Rem), Bestandsgebäude erbaut Mitte 19.Jahrhundert:
1-geschossige, ehemalige Wagenremise, an die MT angrenzend
Massivbau mit MW-Wänden, Außenwände aus Sichtmauerwerk
Dachkonstruktion Holzbau, flach geneigtes Schrägdach mit Schieferdeckung und PV-Schindeln
Traufhöhen ca. 5,20m
gepl. Nutzung: Sommergastronomie, öffentl. WC-Anlage

Anbau-West (AB-W), Neubau, Erweiterung als Anbau an die Remise:
Massivbau, Außenwände Sichtbeton aus Leichtbeton / Dämmbeton,
Flachdach begrünt, STB-Dachdecke
Attikahöhe ca. 4,50m
gepl. Nutzung: Erweiterung für die öffentl. WC-Anlage in der Remise

Bauwerk-Nord (BW-N), Neubau, Nebengebäude nördl. der Remise:
1-geschossiger Holzbau, Außenwände mit Vorhangfassade teilw. MW gedämmt, teilw. als Kaltfassade
Flachdach begrünt, Holzdeckenkonstruktion
Attikahöhe ca. 3,60m
gepl. Nutzung: barrierefreie WC-Anlage, Müllstation

Waschhaus (WH), Bestandsgebäude, Nebengebäude erbaut Mitte 19.Jahrhundert:
1-geschossiges, ehemaliges Waschhaus
Massivbau mit MW-Wänden, Außenwände aus Sichtmauerwerk
Dachkonstruktion Holzbau, flach geneigtes Pultdach mit Zinkeindeckung
Traufhöhen ca. 3,50m
gepl. Nutzung: unbeheiztes Nebengebäude der Sommergastronomie

Schweizer Haus (SH), Neubau, Ersatzbauwerk des historischen Schweizer Haus:
2-geschossig, am Fuß des Hangs zum Mühlenplateau stehend
Erdgeschoss als massives Sockelbauwerk, Außenwände Sichtbeton aus Leichtbeton / Dämmbeton,
Obergeschoss als Holzbau, Außenwände als Holzrahmen- konstruktion in Elementbauweise, mit vollverglasten Fassadenelementen,
Dachkonstruktion Holzbau, flach geneigtes Schrägdach, Dacheindeckung aus PV-Schindeln
Traufhöhen ca. 6,50m
gepl. Nutzung: Einzelhandel, Buch- und Museums-Shop

2.1.4  Verkehrsverhältnisse, Anfahrt

Die Baustelle ist über die öffentliche Straße "Maulbeerallee", mit LKW nur aus Richtung Osten, zu erreichen.
Die Zufahrt auf die Baustelle erfolgt über die Straße "An der Orangerie".

Die Straße "An der Orangerie" ist eine Liegenschaft der Stiftung Preußische Schlösser und Gärten (SPSG). An dieser liegt der Eingang in das Ticket- und Informationszentrum für die Parkbesucher. Sie ist außerdem die fußläufige Verbindung zwischen dem nord-westlich gelegenen, öffentlichen Besucherparkplatz und Schlosspark Sanssouci. Die ca. 5.80m breite Straße ist daher insbesondere während der touristischen Hauptsaison durch Fußgängerverkehr stark frequentiert und zugleich Zufahrt zur Andienung anderer Gebäude, Baustellen und der Feuerwehr. Der Fußgängerverkehr wird daher auf die nördl. Straßenseite umgelenkt. Dennoch ist mit Fußgängerverkehr und Straßenquerungen zur "Mühlenrampe" zu rechnen.

Auf der Straße "An der Orangerie" ist deshalb bei Befahrung durch Baufahrzeuge besondere Rücksicht auf den Fußgängerverkehr zu nehmen. Es ist nur Schritttempo gestattet. Es besteht Einweisungspflicht bei Ein- und Ausfahrt auf das Baugelände.

Die Straße ist während der Bauausführung dauerhaft freizuhalten. Es besteht Parkverbot auf der Straße "An der Orangerie". Im Ausnahmefall ist für temporäre Einschränkungen die Zustimmung über die BÜ einzuholen.

Verschmutzungen der Straße durch Baufahrzeuge sind durch den AN eigenständig zu beseitigen. Dafür ggf. anfallende Kosten sind in die Einheitspreise der nachfolgenden LV-Positionen einzukalkulieren.

2.1.5  Für den Verkehr freizuhaltende Flächen

Auf dem Baustellengelände sind die für die Arbeiten anderer Auftragnehmer erforderlichen Flächen freizuhalten.

Privater Parkverkehr innerhalb der Baustelleneinrichtung ist untersagt.
Öffentliche Verkehrsflächen sowie Parkplätze, soweit sie nicht durch den Bauzaun umschlossen sind, sind von Baustelleneinrichtungen, Baugeräten usw. ständig freizuhalten.
Besondere Aufmerksamkeit ist beim Queren der Flächen für Baustellenver- und -entsorgung erforderlich. Feuerwehrzufahrten und Aufstellflächen sind zwingend freizuhalten.

2.1.6  Baustelleneinrichtung (BE)

Der übergeordnete Baustelleneinrichtungsplan ist für die Bauphase des 1. Bauabschnitts erstellt und liegt als Anlage den Verdingungsunterlagen bei (s. Baustelleneinrichtungsplan, lfd. Plan-Nr. 101).

Die gesamte Baustellenfläche gliedert sich in drei Teilbereiche, die nicht direkt aneinander grenzen:
- BE-Teilfläche Baufeld SH
- BE-Teilfläche Baufeld MHK (Remisenhof)
- BE-Teilfläche Baufeld MT

Die Baustelleneinrichtungsflächen sind begrenzt und werden gemäß Baustelleneinrichtungsplan zur Verfügung gestellt.
Als Baustelleneinrichtung werden zur Verfügung gestellt:
- Einfriedung der BE Fläche mit festen Bauzäunen
- allgemeine Baubeleuchtung auf dem Baufeld
- Sanitärcontainer zur Nutzung aller Baugewerke

Sämtliche weitere Aufwendungen zur Baustelleneinrichtung, sowie die Arbeitsplatzbeleuchtung, soweit nicht als Einzelpositionen ausgeschrieben, sind gem. DIN 18299 als Nebenleistungen in die Einheitspreise der LV-Positionen einzukalkulieren.

2.1.7  Materialtransport

Seitens des AG wird kein Baukran, Hebegerät, sonstige Transportmittel/-einrichtungen gestellt (s.a., Pkt. 2.2.04).

2.1.8  Lagerflächen

Lagerräume für Material und Gerät des AN werden durch den AG nicht bereit gestellt. Auf der BE-Fläche stehen nur beschränkt Lagerflächen zur Verfügung. Durch den AG / BÜ werden bedarfsorientiert Kleinflächen als Parzellen für den AN befristet freigegeben. Im Innenbereich können bei Zustimmung der Bauleitung des AG kurzzeitig Zwischenlager errichtet werden, soweit diese den Ablauf anderer Gewerke nicht stören und kurzfristig beräumt werden.

Grundsätzlich sind Baumaterialien einbauorientiert zu ordnen und zeitnah auf kurzem Weg zum Einsatzort zu bringen.

Aufstellplätze für temporäre Großgeräte sind durch den AN in Abstimmung mit der Bauleitung innerhalb der ausgewiesenen BE-Flächen einzurichten.

2.1.9  Anschlüsse für Wasser, Energie und Abwasser

Für die Leistungen des Auftragnehmers sind im Baustellenbereich Strom- und Wasseranschlüsse eingerichtet.
Diese können vom Auftragnehmer, für die Dauer der Ausführung genutzt werden.

Die Positionen und Anschlußwerte sind dem BE-Plan der LV-Anlagen zu entnehmen.

Die Verbrauchskosten sind vom Auftragnehmer zu tragen und somit entsprechend einzukalkulieren.
Gem. den BVB des AG erfolgt für Baustrom und Bauwasser jeweils eine Umlage in Höhe von 0,3%, zzgl. 0,15% für die Bereitstellung der Sanitäranlage.

Die Umlage beträgt insgesamt 0,75% des brutto Rechnungsbetrages.

2.1.10  Bodenverhältnisse, Hydrologische Verhältnisse und Schadstoffe

Verdacht auf besondere Schadstoffe im Baugrund besteht nicht. Tragfähiger Baugrund, sowie Grundwasser steht erst in tieferen Schichten an.

2.1.11  Umweltrechtliche Vorschriften, Beachtung der Gefahrstoffverordnung (GefStoffV), Schutz vor schädlichen Umwelteinwirkungen

Vorhandene umweltschädliche Materialien und Bauteile, die der AN am Bau vorfindet und demontieren muss, sind anzuzeigen und zu separieren.

Die Entsorgung belasteter Stoffe erfolgt in allen Fällen durch den Abfallmanager des AG

Es sind die erforderlichen Vorkehrungen zum Schutz der Nachbarschaft gegen jegliche Art von Belästigungen wie Staub, Gestank und Lärm zu treffen.

Lärmschutzmaßnahmen gelten als Nebenleistungen und sind mit in die Einheitspreise einzukalkulieren.
Sind die Arbeiten mit unvermeidlichen Belästigungen über die im o.g. Abschnitt geforderten Maßnahmen hinaus für die Bauaus- führung nötig, so sind diese vor Ausführung der Arbeiten der Bauüberwachung zu melden und genehmigen zu lassen. Dies gilt insbesondere für Abbruch-, Erd- und Stemmarbeiten, u.ä..

2.1.12  Besondere Vorgaben für die Entsorgung

Das BVH wird durch ein Abfallmanagement des AG begleitet, s.hierzu AVB, Pkt. 2.2.4

2.1.13  Höhenverhältnisse

Das Baugelände kann nicht als ebenerdig angesehen werden. Die südl. des Baugeländes gelegene Straße "Maulbeerallee" liegt deutlich tiefer als die Straße "An der Orangerie". Die Maulbeeralle steigt südl. und östl. des Baugeländes bis zum Anschluß der Straße "An der Orangerie" um bis ca. 5.00m an. Die Höhen- entwicklung gem. Eintrag im Lageplan und Baustelleneinrichtungs- plan ist zu beachten.

Die Arbeiten am SH auf der südl. Seite sind am Hang auszuführen.

Bei allen Einmessarbeiten ist zu beachten, der absolute Höhenbezug zu NHN an den Gebäuden Schweizer Haus (SH)
und Bestandsgebäude des Mühlenhauskomplex /(MHK) ist unterschiedlich festgelegt:

Das Höhennivellement ist gemäß amtlichem Lageplan mit der Bezugshöhe festgelegt:
SH:  +/- 0.00 = 46.05 ü.NHN
MHK:  +/- 0.00 = 45.90 ü.NHN

Das fertige Gelände außerhalb des Gebäudes wird nach Planung der Außenanlagen hergestellt.

2.1.14  Schutz von Bäumen, Pflanzen etc.

Auf dem Baugelände und im Bereich der Zufahrten befinden sich Bäume, die im Zuge der übergeordneten Baustelleneinrichtung geschützt werden.

Aufgrund der besonderen Lage des Baugeländes im Schloßpark Sanssouci ist auf den Erhalt und Schutz des Baumbestandes besondere Rücksicht zu nehmen. Die Anforderungen nach kommunaler Baumschutzsatzung sind unbedingt zu beachten.

2.1.15  Im Baugelände vorhandene Anlagen, Hindernisse im Boden

Im Baugelände vorhandene Alt-Anlagen sind nicht vollständig bekannt. Es ist aber grundsätzlich mit Hindernissen im Boden zu rechnen. Im Zuge der vorgezogenen Ingenieurbauarbeiten wurden neue Erdleitungen für Wasser, Abwasser- und Elektroversorgung außerhalb der Gebäude auf dem Baustellengelände verlegt. Im Boden der südlichen Baustellenfläche ist eine Rigolenanlage errichtet.

Daher ist bei Erdarbeiten grundsätzlich auf den vorhandenen Leitungsbestand zu achten.

Sollten bei evtl. erforderlichen Aushubarbeiten Leitungen o.ä. freigelegt werden, so liegt es im Aufgabenbereich des Auftragnehmers den Auftraggeber, ggf. auch die zuständigen Behörden, zu informieren und eine Klärung herbeizuführen.

2.1.16  Kampfmittelsondierung

Eine Kampfmittelsondierung ist nicht erforderlich. Es liegt dem AG eine Bescheinigung des Kampfmittelbeseitigungsdiensts (KMBD) des Landes Brandenburg vor, dass kein Kampfmittelverdacht vorliegt.

2.1.17  Baustellensicherheit / SiGeKo

Der Auftraggeber hat einen Sicherheits- und Gesundheitskoordinator (SiGeKo) für die Baumaßnahme eingesetzt. Die Vorgaben und die Anweisungen des SiGeKo sind bei der Bauausführung zwingend einzuhalten.

Mit Auftragserteilung verpflichtet sich der AN, seine Mitarbeiter an die Anforderungen an den Arbeitsschutzes in den Sicherheitsplan des SiGeKo einzuweisen, und die Einhaltung über die Dauer seiner Tätigkeit zu kontrollieren und nachzuhalten.

2.1.18  Allgemeiner Hinweis zu Baustellenordnung

Die Baustelle ist grundsätzlich immer in einem aufgeräumten und sauberen (besenreinen) Zustand zu halten.
Bauschutt ist arbeitstäglich in die bereitgestellten Container des AG zu verbringen, Verpackungsmaterial, sowie sonstige Stoffe des AN sind zum Abschluss eines Arbeitstages abzufahren.

Werden Arbeitsplätze nicht in aufgeräumtem und sauberen Zustand nach Abschluss eines Arbeitstages verlassen, werden diese auf Veranlassung der Bauleitung hin durch Dritte gesäubert. Die entstehenden Kosten hierfür werden dem Verursacher in Anrechnung gebracht.

2.1.19  Art und Umfang von Schadstoffbelastungen

Für die Baumaßnahme wurde ein Schadstoffgutachten erstellt. Schadstoffbelastete Bauteile der Bestandskonstruktion wurden festgestellt. Diese werden im Zuge einer vorgezogenen Abbruchmaßnahme, unter Begleitung eines Abfallmanagers im Vorfeld abgetragen, so dass bei der Ausführung der im LV beschriebenen Arbeiten keine schadstoffbelastete Bauteile mehr vorhanden sind.

2.1.20  Arbeiten anderer Gewerke

Mit zeitgleichen Bauarbeiten anderer Gewerke auf der Baustelle tätigen ist zu rechnen.

2.1.21  Werbung / Werbefreie Baustelle

Das Anbringen einer Firmenzeile am Bauschild des AG ist nicht vorgesehen.

Das Anbringen von Werbetafeln und / oder Firmenschildern an Bauzaun oder Gerüsten ist auf der ganzen Baustelle aus Gründen des Umgebungsschutzes grundsätzlich nicht gestattet.

Ausgenommen sind für Bauablauf und Baustellensicherheit erforderliche Beschilderungen wie Verbots- Warn- und / oder Hinweisbeschilderungen, sowie kleinformatige Firmenschilder zur Kennzeichnung der firmeneigenen Container zur Orientierung ortsfremder Personen

## 2.2. Allgemeine Angaben zur Ausführung
2.2.  Allgemeine Angaben zur Ausführung

2.2.1  Bauteile, Arbeitsabschnitte

Aufgrund von Abhängigkeiten mit dem Bauablauf anderer Gewerke ist damit zu rechnen, dass die Arbeiten mit zeitlicher Unterbrechung auszuführen sind.

Die Arbeitsabschnitte und Abläufe sind vom Auftragnehmer, unter Berücksichtigung der Terminziele, zu Arbeitsbeginn in Ihrer terminlichen Abfolge mit Einzelfristen darzustellen und in Abstimmung mit dem AG zu vereinbaren.

Der Auftragnehmer hat alle Maßnahmen für zur Sicherung notwendiger Zwischenbauzustände, wie Abstützungen, Provisorien und Schutzmaßnahmen, durchzuführen und einzukalkulieren.

Anspruch auf zusätzliche Vergütung besteht nicht, sofern nicht in gesonderten Positionen ausgeschrieben.

2.2.2  Besondere Erschwernisse während der Ausführung

Entfällt für dieses LV.

2.2.3  Besondere Anforderungen, Abfallmanagement und Entsorgung

Alle Bohr-, Schlitz- und Durchbruchsarbeiten sind staubarm im Sinne der TRGS 900, 2.4 durchzuführen. Schlitze sind grundsätzlich mit selbstabsaugenden Geräten zu fräsen, breitere Schlitze nötigenfalls mehrfach zu fräsen, um beim Wegstemmen der Stege möglichst wenig Staub freizusetzen.
Das Abbruchmaterial ist sortenrein in die Container auf der zentralen Baustelleneinrichtung zu transportieren und der Arbeitsbereich mindestens arbeitstäglich zu reinigen (saugen).

Das BV wird durch ein Abfallmanagement des AG begleitet.

Abbruchmaterialien, anfallender Schutt, sowie sonstige Materialien und Bauabfälle sind grundsätzlich nach AVV-Schlüssel zu separieren und sortenrein in bereitgestellte Container des AG abzuladen. Das Verfahren zur Entsorgung erfolgt durch den Abfallmanager.

Die Entsorgung von Abfallstoffen und Reststoffen, insbesondere Verpackungsmaterialien, die der AN durch seine Leistung selbst erzeugt, sind durch den AN auf eigene Kosten zu beräumen und zu entsorgen.

2.2.5  Anforderungen an die Baustelleneinrichtung,
Materialanlieferung, Materiallagerung, Baustellensicherung

Die verfügbare Baustelleneinrichtungsfläche und die übergeordnete Baustelleneinrichtung des AG ist dem beiliegenden Baustelleneinrichtungsplan zu entnehmen (s. Plananlage, Baustelleinrichtungsplan).
Die Rahmenbedingungen der Baustelleneinrichtung des AG gelten übergeordnet und sind verbindliche Grundlage für die Planung der eigenen Baustellenorganisation des AN.

Verkehrs- und Bewegungsflächen, Anforderungen, sowie der Flächenbedarf anderer Gewerke sind grundsätzlich zu berücksichtigen.

Die Baustelleneinrichtung des AN ist zwingend mit der Bauleitung / Objektüberwachung des AG vor Einrichtung abzustimmen. Danach erfolgt die Aufteilung und Zuweisung der Flächen durch die Objektüberwachung des AG.

Materialien sind nur in den Mengen anzuliefern, die kurzfristig eingebaut werden können. Größere Anlieferungen sind mit der Objektüberwachung abzustimmen. Das Lagern oder Abstellen von Material oder Hilfsmitteln wie auch Baustellenfahrzeugen ist außerhalb der definierten Baustelleneinrichtungsfläche nicht gestattet.

Falls Material auf der Baustelle gelagert wird, geschieht dies auf eigenes Risiko des AN. Eine Haftung des Auftraggebers bei Beschädigungen, Diebstahl etc. ist ausgeschlossen. Der öffentliche Straßen- und Parkraum darf grundsätzlich nicht zum Abstellen von Baustellenfahrzeugen genutzt werden.

Sämtliche Baustelleneinrichtungen, die der AN zur Durchführung seiner Leistungen benötigt, sind vom AN zu erbringen, die Kosten hierfür sind mit den EP abgegolten, soweit keine Einzelpositionen im LV aufgeführt sind. Dies gilt ebenso für eigene Container, die der AN zur Ausführung der eigenen Leistung benötigt. Diese sind in die EPs einzurechnen und werden nicht gesondert vergütet.

Dies gilt insbesondere auch für Hebewerkzeuge (Kran). Für die Kranaufstellung ist der Mehraufwand für die Verlegung von Zuleitungen aus der Haupt-UV komplett mit einzukalkulieren.

Die Standorte der Baustromverteiler mit Anschlußwerten sind dem BE-Plan der LV-Anlagen zu entnehmen.

Zur Absicherung muss der Baustellenbereich ständig geschlossen gehalten werden, um das Betreten durch Unbefugte zu verhindern. Nach Beendigung der Arbeiten sind Baustellentüren und Tore durch den AN täglich abzuschließen.

2.2.6  Regelung und Sicherung des Verkehrs

Die Regelung des öffentlichen Verkehrs auf den Straßen "An der Orangerie" und "Maulbeerallee", sowie ggf. erforderliche Maßnahmen zur Verkehrssicherheit, z.B. für An- und Abtransport von Baugerät, Baukränen, Baumaterial, sind grundsätzlich Leistungen des AN und in der Einheitspreiskalkulation zu berücksichtigen.

Ggf. erforderliche Genehmigungen der Straßenverkehrsbehörde sind eigenverantwortlich durch den AN einzuholen.
Dafür anfallende Genehmigungsgebühren sind als Nebenkosten einzukalkulieren und werden vom AG nicht erstattet.

Die Hinweise der AVB, in Pkt. 2.1.4 sind zu beachten.

2.2.7  Hebegeräte, Kranlogistik und Gerüst

Seitens des AG werden für die nachfolgend ausgeschriebenen Leistungen Fassadengerüste gestellt.

Alle zur Durchführung, der in dieser Leistungsbeschreibung genannten Leistungen, notwendigen Innengerüste oder Hebegeräte gehören zum Leistungsumfang des Auftragnehmers, und sind in der Einheitspreiskalkulation zu berücksichtigen und werden nicht zusätzlich vergütet.

Die Art und Ausführung der Innengerüste bzw. Hebegeräte erfolgt nach Wahl und geplantem Einsatzort in Eigenverantwortung durch den Auftragnehmer.

Für alle Arbeiten ist die Erschwernis durch horizontale und vertikale Transport- und Förderwege zu beachten. Aufwendungen für den Materialtransport sind in die Einheitspreise der LV-Positionen einzukalkulieren.

2.2.8  Vorhaltung von Gerüsten für andere Unternehmer

Grundsätzlich sind die Innengerüste des Auftragnehmers auch für Zwecke des Auftraggebers zur Nutzung frei. Die Benutzung ist auf jeden Fall mit dem Auftragnehmer abzustimmen.

2.2.9  Einrichtungen für Personal und Lagerung des AN

Es werden keine Mannschaftscontainer zum Zwecke des Aufenthalts (für Pausenzeiten oder notwendige Arbeitszeiten, etc.) oder Materialcontainer vom AG gestellt. Diese müssen grundsätzlich vom AN bereitgestellt werden.
Eine zusätzliche Vergütung erfolgt nicht.

2.2.10  Verwendung von Recycling-Stoffen, Anforderungen

Die Verwendung von Recyclingstoffen ist seitens der SPSG, zur Herstellung nicht sichtbarer Bauteile prinzipiell erwünscht, steht jedoch in Abhängigkeit zu den Anforderungen der beauftragten Leistung. Die Verwendung von Recycling-Stoffen ist daher grundsätzlich vom AG freizugeben.

Bei Verwendung von Recyclingstoffen, geht der AG davon aus, dass es zu keinen umweltbedenklichen Beeinträchtigungen (unmittelbar oder auf Dauer) kommt. Im Zweifelsfall hat der Auftragnehmer den Beweis der Unbedenklichkeit zu erbringen.

2.2.11  Hinweis zu Materialien, Anstriche, Spachtelmassen etc.

Es sind grundsätzlich lösemittelfreie, emissionsarme Materialien, Anstriche, Spachtelmassen u.s.w zu wählen und nachzuweisen. Es werden grundsätzlich nur Klebstoffe mit den Prüfzeichen
- "EC 1" der Gemeinschaft emissionskontrollierter Verlegerwerkstoffe (GEV) oder
- TÜVdotCOM/TFI (Zertifizierung nach TÜV)
- verwendet.

Es werden ausschließlich Produkte eingesetzt, die das AgBB Zeichen (Aufschrift: "Emissionsgeprüft nach DIBt-Grundsätzen) und / oder das "Blauer Engel" - Zeichen tragen.

Die Verwendung von Bauschäumen ist mit Verweis auf den Schutz denkmalgeschützter Bauteile grundsätzlich nicht gestattet!

2.2.12  Schutz angrenzender Bauteile
Sämtliche angrenzenden Bauteile (Putz, Holz, Metall, etc.), insbesondere schützenswerte Bauteile des zu erhaltenden Baubestands, sind mit geeigneten Mitteln/Vorrichtungen etc. zu schützen, diese sind nach Arbeitsende wieder rückstandlos zu entfernen. Der Schutz ist eine Nebenleistung und wird nicht extra vergütet.

2.2.13  Beigestellte Stoffe durch den AG

Wenn vom Auftraggeber Baustoffe zur Verfügung gestellt werden, ist in den Leistungsbeschreibungen der damit verbundene Aufwand beschrieben und näher geregelt.

2.2.14  Leistungen für andere Unternehmer

Sind Leistungen für andere Unternehmer zu erbringen, wird dies in der Leistungsbeschreibung geregelt.

2.2.15  Benutzung von Teilen der Leistung vor der Abnahme

Teilleistungen, die vor Endabnahme einer Nutzung überführt werden sollen, oder zu überbauende Teilleistungen, werden gemeinsam mit dem Auftraggeber vor Schlußabnahme kontrolliert und protokolliert (gemäß § 4 Ziffer 10 VOB/B). Diese Leistungskontrollen sind Bestandteil einer noch zu erfolgenden Abnahme der gesamten Bauleistungen und werden dieser Abnahme beigefügt.

2.2.16  Übertragung der Wartung

Entfällt für dieses LV, soweit nicht ausdrücklich in einzelnen Positionen anders angegeben.

2.2.17  Terminvorgaben / Terminplan

Ein aktueller Rahmenterminplan wird mit Beginn der Arbeiten übergeben.

Innerhalb von 2 Kalenderwochen nach Auftragserteilung hat der AN Zwischentermine für Teilfertigstellungen eigener Leistungen zu erarbeiten.

2.2.18  Arbeiten anderer Gewerke

Mit zeitgleichen Bauarbeiten anderer auf der Baustelle tätigen Gewerken ist zu rechnen.

2.2.19  Einmessen des Bauwerkes

Erforderliche Einmessarbeiten, Abstecken der Hauptachsen, das Anlegen eines Meterrisses, sowie Kontrollmessungen während der Bauausführung, sind grundsätzlich Leistungen des AN.

Grundsätzlich hat der AN die Maßhaltigkeit der Konstruktion seiner Leistung vor Ort zu prüfen. Bei ggf. festgestellten Maß- abweichungen zur vorgegeben Planung besteht Hinweispflicht für den AN an den AG. Dies gilt insbesondere bei Bauarbeiten Im Bestand.

Die Verpflichtung des AN zur Maßhaltigkeit und Eigenkontrolle bei der Ausführung als Nebenleistung der eigenen Bauleistungen gem. VOB und DIN-Norm bleibt auch dann unberührt, wenn in diesem Leistungsverzeichnis Positionen für besondere Messarbeiten gebildet sind.

2.2.20  Ablauf der Arbeiten und Bautagebuch

Die einzelnen Abläufe und Termine werden in regelmäßig stattfindenden Baustellenbesprechungen mit der örtlichen Objektüberwachung des AG koordiniert.
Die Teilnahme eines verantwortlichen Fachbauleiters des Auftragnehmers an den regelmäßig stattfindenden Baustellengesprächen ist sicherzustellen (1 x wöchentlich). Der Auftragnehmer hat ein Bautagebuch, zu führen und wöchentlich einzureichen.

Inhalt Bautagebuch:
- Anzahl der vor Ort tätigen Mitarbeiter mit Name, Art der Tätigkeit, Qualifikation,
- Wetter,
- Leistungs- und Terminstand
- größere Materiallieferungen,
- Material- und Schuttentsorgung, etc.
- sonstiges, besondere Ereignisse
- Grundsätzlich sind alle für die Ausführung vorgesehenen Materialien/Bauteile etc. rechtzeitig zu bemustern und vom Auftraggeber schriftlich zur Ausführung freigeben zu lassen. Die Bemusterungen haben nach den Vorgaben des Auftraggebers zu erfolgen und sind für den Auftraggeber kostenfrei, solange nicht in gesonderter Position ausgeschrieben. Terminverzüge durch verspätete Bemusterungen gehen zu Lasten des Auftragnehmers.

2.2.21  Dokumentation

Nach Abschluss der Arbeiten ist eine vollständige Dokumentation gemäß den Vorgaben des Auftraggebers einzureichen (Musterformblatt siehe Anlage & entsprechende LV-Texte). Das Fehlen der Dokumentation stellt einen wesentlichen Mangel dar, der zwingend zur Verweigerung der Abnahme und damit zur Prüfung und Freigabe der Schlussrechnung führt.
Für alle eingesetzten Baumaterialien und Bauprodukte sind die bauaufsichtlichen Zulassungen, Prüfzeugnisse, technischen Systembeschreibungen, Datenblätter sowie (sofern vorhanden) Sicherheitsdatenblätter und Verwendungs-/Einbauhinweise des Herstellers frühzeitig vor dem Einbau (als PDF) einzureichen. Vor der VOB-Abnahme sind diese Dokumente gesammelt in Papierform und digital als PDF-Dateien an die Objektüberwachung bzw. den Auftraggeber zu übergeben. Alle Papierunterlagen sind vorzugsweise in A4 oder, falls im Original größer, auf A4 gefaltet, sortiert und in einem A4-Ordner geheftet einzureichen. Die digitale Version ist auf einem USB-Stick im PDF-Format bereitzustellen.
Alle Unterlagen sind in deutscher Sprache oder mindestens mit einer deutschen Übersetzung einzureichen. Die zur Ausführung freigegebenen Werk- und Montagepläne sind ggf. korrigiert gesammelt in Papierform (auf A4 gefaltet) und digital (PDF) auf Datenträger zu übergeben.

2.2.22  Allgemeiner Hinweis zur Abrechnung

Für alle Leistungen, die später bzw. zum Abschluss der Baumaßnahme nicht mehr überprüfbar sind, ist rechtzeitig ein prüffähiges Aufmaß aufzustellen. Mit Arbeiten, deren Ausführung die Überprüfung des eingereichten Aufmaßes verhindern würde, darf erst nach Bestätigung durch die Bauüberwachung fortgefahren werden. Der Ausführungsstand ist durch prüfbare Aufmaße zu jeder Rechnung  mindestens jedoch alle vier Wochen  zu dokumentieren. Sowohl die Abschlagsrechnungen als auch die zugehörigen Aufmaße sind für jede Rechnung prüffähig und kumulativ aufzustellen. Die Aufmaßblätter sind fortlaufend zu nummerieren. Zu jeder Abschlagsrechnung ist eine Teildokumentation der abzurechnenden Leistungen beizulegen.

## 3.0 Anlagenverzeichnis
3.0  Plananlagen und weitere Unterlagen

Lagepläne
BZHM_amtl-Lageplan_Stand_BA_neutral.pdf
BZHM_Lageplan_Architektur_1_200.pdf
BE_Plan_101_index_d.pdf

Grundrisse, Schnitte, Ansichten (Auswahl)
MH_Plan_001_KG_10.pdf
MH_Plan_002_EG_11.pdf
MH_Plan_003_1.OG_12.pdf
MH_Plan_004_2.OG_13.pdf
MH_Plan_005_DG_14.pdf
MH_Plan_021_Schn_B_31.pdf
MH_Plan_030_Ans-Süd_50.pdf
MH_Plan_032_Ans-Nord_52.pdf
Rem_Plan_009_EG_SchnA_19.pdf
Rem_Plan_012_Deckenspiegel_EG_22.pdf
Rem_Plan_028_Anbau-West.pdf

## 41 VE 400.04.1 allg.Elektroinstallation MHK

### Gewerk 01 Starkstromanlagen Mühlenhauskomplex

*Hinweis: Technischer Erläuterungsbericht*
Mühlenhaus

KG 440 Starkstromanlagen / KG 443 Niederspannungsanlagen:
Das Mühlenhaus mit Terrasse wird über eine neue Zählerverteilung im Keller (K1.007) versorgt. Für die neue Einspeisung ist eine gleichzeitige Maximalleistung von 73 kW festgestellt. Von der Zählerverteilung werden die verschiedenen Mieterbereiche versorgt: Gastronomie, Mietwohnungen und Mühlenverein.

Unterverteilungen
Für die Elektroenergieversorgung des Gebäudes sind Unterverteilungen je Ebene vorgesehen, die eine strukturierte und übersichtliche Verkabelung ermöglichen.
Die Unterverteilungen werden als stahlblechgekapselter Stand- oder Wandschrank ausgeführt und enthalten:

Hauptschalter, Leitungsschutzschalter
Wohnungsverteiler werden als Kombination von Verteil- und Multimedia-Einbaufeld ausgeführt, um alle Geräte an einem Ort zu konzentrieren. Für nachträgliche Einbauten ist eine 30%-ige Platzreserve vorgesehen.
Gemäß DIN VDE 0100-410 werden Steckdosen- und Außenstromkreise mit FI-Schutzschalter geplant. Die Endstromkreise erhalten Gruppen-FIs nach Abstimmung mit dem Auftraggeber.

Kabelverlegung
Dach- (z.T.) und Kellergeschoss: Verlegung auf Kabelrinnen oder auf Putz in Verlegerohren
Zentrale Steigepunkte: Neben dem Treppenhaus, hier werden auch die Etagenverteiler untergebracht
Leerrohre für spätere Kommunikationsleitungen vorgesehen
Wohnungen: Unterputz-Installationen für Schalter und Steckdosen mit minimierten Schlitzlängen nach Maßgabe des Denkmalschutzes
Weitere Leitungsführung: Fußbodenbereiche (bei bauseitiger Erneuerung), Dachräume vor Wärmedämmung
Kellergeschoss: Kabel an Wand befestigt aufgrund Brandschutzdecken
Alle Trassen werden mit einer 30%-igen Reserve laut AMEV geplant.

KG 445  Beleuchtungsanlagen, Allgemeinbeleuchtung
Planungsgrundlagen: DIN EN 12464-1 und ASR A3.4.
Mindestbeleuchtungsstärken (mittlere Beleuchtungsstärke auf Nutzebene):
- 100lx in Lager-, Treppen- und Flurbereichen
- 200 lx in Technik- und Sanitärbereichen
- 500 lx in Büroräumen
- Alle Leuchten werden als energieeffiziente LED-Leuchten ausgeführt.

Schaltung:
Bewegungsmelder (z. B. Treppenhäuser)
Aus-/Serienschalter (Büros, Teeküche, Lager)

Leuchten in Wohneinheiten obliegen den Mietern.
Außenbeleuchtung: direkter Anteil an den Gebäudezugängen Maulbeerallee und Remisenhof, Wandmontage.
Sicherheitsbeleuchtung: Fluchtwege in Räumen mit Publikumsverkehr (Gastbereich, Toiletten, Küchenraum Remise) werden mit be- oder hinterleuchteten Rettungszeichen ausgestattet.

KG 446  Blitzschutz- und Erdungsanlage
Planung und Ausführung nach DIN EN 62305, Schutzklasse III
Dach als natürliche Fangeinrichtung, Fangstangen an Dachaufbauten (Gauben, Abluftleitungen)
Erdungsanlage: Tiefenerder  V4A nach DIN 18014, Verbindung mit Remise
Potentialausgleich in Raum K1.007 einzuführen
Alle metallischen Gebäudeteile über Haupterdungsschiene (HES) mit V4A-Fahnen angeschlossen
Aluminium-Ableitungen an Außenfassaden verlegt

Überspannungsschutz: Innere Blitzschutzanlage in Verteiler mit Überspannungsableitern Klasse 1 und 2, kein Feinschutz.
Kabel/Leitungen nach außen: Integration ins Blitzschutzzonenkonzept mit Überspannungsableitern.

KG 450  Fernmelde- und informationstechnische Anlagen
Nutzung vorhandener Telekommunikationsanschlüsse
(Kupfer, LWL)
Erweiterung über SPSG-Netzknoten im KG des Marstalls
Öffentlicher Telekom-Anschluss für Internet bis zu Mieteinheiten
Datenkabel bis alle Wohnräume gemäß RAL-RG 678 Standard
Keine Erneuerung von SAT-/terrestrischem Fernsehempfang vorgesehen

KG 452  Such- und Signalanlagen (Gegensprechanlage)
Hauptzugänge Mühlengebäude: Unterputz-Türstation im Außenbereich, wetterfest
Innenbereich: Freisprech-Wohnungstelefon mit elektrischen Türöffner
Jede Wohnung: Etagenklingelknopf vor Wohnungseingang

KG 456  Gefahrenmelde- und Alarmanlagen
Einbruchmeldeanlage
Nach DIN VDE 0833-3
Eigene Zentrale mit Scharfschaltung über berührungslosen Kartenleser
Überwachung von Fenstern, Türen und Innenräumen (PIR-Bewegungsmelder)
Alarmmeldung an SPSG-Interventionszentrale (EMV-konform nach DIN EN 50130-4)

Brandmeldeanlage / Rauchwarnmelder
Wohnbereiche gemäß DIN 14676
Funkvernetzte Rauchmelder mit Akkuversorgung
Alarm ausschließlich an Bewohner, nicht an Feuerwehr oder SPSG-Zentrale
Treppenhausüberwachung als Kompensationsmaßnahme für bauliche Brandschutzdefizite
Funkkoppler ermöglichen Verbindung der Rauchmelder mit SPSG-Zentrale

Remise

KG 440  Starkstromanlagen
Im Kellergeschoss der Remise wird eine zentrale Niederspannungs-Hauptverteilung geplant, die die Energieversorgung der Remise, der öffentlichen WC-Anlagen sowie der historischen Mühle übernimmt. Grundlage bildet eine gleichzeitige Maximalleistung von 145 kW. Die bestehende Hauptverteilung wird demontiert, und der Kellerraum K1.009 wird gemäß AMEV-Richtlinie als elektrischer Betriebsraum ausgestattet. Zur Versorgung der Remise wird ein neuer Kabelverteilerschrank am KV-Parkplatz der historischen Mühle installiert, der direkt an die Trafostation der historischen Mühle angeschlossen wird. Dabei wird eine Reservemarge von 20 % berücksichtigt.

Für die Elektroenergieversorgung sind Unterverteilungen je Ebene vorgesehen, die in stahlblechgekapselten Stand- oder Wandschränken ausgeführt werden und Hauptschalter sowie Leitungsschutzschalter enthalten. Auf die Einbauraumkapazität wird eine 30 %ige Reserve für nachträgliche Erweiterungen einschließlich Reihenklemmen eingeplant. Die Stromkreise werden gemäß DIN VDE 0100-410 und DIN 18015 mit maximal sechs Stromkreisen mit 4-poligen FI-Schaltern oder maximal zwei Stromkreisen mit 2-poligen FI-Schaltern ausgelegt. Entsprechend der Abstimmungen mit dem Auftraggeber sind die Endstromkreise mit Gruppen-FIs ausgerüstet.
Die Kabelverlegung erfolgt in Dach- und Kellergeschoss auf Putz in Verlegerohren. Die Versorgung des Küchenbereiches erfolgt über den außenliegenden Kabelgraben, da dieser Bereich der Remise nicht unterkellert ist. Die Kabelführung im Küchenbereich wird in Unterputz- oder Hohlwandinstallationen zu Schaltern und Steckdosen geführt oder auf Putz in Sockelleisten- oder Leitungsführungskanälen verlegt. Alle Trassen werden mit einer 30 %igen Reserve gemäß AMEV geplant.

Eine PV-Anlage mit einer Gesamtleistung von ca. 20 kWp ist auf dem westlichen Remisendach vorgesehen. Die Module werden flächenbündig integriert und schindelartig verlegt. Die erzeugte Energie dient vorrangig dem Eigenverbrauch, überschüssige Energie wird ins Netz eingespeist.

KG 445  Beleuchtungsanlagen
Die Beleuchtungsplanung der Remise basiert auf den Nutzeranforderungen, DIN EN 12464 sowie der Arbeitsstättenrichtlinie ASR A3.4.
Für die verschiedenen Räume gelten Mindestwerte der mittleren Beleuchtungsstärke auf der Nutzebene von:
- 100 lx in Lager-, Treppen- und Flurbereichen
- 200 lx in Technik- und Sanitärbereichen
- 500 lx in der Küche
- 300 lx im Gastraum
- Alle Leuchten werden als energiesparende LED-Leuchten ausgeführt. Die Schaltung erfolgt je nach Nutzung über Bewegungsmelder oder bedarfsgerecht über Aus- bzw. Serienschalter.
- Im Gastraum ist eine Kombination aus direkt- und indirektstrahlenden LED-Pendelleuchten vorgesehen. Außenleuchten werden an den Zugängen montiert.

Die Sicherheitsbeleuchtung erfolgt über eine LPS-Zentrale in der Küche sowie über Einzelsicherheitsleuchten in den öffentlichen WC-Anlagen.
Rettungszeichen- und Sicherheitsleuchten verfügen über eine zentrale Überwachungseinrichtung mit integriertem Betriebsbuch und Störungssignalisierung.

KG 446  Blitzschutz- und Erdungsanlage
Die Remise erhält eine Blitzschutz- und Erdungsanlage gemäß DIN EN 62305, Schutzklasse III. Vorgesehen ist eine Kombination aus maschenförmig verlegten Fangleitungen und Fangstangen an Dachaufbauten.
Die Erdungsanlage besteht aus einem Ringerder mit Maschenweite 10 m × 10 m und ist mit der Erdungsanlage der Remise verbunden. Der Potentialausgleich wird in Raum K1.009 eingeführt. Alle metallischen Gebäudeteile werden über die Haupterdungsschiene (HES) mit V4A-Anschlussfahnen angeschlossen.
Zum Überspannungsschutz wird in der Verteileranlage eine innere Blitzschutzanlage mit Überspannungsableitern der Klassen 1 und 2 installiert; ein Feinschutz ist nicht vorgesehen. Kabel und Leitungen, die nach außen führen, werden in das Blitzschutzzonenkonzept eingebunden und beim Eintritt ins Gebäude entsprechend abgesichert.

KG 450  Fernmelde- und informationstechnische Anlagen
In der Remise wird ein Notrufsystem für das Behinderten-WC im Bauwerk Nord installiert, das eine örtliche Signalisierung sowie die Weiterleitung der Alarmmeldungen an den Sicherheitsdienst der SPSG umfasst.

KG 456  Gefahrenmelde- und Alarmanlagen
Für die Remise ist eine Einbruchmeldeanlage gemäß DIN VDE 0833-3 vorgesehen. Die Außentüren, einschließlich der Küchentür und der Verbindungstür zu den WC-Anlagen, werden über Magnet-/Riegelkontakte überwacht, während die Innenräume mit Bewegungsmeldern gesichert werden. Die Anlage wird über eine kundeneigene Einbruchmeldezentrale betrieben und beinhaltet Anzeige- und Bedienelemente sowie eine Scharfschalteinrichtung.
Zur vorbeugenden Brandmeldung wird innerhalb der Remise eine Hausalarmierungsanlage (HAA) installiert, die eine frühzeitige Alarmierung aller betroffenen Räume im Brandfall ermöglicht. Als Auslösevorrichtung dienen Druckknopfmelder mit der Aufschrift "Hausalarm", die an den direkten Ausgängen ins Freie im Erdgeschoss angebracht sind. Die Ausführung erfolgt gemäß DIN EN 54-11, DIN 14604, DIN 14676 und DIN VDE 0833-1/-2. Eine Aufschaltung zur Feuerwehr ist nicht vorgesehen.

KG 457  Datennetz
Die Remise wird an das öffentliche Fernmeldenetz angebunden. LAN-Anschlussdosen werden von einem zentralen Wandverteiler aus in Büro- und Gastraum geführt, um eine flächendeckende WLAN-Versorgung zu gewährleisten. Das Leitungsnetz basiert auf Kupferkabeln der Kategorie 7 nach EN 50173. Die aktiven Komponenten, wie DSL-Router und WLAN-Access-Points, liegen in der Verantwortung des Mieters.

*Hinweis: Hinweis zum Leistungsumfang*
Hinweis zum Leistungsumfang, der bei der Kalkulation der folgenden Positionen berücksichtigt werden muss:

- Anlieferung
- Betriebsfertige Aufstellung
- Alle Anschluss- und Klemmarbeiten
- Alle Sicherungseinsätze
- Nachziehen aller Verschraubungen nach Transport
- Klein- und Montagematerial
- Erstprüfung der Verteiler nach Aufstellung gem. DIN VDE 0100-600:
- Inbetriebnahme
- eindeutige Beschriftung der Verteiler
- Dokumentation der Prüfung
- Einweisung und Dokumentation je Verteiler

#### Titel 01.01 KG 442 Eigenstromversorgungsanlagen

*Hinweis: Sicherheitsbeleuchtungsanlage*

*Hinweis: Vorbemerkungen Notbeleuchtung*
Das Gebäude ist mit einer Sicherheitsbeleuchtung nach DIN VDE 0100-560, DIN EN 50172, V DIN V VDE 0108-100, EN 50171, ASR A2.3, ASR A3.4/3 und DIN EN 1838 auszurüsten.

Das System muss eine Einzelleuchtenüberwachung serienmäßig intergiert haben.
Diese erfolgt aus Sicherheitsgründen durch eine
Strommessung innerhalb jeder einzelnen Leuchte. Das
Zentralbatteriesystem muss die angeschlossenen Leuchten
automatisch und regelmäßig gem. DIN EN 50172 prüfen.
Die Ergebnisse sind automatisch im papierlosen Prüfbuch
innerhalb des Steuergerätes zu dokumentieren.

Zur Vereinfachung und Übersichtlichkeit der
Installation, zur Kostenreduzierung und zur Minderung
der Brandlasten muss das Zentralbatteriesystem den
Mischbetrieb von Leuchten an einem Stromkreis
serienmäßig unterstützen. Dies beinhaltet die freie
Zuordnung der Betriebsarten der Leuchten innerhalb
eines Stromkreises gem. DIN EN 50172 für
Dauerschaltung, Bereitschaftsschaltung sowie
geschaltetes Dauerlicht. Die Betriebsart geschaltetes
Dauerlicht ist nur bei nachweislich galvanischer
Trennung zwischen den Spannungspotentialen zulässig.
Über die Funktionssicherheit ist der Nachweis eines
unabhängigen Sachverständigen zu erbringen.

Eine eindeutige Kennzeichnung der Fluchtwege durch
statische Rettungszeichen und eine gleichmäßige Ausleuchtung der Fluchtwege nach den gültigen Richtlinien ist zu gewährleisten. Die Mindestbeleuchtungsstärke ist nach DIN EN 1838 und den aktuellen Arbeitsstättenregeln zu planen.

Sicherheits- und Rettungszeichenleuchten sind wie folgt
anzuordnen:
Bei jeder Richtungsänderung des Fluchtweges
Bei jeder Kreuzung der Flure und Gänge
Nahe jeder im Notfall zu benutzenden Ausgangstür
Außerhalb und nahe jedes Notausganges bis zu einem
sicheren Bereich
Nahe jeder Niveauänderung im Fluchtweg
Nahe Treppen
Nahe jeder Erste-Hilfe-Stelle
Nahe jeder Bandbekämpfungs- und Meldeeinrichtung
Nahe Fluchtgeräten für Menschen mit Behinderung
Nahe Schutzbereichen für Menschen mit Behinderung
und nahe Rufanlagen sowie Alarmeinrichtungen in
Toiletten für Menschen mit Behinderung

Externe Phasenüberwachungsmodule
BUS-gesteuertes Dreiphasenüberwachungsmodul für die Überwachung des Unterverteilers der Allgemeinbeleuchtung zum Anschluss an den internen Gerätebus. 2 potentialfreie Störmeldekontakte sind aufdem Modul zum Einbinden in die Stromschleife des Zentralbatteriegerätes vorhanden. Gehäuse zur Montage auf Hutprofilschiene. Die Ansprechschwellen entsprechen der DIN EN 60598-2-22 mit 0,85xUNenn. 3 LEDs signalisieren den Zustand jeder einzelnen Phase. Am Modul einstellbare Rückschaltzeit nach Netzwiederkehr der überwachten Spannungsversorgung. Eine eindeutige Adressierung erfolgt über die integrierten Adressschalter.

Zu jedem Modul kann ein Zielort in der
Steuerteilprogrammierung hinterlegt werden. Der Ausfall
einer Phase wird im Klartext mit Zielortangabe am
Steuerteil angezeigt.

Bei einer Übertragungsstörung oder Ausfall der
Dreiphasenüberwachung muss das Zentralbatteriegerät
alle angeschlossenen Rettungs- und Sicherheitsleuchten
in Dauerlicht schalten.

Externe Überwachung - Webvisualisierung
Serienmäßig integrierte Webvisualisierung für einen handelsüblichen Webbrowser per LAN (lokales Ethernet) oder WAN (Internet). Der Zugriff auf die Netzwerkschnittstelle muss bauseits durch die IT-Abteilung freigegeben und eingerichtet werden. Die Webseiten sind mit der HTML Version 4.01 erstellt und können somit per PC oder mobilem Client (Smartphone, PDA) angezeigt werden. Ein paralleler Zugriff von mehreren Clients muss gleichzeitig möglich sein.

Informationen des Gerätezustandes müssen bis zur
einzelnen Leuchte inkl. selbst gewählter Zielortanzeige
abgerufen werden können. Der Benutzer muss in der Lage
sein, über die Weboberfläche einen Funktionstest zu
starten, das Zentralbatteriesystem zu blockieren oder
frei zu geben, sich das Prüfbuch und eine Auflistung
der gerade anliegenden Störungen anzeigen zu lassen und
diese auch per Webbrowser ausdrucken zu können.

Eine Statusbenachrichtigung der Benutzer über einen
integrierten Email-Client muss standardmäßig im
Webmodul integriert sein.

Externe Überwachung ModBUS/TCP
Serienmäßig aktivierbare ModBUS/TCP-Schnittstelle, um den Status bis zur einzelnen Leuchte an ein Gebäudemanagementsystem zu melden, muss im TFT Controller integriert sein. Die Einbindung des ModBUS/TCP-Protokolls und die Visualisierung des Gebäudemanagementsystems müssen bauseits erfolgen. Über Schreiberegister müssen auch Funktionen wie Funktionstest, Zentralbatteriesystem blockieren oder Zentralbatteriesystem freigeben ausgeführt werden können.

Externe Überwachung, PC-Visualisierung
Die Zentralbatterieanlage muss mittels optionaler
PC-Überwachungssoftware per dreiadrigem Bus oder über
Netzwerkverbindung überwacht und visualisiert werden
können. Statusänderungen müssen in einem zentralen
Prüfbuch für alle Notlichtsysteme protokolliert werden.
Frei programmierbare Testzeiten für Funktions- und
Betriebsdauertest müssen zentral von der
Überwachungssoftware ausgeführt werden können.

Rettungszeichen- und Sicherheitsleuchten
Es dürfen nur Rettungs- und Sicherheitsleuchten
eingesetzt und angeschlossen werden, die der DIN EN
60598-1, DIN EN 60598-2-22 und der DIN 4844
entsprechen. Die eingesetzten Betriebsgeräte müssen für
den Betrieb an Anlagen gem. EN 50171 geeignet sein und
der DIN EN 61347-1, DIN EN61347-2-3 entsprechen.

Bei Verwendung von Standard-EVG's und LED-Treibern muss
sichergestellt sein, dass diese für Anlagen gem. EN 50171 geeignet sind, d.h. im DC-Betrieb müssen die Betriebsgeräte  von 176V bis 275V einwandfrei funktionieren. Die Betriebsgeräte  müssen den einschlägigen Normen, wie z.B. der DIN EN 60598-2-22, DIN EN 60929, DIN EN 61347-2-3 (inkl. Anhang J), DIN EN 61000-3-2, DIN EN 61547 und DIN EN 55015 entsprechen.

Wird ein anderes Fabrikat angeboten, muss die Gleichwertigkeit der v. g. Merkmale schriftlich dokumentiert und dem Angebot beigefügt werden. Bei Sicherheitsleuchten ist eine lichttechnische Berechnung nachzuweisen und dem Angebot beizufügen. Mehrkosten, welche durch ein anderes Fabrikat entstehen, werden nicht vergütet.

**01.01.0010 Zentrales Stromversorgungssystem LPS 230VAC**
Kompaktes Notlicht-Versorgungsgerät gemäß EN 50171 zur Versorgung von Sicherheits- und Rettungszeichenleuchten
230 V / 216 V AC/DC, geeignet für Sicherheitsbeleuchtungsanlagen nach DIN VDE 0100-560, DIN EN 50172 sowie DIN V VDE V 0108-100-1.
Das System verfügt über eine automatische Prüfeinrichtung sowie eine Einzelleuchtenüberwachung mit individueller Zustands- und Namensanzeige je Leuchte in Verbindung mit systemgebundenen EVG ohne zusätzliche Datenleitung. Die Schaltungsarten aller angeschlossenen Leuchten sind frei programmierbar; Mischbetrieb von Dauerlicht, geschaltetem Dauerlicht und Bereitschaftslicht innerhalb eines Stromkreises ist möglich.

Technische Merkmale
Bemessungsversorgungsspannung: 230 V / 216 V AC/DC
Bemessungsbetriebsdauer/Anschlussleistung: 3 h/ max.540 W
Mikroprozessor-Steuerteil mit Speicherkarte
Mikroprozessorgesteuerte, temperaturgeführte Ladeeinrichtung
220-V-DC-Wandler zur Versorgung der Notlichtstromkreise bei Netzausfall
Einzelleuchtenüberwachung ohne zusätzliche Datenleitung
Frei programmierbare Schaltungsarten für systemgebundene EVGs
Mischbetrieb (DL / gDL / BL) innerhalb eines Stromkreises möglich

Gehäuseausführung
Kompaktschrank aus Stahlblech zur Wandmontage
Hermetisch getrenntes Elektronik- und Batteriefach
Schutzart: Elektronikfach IP 21, Batteriefach IP 21
Kabeleinführung von oben
Abmessungen (H × B × T): ca. 550 × 260 × 260 mm
Türanschlag rechts, 3-mm-Doppelbartschließung
Farbton: RAL 7035 (lichtgrau)

Ausstattung
1× passwortgeschütztes Bedientableau inkl. LON-Modul (VisionGuard / CGVision)
4× Notlichtstromkreise, je max. 270 W, gesamt max. 540 W
8× frei konfigurierbare digitale Funktionseingänge 230 V AC
4× frei konfigurierbare, potentialfreie Wechslerkontakte
1× 24-V-Phasenwächtereingang mit Kurzschluss- und Leitungsbruchüberwachung
1× interner 3-Phasenwächter mit Anzeige und Protokollierung
1× SD-Karte zur Konfiguration und Prüfbuchführung
1× LON-Modul

Leitfabrikat/Typ: EATON / LP-STAR-4-24 IP20 oder gleichwertig

Hersteller/Typ '....................................................'

vom Bieter einzutragen
Menge: 2,000 St

**01.01.0020 Batteriesatz für Sicherheitsstromversorgungssystem**
Wartungsfreie AGM-Batterie mit besonders langer Gebrauchsdauer im Standby-Betrieb zur Verwendung in Sicherheitsstromversorgungssystemen oder vergleichbaren Anwendungen.
Die Batterie ist für den wartungsfreien Betrieb in jeder Lage (außer kopfüber) geeignet und basiert auf der Absorbent Glass Mat (AGM) Technologie mit im Glasfaservlies gebundenem Elektrolyt.
Schlag- und bruchfestes Gehäuse aus hochwertigem ABS-Kunststoff.
Nicht als Gefahrgut gemäß IATA klassifiziert.
Produktion nach ISO 9001 Qualitätsstandard, CE- und RoHS-zertifiziert.
Technische Merkmale:
Nennspannung: 12 V
Nennkapazität (C20): 12Ah
Designlife: = 12 Jahre (bei Standby-Betrieb, 20 °C)
Anschluss: Flachstecker 6,3 mm
Zentralentgasung: nicht vorhanden
Produktmaße (L × B × H): ca. 152 x 98 x 102 mm
Gewicht: ca. 3,8 kg
Einbau nur in geeignete Batteriegehäuse bzw. Systeme gemäß Herstellerangaben
Bereitstellung und Einbau gemäß den geltenden Normen und Herstellerrichtlinien.
Menge: 8,000 St

**01.01.0030 Doppelstromkreismodul**
Erweiterungsmodul zur Versorgung und Überwachung von
zwei separat überwachten Stromkreisen für Sicherheitsbeleuchtungsanlagen.
Ausgangsstrom je Stromkreis je nach Ausführung max. 1 A,
3 A, 4 A oder 6 A.
Mit integrierter Einzelleuchtenabfrage, selbstkalibrierender Stromkreisüberwachung sowie Erdschluss- und Fehlspannungsüberwachung.
Abfrage sämtlicher Zustandsdaten über integriertes Bedien- und Anzeigefeld.
Ausführung und Montage gemäß Herstellervorgaben und geltenden Normen.
Menge: 4,000 St

**01.01.0040 Zentrale Überwachungseinrichtung**
Zentrale Überwachungseinrichtung zur Überwachung von bis zu 160 Einzelbatterieleuchten, aufteilbar in 2 Stränge mit je 80 Leuchten, erweiterbar über Ethernet. Automatischer Funktionstest aller angeschlossenen Leuchten, jährlicher Betriebsdauertest, kontinuierliche Ladeüberwachung.

Funktionen:
Automatische Erkennung aller angeschlossenen Leuchten über werkseitig vergebene ID-Nummer
Optionale Vergabe von Kurzadressen und individuellen Leuchtkennzeichnungen
Einteilung in Stränge und Zonen möglich, automatische und manuelle Testläufe
Speicherung der Testergebnisse im elektronischen Prüfbuch (mind. 4 Jahre), abrufbar über Display oder USB
Passwortgeschützte Benutzerverwaltung, Blockierfunktion für Notlichtbetrieb während Betriebsruhezeiten
Erhöhte Sichtbarkeit der Leuchten durch pulsierende/blinkende Signalisierung (Increased Affordance)
Digitale Eingänge und Relaisausgänge für externe Meldungen oder Blockierungen

Technische Daten:
Gehäuse: Wandaufbau, Kunststoff
Abmessungen: L = 288 mm, B = 203 mm, T = 60 mm
Anzeige: 3,5-Zoll TFT-LCD, Tastatur T9
Spannungsversorgung: 230 V AC, 50/60 Hz
Leistungsaufnahme: < 4 W Standby, < 21 W Volllast
Schutzart: IP20, Schutzklasse II
Betriebstemperatur: 0 °C bis +35 °C
Betriebsbereite Lieferung, fachgerechte Montage und Verdrahtung der Steuerungseinrichtung.

Leitfabrikat/Typ: EATON / CGLine+ WEB-Controller oder gleichwertig

Hersteller/Typ '....................................................'

vom Bieter einzutragen
Menge: 1,000 St

**01.01.0050 Inbetriebnahme**
*** Pauschalposition
Inbetriebnahme und Einweisung
- Sicht- und Funktionskontrolle
- Funktionsprüfung der Anlage
- Testen der Netz / Notlicht Umschaltung
- Überprüfung der Batterie-Blockspannung
- Erstellung eines Inbetriebnahme-Protokolls
- Einweisung des Bedienpersonals
Menge: 1,000 psch

**01.01.0060 Lieferung eines SiBe Revisionsschemas**
Lieferung eines SiBe Schemas (min. Format A3) zur
TÜV-Abnahme.
Montage hinter Glas neben der LPS-Anlage.
Menge: 1,000 St

**01.01.0070 TÜV Sachverständigenabnahme mit Protokoll**
*** Pauschalposition
TÜV-Sachverständigenabnahme mit Übergabe der Abnahmeprotokolle je 1× in Papierform sowie 1× in digitaler Form (USB). Einschließlich Kosten des Sachverständigen.
Menge: 1,000 psch

#### Titel 01.02 KG 443 Niederspannungsschaltanlagen

*Hinweis: Niederspannungsschaltanlagen AV*

*Hinweis: Vortext Niederspannungs-Schaltanlagensystem*
Das Niederspannungs-Schaltanlagensystem ist als
modulare Schaltgerätekombination auszuführen.
Der Aufbau erfolgt auf Basis des Rastergrundmaßes von
25 mm nach DIN 43660 mit konsequenter Realisierung des
modularen Prinzips.

Die Schaltfelder haben einen einheitlichen Grundaufbau
und bestehen aus folgenden Funktionsräumen:
- Geräteraum
- Schienenraum
- Kabelraum

Geräte- und Kabelräume sind durch Trennwände gegen das
Nachbarfeld abzuschotten, innerhalb eines Feldes ist
der Kabelraum vom Schienenraum zu schotten. Die
Kabeleinführung in die Schaltfelder ist nur von unten
vorzusehen.

Alle Gerüstbauteile sind mit einer hochwertigen
Alu-Zink-Oberfläche zu versehen, die Bauteile des
Innenausbaus sind galvanisch verzinkt.

Das Sammelschienensystem ist wartungsfrei und
berührungssicher im Rücken der Anlage anzuordnen.

Die wärmetechnische Auslegung sowie die Bestückung der
Schaltfelder basiert auf den durchgeführten
Prüfungen und Belastungsfaktoren bzw. ist zu prüfen
und zu ermitteln entsprechend DIN EN 61 439-1 (VDE 0660
Teil 600).

Brandverhalten nach DIN EN 707 (VDE 304 T3). Alle
Kunststoffe sind in sicher verlöschender, nicht
tropfender, halogenfreier Ausführung zu wählen.

Anzeigemessgeräte, Taster, Meldeleuchten usw. werden
in die Frontflächen der Türen  eingebaut. Alle auf
diese Weise eingebauten Geräte sind mit flexiblen
Leitungen, welche in Kabelschutzschläuchen zu führen
sind, über Reihenklemmen anzuschließen.
Diese Klemmen gehören zum Lieferumfang und sind nicht
gesondert ausgeschrieben.
Alle Einbauten sind berührungs- und fingersicher nach
BGV A3 abzudecken.

Die Anordnung des untersten zu bedienenden bzw.
abzulesenden Betriebsmittels in der Verteilung nicht
unter 800 mm über OKFF, die höchste Anordnung nicht
über 1800 mm über OKFF, damit die Bauhöhe von 2.200 mm
nicht überschritten wird.

Alle Stör- und Betriebsmeldungen sind auf Klemmen zu
führen. Zur Überwachung der Anlagen sind diese
Meldungen als potentialfreie Kontakte für die zentrale
Leittechnik zur Verfügung zu stellen.

Alle blanken Kupferschienen sind vor dem Einbau von
sämtlichen Verunreinigungen zu säubern und dauerhaft
gegen Korrosion zu schützen.

Jedes Feld der Schaltanlage erhält außen eine
eindeutige Feldbeschriftung nach Vorgabe des AG.
Einspeisung, Schrifthöhe ca. 4 cm.
Sämtliche Geräte und Klemmen sind sauber und
übersichtlich zu bezeichnen. Diese Bezeichnungen
müssen mit denen auf den vom Auftragnehmer
anzufertigenden Schaltplänen identisch sein.
Die Zu- und Abgänge sind mit schwarzen
Resopalschildern mit weißer Schrift in Größen ca. 50 x
20 mm, mit der Art des Abganges und des verlegten
Kabelquerschnittes zu bezeichnen.
Kompl. mit Seitenwänden, Rückwand, Tragschienen DIN EN
60715, Berührungsschutzabdeckungen DIN EN 50274,
Rangier- und Verdrahtungskanäle, Kabeleinführungen,
Zugentlastung für alle eingeführten Kabel/Leitungen,

- Aufstellen und Anschließen der Anlage nach
DIN VDE 0100 Teil 729
- Betrieb der Anlage nach DIN EN 50 110-1
(VDE 0105 Teil 1)
- Auslegung der Kriech- und Luftstrecken nach
DIN VDE 0110 Teil 1 Gruppe C
- Auslegung der Anlage für eine Umgebungstemperatur
von 35 Grad C

Erforderliche Reihenklemmen und Wandlertrennklemmen
sind gesondert ausgeschrieben.

Reiheneinbaugeräte sind entsprechend den zu
erwartenden Kurzschlussfestigkeiten auszulegen.
Eine Platzreserve von 30 % ist bei der Planung auf
Basis der nachfolgend ausgeschriebenen Einbaugeräte zu
berücksichtigen.

Die Schaltfelder verstehen sich komplett mit allen
erforderlichen Klein- und Befestigungsmaterialien.

Ein kompletter Satz Stromlaufpläne mit Ansichtszeichnungen und Klemmenanschlussplänen ist jeweils in
einer Schaltplantasche in der Schaltanlage zu
hinterlegen.

Die technische Auslegung, die Kurzschlussfestigkeit
und die Selektivität der Anlage ist zu gewährleisten.
Der rechnerische Nachweis ist mit den Montageunterlagen
einzureichen. Es ist eine Wärmelastberechnung für
jedes  Feld bzw. jeden Verteiler durchzuführen.

Alle Zeichnungen und Pläne sind vor Fertigungsbeginn
dem Auftraggeber/ Planungsbüro zur Genehmigung
vorzulegen.

Die CE- Kennzeichnung nach den Niederspannungs
richtlinien ist nachzuweisen, sowie eine Konformitätserklärung abzugeben.

**01.02.0010 Kabelverteilerschrank Größe 2, 5-polig, IP44, 630A, komplett bestückt**
Kabelverteilerschrank Größe 2 zur Energieverteilung im Niederspannungsnetz, ausgeführt als wettergeschützter Freiluftverteiler in Schutzart IP44, Schutzklasse II. Gehäuse in robuster Ausführung mit Schwenkhebelverschluss für Profilhalbzylinder (40 mm) sowie integriertem Sockel mit Bauhöhe 900 mm, Bodenabdeckung (BA) und Kabelabfangschiene.
Standort: Außenbereich, in der Nähe des Parkplatzes der historischen Mühle.

Technische Ausführung:
Abmessungen (H × B × T): ca. 1100 × 1115 × 320 mm
Sammelschienensystem 5-polig bis 630 A
Neutral- und Schutzleiterführung mit schraubbarer Cu-Brücke

Bestückung:
2 × Sicherungslastschaltleiste NH2, 3-polig schaltbar, doppel-V-Klemmen 2×95-185 mm², mit Einzelklemmenabdeckung, mechanisch gekoppelt (TNC) mittels Koppelset
2 × Sicherungslastschaltleiste NH00/100 auf Adapter, 3-polig schaltbar, Kombiklemmen bis 70 mm² (TNS)
1 × Sicherungslastschaltleiste NH00/100 auf Adapter, 3-polig schaltbar, Kombiklemmen bis 95 mm² (TNC)
1 × Reserveplatz NH00/100
3 × Sicherungslastschaltleiste NH2, 3-polig schaltbar, doppel-V-Klemmen 2×95-185 mm², mit Einzelklemmenabdeckung (TNC)
1 × Sicherungslastschaltleiste NH00/100 auf Adapter, 3-polig schaltbar, Kombiklemmen bis 70 mm² (TNC)
3 × Sicherungslastschaltleiste NH00/100 auf Adapter, 3-polig schaltbar, Kombiklemmen bis 70 mm² (TNS)
1 × Reserveplatz NH2

Lieferung, Montage, Anschluss und betriebsfertige Übergabe gemäß geltender Normen und den technischen Anschlussbedingungen des zuständigen Netzbetreibers.
Menge: 1,000 St

**01.02.0020 Hausanschlusskasten mit Sammelschiene und 2 Abgängen NH-Sicherung**
Isolierstoffgekapselte Niederspannungs-Schaltgerätekombination (Hausanschlusskasten mit 2 Abgängen) in Kastenbauform nach IEC 61439-2 für Wandaufbau, geeignet zur Montage im Freien unter Berücksichtigung klimatischer Einflüsse auf die Betriebsmittel.
Kastenunterteile und -deckel aus schlagfestem, halogen- und silikonfreiem Polycarbonat, Farbe RAL 7035. Transparenter Deckel mit Schnellverschlüssen für werkzeuglose Betätigung. Brennverhalten gemäß IEC 60695-2-11 (Glühdrahtprüfung bei 960 °C). Maximale Wasseraufnahme 10 mg nach DIN 53473. Schutzmaßnahme: Schutzisoliert (Schutzklasse II).
Standort: Keller der MHK(Zählerraum), vor dem Zählerschrank 05.02.0050.

Hauptleitungsverteiler mit Sicherungslasttrennschalterelementen NH 00, 3-polig, adaptiert auf 5-polige Sammelschienen. Neutralleiter mit gleicher Stromtragfähigkeit wie Außenleiter. Schutzart IP65 nach IEC 60529. Maße ca. H 866 × B 686 × T 232 mm
NH-Sicherungen:
1 × NH00, 80 A
1 × NH00, 100 A

Fachgerechte Montage, Anschluss und Funktionsprüfung sind im Leistungsumfang enthalten.
Menge: 1,000 St

**01.02.0030 Hausanschluss-Hauptverteilung (HA_HV-Kombination) als mehrfeldrige**
Ausführung als Anreihstandschränke mit Schutzart IP54 und Schutzklasse II zur Innenraummontage, gefertigt gemäß VDE 0660 Teil 600-1 und 600-2 sowie DIN EN 61439-1 und 61439-2.
Die Schrankgerüste bestehen aus glasfaserverstärktem Kunststoff, ergänzt durch Deckbleche und Rückwände aus feuerverzinktem Stahlblech. Die Türen sind aus pulverbeschichtetem Stahlblech gefertigt, aufliegend mit innenliegenden Scharnieren und wahlweise rechts oder links anschlagbar. Der Türöffnungswinkel beträgt 120 Grad. Der Türverschluss ist serienmäßig als 3- bzw. 4-Punkt-Stangenverschluss mit 3 mm Doppelbart ausgeführt. Der seitliche Abschluss erfolgt durch passende, pulverbeschichtete Stahl-Seitenwände, wodurch eine vollständige Kapselung der Schrankkombination erreicht wird. Die Bemaßung beträgt ca. Höhe 1900 mm, Tiefe 400 mm, Breite 174 mm.
Der Innenausbau ist ausgelegt für Netzsysteme mit 3-poligem Wechselstrom bei 50 Hz und einer Nennspannung von 230/400 V oder 400/690 V mit einem maximalen Einspeisestrom von 1600 A.
Die Sammelschienendurchführung erfolgt über offene Seitenwände und ermöglicht das nebeneinanderliegende Anflanschen weiterer Felder. Die oberen Leitungseinführungen erfolgen über zwei ausgestanzte Reihen pro Feld im Deckblech. Die unteren Leitungseinführungen sind offen ausgeführt. Das Bodenblech ist für Einführungstechnik vorbereitet. Die Aufstellung erfolgt auf einem Sockel mit einer Höhe von ca. 100 mm.
Bestückung:

- 5-poliges Sammelschienensystem mit einer Belastbarkeit von 400 A
- Sicherungslastschaltleiste NH2, 3-polig schaltbar, mit Doppel-V-Klemmen für Leiterquerschnitte von 2 x 95 bis 185 mm²
- 1x Kombi-Überspannungsableiter Typ 1+2, 4-polig
- 1x Sicherungslastschaltleiste NH00 100 A auf Adapter, 3-polig schaltbar, Kombiklemmen bis 120 mm²
- 2x Sicherungslastschaltleisten NH00 80 A auf Adapter, 3-polig schaltbar, Kombiklemmen bis 70 mm²
- 1x Sicherungslastschaltleiste NH1 100 A auf Adapter, 3-polig schaltbar, Kombiklemmen bis 120 mm²
- 1x Sicherungslastschaltleiste NH00 160 A auf Adapter, 3-polig schaltbar, Doppel-V-Klemmen 2 x 70 bis 95 mm²
- 1x Sicherungslastschaltleiste NH1 125 A auf Adapter, 3-polig schaltbar, Kombiklemmen bis 120 mm²
- 2x Sicherungslastschaltleisten NH00 63 A auf Adapter, 3-polig schaltbar, Kombiklemmen bis 70 mm² als Reserve
- 1x Lasttrennschalter 400 A, 3-polig
- Wandlerlaschen zur Aufnahme von Wandlern des Verteilnetzbetreibers
Der Schrankaufbau enthält alle erforderlichen internen Trennungen, Verdrahtungskomponenten, Einführungsflansche, Schottungen, Plantaschen sowie einen Sockel zur freien Aufstellung.
Die gesamte Ausführung entspricht den technischen Anschlussbedingungen der Netzgesellschaft Potsdam.
Menge: 1,000 St

**01.02.0040 Zähler-Verteiler-Kombination, Aufputz, 3feldrig**
Schrankgehäuse nach DIN VDE 0603/1, Maßnorm DIN 43 870 zur Aufputz-, Unterputz- oder teilversenkter Montage. Bestehend aus Schrank mit Tür aus pulverbeschichtetem, eingebranntem, stabil profiliertem 1 mm dickem Stahlblech. Innenauskleidung komplett aus Kunststoff.

Leitungseinführungen oben und unten durch eingebaute Kunststoffflanschplatten. Rückseitige Vorprägung im Kunststoffteil. Sammelschienendurchführungen als beidseitige seitliche Vorprägung im unteren Bereich als Möglichkeit zur Sammelschienenverbindung von verschiedenen Schränken oder in Verbindung mit einem Kabelanschlusskasten und Anschlusssatz. Tür frontbündig mit innenliegenden, justierbaren Scharnieren, wahlweise rechts oder links anschlagbar mit 110° Öffnungswinkel. Türverschluss mit Vorreiber. Türverschluss durch andere Schließungen austauschbar. Schrank nebeneinander und übereinander anflanschbar.
Höhe 1400 mm, Breite 800 mm, Tiefe 205 mm, RAL-Farbe 9010, Schutzart IP44, Schutzklasse II, Nennstrom des Sammelschienensystems 250 A, Ausführung nach VDE-AR-N 4100:2019-04. Zähleranlage mit 3 Zählerplätzen.
Standort: Keller der Remise (Technikraum).

Zählerausstattung: 3 Zählerplätze mit 3-Punkt-Befestigung (3HZ) für folgende Anwendungen:
2 Zählerplätze für Bezugsanlagen mit haushaltsüblichem Verbrauch bis 63 A, gemäß DIN 18015-1
1 Zählerplatz für Dauerstromanwendungen bis 32 A (z. B. PV bis 22 kW), ² gemäß VDE-AR-N 4100:2019-04

Verteilerfeld und Sammelschienen:
1 Verteilerfeld mit 2 Sammelschienen zur Einspeisung, 1 APZ-Raum gemäß VDE-AR-N 4100:2019-04
Geräteausstattung:
2 Stück SLS-Schalter 63 A für Aussetzbetrieb, 1 Stück SLS-Schalter 35 A für Dauerstromanwendung, Spannungsabgriff zur Versorgung von Zusatzgeräten gemäß VDE-AR-N 4100:2019-04
Überspannungsschutz:
Kombiableiter Typ 1/2/3 zur Montage im NAR, geeignet für TN-S- und TT-Systeme mit äußerem Blitzschutz, Vorsicherung im HAK = 160 A, erfüllt die Anforderungen gemäß DIN VDE 0100-443
und -534
Menge: 1,000 St

**01.02.0050 Zähler-Verteiler-Kombination, Aufputz, 7feldrig**
Zählerschrankgehäuse nach DIN VDE 0603/1, Maßnorm DIN 43870, zur Aufputzmontage.
Ausführung als Zähleranlage gemäß VDE-AR-N 4100:2019-04 und TAB Netzgesellschaft Potsdam GmbH.
Gehäuse aus 1 mm dickem, pulverbeschichtetem, eingebranntem, profiliertem Stahlblech. Innenauskleidung aus Kunststoff. Leitungseinführungen oben und unten über Kunststoffflanschplatten, rückseitige Vorprägungen im Kunststoffteil vorhanden.
Seitliche Sammelschienendurchführungen zur Verbindung mit Kabelanschlusskasten oder benachbarten Schränken.
Tür frontbündig mit innenliegenden, justierbaren Scharnieren, wahlweise rechts oder links anschlagbar, Öffnungswinkel 110°, mit Vorreiber-Verschluss (austauschbar).
Schrank nebeneinander anflanschbar.

Montageart: nur Aufputzmontage (AP)
Standort: Keller der MHK
Technische Daten:
Höhe: 1100 mm
Breite: 1850 mm
Tiefe: 205 mm
Farbe: RAL 9010
Schutzart: IP44
Schutzklasse: II
Nennstrom Sammelschiene: 250 A
Zähleranlage bestehend aus: 6 Zählerplätzen mit 3-Punkt-Befestigung (3HZ) für Bezugsanlagen bis 63 A gemäß DIN 18015-1
1 Verteilerfeld mit 6 Sammelschienen zur Einspeisung
1 APZ-Raum gemäß VDE-AR-N 4100:2019-04
Geräteausstattung: 6 Stück SLS-Schalter 63 A (für Aussetzbetrieb)
Spannungsabgriff zur Zusatzgeräteversorgung gemäß VDE-AR-N 4100
Überspannungsschutz: Kombi-Ableiter Typ 1/2/3 zur Montage im NAR, geeignet für TN-S- und TT-Systeme, mit äußeren Blitzschutz
Vorsicherung im HAK = 160 A
Entspricht DIN VDE 0100-443 und -534
Menge: 1,000 St

**01.02.0060 Zählerschrankgehäuse für Wandlermessung**
Zählerschrankgehäuse nach DIN VDE 0603/1, Maßnorm DIN 43870, zur Aufputzmontage in trockenen Innenräumen, bestehend aus einem stabilen Schrankgehäuse mit Sichtfenstertür und passender Zählertafel zur Aufnahme von bis zu 3 Zählerplätzen.

Standort: Keller der Remise (Technikraum)
Ausführung Gehäuse:
Maße: B×H×T = 800 × 800 × 225 mm
Tür mit aufgeschraubter Vollsicht-Sicherheitsglasscheibe
Türanschlag rechts, mit plombierbarem Drehriegelschloss
Kabeleinführungen:
  unten: 2 × Pg36
  seitlich: je 1 × Pg36 (links und rechts)
Wandmontage mit 4 Schrauben und Dübeln Ø9 mm
Schutzart: mindestens IP44
Schutzklasse II
Gehäusefarbe: lichtgrau (ähnlich RAL 7035)
Gewicht: ca. 10 kg
Zählertafel:
Maße: 750 × 750 × 25 mm
3 Zählerplätze nach DIN 43857
Mit plombierbarer Anschlussraumabdeckung
Montagefertig vorbereitet
Gewicht: ca. 11 kg

Hinweis:
Die Ausführung und Ausstattung des Zählerschranks hat den Anforderungen gemäß VDE-AR-N 4100:2019-04 sowie den Technischen Anschlussbedingungen (TAB) des zuständigen Netzbetreibers Netzgesellschaft Potsdam GmbH (NGP) in der jeweils gültigen Fassung zu entsprechen.
Liefern,  montieren und betriebsfertig anschließen.

Leitfabrikat/Typ: Deppe/ Zählerschrank Typ E 800 D1

Hersteller/Typ '....................................................'

vom Bieter einzutragen
Menge: 1,000 St

**01.02.0070 Niederspannungs-Wandlerzählung 250A**
Wandlerschrankgehäuse nach DIN VDE 0603/1, Maßnorm DIN 43870, zur Aufputzmontage in trockenen Innenräumen. Der Schrank dient der Aufnahme eines Lasttrennschalters sowie eines Wandlersatzes für die Strommessung bei Anlagen über 63 A.

Gehäuseausführung:
Maße: B×H×T = 800 × 800 × 225 mm
2 undurchsichtige Türen, je mit Vierkantschloss und plombierbarer Fallklappe
Kabeleinführungen:
  unten: Pg48 im Schieber
  oben: 2 × Pg36
  seitlich: je 1 × Pg48 (links und rechts)
Befestigungsmaterial: 4 Schrauben und Dübel Ø9 mm
Schutzart: IP44, Schutzklasse II
Gehäusefarbe: RAL 7035 (lichtgrau)
Gewicht: ca. 37 kg

Ausstattung:
1 Lasttrennschalter 400 A, 3-polig
Vormontierte Primärleiterschienen
Anschlussfertige interne Verdrahtung zum Zählerschrank
Wandlerschrank wird werkseitig vorbereitet zur seitlichen Kombination mit einem Zählerschrank gemäß nachfolgender Beschreibung

Hinweis:
Diese Position beinhaltet zusätzlich zum Wandlerschrank auch einen zugehörigen Zählerschrank mit 3 Zählerplätzen, wie in der vorhergehenden Position 01.02.0060 ausgeschrieben.
Die Montage erfolgt seitlich nebeneinander (kombiniert).

Die gesamte Anlage ist nach VDE-AR-N 4100:2019-04 auszuführen.

Es sind die Technischen Anschlussbedingungen (TAB) der Netzgesellschaft Potsdam GmbH (NGP) einzuhalten.

Leitfabrikat/Typ: Deppe/ Zählerschrank Typ E 800 D1+Wandlerschrank Typ E 800 D1-W

Hersteller/Typ '....................................................'

vom Bieter einzutragen
Menge: 1,000 St

*Hinweis: Unterverteilungen*

**01.02.0080 Feldverteiler UP 2-feldrig mit Multimedia 96 Module IP30 UP**
Kombinierter Energie- und Multimediaverteiler zur Unterputz- oder Hohlwandmontage, geeignet zur Aufnahme von Installationsgeräten bis 125 A, gefertigt gemäß DIN EN 61439-1/-3. Der Verteiler erfüllt die Anforderungen an Luft- und Kriechstrecken nach DIN EN 60664-1, Schutzklasse II, Schutzart IP30 sowie Stoßfestigkeit IK07.

Das Gehäuse besteht aus einem pulverbeschichteten Stahlblech-Schrank (Farbe RAL 9010, reinweiß) mit Blendrahmen (Überstand 13 mm) und einer belüfteten Tür mit innenliegenden, justierbaren Scharnieren. Der Türöffnungswinkel beträgt ca. 110°, der Türanschlag ist werkzeuglos rechts oder links wechselbar. Die Tür ist mit einem plombierbaren Klappgriff ausgestattet.
Die linke Seite des Verteilers bildet das Energiefeld, ausgestattet mit 4 Reihen à 12 Teilungseinheiten (insgesamt 48 TE). Eingebaut sind Profilschienen mit Hutschienen (7,5 mm hoch, 125 mm Mittenabstand) und passende Berührungsschutzabdeckungen. Eine PE-Klemme und zwei N-Klemmenblöcke (QuickConnect oder gleichwertig) sind bereits vormontiert.
Die rechte Seite bildet das Multimediafeld, bestehend aus Kunststoff-Lochplatten auf profilierten Tragschienen. Das Multimediafeld ist nicht mit Berührungsschutzabdeckungen ausgestattet, verfügt jedoch über eine durchgehende vertikale Abschottung zum Energiefeld.
Die Leitungseinführung erfolgt oben und unten über herausnehmbare Kunststoffflanschplatten mit integrierter Zugentlastung. Zusätzlich sind seitlich und rückseitig ausschlagbare Einführungsmöglichkeiten vorhanden.
Außenmaß des kombinierten Verteilers: 125 × 603 × 703 mm
(T × B × H).
Einbaumaß (Nische): 112 × 560 × 652 mm (T × B × H).
Ausführung: 2-Feld-Verteiler, 4 Reihen, 96 Module.
Montageart: Unterputz oder Hohlwand.
Werkstoffe: Gehäuse aus Stahlblech, Montageplatte aus Kunststoff.
Türgriff: Klinke.
Halogenfreiheit: nein.
Standort: in den Wohneinheiten, MHK

Die Verteilung ist komplett anschlussfertig zu liefern, zu montieren und betriebsbereit herzustellen.
Menge: 4,000 St

**01.02.0090 Feldverteiler UP 1-feldrig 84PLE**
Feldverteiler Unterputz/Hohlwand, zertifiziert nach DIN EN 61439-1/-3, geeignet für den Einbau von Geräten bis 125 A. Luft- und Kriechstrecken gemäß DIN EN 60664-1. Schutzart IP30, Schutzklasse II, Stoßfestigkeit IK09.

Der Verteiler besteht aus einem pulverbeschichteten Stahlblech-Schrank mit Blendrahmen und Tür in RAL 9010 (reinweiß). Die Tür verfügt über innenliegende, justierbare Scharniere mit einem Öffnungswinkel von 110°, ist rechts oder links anschlagbar mit werkzeuglos wechselbarem Türanschlag. Türverschluss serienmäßig mit plombierbarem Vorreiber und Klappgriff. Ab 800 mm Schrankbreite (dreifeldrig) zwei Türen mit Stangenverschluss.
Kabeleinführungen oben und unten durch herausnehmbare Kunststoffflanschplatten mit Vorprägungen und integrierter Kabelzugentlastung. Seitliche und rückwärtige ausschlagbare Leistungseinführungen vorhanden.
Der Verteiler ist mit profilierten Tragschienen ausgestattet, inklusive 7,5 mm hohen Hutschienen mit 125 mm Mittenabstand und passenden Berührungsschutzabdeckungen (SKII) aus Kunststoff. Zusätzlich montiert sind 1x PE- und 2x N-QuickConnect-Klemmblöcke auf Träger.

Technische Daten:
Nischenmaße (H x B x T): 1153 x 353 x 125 mm
Anzahl Reihen: 7
Anzahl Module: 84
Anzahl Schienen: 7
Anzahl Felder: 1
Anzahl Türen: 1
Montageart: Unterputz / Hohlwand
Werkstoff: Stahlblech
Schutzart: IP30
Schutzklasse: II
Stoßfestigkeit: IK09
Halogenfrei: Nein
Schließungstyp: ohne Schloss

Der Feldverteiler ist komplett zu liefern, fachgerecht zu montieren und betriebsfertig anzuschließen.
Menge: 1,000 St

**01.02.0100 Multimedia, UP 4-reihig mit geschlitzter Stahlblechtür**
Installationskleinverteiler Unterputz aus Kunststoff, nach DIN VDE 61439-3, geeignet für Wohngebäude nach DIN 18015, Schutzart IP30, Schutzklasse II (schutzisoliert).

Bestehend aus Kunststoff-Mauerkasten mit Leitungsabfang, ausbrechbaren Leitungseinführungen, integrierter Wasserwaage und verzinkten Befestigungslaschen. Verdrehbarer Blendrahmen mit pulverbeschichteter Stahlblechtür, Lüftungstür mit innenliegenden Scharnieren, Türanschlag rechts/links wechselbar, Griffmulde mit Schnappverschluss, ohne Schloss.
Oberer Anschlussraum mit isolierter DIN-Hutschiene und Patch-Panel für Kommunikationsmodule, Beschriftung mit beiliegenden Streifen. Vormontierte gelochte Montageplatte aus verzinktem Stahlblech. Unterer Anschlussraum mit 3-fach Schutzkontaktsteckdose (90° drehbar), direkt anschließbar und mit Schutzkontaktabdeckung für Schutzklasse II.

Technische Daten:
Montage: Unterputz
1 Schiene, 4 Reihen, 48 Module
Maße (HxBxT): 755,5 x 348 x 94,5 mm
Tür: 1 ohne Schloss
Standort: im Mühlencafé (2.OG) MHK
Schutzklasse II, IP30, IK05, Metallmontageplatte

Der Verteiler ist komplett zu liefern, fachgerecht zu montieren und betriebsfertig anzuschließen.
Menge: 2,000 St

**01.02.0110 Multimedia, AP 4-reihig mit geschlitzter Stahlblechtür**
Installationskleinverteiler Aufputz aus Kunststoff, nach DIN VDE 61439-3, geeignet für Wohngebäude nach DIN 18015, Schutzart IP30, Schutzklasse II (schutzisoliert).

Bestehend aus Kunststoffbodenplatte mit Leitungsabfang, pulverbeschichteter Lüftungstür aus Stahlblech mit innenliegenden Scharnieren, Türanschlag rechts/links wechselbar, Griffmulde mit Schnappverschluss, ohne Schloss.
Oberer Anschlussraum mit isolierter DIN-Hutschiene und Patch-Panel für Kommunikationsmodule, Beschriftungsmöglichkeit mit Bezeichnungsstreifen, vormontierte gelochte Montageplatte aus verzinktem Stahlblech. Unterer Anschlussraum mit 3-fach Schutzkontaktsteckdose (90° drehbar), direkt anschließbar, Schutzkontaktabdeckung für Schutzklasse II, Steckdose zusätzlich auf DIN-Hutschiene montierbar.
Hinweis: Überspannungsschutzmodul Typ 3 anschließbar (nicht enthalten).

Technische Daten:
Montage: Aufputz
1 Schiene, 4 Reihen, 48 Module
Maße (HxBxT): 640 x 305 x 96,5 mm
Tür: 1 ohne Schloss
Montageplatte aus ASA/PC
Schutzklasse II, IP30, IK05
Standort: in der Remise, Büro

Der Verteiler ist komplett zu liefern, fachgerecht zu montieren und betriebsfertig anzuschließen.
Menge: 1,000 St

**01.02.0120 Wandaufbauschrank IP55/II (HxBxT) 1400 x 800 x 250 mm**
Schrank nach DIN EN 61439-1/-2/-3 mit VDE-Gutachten, gefertigt aus 1,5 mm pulverbeschichtetem Stahlblech (RAL 7035, lichtgrau), mit umlaufender, temperatur- und ölbeständiger Türdichtung, Türanschlag rechts (wechselbar), 110° Öffnungswinkel, innenliegenden Scharnieren und serienmäßigem Schwenkhebelverschluss (DIN-Profil-Halbzylinder einbaubar).
Mit Durchsteckflanschen oben/unten, ISO-Flanschplatten mit metrischen Vorprägungen, Schnellverriegelung je Feld, Sammelschienendurchführungen seitlich, nebeneinander und übereinander anflanschbar.

Ausbau gemäß Planung mit:
Montageplatte für Leistungsschütz
2 x 5-polige Sammelschienensysteme
Verdrahtungszubehör, Schottungen, Einführungsflanschen
Gruppenvorsicherungen
Hartkunststoff-Plantasche
Platzvorhaltung für Netzgerät Sprechanlage
Technische Daten:
Schutzart: IP55
Schutzklasse: II
Bemessungsstrom In: 100 A
Anzahl Felder: 3
Zugang von oben, Abgänge nach oben
Montage: Wandbefestigung
Standort: in der Remise, Lagerraum
Anzahl Türen: 1 mit 1 Schloss

Lieferung, Montage und betriebsfertiger Anschluss mit fertig verdrahteten Reihenklemmen.
Menge: 1,000 St

**01.02.0130 Installationskleinverteiler 5-reihig Hohlwandeinbau IP30**
Installationskleinverteiler für Hohlwandeinbau aus Kunststoff, 5-reihig, nach DIN EN 61439-3, für Geräte bis 63 A mit 70 mm Einbautiefe gemäß DIN 43880. Schutzart IP30, Schutzklasse II, Bemessungsspannung 400 V/50 Hz.

Kunststoff-Mauerkasten mit Leitungsabfang, ausbrechbaren Leitungseinführungen und integrierter Wasserwaage. Schnellfixierung für Hohlwandmontage, Geräteträger aus verzinktem Stahlblech mit einzeln isolierbaren Hutschienen.
Geräteabdeckung mit 46 mm Schlitz, Schnellverschluss, plombierbar.
Stahlblechtür pulverbeschichtet mit 15 mm Putzausgleich, innenliegende Scharniere, frontbündiger Griff, Türanschlag rechts/links wechselbar.
Integrierte Schaltplanhalterung und seitlicher Leitungskanal mit Kabelklemmen.
Fingersichere PE/N-Klemme in Stecktechnik, N-Klemme für FI-Kreise enthalten.

Technische Daten:
Maße (H×B×T): 880,5 × 348 × 94,5 mm
Module: 60 (5×12)
Halbe Module: 120
Tür: 1, ohne Schloss (Schnappverschluss)
Material: Kunststoff

Standort: in der Remise, Gastraum
Liefern, montieren und betriebsfertig anschließen.
Menge: 1,000 St

**01.02.0140 Installationskleinverteiler 5-reihig Aufputz IP30**
Installationskleinverteiler, 5-reihig, Aufputz, IP30, mit Tür, QuickConnect

Installationskleinverteiler für Aufputzmontage aus Kunststoff, 5-reihig, nach DIN VDE 60670-24 und DIN 43871, geeignet für Wohngebäude gemäß DIN 18015. Für Geräte bis 63 A mit max. 70 mm Einbautiefe gemäß DIN 43880. Bemessungsspannung 400 V/50 Hz, Schutzart IP30, Schutzklasse II.

Mit Kunststoffbodenplatte, integriertem Leitungsabfang, Geräteträger aus verzinktem Stahlblech, DIN-Hutschienen für Modulargeräte. Geräteabdeckung mit 46 mm Schlitz, plombierbar. Fingersichere PE/N-Klemmen mit Stecktechnik, N-Klemme für FI-Kreise.
Mit Tür aus pulverbeschichtetem Stahlblech, frontbündig, mit Griffmulde, selbsttätig zurückklappendem Griff, Türanschlag rechts oder links montierbar.

Technische Daten:
Maße (H×B×T): 765 × 305 × 96,5 mm
Module: 60 (5×12)
Halbe Module: 120
Werkstoff: ASA / PC
Schutzklasse II, Stoßfestigkeit IK07

Standort: im Mühlencafé
Liefern, montieren und betriebsfertig anschließen.
Menge: 3,000 St

**01.02.0150 Feldverteiler Aufputz 3-feldrig IP44 bestückt 144PLE**
Feldverteiler, Aufputz, 3-feldrig, IP44, mit Tür, 144PLE Feldverteiler für Aufputzmontage gemäß DIN EN 61439-1/-3, für Geräte bis 125 A, Schutzklasse II, Schutzart IP44, geeignet zur Montage in technischen Betriebsräumen von Wohn- und Zweckbauten.

Gehäuse aus pulverbeschichtetem, eingebranntem Stahlblech, 3-feldrig (Breite: 800 mm), mit zweitürigem Aufbau. Türen mit innenliegenden justierbaren Scharnieren, Türanschlag werkzeuglos rechts oder links wechselbar, Öffnungswinkel 110°. Türverschluss mit plombierbarem Dreipunkt-Stangenschloss und Klappgriff.

Bestückt mit:
14 Tragschienen, davon:
Obere 2 Reihen mit 15 mm hohen Hutschienen (für Reihenklemmen)
Untere 12 Reihen mit 7,5 mm hohen Hutschienen
Reihenabstand 150 mm
Berührungsschutzabdeckungen und geschlossene Abdeckungen
Leitungseinführungen oben und unten über flexible, herausnehmbare Flanschplatten (austauschbar)
Platzvorhaltung für Netzgerät der Sprechanlage gemäß Planung
Technische Daten:
Maße (H×B×T): 950 × 800 × 165 mm
3 Felder, 14 Reihen, 144 Module (PLE)
Stoßfestigkeit: IK09
Zugang/Abgang: oben
InA: 50 A
Material: Stahlblech

Standort: Keller der MHK (Technikraum)
Liefern, montieren und betriebsfertig anschließen.
Menge: 1,000 St

**01.02.0160 Feldverteiler Aufputz 2-feldrig, IP44 72PLE**
Feldverteiler für Aufputzmontage gemäß DIN EN 61439-1/-3, geeignet für den Einbau von Geräten bis 125 A. Luft- und Kriechstrecken gemäß DIN EN 60664-1. Schutzklasse II, Schutzart IP44.

Ausführung in pulverbeschichtetem Stahlblech mit einer Tür. Türanschlag rechts oder links werkzeuglos wechselbar, Öffnungswinkel 110°. Tür mit innenliegenden justierbaren Scharnieren, Dreipunkt-Stangenschloss mit plombierbarem Klappgriff.

Ausführung mit profilierten Tragschienen:
Obere 2 Reihen mit 15 mm Hutschienen im 150 mm Abstand zur Aufnahme von Reihenklemmen, mit geschlossener Abdeckung.
Weitere Reihen mit 7,5 mm Hutschienen im 150 mm Mittenabstand, mit Berührungsschutzabdeckungen.
Leitungseinführungen oben und unten über flexible, herausnehmbare Flanschplatten, zusätzlich austauschbar.

Technische Daten:
Maße (H×B×T): 800 × 550 × 165 mm
2 Felder, 8 Reihen, 72 Module (PLE)
Stoßfestigkeit: IK09
Zugang/Abgang: oben
InA: 50 A
Material: Stahlblech

Liefern, montieren und betriebsfertig anschließen.
Menge: 1,000 St

**01.02.0170 Wandaufbauschrank 4-feldrig IP55**
Wandaufbauschrank zur Innenraummontage gemäß DIN EN 61439-1/-2/-3, mit VDE-Fertigungsüberwachung, geeignet zur Aufputzmontage für Niederspannungsverteilungen bis 800 A, 3AC, 690 V, 50 Hz.

Ausführung:
Gehäuse aus 1,5 mm pulverbeschichtetem, eingebranntem Stahlblech, RAL 7035 (lichtgrau)
Schutzart IP55, Schutzklasse II, Luft- und Kriechstrecken nach DIN VDE 0110-1/-2
Tür aufliegend, mit innenliegenden Scharnieren, Türanschlag rechts (werkzeuglos wechselbar), Öffnungswinkel 110°
Umlaufende, temperatur- und ölbeständige Schaumdichtung
Schwenkhebelverschluss, optional für DIN-Profilhalbzylinder vorbereitet
Modular erweiterbar, nebeneinander und übereinander anflanschbar

Ausstattung:
2 Stück 5-polige Sammelschienensysteme
Montageplatte für Leistungsschütz
Durchsteckflansche oben
ISO-Flanschplatten unten mit metrischen Vorprägungen und Schnellverriegelung
Vorbereitete Sammelschienendurchführungen seitlich
Schottungen, Einführungsflansche, Gruppenvorsicherungen
Plantasche aus Hartkunststoff
Anteiliges Verdrahtungszubehör

Technische Daten:
Maße (H × B × T): 1400 × 1050 × 275 mm
Felder: 4
Türen: 2
Schlösser: 1
Montageart: Wandmontage
Farbe: Lichtgrau (RAL 7035)
Schutzart: IP55
Schutzklasse: II
Stoßfestigkeit: IK09
Zugang: von oben
Abgänge: nach unten

Liefern, montieren und betriebsfertig anschließen.
Menge: 1,000 St

**01.02.0180 Feldverteiler UP/HW 3-feldrig IP30 100 A**
Feldverteiler für den Einbau in Hohlwand- oder Unterputzinstallationen, zertifiziert gemäß DIN EN 61439-1/-3, geeignet zum Einbau von Geräten bis 125 A. Luft- und Kriechstrecken nach DIN EN 60664-1. Schutzart IP30, Schutzklasse II.

Ausführung:
Komplettschrank bestehend aus Gehäuse, Blendrahmen (13 mm Überstand) und Stahlblechtür, pulverbeschichtet in RAL 9010 (reinweiß)
Tür mit justierbaren, innenliegenden Scharnieren (110° Öffnungswinkel), Türanschlag werkzeuglos rechts/links wechselbar
Türverschluss mit plombierbarem Vorreiber und Klappgriff (bei Doppeltür: Stangenverschluss)
Ab 800 mm Breite (3-feldrig) mit zwei Türen (rechte Tür max. 2 Felder breit)
Leitungseinführung oben/unten über Kunststoffflanschplatten mit Vorprägungen und integrierter Zugentlastung
Ausschlagbare Leitungseinführungen seitlich und hinten

Innenausbau:
Bestückt mit profilierten Tragschienen
Oberste 2 Reihen: 15 mm hohe Hutschienen für Reihenklemmen (150 mm Abstand) mit geschlossener Abdeckung
Untere Reihen: 7,5 mm hohe Hutschienen (150 mm Mittenabstand) mit Berührungsschutzabdeckung

Technische Daten:
Montageart: Hohlwand
Maße (H × B × T): 1153 × 853 × 125 mm
Felder: 3
Reihen: 21
Module: 252
Türen: 2
Nennstrom (InA): 100 A
Schutzklasse: II
Schutzart: IP30
Stoßfestigkeit: IK09
Zugang/Abgang: von oben
Halogenfrei: nein

Liefern, montieren und betriebsfertig anschließen.
Menge: 1,000 St

#### Titel 01.03 KG 443 Niederspannungsschaltgeräte

*Hinweis: Vortext Installationseinbaugeräte*
Die nachfolgend beschriebenen Installationseinbaugeräte
sind in die vorbeschriebenen Schaltanlagen und
Verteiler einzubauen und betriebsfertig auf
Reihenklemmen zu verdrahten. N- und PE-Klemmen sind
den Außenleiterklemmen räumlich zuzuordnen.

Die Einbaugeräte haben den gültigen Vorschriften zu
entsprechen.
Folgende Qualitätsmerkmale sind zu erfüllen:
- finger- und handrückensicher,
- Schnappbefestigung auf Tragschiene nach DIN EN 50022,
- Kombi-Rahmenklemmen für Schienenverdrahtung und
direkten Anschluß,
- Anschlußklemmen bis 25 mm² für ein-, mehr- und
feindrähtige Leiter mit unverlierbaren
Kombi-Schlitzschrauben,
- Umgebungstemperatur -5 bis 45 Grad C,
- Klimabeständigkeit nach DIN IEC 68,
- Gebrauchslage beliebig,
- Gerätelebensdauer >10.000 Schaltspiele

Im Einheitspreis für die Einbaugeräte sind folgende
Leistungen einzukalkulieren:
- Lieferung, Montage und Anschluß Einbaugerät,
- Reihenklemmen (bis 4mm² als Dreistockklemme, generell
N-Trennklemme)
- interne Verdrahtung, Querschnitte gemäß Vorschrift
mit flexiblen Kabeln,
- Anschluss der internen Verdrahtung,
- Anschluss der Zu- und Abgangskabel,
- Klein- und Befestigungsmaterial, Phasenschiene usw.
- Sicherungsmaterial, Paßringe usw.
- dauerhafte Beschriftung an den Einbaugeräten und an
der Feldabdeckung entsprechend Revisionsunterlagen.
- dauerhafte Beschriftung der Zu- und Abgangskabel mit
schwarzen Resopalschildern mit weißer Schrift Größe
ca. 50 x 20 mm, mit der Art des Abganges und des
verlegten Kabelquerschnittes

Bei der Kalkulation der Einheitspreise ist weiter zu
beachten, daß Leistungsschalter sowie
Sicherungslasttrennschalter NH00 - NH3 direkt
angeschlossen werden.
Alle übrigen Einbaugeräte sind mit den erforderlichen
Reihenklemmen zu kalkulieren.

Systemkomponenten wie Schaltanlagensystemteile, Leistungsschalter, Sicherungslasttrenner, Sicherungslasttrennschalter, Schütze, Schaltrelais, Sich.-Automaten, FI- Schalter usw. sollen vom gleichen Fabrikat sein, um die Ersatzteilhaltung, Wartung und den Betrieb der Anlagen für den Betreiber zu vereinfachen.

**01.03.0010 SLS-Schalter 3 polig E-Charakteristik 63A**
SLS-Schalter 3 polig E-Charakteristik 63 für Sammelschiene SH-Schalter nach E-DIN VDE 0641-21 und Maßnorm DIN 43 880 Baugroesse 6. SLS in verschieden poliger Bauform, einpolig schaltend, mit separater Kontaktstellungsanzeige. Steckkontaktierung für direkte Sammelschienenmontage. Der serienmäßige Multifunktionsverschluß ermöglicht folgende Sperrungen: 1.für den Kunden gegen unbeabsichtigtes oder mutwilliges schalten; 2.für den Installateur mit einem Vorhängeschloß beim Arbeiten in der Anlage; 3.für das VNB mit Plombierdraht, Vorhängeschloß oder Spezialschlüssel.

Betriebsnennspannung 230/400 V
Nennstrom: 63 A
Auslösercharakteristik: E
Polanzahl: 3 P
Anzahl Module: 4,5
Anschlussquerschnitt bei flexiblem Leiter: 1 - 16mm² Anschlussquerschnitt bei starrem Leiter: 1 - 25mm²
Montageart: für Sammelschienen

betriebsfertig liefern und montieren
Menge: 6,000 St

**01.03.0020 SLS-Schalter 3 polig Cs-Charakteristik 35A**
SLS-Schalter 3 polig E-Charakteristik 35A für Sammelschiene  SH-Schalter nach E-DIN VDE 0641-21 und Maßnorm DIN 43 880 Baugroesse 6. SLS in verschieden poliger Bauform, einpolig schaltend, mit separater Kontaktstellungsanzeige. Steckkontaktierung für direkte Sammelschienenmontage. Der serienmäßige Multifunktionsverschluß ermöglicht folgende Sperrungen: 1.für den Kunden gegen unbeabsichtigtes oder mutwilliges schalten; 2.für den Installateur mit einem Vorhängeschloß beim Arbeiten in der Anlage; 3.für das VNB mit Plombierdraht, Vorhängeschloß oder Spezialschlüssel.

Betriebsnennspannung 230/400 V
Nennstrom: 35 A
Auslösercharakteristik: Cs
Polanzahl: 3 P
Anzahl Module: 4,5
Anschlussquerschnitt bei flexiblem Leiter: 1 - 16mm² Anschlussquerschnitt bei starrem Leiter: 1 - 25mm²
Montageart: für Sammelschienen

betriebsfertig liefern und montieren
Menge: 1,000 St

**01.03.0030 NH-Sicherungseinsatz NH1 gG 500 V 250 A mit isolierter Grifflasche**
NH-Sicherungseinsatz der Größe NH1 in gG-
Auslösecharakteristik, geeignet für die Absicherung von Kabel-
und Stromkreisen in Niederspannungsanlagen. Mit integriertem
Kombi-Melder zur optischen Auslösungserkennung sowie
isolierter Grifflasche für sicheres Handling.

Technische Daten:
Sicherungsgröße: NH1
Auslösecharakteristik: gG
Nennspannung: 500 V
Nennstrom: 250 A
Bemessungsschaltvermögen (IEC 60898-1): 120 kA
Gesamtverlustleistung bei IN: 20 W
Isoliert: Ja
Mit Kombi-Melder zur Auslöseanzeige

Liefern, montieren und betriebsfertig anschließen.
Menge: 6,000 St

**01.03.0040 Kombi-Ableiter Typ 1 + Typ 2 + Typ 3 für 4-polige Netze**
Kombi-Ableiter Typ 1 + Typ 2 + Typ 3 für 4-polige Netze
Zum Einsatz im Vorzählerbereich nach VDE-AR-N 4100
Kombi-Ableiter mit Ableitern der Klasse T1, T2 und T3 (Typ 1 + Typ 2 + Typ 3) gemäß DIN EN 61643-11 (VDE 0675-6-11) zur Montage im Vorzählerbereich. Geeignet für TT- und TN-S-Systeme.
Folgestromfreier Kombi-Ableiter mit gekapselter Funkenstreckentechnologie. Direkt auf 40-mm-Sammelschienensystem montierbar. Kompatibel mit Einspeiseadaptern und Sammelschienenboxen zur Spannungsversorgung für RfZ (Rundsteuerempfänger) und APZ (Abschlusspunkt Zählerplatz). Fernmeldekontakt optional nachrüstbar.

Technische Daten:
Blitzimpulsstrom Iimp (10/350 µs): 7,5 kA (LN/PEN, NPE)
Max. Ableitvermögen Imax (8/20 µs): 30 kA
Dauerbetriebsspannung UC: 255 V
Schutzpegel Up: = 1,5 kV
Polzahl: 4
Anschluss: Sammelschiene / Schraubanschluss
Betriebstemperatur: 40 °C bis +80 °C
Für Netzformen: TT / TN-S
Fernmeldekontakt: nicht vorhanden, nachrüstbar
Moduleinheiten: 1,5 TE

Liefern, montieren und betriebsfertig anschließen.
Menge: 1,000 St

**01.03.0050 Lasttrennschalter 3polig 160A für Hutschiene oder Montageplatte**
Lasttrennschalter zur sicheren Trennung von Stromkreisen in Niederspannungsanlagen. Für Montage auf DIN-Hutschiene oder Montageplatte geeignet. Der Drehantrieb ist direkt am Gerät angebracht und im ausgeschalteten Zustand mit einem Vorhängeschloss verriegelbar. Geeignet zum Schalten unter Last sowie zur Trennfunktion gemäß geltender Normen.

Technische Daten:
Nennstrom: 160 A
Polzahl: 3-polig
Verlustleistung pro Pol: 7,5 W
Gesamtverlustleistung: 22,5 W
Bemessungsbetriebsleistung AC-1 bei 400 V: 105 kW
Motorantrieb: nicht vorgesehen
Verriegelbar: ja
Schutzart: IP20
Betriebstemperatur: 20 °C bis +70 °C

Montieren und betriebsfertig anschließen.
Menge: 1,000 St

**01.03.0060 Lasttrennschalter 3polig 80A für Hutschiene oder Montageplatte**
Lasttrennschalter, 3-polig, für Montage auf Hutschiene oder Montageplatte, mit Drehantrieb direkt am Gerät, verriegelbar im AUS-Zustand mittels Vorhängeschloss zur sicheren Trennung. Geeignet zum Ein- und Ausschalten unter Last sowie als Sicherheitstrennfunktion in Niederspannungsstromkreisen.
Nennstrom: 80 A
Polzahl: 3-polig
Bemessungsbetriebsspannung: 400 V AC, 50 Hz
liefern, montieren und betriebsfertig anschließen.

Lieferung, Montage und betriebsfertiger Anschluss.
Menge: 2,000 St

**01.03.0070 Lasttrennschalter 3-polig 63A für Hutschiene/Montageplatte**
Lasttrennschalter für die sichere Trennung elektrischer Stromkreise in Niederspannungsanlagen. Geeignet für die Montage auf Hutschiene oder Montageplatte. Drehantrieb direkt am Gerät, im AUS-Zustand verriegelbar mit Vorhängeschloss.

Technische Merkmale:
Nennstrom: 63 A
Polzahl: 3-polig
Bemessungsbetriebsleistung bei 400 V AC (AC1): 41 kW
Verlustleistung: 2,4 W/Pol, gesamt 7,2 W
Betriebstemperaturbereich: 20 °C bis +70 °C
Motorantrieb: nicht vorgesehen
Schutzart: IP20
Verriegelbar: Ja
Liefern, montieren und betriebsfertig anschließen.
Menge: 11,000 St

**01.03.0080 Installationsschütz 4-polig AC-1 125 A 230 V AC Spule mit Glimmlamp**
Installationsschütz nach DIN EN 61095, als Reiheneinbaugerät nach DIN 43880, fingersicher gemäß DIN EN 50274, geeignet zur Montage auf Tragschiene nach DIN EN 60715.
Zur Schaltung ohmscher Lasten bis 125 A in der Gebrauchskategorie AC-1.
Mit integriertem Hilfsmodul zur optischen Zustandsanzeige durch Glimmlampe (Ein-/Aus-Zustand erkennbar).
Einsatz z. B. zur zentralen Abschaltung über eine NOT-AUS-Funktion im Hauptstromkreis.

Technische Merkmale:
Polzahl: 4
Gebrauchskategorie: AC-
Bemessungsbetriebsstrom: 125 A
Bemessungsbetriebsspannung: 400 V AC
Bemessungsbetätigungsspannung (Spule): 230 V AC
Bemessungsisolationsspannung: 500 V AC
Einbaumaße: Reiheneinbaugerät nach DIN 43880
Montageart: Tragschiene DIN EN 60715
Anzeigeelement: Glimmlampe zur Schaltstellungsanzeige
Fingersichere Klemmen nach DIN EN 50274
Schutzart: mind. IP20 (im eingebauten Zustand)

Montieren und betriebsfertig anschließen.
Menge: 1,000 St

**01.03.0090 Installationsschütz 4-polig AC-1 40 A 230 V AC Spule, mit Glimmlampe**
Installationsschütz nach DIN EN 61095, als Reiheneinbaugerät gemäß DIN 43880, fingersicher nach DIN EN 50274, geeignet zur Montage auf Tragschiene nach DIN EN 60715.
Zur Schaltung ohmscher Lasten bis 40 A in der Gebrauchskategorie AC-1.
Mit integrierter Glimmlampe zur optischen Anzeige des Schaltzustands (Ein-/Aus-Zustand sichtbar).
Geeignet zur zentralen Abschaltung im Rahmen einer NOT-AUS-Funktion oder zur allgemeinen Laststeuerung.

Technische Merkmale:
Polzahl: 4
Gebrauchskategorie: AC-1
Bemessungsbetriebsstrom: 40 A
Bemessungsbetriebsspannung: 400 V AC
Bemessungsbetätigungsspannung (Spule): 230 V AC
Bemessungsisolationsspannung: 500 V AC
Einbaumaße: Reiheneinbaugerät gemäß DIN 43880
Montageart: Tragschiene DIN EN 60715
Anzeigeelement: Glimmlampe zur Schaltstellungsanzeige
Fingersichere Klemmen gemäß DIN EN 50274
Schutzart: mind. IP20 (im eingebauten Zustand)

Montieren und betriebsfertig anschließen.
Menge: 1,000 St

**01.03.0100 NH00-Sicherungslasttrennschalter, 3-polig, 160A, für Sammelschienen**
NH00-Sicherungslasttrennschalter, 3-polig, 160 A, für Sammelschienenmontage (60 mm), inkl. NH00-Sicherungen 125 A
Sicherungslasttrennschalter für die Montage auf 60-mm-Cu-Sammelschienensystemen gemäß DIN EN 60947-3 (VDE 0660-107), geeignet für NH-Sicherungseinsätze nach IEC 60269-2 / DIN VDE 0636-2, Baugröße NH00.
Ausführung als 3-poliges Schalterunterteil mit plombierbarem Griffeinsatz, Berührungsschutz am Griff, verschiebbares Klarsichtfenster zur Spannungsprüfung. Allpoliges Schalten. Abgang oben oder unten, ohne zusätzliche Blende.

Technische Daten:
Nennstrom: 160 A
Sicherungsgröße: NH00
Icw 1s nach IEC 60947: 5 kA
Strombelastbarkeit AC-22B: 160 A
Anschlussquerschnitt flexibel/starr: 2,595 mm²
Isolationsspannung: 1000 V
Gesamtverlustleistung: 14 W
Frequenz: 5060 Hz
Drehmoment: 4,5 Nm
Schutzart: IP3X
Betriebstemperatur: 25 bis +55 °C
Mechanische Schaltspiele: 1400
Elektrische Schaltspiele: 200
Tiefe: 104 mm

Inklusive:
NH00-Sicherungseinsätze, 125 A, 3 Stück, träge (gL/gG)
Montieren und betriebsfertig anschließen.
Menge: 2,000 St

**01.03.0110 Überspannungsableiter Typ 2, 4-polig, 40 kA, für TT- und TN-S-Netze**
Überspannungsableiter Typ 2, 4-polig, 40 kA, für TT- und TN-S-Netze mit Defektanzeige und Fernmeldekontakt
Überspannungsableiter Typ 2 in 3+1-Schaltung zum Schutz von dreiphasigen TT- und TN-S-Systemen. Ausgestattet mit temperaturüberwachten Hochleistungsvaristoren und Summenstromfunkenstrecke mit dynamischer Abtrennvorrichtung. Optische Defektanzeige bei Überlastung. Wechslerkontakt für Fernmeldeanzeige. Anschlüsse für aktive Leiter von unten, PE und Fernmeldekontakt von oben. Klemmen geeignet für Rundleiter und Verdrahtungsbrücken. Beschriftungsmöglichkeit am Basiselement.

Dauerbetriebsspannung (Uc) gemäß IEC 61643-1: ca. 275 V
Spannungsschutzstufe (Up) gemäß IEC 61643-1: ca. 1,35 kV
Max. Ableitvermögen (Imax) L-N(PEN)/N-PE: ca. 40 kA
Netzformen: TT, TN-S
Betriebstemperaturbereich: ca. -40 °C bis +80 °C
Frequenzbereich: 50 - 60 Hz
Maße (HxBxT) ca.: 99 x 71 x 66 mm

Liefern, montieren und betriebsfertig anschließen.
Menge: 15,000 St

**01.03.0120 Reitersicherungsunterteil für drei D02 mit Sicherungen gG/GR**
Reitersicherungsunterteil für drei D02-Sicherungen, geeignet für Sammelschienensystem mit 60 mm Abstand, Bauhöhe 20 und 30 mm. Sicherungsbefestigung mit Schraubkappe, Nennstrom max. 63 A. Sammelschienenrastierung ausgelegt für 5 mm dicke Kupferschienen, ausbrechbar auf 10 mm Dicke. Integrierte Beschriftungsmöglichkeit am Gerät. Rahmenklemme zur Kabelaufnahme bis 16 mm² feindrähtig und bis 25 mm² ein- und mehrdrähtig. Gerätebreite 27 mm. Entspricht den Normen DIN EN 60269-1 und VDE 0636 Teil 301.
Nennstrom: 63 A
Sicherungseinsätze: D02, gG / gR, 35 A

Lieferung, Montage und betriebsfertiger Anschluss.
Menge: 27,000 St

**01.03.0130 Reitersicherungsunterteil für drei D02 mit Sicherungen gG/GR**
Reitersicherungsunterteil für drei D02-Sicherungen, geeignet für Sammelschienensystem mit 60 mm Abstand, Bauhöhe 20 und 30 mm. Sicherungsbefestigung mit Schraubkappe, Nennstrom max. 63 A. Sammelschienenrastierung ausgelegt für 5 mm dicke Kupferschienen, ausbrechbar auf 10 mm Dicke. Integrierte Beschriftungsmöglichkeit am Gerät. Rahmenklemme zur Kabelaufnahme bis 16 mm² feindrähtig und bis 25 mm² ein- und mehrdrähtig. Gerätebreite 27 mm. Entspricht den Normen DIN EN 60269-1 und VDE 0636 Teil 301.
Nennstrom: 63 A
Sicherungseinsätze: D02, gG / gR, 63 A

Lieferung, Montage und betriebsfertiger Anschluss.
Menge: 7,000 St

**01.03.0140 Leitungsschutzschalter 1-polig 6 kA B-Charakteristik 10 A**
Leitungsschutzschalter nach DIN EN 60898-1, als Reiheneinbaugerät, Maße DIN 43880, fingersicher nach DIN EN 50274, Bemessungsbetriebsspannung 230/400 V AC, Bemessungsausschaltvermögen 6 kA, mit beidseitiger Klemmenabdeckung, einpolig, Auslösecharakteristik B, Bemessungsstrom 10 A, 1 Modul, mit Aufnahmevorrichtung für Beschriftungsschild. Anschlussquerschnitt für Massivleiter 135 mm², für flexible Leiter 125 mm². Geeignet für Überlast- und Kurzschlussschutz gemäß IEC 60898-1.

Lieferung, Montage und betriebsfertiger Anschluss.
Menge: 5,000 St

**01.03.0150 Leitungsschutzschalter 1-polig 6 kA, B-Charakteristik 16 A**
Leitungsschutzschalter nach DIN EN 60898-1, als Reiheneinbaugerät, Maße DIN 43880, fingersicher nach DIN EN 50274, Bemessungsbetriebsspannung 230/400 V AC, Bemessungsausschaltvermögen 6 kA, mit beidseitiger Klemmenabdeckung, einpolig, Auslösecharakteristik B, Bemessungsstrom 16 A, 1 Modul, mit Aufnahmevorrichtung für Beschriftungsschild. Anschlussquerschnitt für Massivleiter 135 mm², für flexible Leiter 125 mm². Geeignet für Überlast- und Kurzschlussschutz gemäß IEC 60898-1.

Lieferung, Montage und betriebsfertiger Anschluss.
Menge: 148,000 St

**01.03.0160 Leitungsschutzschalter 1-polig 6 kA C-Charakteristik 16 A**
Leitungsschutzschalter nach DIN EN 60898-1, als Reiheneinbaugerät gemäß DIN 43880, fingersicher nach DIN EN 50274, mit zeitverzögertem thermischen Auslöser für Überlastschutz sowie elektromagnetischem Auslöser für Kurzschlussschutz. Auslösecharakteristik C, Bemessungsstrom 16 A, Bemessungsschaltvermögen 6 kA, 1-polig. Geeignet für nachträglichen Anbau von Zusatzeinrichtungen. Mit Möglichkeit zur Beschriftung direkt am Gerät sowie zur Einzelentnahme aus dem Phasenschienenverbund durch Hutschienenschnellbefestigung.

Isolationsspannung: 500 V
Stoßspannungsfestigkeit: 4.000 V
Anschlussquerschnitt:
massiv: 1  35 mm²
flexibel: 1  25 mm²
Grad der Verschmutzung: 2 (gemäß IEC 60664 / IEC 60947-2)

Lieferung, Montage und betriebsfertiger Anschluss.
Menge: 8,000 St

**01.03.0170 Leitungsschutzschalter 3-polig, 6 kA, B-Charakteristik, 16 A**
Leitungsschutzschalter nach DIN EN 60898-1, als Reiheneinbaugerät, Maße DIN 43880, fingersicher nach DIN EN 50274, Bemessungsbetriebsspannung 230/400 V AC, Bemessungsausschaltvermögen 6 kA, mit beidseitiger Klemmenabdeckung, dreipolig, Auslösecharakteristik B, Bemessungsstrom 16 A, 3 Module, mit Aufnahmevorrichtung für Beschriftungsschild. Anschlussquerschnitt für Massivleiter 135 mm², für flexible Leiter 125 mm². Geeignet für Überlast- und Kurzschlussschutz gemäß IEC 60898-1.

Lieferung, Montage und betriebsfertiger Anschluss.
Menge: 15,000 St

**01.03.0180 Fehlerstrom-Leitungsschutzschalter 1P+N 10 A B-Charakteristik 30 mA**
Fehlerstrom-Leitungsschutzschalter gemäß DIN EN 61009-1 (VDE 0664-20), geeignet für Bemessungsstrom 10 A und Fehlerstrom 30 mA, mit blauer Testtaste und Fehlerstromanzeige.
Einfache Einzelentnahme aus dem Phasenschienenverbund. Geeignet zum nachträglichen Anbau von Zusatzeinrichtungen.
Beschriftungsmöglichkeit direkt am Gerät.
Anschluss über Schraubklemmen.

Technische Daten:
Polart: 1P+N
Auslösecharakteristik: B
Nennstrom: 10 A
Bemessungsfehlerstrom Idn: 30 mA
Typ des Fehlerstromschutzes: Typ A
Bemessungsschaltvermögen nach IEC 60898-1: 6 kA
Isolationsspannung Ui: 500 V
Stoßspannungsfestigkeit: 4000 V
Gesamtverlustleistung unter Nennstrom: 3,4 W
Frequenz: 50 Hz
Anschlussquerschnitt (flexibel/massiv): 1,5  4 mm²

Liefern, montieren und betriebsfertig anschließen.
Menge: 24,000 St

**01.03.0190 Fehlerstrom-Leitungsschutzschalter 1P+N 6 kA B-Charakteristik 16 A**
Fehlerstrom-Leitungsschutzschalter 1P+N, 6 kA, B-Charakteristik, 16 A, 30 mA, Typ A
Fehlerstrom-Leitungsschutzschalter nach DIN EN 61009-1, als Reiheneinbaugerät, Maße nach DIN 43880, fingersicher gemäß DIN EN 50274, mit integriertem Leitungsschutz (B-Charakteristik), Bemessungsstrom 16 A, Bemessungsfehlerstrom 30 mA, Fehlerstromschutz Typ A, Bemessungsausschaltvermögen 6 kA, Bemessungsbetriebsspannung 230 V AC, Polzahl 1P+N, mit blauer Prüftaste und Fehlerstromanzeige, beidseitige QuickConnect-Anschlüsse, Einzelentnahme aus Phasenschienenverbund durch Hutschienenschnellbefestigung, geeignet zum nachträglichen Anbau von Zusatzeinrichtungen, integrierte Beschriftungsmöglichkeit.
Anschlussquerschnitt Eingang/Ausgang: 1,54,0 mm² (massiv/flexibel)
Stoßspannungsfestigkeit: 4.000 V
Isolationsspannung Ui: 500 V
Gesamtverlustleistung bei Nennstrom: max. 5,20 W
Frequenz: 50 Hz

Lieferung, Montage und betriebsfertiger Anschluss.
Menge: 60,000 St

**01.03.0200 Fehlerstrom-Leitungsschutzschalter 4P 20 A B-Charakteristik 300 mA**
Fehlerstrom-Leitungsschutzschalter gemäß DIN EN 61009-1 (VDE 0664-20) mit 4-poligem Leitungsschutz für 400 V-Drehstromkreise und integrierter Fehlerstromschutzschaltung im Kompaktgehäuse.
Mit blauer Testtaste und Fehlerstromanzeige.
Einfache Einzelentnahme aus dem Phasenschienenverbund.
Geeignet zum nachträglichen Anbau von Zusatzeinrichtungen.
Beschriftungsmöglichkeit direkt am Gerät.
Anschluss über Schraubklemmen.

Technische Daten:
Polzahl: 4P
Nennstrom: 20 A
Auslösecharakteristik: B
Bemessungsfehlerstrom Idn: 300 mA
Typ des Fehlerstromschutzes: Typ A
Bemessungsschaltvermögen nach IEC 60898-1: 10 kA
Isolationsspannung Ui: 500 V
Stoßspannungsfestigkeit: 4000 V
Gesamtverlustleistung unter Nennstrom: 11,7 W
Frequenz: 50 Hz
Anschlussquerschnitt (flexibel): 1  16 mm²
Anschlussquerschnitt (massiv): 1  25 mm²

Liefern, montieren und betriebsfertig anschließen.
Menge: 8,000 St

**01.03.0210 Fehlerstrom-Leitungsschutzschalter 4-polig 40 A 30 mA Typ A**
Fehlerstrom-Leitungsschutzschalter nach DIN EN 61009-1 (VDE 0664-20) mit 4-poligem Leitungsschutzschalter für 400 V Drehstromkreise und integrierter Fehlerstromschutzschaltung im Kompaktgehäuse. Ausgestattet mit blauer Testtaste und Fehlerstromanzeige. Einzelentnahme aus dem Phasenschienenverbund möglich. Geeignet zum nachträglichen Anbau von Zusatzeinrichtungen. Direkt am Gerät befindet sich eine Beschriftungsmöglichkeit.

Technische Daten:
Nennstrom: 40 A
Bemessungsfehlerstrom Idn: 30 mA
Auslösecharakteristik: B
Typ des Fehlerstromschutzes: A
Bemessungsschaltvermögen Icn: 10 kA (nach IEC 60898-1)
Isolationsspannung Ui: 500 V
Stoßspannungsfestigkeit: 4.000 V
Frequenzbereich: 50 Hz
Gesamtverlustleistung bei Nennstrom: 17,7 W
Anschlussquerschnitt (flexibel): 1 - 16 mm²
Anschlussquerschnitt (massiv): 1 - 25 mm²

Liefern, montieren und betriebsfertig anschließen.
Menge: 2,000 St

**01.03.0220 Fehlerstromschutzschalter (RCCB) 4-polig, Typ A, 63 A, 30 mA**
Fehlerstromschutzschalter (RCCB) nach DIN EN 61008-1 (VDE 0664-10) und DIN EN 61008-2-1 (VDE 0664-11) für Personen- und Brandschutzanwendung. Typ A zum Schutz gegen sinusförmige Wechselströme sowie pulsierende Gleichfehlerströme.
4-polige Ausführung (3P+N) mit einem Bemessungsstrom von 63 A und einem Bemessungsfehlerstrom von 30 mA.
Mit externer, blauer Testtaste, integrierter Fehlerstromanzeige und Beschriftungsfeld direkt am Gerät. Die Anschlussklemmen sind mit Draht-Einschiebe-Schutz versehen. Das Gerät ist geeignet zum nachträglichen Anbau von Zusatzeinrichtungen.

Technische Merkmale:
Polart: 3P+N
Nennstrom: 63 A
Bemessungsfehlerstrom Idn: 30 mA
Typ: A
Isolationsspannung Ui: 500 V
Anzahl Module: 4
Anschlussquerschnitt (flexibel): 1 - 16 mm²
Stoßspannungsfestigkeit: = 4.000 V (gemäß IEC 61008)
Montage: Auf Hutschiene 35 mm nach DIN EN 60715

Liefern, montieren und betriebsfertig anschließen.
Menge: 2,000 St

**01.03.0230 Fehlerstromschutzschalter 4-polig 40 A 30 mA Typ A**
Fehlerstromschutzschalter (RCCB) nach DIN EN 61008-1 (VDE 0664-10) und DIN EN 61008-2-1 (VDE 0664-11), zur Personen- und Brandschutzanwendung. Typ A zum Schutz bei sinusförmigen Wechselströmen sowie pulsierenden Gleichfehlerströmen. 4-polige Ausführung (3P+N) mit Bemessungsstrom 40 A und Bemessungsfehlerstrom 30 mA. Mit externer Testtaste (blau), Fehlerstromanzeige sowie Beschriftungsfeld am Gerät. Klemmen mit Draht-Einschiebe-Schutz. Geeignet für den nachträglichen Anbau von Zusatzeinrichtungen.

Isolationsspannung: 500 V
Anzahl Module: 4
Anschlussquerschnitt:
flexibel: 1  16 mm²
massiv: nach Herstellerangabe
Stoßspannungsfestigkeit: = 4.000 V (gemäß IEC 61008)
Montage auf Hutschiene 35 mm gemäß DIN EN 60715

Lieferung, Montage und betriebsfertiger Anschluss.
Menge: 32,000 St

**01.03.0240 Gruppenschalter 16 A 1 Schließer 230 V AC**
Gruppenschalter mit Mittelstellung gemäß DIN EN 60669-1 (VDE 0632-1), DIN EN 60669-2-4 (VDE 0632-2-4) und DIN EN IEC 60947-3 (VDE 0660-107), VDE-gekennzeichnet. Geeignet für den Einbau in Installationsverteilern auf Tragschiene. Mit Beschriftungsfeld am Gerät und vorbereitet für den nachträglichen Anbau von Zusatzeinrichtungen.

Technische Merkmale:
Nennstrom: 16 A
Schaltart: 1 Schließer
Versorgungsspannung: 230 V AC
Isolationsspannung Ui: 440 V
Anzahl Module: 1
Betriebstemperatur: 20 °C bis +50 °C
Lagertemperatur: 40 °C bis +80 °C
Anschlussquerschnitt (flexibel): 1,510 mm²
Anschlussquerschnitt (starr): 1,516 mm²

Liefern, montieren und betriebsfertig anschließen.
Menge: 9,000 St

**01.03.0250 Treppenlichtzeitschalter multifunktional 230V 16A**
Elektronischer Treppenlichtzeitschalter mit leisem Schaltverhalten. Zum zeitbegrenzten Einschalten der Flur- und Treppenhausbeleuchtung mit automatischer Abschaltung.

Mit folgenden Funktionen:
Zeitschaltfunktion mit Einstellbereich 30 Sek. bis 10 Minuten
Ausschaltvorwarnung in den letzten 40 Sekunden
Langzeitbetrieb (1 Stunde) mit Vorwarnung
Automatische Erkennung von 3- oder 4-Leiter-Anschlusstechnik
Nachschaltbar
Integrierter Handschalter (Automatik/Dauerlicht)

Technische Merkmale:
Bemessungsspannung: 230 V / 5060 Hz
Nennstrom: 16 A
Max. Leuchtstofflampenlast (unkompensiert): 3600 VA
Max. Leuchtstofflampenlast (parallelkompensiert): 1000 VA
Temperaturbereich: 10 °C bis +55 °C
Anschlussquerschnitte: 1,52,5 mm² (starr und flexibel)
Breite: 1 TE

Liefern, montieren und betriebsfertig anschließen.
Menge: 5,000 St

**01.03.0260 Aufbaufühler für Dämmerungsschalter**
Aufbaufühler mit Anschlusskabel zur Verwendung mit Dämmerungsschaltern oder Zeitschaltuhren. Geeignet zur Helligkeitserfassung im Außenbereich, vorzugsweise in witterungsgeschützter Umgebung. Zur Montage im Aufputzverfahren. Maximale Leitungslänge zwischen Fühler und Steuergerät beträgt 100 m.

Technische Daten:
Betriebstemperatur: 10 °C bis +45 °C
Montageart: Aufputz
Anschlussart: vorkonfektioniertes Kabel
Max. Leitungslänge: 100 m

Liefern, montieren und betriebsfertig anschließen.
Menge: 4,000 St

**01.03.0270 Digitale Multifunktions-Zeitschaltuhr, 4-Kanal, mit Bluetooth-Funktion**
Digitale Zeitschaltuhr mit hintergrundbeleuchtetem Display, integrierter Bluetooth-Funktion und App-Programmierung für die zeit-, helligkeits- und ortsabhängige Steuerung von vier Kanälen.
Verwendbar als Tages-, Wochen-, Jahres- und Astro-Uhr mit integrierter Dämmerungsschalterfunktion. Ausnahmesteuerungen sind über verdrahtete Schalter/Taster oder Funklösungen (z. B. KNX RF) möglich. Die Programmierung kann wahlweise am Gerät oder per App erfolgen. Unterstützt automatische Sommer-/Winterzeitumstellung sowie Feiertags- und Ferienprogramme. Temporäre oder dauerhafte Ausnahmen (Ein/Aus/Impuls) sind umsetzbar. Eine Nulldurchgangsschaltung sorgt für reduzierte Kontaktbelastung.
Das Gerät verfügt über eine Balkenanzeige zur schnellen Übersicht der aktiven Programme. Der Zugriff kann per Tastenkombination oder App gesperrt werden.

Technische Daten:
Nennspannung: 230 V AC, 5060 Hz
Schaltleistung Glühlampen: max. 2300 W
Leuchtstofflampenlast in Reihe: max. 1000 W
Gangreserve: 10 Jahre
Genauigkeit: ±0,25 s/Tag
Kontaktart: 1x Wechsler je Kanal
Betriebstemperatur: 5 °C bis +45 °C
Anschlussquerschnitt flexibel: 0,22,5 mm²
Anschlussquerschnitt starr: 0,24,0 mm²

Liefern, montieren und betriebsfertig anschließen.
Menge: 2,000 St

**01.03.0280 Energiezähler 3-phasig direktmessend MID 4-Quadranten 80A**
Digitaler Energiezähler für direkte Messung bis 80 A in allen Netzsystemen, geeignet zur 4-Quadrantenmessung von Wirk- und Blindenergie. MID-zertifiziert ab Werk (inkl. Plombierset), mit rücksetzbarem Teilzähler, 2 Tarifzählungen, Impulsausgang und Modbus-Kommunikationsschnittstelle.
Zusätzlich ausgestattet mit LoRaWAN-Funkkommunikation (EU 863870 MHz) im OTAA-Verfahren, zur drahtlosen Übertragung von Messdaten. Die LoRa-Schnittstelle arbeitet bidirektional (Klasse C, automatischer Fallback auf Klasse A) und passt Sendeparameter adaptiv an.

Anzeige über hintergrundbeleuchtetes Digitaldisplay mit folgenden Messwerten:
Wirk- und Blindenergie (kWh / kvarh) je Richtung und je Tarif (T1 / T2)
Echtzeitmessung je Außenleiter: Wirkleistung (kW), Blindleistung (kvar), Scheinleistung (kVA), Spannung (V), Strom (A), Leistungsfaktor, Frequenz (Hz), Tarifanzeige
Auflösung bis 9 Stellen mit 2 Nachkommastellen
Periodische Datenspeicherung und Fehleranzeige bei Anschluss- oder Verdrahtungsfehlern

Zusätzliche Merkmale:
Impulsausgänge zur Ausgabe von Wirk-/Blindenergie gesamt sowie für Tarif 1 und 2
IR-Schnittstelle zur externen Auslesung aller Zählerdaten
Ansteuerung von 2 Tarifen über 230 V AC

Technische Daten:
Anschlussart: Direktanschluss bis 80 A
Moduleinheiten: 4 TE
Bussystem: Modbus
Frequenzbereich: 4565 Hz
Genauigkeitsklasse: B (nach DIN EN 50470-3)
Schutzart: IP20
Betriebstemperatur: 25 °C bis +55 °C
Leistungsaufnahme: max. 2 VA

Liefern, fachgerecht zu montieren, zu verdrahten und betriebsbereit anzuschließen.
Menge: 4,000 St

**01.03.0290 Energiezähler 1-phasig direktmessend MID 4-Quadranten 40A**
Digitaler 1-phasiger Energiezähler zur direkten Messung bis 40 A, geeignet für die 4-Quadrantenmessung von bezogener und gelieferter Wirk- und Blindenergie. MID-konform mit beiliegendem Plombierset. Zur Verwendung in allen Netzsystemen geeignet.
Zusätzlich ausgestattet mit LoRaWAN-Funkkommunikation (EU 863870 MHz, OTAA) zur drahtlosen Übertragung der Messwerte, bidirektional im Klasse-C-Betrieb, automatischer Fallback auf Klasse A.

Anzeige über digitales Display mit folgenden Werten:
Wirkenergie (kWh) bezogen/geliefert
Echtzeitmessung: Wirkleistung (kW), Spannung (V), Strom (A), Leistungsfaktor, Frequenz (Hz)
Auflösung bis zu 7 Stellen mit Nachkommastellen
Ausgabe von Wirk- und Blindenergie über Impulsausgang sowie zusätzlich über IR-Schnittstelle. Verdrahtungs- und Anschlussfehler werden angezeigt, Messdaten werden periodisch gespeichert.

Technische Daten:
Anschlussart: Direktanschluss bis 40 A
Moduleinheiten: 1 TE
Frequenzbereich: 4565 Hz
Genauigkeitsklasse: B (nach DIN EN 50470-3)
Schutzart: IP20
Betriebstemperatur: 25 °C bis +55 °C
Leistungsaufnahme: max. 2 VA

Liefern, fachgerecht zu montieren, zu verdrahten und betriebsbereit anzuschließen.
Menge: 6,000 St

**01.03.0300 Installationsrelais 2S 16 A**
Installationsrelais nach DIN EN 61095 (DIN VDE 0637-3) zur Impulssteuerung von Stromkreisen bis 16 A. Ausgestattet mit Kontaktstellungsanzeige durch Sichtfenster und integriertem Beschriftungsfeld. Nachträglicher Anbau von Zusatzeinrichtungen möglich.

Hinweis: Beim Einbau mehrerer Geräte ist neben jedem zweiten ein Distanzstück (1/2 Teilungseinheit) vorzusehen.

Technische Daten:
Kontaktart: 2 Schließer
Nennstrom: 16 A
Modulbreite: 1 TE
Isolationsspannung Ui: 250 V
Betriebstemperatur: 10 °C bis +50 °C
Lager-/Transporttemperatur: 40 °C bis +80 °C
Anschlussquerschnitt:
flexibel: 1 - 6 mm²
starr: 1 - 10 mm²

Montieren und betriebsfertig anschließen.
Menge: 6,000 St

**01.03.0310 Kontrollrelais zur Unterspannungsüberwachung für 1P+N / 3P+N**
Kontroll- und Überwachungsrelais zur Unterspannungsüberwachung in Ein- und Dreiphasennetzen (L+N, 3L+N), geeignet für Anlagen mit Notstromversorgung und Sicherheitsbeleuchtung gemäß DIN VDE 0108-100 sowie DIN VDE 0100-718. Feste Schaltschwelle bei 0,85 × Un mit einer Hysterese von 5 %. LED-Signalisierung zur Statusanzeige. Befestigung auf Hutschiene (35 mm) gemäß DIN EN 60715.

Ausführung: 1 Wechsler
Spannungsart: Wechselspannung
Einsatzbereich: 1-phasig + N / 3-phasig + N
Montage: Reiheneinbaugerät (REG)
Anwendung: Spannungsüberwachung zur Erkennung von Netzunterbrechung oder Spannungseinbruch

Lieferung, Montage und betriebsfertiger Anschluss.
Menge: 3,000 St

*Hinweis: KNX- Bussystem*
Das nachfolgende KNX-Bussystem ist für die Lichtsteuerung vorgesehen. Die Bedienung erfolgt über KNX-Control-Panels sowie 2-fach KNX-Sensortasten, die eine flexible und intuitive Steuerung ermöglichen.
Die Programmierung der Lichtszenen, Zentralfunktionen und weiterer Automationsfunktionen ist bei der Kalkulation der Panels und Sensoren zu berücksichtigen, um eine bedarfsgerechte und benutzerfreundliche Steuerung sicherzustellen.

In die Einheitspreise sind neben Montage, Anschluß, Klein-Systemzubehör wie z.B. BUS-Klemmen usw. sowie die Programmierung, Bestandsdokumentation, Inbetriebnahme - und Diagnose unter Verwendung der erforderlichen Tool-Software zu kalkulieren. Die Verknüpfung übergeordneter Funktionen wird separat vergütet.

Die Beschriftung der Abdeckungen (soweit vorgesehen)
und der Busteilnehmer selbst mit deren physikalischen
Adressen sind ebenfalls einzukalkulieren.

Für die EIB-Installationsgeräte ist ein einheitliches Fabrikat zu verwenden.

Hersteller/Typ '....................................................'

vom Bieter einzutragen

**01.03.0320 KNX-Spannungsversorgung 320 mA REG**
KNX-Spannungsversorgung 320 mA, REG
Spannungsversorgung zur Erzeugung und Überwachung der KNX-Systemspannung mit integrierter Drossel und galvanischer Trennung. Kurzschlussfest, überlastsicher, mit zweifarbiger Status-LED (grün/rot). Versorgungsspannung 85265 V AC, Ausgang 30 V DC, 320 mA. Montage auf Tragschiene, Breite 4 TE, Schutzart IP20.
Menge: 3,000 St

**01.03.0330 Binäreingang 4fach 230V~ REG KNX**
KNX-Binäreingang zum Anschluss von 230 V-Signalgebern
(z. B. Taster, Schalter). Jeder Eingang separat anschließbar (auch phasenverschieden), integrierte Handbedienung (sperrbar), LED-Statusanzeige parametrierbar. Funktionen wie Beleuchtungs-, Jalousie- oder Szenensteuerung pro Eingang frei konfigurierbar. Mit Netzausfallüberwachung.
Liefern, montieren und betriebsfertig anschließen.
Menge: 2,000 St

**01.03.0340 KNX- USB- Schnittstelle**
Die USB-Schnittstelle ermöglicht die Kommunikation
zwischen der ETS und der zuprogrammierenden EIB-Anlage. Durch die EIB-LED unddie USB-LED wird die Kommunikation zwischen den beiden Bussystemen dargestellt.
Die USB-Schnittstelle funktioniert ab der ETS3. Schnittstelle: USB Busanschluss: über Busanschlussklemme
Schutzart: IP 20, DIN EN 60 529
Montage: auf Tragschiene 35 mm, DIN EN 60 715
Breite: 2 Module à 18 mm

liefern und betriebsbereit montieren
Menge: 2,000 St

**01.03.0350 Schalt-/Jalousieaktor 8/4-fach KNX Secure 16 A C-Last**
KNX Secure Schaltausgang zum Schalten von 8 Steckdosen- oder Beleuchtungsausgängen bzw. 4 Jalousien. Pro Ausgang Handbedienung (sperrbar), LED-Schaltzustandsanzeige, Betriebsstundenzähler und Diagnostikfunktion. Beleuchtungsfunktionen: EIN/AUS, Zeitschaltung, Zwangssteuerung, Szenenabruf u.v.m. Jalousiefunktionen: Fahrbefehl AUF/AB/Stopp, Lamellenwinkel, Prozentansteuerung, Sonnenschutz, Alarmfunktion, Sicherheitsabfahrt, Szenenfunktion und Logikfunktionen. Beschriftungsmöglichkeit am Gerät, Remote Firmware Updates über ETS App möglich.

Bussystem: KNX
Ausgänge: 8 Schalt-/4 Jalousieausgänge
Bemessungsstrom: 16 A
Breite: 6 TE
Betriebsspannung Bus: 2132 V

Liefern, montieren und betriebsfertig anschließen.
Menge: 2,000 St

**01.03.0360 NX/DALI 2 Gateway KNX Secure 1-fach**
DALI2 zertifiziertes KNX/DALI Gateway zur Ansteuerung von bis zu 64 DALI-Geräten. Unterstützt Farbtemperatursteuerung (Tunable White) gemäß IEC 62386-209 sowie Farbsteuerung über RGB, RGBW und HSV. Das Gateway fungiert als DALI-Master und ermöglicht Schalten, Dimmen, Szenensteuerung sowie Gruppenbildung (max. 32 KNX-Gruppen). Handbedienung zur Inbetriebnahme auch ohne KNX-Busspannung möglich. Funktionen umfassen Schalten, Dimmen, Zeitfunktionen, Szenenaufrufe, Zustandsrückmeldung und Einbindung in DALI-Notlichtsysteme. Editierbare Human Centric Lighting Sequenzen für verschiedene Anwendungen sind integriert.

Versorgungsspannung: 110  240 V DC
Leistungsaufnahme: 6 VA
Breite: 4 TE
Montage: DIN-Schiene

Liefern, montieren und betriebsfertig anschließen.
Menge: 2,000 St

**01.03.0370 Überspannungsschutz 2-polig KNX**
Bussteckklemme mit Überspannungsschutz als Feinschutz für Busteilnehmer.
Betriebstemperatur: -40 bis 80 °C
Liefern, montieren und betriebsfertig anschließen.
Menge: 2,000 St

**01.03.0380 Pflichtenhefterstellung**
Pflichtenhefterstellung nach Bauherrenvorgabe.
Prüfung durch AG
Menge: 1,000 St

**01.03.0390 Inbetriebnahme pro Teilnehmer**
Inbetriebnahme pro Teilnehmer des Installationsbusses mit Hilfe der ETS (Integration der mit ETS3 programmierten
Bestandsanlage) einschließlich Funktionsprüfung.
Änderung der Dokumentation.
Änderung von Systemparametern nach der Inbetriebnahme
aufgrund von Kundenwünschen einschließlich Änderung der
Dokumentation.
Menge: 14,000 St

**01.03.0400 Parametrierung pro Teilnehmer**
Bei Änderungen oder Ergänzungen mit Hilfe der ETS (EIBA
Tool Software), Vergabe der physikalischen Adressen und
der Gruppenadressen, Laden der Anwendungsprogramme
und Einstellen der Parameter. Beschriften der
Busteilnehmer, Änderung der Dokumentation
Menge: 14,000 St

**01.03.0410 Hardwareeinrichtung und Programminstallation**
Betriebssystem und Hardware nach den Vorgaben
Montageanleitung EIB Port einstellen und in Betrieb
nehmen. Netzwerk einrichten, Installation der Software und kompletter Funktionstest.
Menge: 1,000 St

**01.03.0420 Anlagenbilder**
Erstellen eines Hintergrundbildes mit grafischer
Darstellung auf der Basis von CAD-Daten (wie
Grundrisspläne, Schnitte  u.ä) oder in freier
Gestaltung.
Gestaltung nach Vorgaben in der Auflösung des
Zielcomputers.
Einbinden in das Anlagenprojekt einschließlich
Funktionstest und Farbausdruck des Bildes.
Zur Vorlage an den Bauherrn, inkl. bis zu drei Änderung und Wiedervorlage  an den Bauherrn.
Menge: 1,000 St

**01.03.0430 Hintergrundbilder**
Erstellen eines Hintergrundbildes wie z.B. Startbild,
Zentralübersicht, Meldeseite mit ca. 20 Meldungen.
Einbinden in das Anlagenprojekt einschließlich
Funktionstest und Farbausdruck des Bildes.
Menge: 1,000 St

**01.03.0440 Parametrierung von Schaltpunkten**
Parametrierung von Schaltpunkten nach Vorgaben
(Adressliste o.ä.) unter Verwendung der Bibliothek
Symbolschalter, Wippschalter, Statusfeld, schaltbare
Textanzeige, Dimmer, Raumtemperaturregler.
Einbinden in das Anlagenprojekt einschließlich
Funktionstest.
Menge: 14,000 St

**01.03.0450 Adressierung der Teilnehmer**
Vergabe von physikalischen Adressen an alle Teilnehmer
Erstellung einer Adressliste
Menge: 14,000 St

**01.03.0460 Parametrierung von Funktionen**
Parametrierung von Funktionen nach Vorgaben
(Adressliste o.ä.) unter Verwendung der
Funktionsbibliotheken z.B.
Jahresschaltuhr, Wochenschaltuhr, Lichtszene, Logik,
Protokolldruck u.ä.
Einbinden in das Anlagenprojekt einschließlich
Funktionstest.
Menge: 5,000 St

**01.03.0470 Funktionstest**
Kompletter Funktionstest aller Bedien- und
Anzeigeelemente
Menge: 1,000 St

**01.03.0480 Schulung und Einweisung**
Schulung und Einweisung von  Mitarbeitern des Betriebspersonals auf die Kundenanlage. Hierzu zählen tiefergehende Erklärungen in die Programmierung, der Dokumentation und der Funktion der Anlage.
Diese Schulung ist mit einem Tag anzusetzen (o. Anreise)
Menge: 1,000 St

**01.03.0490 Inbetriebnahme Visualisierung**
Inbetriebnahme und Einweisung des Personals in die
EIB-Automatisierungsanlage durch einen Fachtechniker
und Übergabe der Bestandsunterlagen an den Betreiber
Menge: 1,000 St

**01.03.0500 Projekt-Dokumentation EIB/KNX CD-ROM**
Zuarbeit zur Gesamt- Projektdokumentation (1.BA/ 2.BA)
Integration 2.BA  in bestehende Doku- Unterlagen 1.BA

Erstellen der Projekt-Dokumentation zusätzlich zur
Dokumentation nach DIN 18382, für Bussystem EIB/KNX,
bestehend aus der Projekt-Datenbank auf CD-ROM, und
Gebäude-, Stockwerk- und Raumgrundrissen auf Papier,
mind. im Format A4 quer, mit eingetragenem Verlauf der
Buslinien sowie den Montageorten der Busgeräte, pro
Montageort mit Angabe von Gerätetyp und Physikalischer
Adresse, dem Ausdruck der Projekt-Datenbank auf Papier
im Format A4 hoch, der vom Hersteller pro Gerät zur
Verfügung gestellten Dokumentation (Techn.
Produktinformation, Inbetriebnahme- und
Montageanleitung, Applikationsprogrammbeschreibung)
unter entsprechenden Griffleisten in Ordner(n)
sortiert.
Menge: 1,000 St

*Hinweis: Hinweis Reihenklemmen*
Die nachfolgenden Reihenklemmen sind für ausgeschrieben Einbaugeräte o.ä. vorgesehen. Mit diesen Klemmen ist der anteilige Verdrahtungsanteil sowie der Anschluß der Innenverdrahtung sowie der Zubzw. Abgangskabel abgegolten.

**01.03.0510 Reihenklemme bis 2,5mm2**
Reihenklemme DIN EN 60947-7-1,
Bemessungsisolationsspannung 690 V AC, Isolationsgruppe
C, einstöckig, für Leiterquerschnitt bis 2,5 mm2, mit
Schraubanschlüssen, Klemmenträger aus selbstlöschendem
oder nichtbrennbarem Isolierstoff, zur Montage auf
Tragschiene DIN EN 60715, einschl. systemgebundenem
Zubehör mit dauerhafter Anschlussbezeichnung.
Menge: 200,000 St

**01.03.0520 Reihenklemme bis 4mm2**
Reihenklemme DIN EN 60947-7-1,
Bemessungsisolationsspannung 690 V AC, Isolationsgruppe
C, einstöckig, für Leiterquerschnitt bis 4 mm2, mit
Schraubanschlüssen, Klemmenträger aus selbstlöschendem
oder nichtbrennbarem Isolierstoff, zur Montage auf
Tragschiene DIN EN 60715, einschl. systemgebundenem
Zubehör mit dauerhafter Anschlussbezeichnung.
Menge: 50,000 St

**01.03.0530 Reihenklemme bis 6mm2**
Reihenklemme DIN EN 60947-7-1,
Bemessungsisolationsspannung 690 V AC, Isolationsgruppe
C, einstöckig, für Leiterquerschnitt bis 6 mm2, mit
Schraubanschlüssen, Klemmenträger aus selbstlöschendem
oder nichtbrennbarem Isolierstoff, zur Montage auf
Tragschiene DIN EN 60715, einschl. systemgebundenem
Zubehör mit dauerhafter Anschlussbezeichnung.
Menge: 25,000 St

**01.03.0540 Reihenklemme bis 16mm2**
Reihenklemme DIN EN 60947-7-1,
Bemessungsisolationsspannung 690 V AC, Isolationsgruppe
C, einstöckig, für Leiterquerschnitt bis 16 mm2, mit
Schraubanschlüssen, Klemmenträger aus selbstlöschendem
oder nichtbrennbarem Isolierstoff, zur Montage auf
Tragschiene DIN EN 60715, einschl. systemgebundenem
Zubehör mit dauerhafter Anschlussbezeichnung.
Menge: 30,000 St

**01.03.0550 Reihenklemme bis 35mm2**
Reihenklemme DIN EN 60947-7-1,
Bemessungsisolationsspannung 690 V AC, Isolationsgruppe
C, einstöckig, für Leiterquerschnitt bis 35 mm2, mit
Schraubanschlüssen, Klemmenträger aus selbstlöschendem
oder nichtbrennbarem Isolierstoff, zur Montage auf
Tragschiene DIN EN 60715, einschl. systemgebundenem
Zubehör mit dauerhafter Anschlussbezeichnung.
Menge: 12,000 St

**01.03.0560 Reihenklemme bis 50mm2**
Reihenklemme DIN EN 60947-7-1,
Bemessungsisolationsspannung 690 V AC, Isolationsgruppe
C, einstöckig, für Leiterquerschnitt bis 50 mm2, mit
Schraubanschlüssen, Klemmenträger aus selbstlöschendem
oder nichtbrennbarem Isolierstoff, zur Montage auf
Tragschiene DIN EN 60715, einschl. systemgebundenem
Zubehör mit dauerhafter Anschlussbezeichnung.
Menge: 12,000 St

**01.03.0570 Reihenklemme bis 95mm2**
Reihenklemme DIN EN 60947-7-1,
Bemessungsisolationsspannung 690 V AC, Isolationsgruppe
C, einstöckig, für Leiterquerschnitt bis 95 mm2, mit
Schraubanschlüssen, Klemmenträger aus selbstlöschendem
oder nichtbrennbarem Isolierstoff, zur Montage auf
Tragschiene DIN EN 60715, einschl. systemgebundenem
Zubehör mit dauerhafter Anschlussbezeichnung.
Menge: 20,000 St

**01.03.0580 Sammelschienenanschlussklemme 150 - 185mm2**
Sammelschienen-Anschlussklemme,
für Leiterquerschnitt von 150 bis bis185 mm2.
Sammelschienenbreite 12, 20 und 30 x 10 mm.
Menge: 20,000 St

**01.03.0590 Leistung wie zuletzt beschrieben, jedoch 16 - 70mm²**
Leistung wie zuletzt im vollen Wortlaut beschrieben,
jedoch für Leiterquerschnitt von 16 bis 70 mm².
Menge: 50,000 St

*Hinweis: Anschluss von Fremdgewerken*
In den nachfolgenden Positionen werden die einseitigen
Anschlussarbeiten nach Werkplänen für die
Schaltschränke, Verteiler, Geräte usw. erfasst, bei
denen der betriebsfertige Anschluss eine separate
Leistung ist. Dies betrifft insbesondere Anlagen von Fremdgewerken wie
- Anschlusschränke für die GLT (ISP), Gaskessel
- Einzelanlagen wie Durchlauferhitzer, Klima- und Lüftungsgeräte, Ventilatormodule von Lüftungsgeräten
- Zentralen der Schwachstromtechnik und Steckdosenleisten in Datenverteilerschränken
- Feldgeräte der MSR-Technik wie Fühler, Stellantriebe, Pumpen, Klappenantriebe
- Antriebsmotoren von Sonnenschutz- und RWA-Anlagen an deren Anschlussklemmen

Im Preis sind der betriebsfertige Anschluss einschl.
der notwendigen Nebenarbeiten wie Abmanteln der Kabel
und Leitungen, einführen, absetzen und kennzeichnen zu
kalkulieren.
Der angegebene Preis beinhaltet auch das notwendige
Klein- und Befestigungsmaterial sowie das erforderliche
Unterlagenstudium, jedoch nicht die Inbetriebnahme.

**01.03.0600 Anschluss 4x185**
Leitungen, Kabel, Anschluss bis 4 x 185 mm² einschl. Kabelschuhe.
Menge: 1,000 St

**01.03.0610 Anschluss 5x16**
Leitungen, Kabel, Anschluss bis 5 x 16 mm²
Menge: 12,000 St

**01.03.0620 Anschluss 5x6**
Leitungen, Kabel, Anschluss bis 5 x 6 mm²
Menge: 20,000 St

**01.03.0630 Anschluss 5x2,5**
Leitungen, Kabel, Anschluss bis 5 x 2,5 mm²
Menge: 30,000 St

**01.03.0640 Anschluss 3x6**
Leitungen, Kabel, Anschluss bis 3 x 6 mm²
Menge: 40,000 St

**01.03.0650 Anschluss 4x0,75**
Leitungen, Kabel, Anschluss bis 4 x 0,75 mm²
Menge: 20,000 St

**01.03.0660 Anschluss 8x0,75**
Leitungen, Kabel, Anschluss bis 8 x 0,75 mm²
Menge: 30,000 St

**01.03.0670 Anschluss 3x2,5**
Leitungen, Kabel, Anschluss bis 3 x 2,5 mm²
Menge: 50,000 St

**01.03.0680 Anschluss 3x1,5**
Leitungen, Kabel, Anschluss bis 3 x 1,5 mm²
Menge: 20,000 St

#### Titel 01.04 KG 444 Installationsgeräte

*Hinweis: Elektroinstallation im Mühlenhauskomplex unter Putz/in Hohlwand*
Die angebotenen Installationsgeräte sowie Zubehörteile
sind vor der Bestellung zu bemustern.
Systembedingtes Montagematerial, Abdeckrahmen und
sonstiges Zubehör sowie die Beschriftung sind in die
Einheitspreise einzurechnen.

Alle nachfolgend aufgeführten Installationsgeräte
verstehen sich betriebsfertig montiert und
angeschlossen.

Für die Kalkulation ist von der Anordnung mehrerer
Schalter, Taster und Steckdosen unter- oder
nebeneinander mit Kombinationsrahmen auszugehen.
Es sind ausschließlich Schraubbefestigungen zu
verwenden.

Bei den nachfolgenden Installationsgeräten wurde das
folgende Schalterprogramm bemustert.

Fabrikat/ Typ:  - Busch Jäger Reflex SI (alpinweiß RAL 9010) oder gleichwertig

Hersteller/Typ '....................................................'

vom Bieter einzutragen,

mit Beschriftung
mit ebener Schaltfläche

**01.04.0010 Wippschalter Serien 10A 250V Gerätedose Beschriftungsfeld IP2X**
Wippschalter DIN EN 60669-1 (VDE 0632-1) als Serienschalter, 10 A, 250 V AC, in Gerätedose, einschl. Bedienelement, mit Beschriftungsfeld, Schutzart IP 2X DIN EN 60529 (VDE 0470-1), Einsatz mit Schrauben befestigen.
Menge: 11,000 St

**01.04.0020 Wippschalter einpolig Aus/Wechsel 10A 250V Gerätedose Beschriftungsfel**
Wippschalter DIN EN 60669-1 (VDE 0632-1) einpolig, als Wechselschalter, 10 A, 250 V AC, in Gerätedose, einschl. Bedienelement, mit Beschriftungsfeld, Schutzart IP 2X DIN EN 60529 (VDE 0470-1), Einsatz mit Schrauben befestigen.
Menge: 42,000 St

**01.04.0030 Wippschalter einpolig Aus 10A 250V Gerätedose Beschriftungsfeld IP2X**
Wippschalter DIN EN 60669-1 (VDE 0632-1) einpolig, als Ausschalter, 10 A, 250 V AC, in Gerätedose, einschl. Bedienelement, mit Beschriftungsfeld, Schutzart IP 2X DIN EN 60529 (VDE 0470-1), Einsatz mit Schrauben befestigen.
Menge: 44,000 St

**01.04.0040 Wippschalter Kreuzschalter 10A 250V Gerätedose Beschriftungsfeld IP2X**
Wippschalter DIN EN 60669-1 (VDE 0632-1) als Kreuzschalter, 10 A, 250 V AC, in Gerätedose, einschl. Bedienelement, mit Beschriftungsfeld, Schutzart IP 2X DIN EN 60529 (VDE 0470-1), Einsatz mit Schrauben befestigen.
Menge: 14,000 St

**01.04.0050 Wipptaster Wechsel/Wechsel 10A 250V Gerätedose Beschriftungsfeld IP2X**
Wipptaster DIN EN 60669-1 (VDE 0632-1) Wechsel/Wechsel, zweipolig, als Doppel-Wechselschalter, 10 A, 250 V AC, in Gerätedose, einschl. Bedienelement, mit Beschriftungsfeld, Schutzart IP 2X DIN EN 60529 (VDE 0470-1), Einsatz mit Schrauben befestigen.
Menge: 4,000 St

**01.04.0060 Tastschalter einpolig Aus/Wechsel 10A 250V Gerätedose Beschriftungsfel**
Tastschalter DIN EN 60669-1 (VDE 0632-1) einpolig, Aus/Wechsel, 10 A, 250 V AC, in Gerätedose, einschl. Bedienelement, mit Beschriftungsfeld, mit Orientierungslampe, Schutzart IP 2X DIN EN 60529 (VDE 0470-1), Einsatz mit Schrauben befestigen.
Menge: 12,000 St

**01.04.0070 Wipptaster Klingel 10A 250V Gerätedose Beschriftungsfeld IP2X**
Wipptaster "Symbol Klingel" DIN EN 60669-1 einpolig, 10A, 250 V AC, zum Einbau in Gerätedose einschl.
Bedienelement und anteiligem Abdeckrahmen, mit
Beschriftungsfeld, Schutzart IP2X DIN EN 60529,
Einsatz mit Schrauben befestigen.
Menge: 6,000 St

**01.04.0080 Bewegungsmelder 230V Infrarotsensor IP2X 360Grad Reichweite 12m**
STLB-Bau 2025-04 053
Bewegungsmelder für 230 V AC, mit Infrarotsensor, Schutzart IP 2X DIN EN 60529 (VDE 0470-1), Erfassungsbereich 360 Grad, Farbton grau RAL 7035, Reichweite 12 m, mit Unterkriechschutz, Beleuchtungssteuerung wahlweise voll- oder halbautomatisch, Funktion Ein-/Ausschalten, für Deckenmontage, in Aufputzausführung, Montagehöhe bis 3 m.
Menge: 2,000 St

**01.04.0090 Bewegungsmelder 230V Infrarotsensor IP54 180Grad Reichweite 10m integr**
STLB-Bau 2025-04 053
Bewegungsmelder für 230 V AC, mit Infrarotsensor, Schutzart IP 54 DIN EN 60529 (VDE 0470-1), Erfassungsbereich 180 Grad, Farbton grau RAL 7035, Reichweite 10 m, mit Unterkriechschutz, mit integriertem Dämmerungsschalter, Einstellbereich 5 bis 300 lx,Ausschaltverzögerung mind. 60 s,
Beleuchtungssteuerung wahlweise voll- oder halbautomatisch, Funktion Ein-/Ausschalten, für Wandmontage, in Aufputzausführung, Montagehöhe über 3 bis 5 m.
Menge: 2,000 St

**01.04.0100 Schutzkontaktsteckdose 250V 16A 1fach Gerätedose Beschriftungsfeld IP2**
Schutzkontaktsteckdose nach DIN VDE 0620-1, 2-polig mit Schutzkontakt, 250 V AC, 16 A, 1-fach, mit Steckklemmen, zum Einbau in Gerätedose, inklusive Zentralplatte und anteiligem Abdeckrahmen mit Beschriftungsfeld,Schutzart IP2X gemäß DIN EN 60529 (VDE 0470-1), Einsatz mit Schrauben zu befestigen.
Liefern, montieren und anschließen.
Menge: 141,000 St

**01.04.0110 Schutzkontaktsteckdose 250V 16A 2fach Gerätedose Beschriftungsfeld IP2**
Schutzkontaktsteckdose nach DIN VDE 0620-1, 2-polig mit Schutzkontakt, 250 V AC, 16 A, 2-fach, mit Steckklemmen, zum Einbau in Gerätedose, inklusive Zentralplatte und anteiligem Abdeckrahmen mit Beschriftungsfeld, Schutzart IP2X gemäß DIN EN 60529 (VDE 0470-1), Einsatz mit Schrauben zu befestigen.
Liefern, montieren und anschließen.
Menge: 75,000 St

**01.04.0120 Schutzkontaktsteckdose 250V 16A 2fach EDV Gerätedose Beschriftungsfeld**
Schutzkontaktsteckdose nach DIN VDE 0620-1, 2-polig mit Schutzkontakt, 250 V AC, 16 A, 2-fach, mit Steckklemmen, zum Einbau in Gerätedose, inklusive Zentralplatte und anteiligem Abdeckrahmen mit Beschriftungsfeld, mit Aufdruck "EDV", Schutzart IP2X gemäß DIN EN 60529 (VDE 0470-1), Einsatz mit Schrauben zu befestigen.
Liefern, montieren und anschließen.
Menge: 8,000 St

**01.04.0130 CEE-Steckdose 5polig 230/400V 16A Einbau IP 44**
CEE-Steckdose DIN EN 60309-2, 5polig, 6h
Bemessungsbetriebsspannung 400/230 V AC, 16 A, in
Einbauausführung zum Einbau in UP-Gerätedose, mit Beschriftungsfeld,
Schutzart IP44 DIN EN 60529.
Menge: 8,000 St

**01.04.0140 Gerätedose Kunststoff Durchm. 60mm T 40mm Mauerwerk**
Gerätedose DIN EN 60670-1 und DIN 49073, aus
Kunststoff, Durchmesser 60 mm, Tiefe 40 mm, mit
Schrauben und Nagellaschen, in Mauerwerk.
Menge: 195,000 St

**01.04.0150 Gerätedose Kunststoff Durchm. 60mm T 40mm Hohlwand**
Gerätedose DIN EN 60670-1 und DIN 49073, aus
Kunststoff, Durchmesser 60 mm, Tiefe 40 mm, mit
Schrauben und Nagellaschen, in Hohlwand.
Menge: 84,000 St

**01.04.0160 Doppelte Gerätedose Kunststoff L:149mm T 68mm Mauerwerk**
Doppelte Gerätedose DIN EN 60670-1 und DIN 49073, aus Kunststoff, Länge 149 mm, Breite 80 mm, Tiefe 68 mm, mit Schrauben und Nagellaschen, geeignet für den Einbau in Mauerwerk.
Menge: 78,000 St

**01.04.0170 Doppelte Gerätedose Kunststoff L:149mm T 68mm Hohlwand**
Doppelte Gerätedose DIN EN 60670-1 und DIN 49073, aus Kunststoff, Länge 149 mm, Breite 80 mm, Tiefe 68 mm, mit Schrauben und Nagellaschen, geeignet für den Einbau in Hohlwand.
Menge: 5,000 St

**01.04.0180 Geräteverbindungsdose Kunststoff Durchm. 60mm T 60mm Mauerwerk**
Geräteverbindungsdose DIN EN 60670-1 und DIN 49073, aus
Kunststoff, Durchmesser 60 mm, Tiefe 60 mm, mit
Schrauben und Nagellaschen, auf Mauerwerk.
Menge: 60,000 St

*Hinweis: Elektroinstallation im Mühlenhauskomplex Aufputz IP44*
Die angebotenen Installationsgeräte sowie das Zubehör sind vor Bestellung zu bemustern.
Systembedingtes Montagematerial, Kabeleinführungen, weiteres Zubehör sowie die Beschriftung sind in den Einheitspreisen enthalten.

Alle nachfolgend aufgeführten Installationsgeräte sind betriebsfertig montiert und angeschlossen zu liefern.
Für die Kalkulation ist bei der Anordnung mehrerer Schalter, Taster und Steckdosen unter- oder nebeneinander von Kombigeräten auszugehen.
Es sind ausschließlich Schraubbefestigungen zu verwenden.

Material: Thermoplastischer Kunststoff
Schutzart: IP44

Für die nachfolgenden Installationsgeräte wurde das Schalterprogramm Busch-Jaeger Ocean (grau RAL 7035) bemustert oder ein gleichwertiges Fabrikat/Typ.

Hersteller/Typ '....................................................'

vom Bieter einzutragen

Alle Geräte sind mit Beschriftung und ebener Schaltfläche auszuführen.

**01.04.0190 Wipptaster einpolig Schließer 10A 250V AP IP44 m. Lampe**
Wipptaster DIN EN 60669-1 (VDE 0632-1),
einpolig, Schließer (Tasterfunktion), 10 A, 250 V AC,
in Aufputzausführung, mit Beschriftungsfeld, mit Orientierungslampe, Schutzart IP44 gemäß DIN EN 60529 (VDE 0470-1), Einsatz mit Schrauben befestigen.
Menge: 9,000 St

**01.04.0200 Wippschalter einpolig Aus 10A 250V AP Beschriftungsfeld IP44**
Wippschalter DIN EN 60669-1 (VDE 0632-1), einpolig, Aus-Schalter, 10 A, 250 V AC, in Aufputzausführung, mit Beschriftungsfeld, Schutzart IP44 gemäß DIN EN 60529 (VDE 0470-1), Einsatz mit Schrauben befestigen.
Menge: 24,000 St

**01.04.0210 Wippschalter einpolig Aus/Wechsel 10A 250V AP Beschriftungsfeld IP44**
STLB-Bau 2025-04 053
Wippschalter DIN EN 60669-1 (VDE 0632-1) einpolig, Aus/Wechsel, 10 A, 250 V AC, in Aufputzausführung, mit Beschriftungsfeld, Schutzart IP 44 DIN EN 60529 (VDE 0470-1), Einsatz mit Schrauben befestigen.
Menge: 2,000 St

**01.04.0220 Geräteverbindungsdose Kunststoff Durchm. 60mm T 60mm Hohlwand**
Geräteverbindungsdose DIN EN 60670-1 und DIN 49073, aus
Kunststoff, Durchmesser 60 mm, Tiefe 60 mm, mit
Schrauben und Nagellaschen, in Hohlwand.
Menge: 10,000 St

**01.04.0230 Schutzkontaktsteckdose 250V 16A AP Beschriftungsfeld IP44**
STLB-Bau 2025-04 053
Schutzkontaktsteckdose DIN VDE 0620-1 (VDE 0620-1), 250 V AC, 16 A, in Aufputzausführung, mit Beschriftungsfeld, Schutzart IP 44 DIN EN 60529 (VDE 0470-1), Einsatz mit Schrauben befestigen.
Menge: 21,000 St

**01.04.0240 CEE-Steckdose 5polig 230/400V 16A Aufputzausführung IP 44**
CEE-Steckdose DIN EN 60309-2, 5polig,
Bemessungsbetriebsspannung 400/230 V AC, 16 A, in
Aufputzausführung, mit Beschriftungsfeld,
Schutzart IP44 DIN EN 60529.
Menge: 2,000 St

**01.04.0250 Herd- und Geräteanschlussdose 3-phasig Aufputzmontage**
Herd- und Geräteanschlussdose  gemäß DIN VDE 0620-1, für 3-phasige Elektroherdanschlüsse, geeignet für eine Nennspannung von 400 V AC und einen Nennstrom bis 25 A.
Mit 5-poligem Anschlussraum (L1, L2, L3, N, PE), ausgestattet mit Schraubklemmen zur sicheren Verdrahtung von starren und flexiblen Leitern bis 6 mm².
Gehäuse aus halogenfreiem, stoßfestem, thermoplastischem Kunststoff.
Schutzart: IP44, geeignet für feuchte Räume.
Ausführung zur Aufputzmontage mit verschraubbarem, klappbarem Deckel.
Montage auf Wandoberfläche mit Schraubbefestigung.
Liefern, montieren und betriebsfertig anschließen.
Menge: 5,000 St

**01.04.0260 Herd- und Geräteanschlussdose 1-phasig Aufputzmontage**
Herdanschlussdose gemäß DIN VDE 0620-1, für 1-phasige Elektroherdanschlüsse, geeignet für eine Nennspannung von 230 V AC und einen Nennstrom bis 25 A.
Mit 3-poligem Anschlussraum (L, N, PE), ausgestattet mit Schraubklemmen zur sicheren Verdrahtung von starren und flexiblen Leitern bis 6 mm².
Gehäuse aus halogenfreiem, stoßfestem, thermoplastischem Kunststoff.
Schutzart: IP44, geeignet für feuchte Räume.
Ausführung zur Aufputzmontage mit verschraubbarem, klappbarem Deckel.
Montage auf Wandoberfläche mit Schraubbefestigung.
Liefern, montieren und betriebsfertig anschließen.
Menge: 14,000 St

**01.04.0270 Abzweigkasten Kunststoff 80x80mm**
Verbindungsdose DIN VDE 0606-1 als Abzweigkasten, aus
Kunststoff, Grundfläche mind. 80 mm x 80 mm, Tiefe
mind. 50 mm, mit Deckel mit Schraubbefestigung,
Schutzart IP 54 DIN EN 60529, mit 5 Klemmen 4 mm2, auf
Mauerwerk.
Menge: 30,000 St

**01.04.0280 Abzweigkasten Kunststoff 200x300mm**
Verbindungsdose DIN VDE 0606-1 als Abzweigkasten, aus
Kunststoff, Grundfläche mind. 200 mm x 300 mm, Tiefe
mind. 65 mm, mit Deckel mit Schraubbefestigung,
Schutzart IP 44 DIN EN 60529, mit 5 Klemmen 25 mm2,
auf Mauerwerk.
Menge: 30,000 St

#### Titel 01.05 KG 444 Kabel, Leitungen

*Hinweis: Starkstromklabel*
Nachfolgende Kabel und Leitungen sind in Teillängen zu liefern und gemäß den nachfolgenden Positionen in den jeweiligen Verlegungsarten zu verlegen, zu ziehen und fachgerecht zu installieren.

**01.05.0010 Kabel NYCWY 4x16RE/16 vorh.Kabelrinne/Kanal**
Kabel DIN VDE 0276-603 (VDE 0276-603) NYCWY 4 x 16 RE/16, Cu-Zahl 796, auf vorh. Kabelrinnen oder in offene Kanäle.
Menge: 90,000 m

**01.05.0020 Kabel NYCWY 4x120SM/70 vorh.Kabelrinne/Kanal**
Kabel DIN VDE 0276-603 (VDE 0276-603) NYCWY 4 x 120 SM/70, Cu-Zahl 5388, auf vorh. Kabelrinnen oder in offene Kanäle.
Menge: 60,000 m

**01.05.0030 Kabel NYCWY 4x16RE/16 Bügelschellen**
Kabel DIN VDE 0276-603 (VDE 0276-603) NYCWY 4 x 16 RE/16, Cu-Zahl 796, mit Bügelschellen auf vorh. Ankerschienen oder Kabelleiter.
Menge: 170,000 m

**01.05.0040 Kabel NYCWY 4x35SM/16 Bügelschellen**
Kabel DIN VDE 0276-603 (VDE 0276-603) NYCWY 4 x 35 SM/16, Cu-Zahl 1526, mit Bügelschellen auf vorh. Ankerschienen oder Kabelleiter.
Menge: 400,000 m

**01.05.0050 Kabel NYCWY 4x70SM/35 Bügelschellen**
Kabel DIN VDE 0276-603 (VDE 0276-603) NYCWY 4 x 70 SM/35, Cu-Zahl 3082, mit Bügelschellen auf vorh. Ankerschienen oder Kabelleiter.
Menge: 200,000 m

**01.05.0060 Kabel NYCWY 4x95SM/50 Bügelschellen**
Kabel DIN VDE 0276-603 (VDE 0276-603) NYCWY 4 x 95 SM/50, Cu-Zahl 4208, mit Bügelschellen auf vorh. Ankerschienen oder Kabelleiter.
Menge: 50,000 m

**01.05.0070 Kabel NYCWY 4x120SM/70 Bügelschellen**
Kabel DIN VDE 0276-603 (VDE 0276-603) NYCWY 4 x 120 SM/70, Cu-Zahl 5388, mit Bügelschellen auf vorh. Ankerschienen oder Kabelleiter.
Menge: 30,000 m

**01.05.0080 Kabel NYCWY 4x10RE/10 vorh.Rohr/Unterflurkanal**
Kabel DIN VDE 0276-603 (VDE 0276-603) NYCWY 4 x 10 RE/10, Cu-Zahl 504, in vorh. Rohre/Unterflurkanäle.
Menge: 140,000 m

**01.05.0090 Kabel NYCWY 4x50SM/25 vorh.Rohr/Unterflurkanal**
Kabel DIN VDE 0276-603 (VDE 0276-603) NYCWY 4 x 50 SM/25, Cu-Zahl 2203, in vorh. Rohre/Unterflurkanäle.
Menge: 50,000 m

**01.05.0100 Kabel NYCWY 4x70SM/35 vorh.Rohr/Unterflurkanal**
Kabel DIN VDE 0276-603 (VDE 0276-603) NYCWY 4 x 70 SM/35, Cu-Zahl 3082, in vorh. Rohre/Unterflurkanäle.
Menge: 100,000 m

**01.05.0110 Kabel NYY-J 5x10RE AP Abstandsschellen**
Kabel DIN VDE 0276-603 (VDE 0276-603) NYY-J 5 x 10 RE, Cu-Zahl 480, auf Putz mit Abstandsschellen.
Menge: 90,000 m

**01.05.0120 Kabel NAYY-J 4x185SE AP Abstandsschellen verlegen**
Kabel DIN VDE 0276-603 (VDE 0276-603) NAYY-J 4 x 185 SE, Al-Zahl 2146, auf Putz mit Abstandsschellen, nur verlegen.
Menge: 40,000 m

**01.05.0130 Kabel NAYY-J 4x95SE AP Abstandsschellen verlegen**
Kabel DIN VDE 0276-603 (VDE 0276-603) NAYY-J 4 x 95 SE, Al-Zahl 1102, auf Putz mit Abstandsschellen, nur verlegen.
Menge: 96,000 m

**01.05.0140 Kabel NAYY-J 4x185SE vorh.Graben/Kabelkanalform verlegen**
Kabel DIN VDE 0276-603 (VDE 0276-603) NAYY-J 4 x 185 SE, Al-Zahl 2146, in vorh. Gräben oder geteilte Kabelkanalformsteine, ohne Einbettung, nur verlegen.
Menge: 100,000 m

**01.05.0150 Kabel NYY-O 4x185SE in Doppel-Hohlboden verlegen**
Kabel NYY-O 4x185SE in Doppel-Hohlboden verlegen, Kabel DIN VDE 0276-603 (VDE 0276-603) NYY-O 4 x 185 SE, Cu-Zahl 9216, in Doppel-/Hohlböden (Gitterrostboden), nur verlegen.
Menge: 60,000 m

**01.05.0160 Kabel NAYY-J 4x185SE anschließen**
STLB-Bau 2025-04 053
Kabel DIN VDE 0276-603 (VDE 0276-603) NAYY-J 4 x 185 SE, Al-Zahl 2146, nur anschließen an beigestellte Betriebsmittel, einschl. Verbindungsmittel.
Menge: 2,000 St

**01.05.0170 Kabel NYY-O 4x185SE anschließen**
Kabel DIN VDE 0276-603 (VDE 0276-603) NYY-O 4×185 SE,
Cu-Zahl 9216, nur anschließen an beigestellte Betriebsmittel
(NH1-Sicherung), einschließlich Montage geeigneter
Verbindungsmittel/Kabelschuhe für Doppelanschluss,
zugelassen für 2 Leiter 185 mm² je Pol, Anschluss gemäß
Herstellerangaben und DIN VDE 0100-520.
Menge: 4,000 St

**01.05.0180 Kabel NAYY-J 4x185SE abklemmen**
STLB-Bau 2025-04 053
Kabel DIN VDE 0276-603 (VDE 0276-603) NAYY-J 4 x 185 SE, Al-Zahl 2146, nur abklemmen von Betriebsmittel.
Menge: 2,000 St

**01.05.0190 Kabel NAYY-J 4x70SE anschließen**
STLB-Bau 2025-04 053
Kabel DIN VDE 0276-603 (VDE 0276-603) NAYY-J 4 x 70 SE, Al-Zahl 812, nur anschließen an beigestellte Betriebsmittel, einschl. Verbindungsmittel.
Menge: 2,000 St

**01.05.0200 Kabel NYCWY 4x50SM/25 anschließen**
STLB-Bau 2025-04 053
Kabel DIN VDE 0276-603 (VDE 0276-603) NYCWY 4 x 50 SM/25, Cu-Zahl 2203, nur anschließen an beigestellte Betriebsmittel, einschl. Verbindungsmittel.
Menge: 1,000 St

*Hinweis: Installationsleitungen*

**01.05.0210 NYM-J 3x1,5 Kabelrinne**
Kabel NYM-J 3 x 1,5mm² RE, Außenmantel grau, Nennspannung 0,6/1 kV, Lieferung in Teillängen und betriebsfertige Verlegung auf Kabelrinnen (Kabelwannen, Kabelpritschen, Gitterrinnen etc.), in Unterflurkanäle in Rohr oder Hohlwände einziehen. Das Kabel ist bei waagerechten Kabelpritschen bzw. in Bögen alle 0,6 m mit Kunststoffbandschellen an der Kabelbahn zu befestigen.
Menge: 200,000 m

**01.05.0220 NYM-J 3x2,5 Kabelrinne**
Kabel NYM-J 3 x 2,5mm² RE, Außenmantel grau, Nennspannung 0,6/1 kV, sonst wie vor beschrieben
Menge: 400,000 m

**01.05.0230 NYM-J 3x4 Kabelrinne**
Kabel NYM-J 3 x 4 mm² RE, halogenfrei nach EN 50267-2-2, flammwidrig, Außenmantel grau, Nennspannung 0,6/1 kV,
sonst wie vor beschrieben
Menge: 20,000 m

**01.05.0240 NYM-J 4x1,5 Kabelrinne**
Kabel NYM-J 4 x 1,5 mm² RE, Außenmantel grau, Nennspannung 0,6/1 kV, sonst wie vor beschrieben
Menge: 20,000 m

**01.05.0250 NYM-J 5x1,5 Kabelrinne**
Kabel NYM-J 5 x 1,5 mm² RE, Außenmantel grau, Nennspannung 0,6/1 kV, sonst wie vor beschrieben
Menge: 40,000 m

**01.05.0260 NYM-J 7x1,5 Kabelrinne**
Kabel NYM-J 7 x 1,5 mm² RE,  Außenmantel grau, Nennspannung 0,6/1 kV, sonst wie vor beschrieben
Menge: 20,000 m

**01.05.0270 NYM-J 5x2,5 Kabelrinne**
Kabel NYM-J 5 x 2,5 mm² RE,  Außenmantel grau, Nennspannung 0,6/1 kV, sonst wie vor beschrieben
Menge: 50,000 m

**01.05.0280 NYM-J 5x4 Kabelrinne**
Kabel NYM-J 5 x 4 mm² RE,  Außenmantel grau, Nennspannung 0,6/1 kV, sonst wie vor beschrieben
Menge: 20,000 m

**01.05.0290 NYM-J 5x10 Kabelrinne**
Kabel NYM-J 5 x 10 mm² RE,  Außenmantel grau, Nennspannung 0,6/1 kV, sonst wie vor beschrieben
Menge: 10,000 m

**01.05.0300 NYM-J 3x1,5 Steigetrasse**
Kabel NYM-J 3 x 1,5mm² RE,  Außenmantel grau, Nennspannung 0,6/1 kV, Lieferung in Teillängen und betriebsfertige geordnete Verlegung auf Steigetrassen oder Ankerschienen einschl. anteilig liefern und montieren der Befestigungsschellen
Menge: 200,000 m

**01.05.0310 NYM-J 3x2,5 Steigetrasse**
Kabel NYM-J 3 x 2,5mm² RE,  Außenmantel grau, Nennspannung 0,6/1 kV, sonst wie vor beschrieben
Menge: 300,000 m

**01.05.0320 NYM-J 3x4 Steigetrasse**
Kabel NYM-J 3 x 4 mm² RE,  Außenmantel grau, Nennspannung 0,6/1 kV, sonst wie vor beschrieben
Menge: 10,000 m

**01.05.0330 NYM-J 5x4 Steigetrasse**
Kabel NYM-J 5 x 4 mm² RE,  Außenmantel grau, Nennspannung 0,6/1 kV, sonst wie vor beschrieben
Menge: 15,000 m

**01.05.0340 NYCWY-J 4x16/16 Steigetrasse**
Kabel mit Kunststoffmantel NYCWY - J 4 x 16/16mm²
Nennspannung 300/500 V nach DIN/VDE 0276/0298 bzw.
0265, sonst wie vor beschrieben
Menge: 5,000 m

**01.05.0350 NYCWY-J 4x16/16 unter Putz**
Kabel mit Kunststoffmantel NYCWY-J 4 x 16/16 mm²
Nennspannung 300/500 V nach DIN/VDE 0276/0298 bzw. 0265
Lieferung in Teillängen und betriebsfertige Verlegung
unter Putz/ in oder auf Mauerwerk

Staubarmes Fräsen im Mauerwerk mit Direktabsaugung
Sauberes Stemmen im Mauerwerk
Befestigung mit Iso-Nagelschellen

Schuttbeseitigung in bauseitigen Container auf der Baustelleneinrichtung. Entsorgung erfolgt durch den AG.
Menge: 15,000 m

**01.05.0360 NYM-J 3x1,5 unter Putz**
Kabel NYM-J 4 x 1,5mm² RE,  Außenmantel grau, Nennspannung 0,6/1 kV, sonst wie vor beschrieben
Menge: 500,000 m

**01.05.0370 NYM-J 3x2,5 unter Putz**
Kabel NYM-J 3 x 2,5mm² RE,  Außenmantel grau, Nennspannung 0,6/1 kV, sonst wie vor beschrieben
Menge: 600,000 m

**01.05.0380 NYM-J 4x1,5 unter Putz**
Kabel NYM-J 4 x 1,5mm² RE,  Außenmantel grau, Nennspannung 0,6/1 kV, sonst wie vor beschrieben
Menge: 20,000 m

**01.05.0390 NYM-J 5x1,5 unter Putz**
Kabel NYM-J 5 x 1,5mm² RE,  Außenmantel grau, Nennspannung 0,6/1 kV, sonst wie vor beschrieben
Menge: 70,000 m

**01.05.0400 NYM-J 5x2,5 unter Putz**
Kabel NYM-J 5 x 2,5mm² RE,  Außenmantel grau, Nennspannung 0,6/1 kV, sonst wie vor beschrieben
Menge: 150,000 m

**01.05.0410 NYM-J 5x4 unter Putz**
Kabel NYM-J 5 x 4mm² RE,  Außenmantel grau, Nennspannung 0,6/1 kV, sonst wie vor beschrieben
Menge: 80,000 m

*Hinweis: halogenfreie Installationsleitungen*
Installationsleitungen ohne Funktionserhalt

**01.05.0420 NHXMH-J 3x1,5 Kabelrinne**
Kabel NHXMH-J 3 x 1,5mm² RE, halogenfrei nach EN 50267-2-2, flammwidrig, Außenmantel grau, Nennspannung 0,6/1 kV, Lieferung in Teillängen und betriebsfertige Verlegung auf Kabelrinnen (Kabelwannen, Kabelpritschen, Gitterrinnen etc.), in Unterflurkanäle in Rohr oder Hohlwände einziehen.

Das Kabel ist bei waagerechten Kabelpritschen bzw. in Bögen alle 0,6 m mit Kunststoffbandschellen an der Kabelbahn zu befestigen.
Menge: 250,000 m

**01.05.0430 NHXMH-J 3x2,5 Kabelrinne**
Kabel NHXMH-J 3 x 2,5mm² RE, halogenfrei nach EN 50267-2-2, flammwidrig, Außenmantel grau, Nennspannung 0,6/1 kV, sonst wie vor beschrieben
Menge: 150,000 m

**01.05.0440 NHXMH-J 5x1,5 Kabelrinne**
Kabel NHXMH-J 5 x 1,5 mm² RE,  halogenfrei nach EN 50267-2-2, flammwidrig, Außenmantel grau, Nennspannung 0,6/1 kV, sonst wie vor beschrieben
Menge: 200,000 m

**01.05.0450 NHXMH-J 5x2,5 Kabelrinne**
Kabel NHXMH-J 5 x 2,5 mm² RE,  halogenfrei nach EN 50267-2-2, flammwidrig, Außenmantel grau, Nennspannung 0,6/1 kV, sonst wie vor beschrieben
Menge: 720,000 m

**01.05.0460 NHXMH-J 5x2,5 Kabelrinne**
Kabel NHXMH-J 5 x 2,5 mm² RE,  halogenfrei nach EN 50267-2-2, flammwidrig, Außenmantel grau, Nennspannung 0,6/1 kV, sonst wie vor beschrieben
Menge: 100,000 m

**01.05.0470 Installationsltg halogenfrei NHMH-J 3x1,5RE UP Fräsen**
STLB-Bau 2025-04 053
Halogenfreie Installationsleitung DIN VDE 0250-214 (VDE 0250-214) NHMH-J 3 x 1,5 RE, Cu-Zahl 43, unter Putz, einschl. Fräsen in Mauerwerk.
Menge: 150,000 m

**01.05.0480 Installationsltg halogenfrei NHMH-J 3x2,5RE UP Fräsen**
STLB-Bau 2025-04 053
Halogenfreie Installationsleitung DIN VDE 0250-214 (VDE 0250-214) NHMH-J 3 x 2,5 RE, Cu-Zahl 72, unter Putz, einschl. Fräsen in Mauerwerk.
Menge: 350,000 m

**01.05.0490 Installationsltg halogenfrei NHMH-J 5x4RE UP Fräsen**
STLB-Bau 2025-04 053
Halogenfreie Installationsleitung DIN VDE 0250-214 (VDE 0250-214) NHMH-J 5 x 4 RE, Cu-Zahl 192, unter Putz, einschl. Fräsen in Mauerwerk.
Menge: 60,000 m

**01.05.0500 Installationsltg halogenfrei NHMH-J 5x2,5RE UP Fräsen**
STLB-Bau 2025-04 053
Halogenfreie Installationsleitung DIN VDE 0250-214 (VDE 0250-214) NHMH-J 5 x 2,5 RE, Cu-Zahl 120, unter Putz, einschl. Fräsen in Mauerwerk.
Menge: 200,000 m

**01.05.0510 NHXMH-J 3x1,5RE vorh.Rohr/Unterflurkanal**
STLB-Bau 2025-04 053
Halogenfreie Installationsleitung DIN VDE 0250-214 (VDE 0250-214) NHXMH-J 3 x 1,5 RE, Cu-Zahl 43, in vorh. Rohre/Unterflurkanäle.
Menge: 200,000 m

**01.05.0520 NHXMH-J 3x2,5RE vorh.Rohr/Unterflurkanal**
STLB-Bau 2025-04 053
Halogenfreie Installationsleitung DIN VDE 0250-214 (VDE 0250-214) NHXMH-J 3 x 2,5 RE, Cu-Zahl 72, in vorh. Rohre/Unterflurkanäle.
Menge: 1300,000 m

**01.05.0530 NHXMH-J 5x1,5RE vorh.Rohr/Unterflurkanal**
STLB-Bau 2025-04 053
Halogenfreie Installationsleitung DIN VDE 0250-214 (VDE 0250-214) NHXMH-J 5 x 1,5 RE, Cu-Zahl 72, in vorh. Rohre/Unterflurkanäle.
Menge: 600,000 m

**01.05.0540 Installationsltg halogenfrei NHXMH-J 5x2,5RE vorh.Rohr/Unterflurkanal**
STLB-Bau 2025-04 053
Halogenfreie Installationsleitung DIN VDE 0250-214 (VDE 0250-214) NHXMH-J 5 x 2,5 RE, Cu-Zahl 120, in vorh. Rohre/Unterflurkanäle.
Menge: 150,000 m

**01.05.0550 NHXMH-J 5x4RE vorh.Rohr/Unterflurkanal**
Halogenfreie Installationsleitung DIN VDE 0250-214 (VDE 0250-214) NHXMH-J 5 x 4 RE, Cu-Zahl 192, in vorh. Rohre/Unterflurkanäle.
Menge: 150,000 m

**01.05.0560 NHXMH-J 5x16RM vorh.Rohr/Unterflurkanal**
Halogenfreie Installationsleitung DIN VDE 0250-214 (VDE 0250-214) NHXMH-J 5 x 16 RM, in vorh. Rohre/Unterflurkanäle.
Menge: 30,000 m

**01.05.0570 NHMH-J 3x1,5RE AP Abstandsschellen**
STLB-Bau 2025-04 053
Halogenfreie Installationsleitung DIN VDE 0250-214 (VDE 0250-214) NHMH-J 3 x 1,5 RE, Cu-Zahl 43, auf Putz mit Abstandsschellen.
Menge: 100,000 m

**01.05.0580 NHMH-J 3x2,5RE AP Abstandsschellen**
STLB-Bau 2025-04 053
Halogenfreie Installationsleitung DIN VDE 0250-214 (VDE 0250-214) NHMH-J 3 x 2,5 RE, Cu-Zahl 72, auf Putz mit Abstandsschellen.
Menge: 350,000 m

**01.05.0590 NHXMH-J 5x4RE AP Abstandsschellen**
STLB-Bau 2025-04 053
Halogenfreie Installationsleitung DIN VDE 0250-214 (VDE 0250-214) NHXMH-J 5 x 4 RE, Cu-Zahl 192, auf Putz mit Abstandsschellen.
Menge: 150,000 m

**01.05.0600 NHMH-J 5x10RE AP Abstandsschellen**
STLB-Bau 2025-04 053
Halogenfreie Installationsleitung DIN VDE 0250-214 (VDE 0250-214) NHMH-J 5 x 10 RE, Cu-Zahl 480, auf Putz mit Abstandsschellen.
Menge: 50,000 m

*Hinweis: Potentialausgleichsleitungen*

**01.05.0610 NHXMH-J 1x16 auf vorh. Kabelleiter**
Kabel DIN VDE 0276-603 NHXMH-J 1 x 16 RM, Cu-Zahl 230,
auf vorhandene Kabelleiter oder -rinnen oder in offene
Kanäle, in Rohren.
Menge: 15,000 m

**01.05.0620 NHXMH-J 1x16 mit Schellen**
Kabel DIN VDE 0276-603 NHXMH-J 1 x 16 RM, Cu-Zahl 230,
mit Bügelschellen auf vorhandene Ankerschienen oder
Kabelleiter.
Menge: 10,000 m

**01.05.0630 NHXMH-J 1x6 auf vorh. Kabelleiter**
Kabel DIN VDE 0276-603 NHXMH-J 1 x 6 RM, Cu-Zahl 105,
auf vorhandene Kabelleiter oder -rinnen oder in offene
Kanäle, in Rohren.
Menge: 10,000 m

**01.05.0640 NHXMH-J 1x6 mit Schellen**
Kabel DIN VDE 0276-603 NHXMH-J 1 x 6 RM, Cu-Zahl 105,
mit Bügelschellen auf vorhandene Ankerschienen oder
Kabelleiter.
Menge: 5,000 m

#### Titel 01.06 KG 444 Kabeltrag-/Verlegesysteme

*Hinweis: Kabeltrassen/rinnen für allgemeine Versorgung*
Die nachfolgenden Kabelrinnen sind in Teillängen zu
liefern und sichtbar zu verlegen. Es sind ausschl.
Originalsystembauteile zu verwenden.
Zu den Kabelträgersystemen gehören die erforderlichen
Befestigungswinkel, Klemmwinkel, Stahl-Spreizdübel,
Schrauben mit Zubehör, Distanzstücke, Trägerklauen,
Ankerbolzen, Gelenkverbinder, Verbindungsstücke, Klemmstücke,Klemmschellen, Wandbügel, Trägerlaschen, Schutzkappen,Eckbleche, Anschlußstücke, Auflagewinkel,
Überschubhülsen und -schmiegen, Auflager,
Anschlußlaschen, Abstandslaschen, Halterkupplungen,
Leiterhaltern, Kantenschutz, Erdungsanschlüsse und
sonstige Kleinteile.

Sämtliche Kabelträgersysteme sind mit einem Trennsteg
zu bestücken, Aufteilung nach Bedarf.

Die Einheitspreise der angebotenen Systeme enthalten
die komplette Lieferung und betriebsfertige Montage
inkl. systemgebundenem Zubehör.
Die angegebenen Systemlängen sind mit max. Stütz- und
Befestigungsabständen gemäß der Zulassung benannt, zu
Formteilen ist ein max. Abstand von 150 mm einzuhalten.
Es sind ausreichend Befestigungspunkte anhand der
Zulassung unter Berücksichtigung der max. Stützabstände
einzukalkulieren.
Bei Deckenabhängungen ist die Auswahl der
Montagebauteile entsprechend der Länge der Abhängungen
zu berücksichtigen.

Montagehöhen bis 5,50m. Notwendige Montagehilfen wie
Leitern/ Gerüste mit den Einheitspreise abgegolten.

Es sind ausschließlich brandschutztechnisch geprüfte
und zugelassene Befestigungssysteme zu verwenden. Die
senkrechte Kabelverlegung erfolgt direkt auf der Wand,
die in der DIN 4102 Teil 12 geforderte Zugentlastung
bei durchgehender senkrechter Verlegung im Abstand von
max. 3,5 m ist zu berücksichtigen. Die Kabelanlage ist
nach Fertigstellung normgerecht zu kennzeichnen.

Dem System entsprechende Prüfzeugnisse, allgemeine
bauaufsichtliche Prüfzeugnisse und gutachtliche
Stellungnahmen sind Bestandunterlagen beizulegen und
vor Ausführung der örtlichen Bauleitung zu übergeben.

Zuschnitte sind vor Ort anzupassen und nur mit einer
geeigneten, elektrischen Sägevorrichtung (keine Flex)
zu bearbeiten. Hierzu erforderliche Geräte sind in die
Einheitspreise des Systems mit einzurechnen, sie werden
nicht separat vergütet.
Schnittstellen sind zu entgraten und gegen Korrosion zu
schützen. Scharfe Kanten sind mit einem Kantenschutz
zu versehen. Überstehende Hängestiele sind zu kürzen
und alle Hängestiele mit eine Schutzkappe zu versehen.

Bohrungen in tragenden Bauteilen sind unbedingt mit der
Bauleitung oder dem Statiker abzusprechen.
Vor Beginn der Kabelverlegung ist das gesamte
Verlegesystem fertigzustellen und von der
Fachbauleitung abnehmen zu lassen.

Für die Kabelrinnen ist ein einheitliches Fabrikat zu
verwenden.

**01.06.0010 Kabelrinne gelocht Stahl bandverz H 60mm B 200mm**
Gelochte Kabelrinne zur horizontalen Verlegung von Kabeln und Leitungen mit einem Trennsteg.
Zertifiziert nach DIN EN 61537 (VDE 0639).
Die Montagehöhe ist 3,5 bis 5,5 m.
Geeignet für direkte und erhöhte Bodenmontage sowie Wand- und Deckenmontage auf Tragsystem. Durchgängige Holmlochung für Verbinder- und Zubehörmontage. Lochung im Rinnenboden für Mittenabhängung mit Gewindestangen.
Potentialausgleich durchgängig ohne Zusatzbauteil gewährleistet.

Werkstoff: Stahl, St
Oberfläche: bandverzinkt, DIN EN 10346, FS
Mengeneinheit: Meter
Länge: 3050 mm
Breite: 200 mm
Höhe: 60 mm
Blechstärke: 1 mm
Funktionserhalt: nein
Montagelochung im Boden: ja
Seitenlochung: ja
Menge: 20,000 m

**01.06.0020 Kabelrinne gelocht Stahl bandverz H 60mm B 400mm**
Gelochte Kabelrinne zur horizontalen Verlegung von Kabeln und Leitungen mit einem Trennsteg.
Zertifiziert nach DIN EN 61537 (VDE 0639).
Die Montagehöhe ist 3,5 bis 5,5 m.
Geeignet für direkte und erhöhte Bodenmontage sowie Wand- und Deckenmontage auf Tragsystem. Durchgängige Holmlochung für Verbinder- und Zubehörmontage. Lochung im Rinnenboden für Mittenabhängung mit Gewindestangen.
Potentialausgleich durchgängig ohne Zusatzbauteil gewährleistet.

Werkstoff: Stahl, St
Oberfläche: bandverzinkt, DIN EN 10346, FS
Mengeneinheit: Meter
Länge: 3050 mm
Breite: 400 mm
Höhe: 60 mm
Blechstärke: 1 mm
Funktionserhalt: nein
Montagelochung im Boden: ja
Seitenlochung: ja
Menge: 40,000 m

**01.06.0030 Variabler Bogen, Formteil für Kabelrinnen H 60mm B 200mm**
Horizontaler variabler Bogen, Formteil für Kabelrinnen Seitenhöhe 60 mm. Einstellbarer Winkel 0-90°.  Potentialausgleich nach DIN EN 61573 ohne Zusatzbauteilgewährleistet.
Formteile müssen durch die Tragkonstruktion unterstützt werden. Geeignet für den Einsatz im Funktionserhalt im Zusammenhang mit Kabelrinnen, die nach DIN 4102 Teil 12 für den Funktionserhalt geprüft sind.

Werkstoff: Stahl, St
Oberfläche: bandverzinkt, DIN EN 10346, FS
Breite: 200 mm
Höhe: 60 mm
Winkel: verstellbar
Funktionserhalt: ja
Menge: 2,000 St

**01.06.0040 Variabler Bogen, Formteil für Kabelrinnen H 60mm B 400mm**
Horizontaler variabler Bogen, Formteil für Kabelrinnen Seitenhöhe 60 mm. Einstellbarer Winkel 0-90°.  Potentialausgleich nach DIN EN 61573 ohne Zusatzbauteilgewährleistet.
Formteile müssen durch die Tragkonstruktion unterstützt werden. Geeignet für den Einsatz im Funktionserhalt im Zusammenhang mit Kabelrinnen, die nach DIN 4102 Teil 12 für den Funktionserhalt geprüft sind.

Werkstoff: Stahl, St
Oberfläche: bandverzinkt, DIN EN 10346, FS
Breite: 400 mm
Höhe: 60 mm
Winkel: verstellbar
Funktionserhalt: ja
Menge: 6,000 St

**01.06.0050 Hängestiel (U-Profil); Länge 500 mm**
Hängestiel aus U-Profil mit angeschweißter Kopfplatte, 3-seitig gelocht, zum Erstellen von Tragkonstruktionen für Kabeltrassen.
Wand- und Stielausleger können beidseitig am U-Hängestiel montiert werden.

Werkstoff: Stahl, St
Oberfläche: tauchfeuerverzinkt,FT
Länge: 500 mm
Breite: 50 mm
Höhe: 30 mm
Ausführung: U-Profil
Funktionserhalt: ja
Menge: 7,000 St

**01.06.0060 Wand und Stielausleger Breite 210 mm**
Leichter Wand- und Stielausleger mit angeschweißter Kopfplatte, zum Montieren leichter Kabelrinnen oder -leitern. Geeignet für die Montage an Mauerwerk und U-Hängestielen.

Werkstoff: Stahl, St
Oberfläche: tauchfeuerverzinkt
Breite: 210 mm
Höhe: 60 mm
F in kN: 1,5 kN
Funktionserhalt: ja, Feuerwiderstandsklasse
E 30 DIN 4102-12
Menge: 20,000 St

**01.06.0070 Wand und Stielausleger Breite 410 mm**
Leichter Wand- und Stielausleger mit angeschweißter Kopfplatte, zum Montieren leichter Kabelrinnen oder -leitern. Geeignet für die Montage an Mauerwerk und U-Hängestielen.

Werkstoff: Stahl, St
Oberfläche: tauchfeuerverzinkt
Breite: 410 mm
Höhe: 70 mm
F in kN: 1,5 kN
Funktionserhalt: ja, Feuerwiderstandsklasse
E 30 DIN 4102-12
Menge: 40,000 St

**01.06.0080 Steigleiter als Kabelleiter, gelocht Stahlbandverzinkt H 60mm B 400mm**
Steigleiter als  Kabelleiter zur horizontalen Verlegung von Kabeln und Leitungen. Gemäß DIN EN 61537. Einsetzbar im Innenbereich. Schraubverbindung. Geeignet für Wand und Deckenmontage auf Tragsystem. Mit gelochter und verstärkter C-Profil-Sprosse, beidseitig belegbar. Durchgängige Holmlochung für Verbinder- und Zubehörmontage. Geprüft als Normtragekonstruktion nach DIN 4102 Teil 12 für den Funktionserhalt, Funktionserhaltklassen E30 bis E90.

Werkstoff: Stahl, St
Oberfläche: bandverzinkt, DIN EN 10346, FS
Breite: 400 mm
Höhe: 60 mm
Holmstärke: 1,5 mm
Seitenlochung: ja
Sprosse: Profil gelocht
Sprossenabstand: 300 mm
Funktionserhalt: ja
Menge: 40,000 m

**01.06.0090 Wandbügel für Steigeleitern**
Wandbügel für Steigeleitern zur Befestigung an Betonwänden und Mauerwerk.
Werkstoff: Stahl, St
Oberfläche: tauchfeuerverzinkt, DIN EN ISO 1461, FT
Menge: 160,000 St

**01.06.0100 Sammelhalterung für die Leitungsführung an Wand oder Decke**
Sammelhalterung für die Leitungsführung an Wand oder Decke, mit angespritztem Befestigungselement, geeignet zur Montage von NAYY-J Leitung 4×95-180 mm². Befestigung über Schlagdübel oder Steckdübel (Befestigungsloch Ø 6 mm). Der empfohlene Befestigungsabstand bei voller Belegung beträgt 250400 cm. Das Material ist flammwidrig gemäß DIN VDE 0471 / DIN IEC 695 Teil 2-1, Prüftemperatur 960 °C.
Abmessungen (L×H×B): 62,6 × 122,6 × 28,6 mm.
Menge: 86,000 St

*Hinweis: Leerrohre*

**01.06.0110 Elektroinstallationsrohr Kunststoff AD 20mm UP Fräsen**
STLB-Bau 2025-04 053
Elektroinstallationsrohr DIN EN 61386 (VDE 0605), Maße DIN EN 60423, aus Kunststoff, UV-stabilisiert, einwandig, gewellt, flexibel, Außendurchmesser 20 mm, Druckfestigkeit Klasse 1 - sehr leicht (125 N) DIN EN 61386-1 (VDE 0605-1), Klasse Schlagbeanspruchung 3 - mittel DIN EN 61386-1 (VDE 0605-1), max. Gebrauchstemperatur Klasse 1 (60 Grad C) DIN EN 61386-1 (VDE 0605-1), Verlegung unter Putz, einschl. Fräsen in Mauerwerk.
Menge: 300,000 m

**01.06.0120 Elektroinstallationsrohr Kunststoff AD 25mm UP Fräsen**
STLB-Bau 2025-04 053
Elektroinstallationsrohr DIN EN 61386 (VDE 0605), Maße DIN EN 60423, aus Kunststoff, UV-stabilisiert, einwandig, gewellt, flexibel, Außendurchmesser 25 mm, Druckfestigkeit Klasse 1 - sehr leicht (125 N) DIN EN 61386-1 (VDE 0605-1), Klasse Schlagbeanspruchung 3 - mittel DIN EN 61386-1 (VDE 0605-1), max. Gebrauchstemperatur Klasse 1 (60 Grad C) DIN EN 61386-1 (VDE 0605-1), Verlegung unter Putz, einschl. Fräsen in Mauerwerk.
Menge: 1680,000 m

**01.06.0130 Elektroinstallationsrohr Kunststoff AD 32mm UP Fräsen**
STLB-Bau 2025-04 053
Elektroinstallationsrohr DIN EN 61386 (VDE 0605), Maße DIN EN 60423, aus Kunststoff, UV-stabilisiert, einwandig, gewellt, flexibel, Außendurchmesser 32 mm, Druckfestigkeit Klasse 1 - sehr leicht (125 N) DIN EN 61386-1 (VDE 0605-1), Klasse Schlagbeanspruchung 3 - mittel DIN EN 61386-1 (VDE 0605-1), max. Gebrauchstemperatur Klasse 1 (60 Grad C) DIN EN 61386-1 (VDE 0605-1), Verlegung unter Putz, einschl. Fräsen in Mauerwerk.
Menge: 450,000 m

**01.06.0140 Elektroinstallationsrohr halogenfr.Kunststoff AD 20mm auf Rohdecke**
STLB-Bau 2025-04 053
Elektroinstallationsrohr DIN EN 61386 (VDE 0605), Maße DIN EN 60423, aus Kunststoff, halogenfrei, einwandig, gewellt, flexibel, Außendurchmesser 20 mm, Druckfestigkeit Klasse 3 - mittel (750 N) DIN EN 61386-1 (VDE 0605-1), Klasse Schlagbeanspruchung 3 - mittel DIN EN 61386-1 (VDE 0605-1), max. Gebrauchstemperatur Klasse 1 (60 Grad C) DIN EN 61386-1 (VDE 0605-1), Verlegung auf Rohdecke.
Menge: 350,000 m

**01.06.0150 Elektroinstallationsrohr halogenfr.Kunststoff AD 25mm auf Rohdecke**
STLB-Bau 2025-04 053
Elektroinstallationsrohr DIN EN 61386 (VDE 0605), Maße DIN EN 60423, aus Kunststoff, halogenfrei, einwandig, gewellt, flexibel, Außendurchmesser 25 mm, Druckfestigkeit Klasse 3 - mittel (750 N) DIN EN 61386-1 (VDE 0605-1), Klasse Schlagbeanspruchung 3 - mittel DIN EN 61386-1 (VDE 0605-1), max. Gebrauchstemperatur Klasse 1 (60 Grad C) DIN EN 61386-1 (VDE 0605-1), Verlegung auf Rohdecke.
Menge: 550,000 m

**01.06.0160 Elektroinstallationsrohr halogenfr.Kunststoff AD 32mm auf Rohdecke**
STLB-Bau 2025-04 053
Elektroinstallationsrohr DIN EN 61386 (VDE 0605), Maße DIN EN 60423, aus Kunststoff, halogenfrei, einwandig, gewellt, flexibel, Außendurchmesser 32 mm, Druckfestigkeit Klasse 3 - mittel (750 N) DIN EN 61386-1 (VDE 0605-1), Klasse Schlagbeanspruchung 3 - mittel DIN EN 61386-1 (VDE 0605-1), max. Gebrauchstemperatur Klasse 1 (60 Grad C) DIN EN 61386-1 (VDE 0605-1), Verlegung auf Rohdecke.
Menge: 200,000 m

**01.06.0170 Elektroinstallationsrohr halogenfr.Kunststoff AD 40mm auf Rohdecke**
STLB-Bau 2025-04 053
Elektroinstallationsrohr DIN EN 61386 (VDE 0605), Maße DIN EN 60423, aus Kunststoff, halogenfrei, einwandig, gewellt, flexibel, Außendurchmesser 40 mm, Druckfestigkeit Klasse 3 - mittel (750 N) DIN EN 61386-1 (VDE 0605-1), Klasse Schlagbeanspruchung 3 - mittel DIN EN 61386-1 (VDE 0605-1), max. Gebrauchstemperatur Klasse 1 (60 Grad C) DIN EN 61386-1 (VDE 0605-1), Verlegung auf Rohdecke.
Menge: 150,000 m

**01.06.0180 Elektroinstallationsrohr Kunststoff AD 20mm AP Abstandsschellen**
STLB-Bau 2023-04 053
Elektroinstallationsrohr DIN EN 61386 (VDE 0605), Maße DIN EN 60423, aus Kunststoff, UV-stabilisiert, einwandig, glatt, starr, Außendurchmesser 20 mm, Druckfestigkeit Klasse 1 - sehr leicht (125 N) DIN EN 61386-1 (VDE 0605-1), Klasse Schlagbeanspruchung 3 - mittel DIN EN 61386-1 (VDE 0605-1), max. Gebrauchstemperatur Klasse 1 (60 Grad C) DIN EN 61386-1 (VDE 0605-1), Verlegung offen, auf Putz, mit Abstandsschellen.
Menge: 200,000 m

**01.06.0190 Elektroinstallationsrohr Kunststoff AD 25mm AP Abstandsschellen**
Elektroinstallationsrohr DIN EN 61386 (VDE 0605), Maße DIN EN 60423, aus Kunststoff, UV-stabilisiert, einwandig, glatt, starr, Außendurchmesser 25 mm, Druckfestigkeit Klasse 1 - sehr leicht (125 N) DIN EN 61386-1 (VDE 0605-1), Klasse Schlagbeanspruchung 3 - mittel DIN EN 61386-1 (VDE 0605-1), max. Gebrauchstemperatur Klasse 1 (60 Grad C) DIN EN 61386-1 (VDE 0605-1), Verlegung offen, auf Putz, mit Abstandsschellen.
Menge: 600,000 m

**01.06.0200 Elektroinstallationsrohr Kunststoff AD 32mm AP Abstandsschellen**
Elektroinstallationsrohr DIN EN 61386 (VDE 0605), Maße DIN EN 60423, aus Kunststoff, UV-stabilisiert, einwandig, glatt, starr, Außendurchmesser 32 mm, Druckfestigkeit Klasse 1 - sehr leicht (125 N) DIN EN 61386-1 (VDE 0605-1), Klasse Schlagbeanspruchung 3 - mittel DIN EN 61386-1 (VDE 0605-1), max. Gebrauchstemperatur Klasse 1 (60 Grad C) DIN EN 61386-1 (VDE 0605-1), Verlegung offen, auf Putz, mit Abstandsschellen.
Menge: 150,000 m

**01.06.0210 Elektroinstallationsrohr Kunststoff AD 40mm AP Abstandsschellen**
Elektroinstallationsrohr DIN EN 61386 (VDE 0605), Maße DIN EN 60423, aus Kunststoff, UV-stabilisiert, einwandig, glatt, starr, Außendurchmesser 40 mm, Druckfestigkeit Klasse 1 - sehr leicht (125 N) DIN EN 61386-1 (VDE 0605-1), Klasse Schlagbeanspruchung 3 - mittel DIN EN 61386-1 (VDE 0605-1), max. Gebrauchstemperatur Klasse 1 (60 Grad C) DIN EN 61386-1 (VDE 0605-1), Verlegung offen, auf Putz, mit Abstandsschellen.
Menge: 150,000 m

**01.06.0220 Endtülle AD 20mm**
Kunststoff- Endtülle zum Stecken, nicht flammausbreitend, halogenfrei VDE 0605 DIN EN 61386 für Rohrdurchmesser 20mm
Menge: 20,000 St

**01.06.0230 Endtülle AD 25mm**
Kunststoff- Endtülle zum Stecken, nicht flammausbreitend, halogenfrei VDE 0605 DIN EN 61386 für Rohrdurchmesser 25mm
Menge: 80,000 St

**01.06.0240 Endtülle AD 32mm**
Kunststoff- Endtülle zum Stecken,  nicht flammausbreitend, halogenfrei VDE 0605 DIN EN 61386 für Rohrdurchmesser 32mm
Menge: 20,000 St

**01.06.0250 Endtülle AD 40mm**
Kunststoff- Endtülle zum Stecken,  nicht flammausbreitend, halogenfrei VDE 0605 DIN EN 61386 für Rohrdurchmesser 40mm
Menge: 20,000 St

**01.06.0260 Elektroinstallationskanal Leitungsführung H/B 15/15mm PVC-U**
STLB-Bau 2023-04 053
Elektroinstallationskanal DIN EN 50085-2-1 (VDE 0604-2-1) als Leitungsführungskanal, Außenmaße H/B mind. 15/15 mm, aus PVC-U, auf Mauerwerk.
Menge: 20,000 m

**01.06.0270 Elektroinstallationskanal Leitungsführung H/B 15/30mm PVC-U**
STLB-Bau 2023-04 053
Elektroinstallationskanal DIN EN 50085-2-1 (VDE 0604-2-1) als Leitungsführungskanal, Außenmaße H/B mind. 15/30 mm, aus PVC-U, auf Mauerwerk.
Menge: 40,000 m

**01.06.0280 Elektroinstallationskanal Leitungsführung H/B 20/30mm PVC-U**
STLB-Bau 2023-04 053
Elektroinstallationskanal DIN EN 50085-2-1 (VDE 0604-2-1) als Leitungsführungskanal, Außenmaße H/B mind. 20/30 mm, aus PVC-U, mit einem Trennsteg, aus Kunststoff, auf Mauerwerk.
Menge: 40,000 m

**01.06.0290 Elektroinstallationskanal Leitungsführung H/B 40/90mm PVC-U**
STLB-Bau 2023-04 053
Elektroinstallationskanal DIN EN 50085-2-1 (VDE 0604-2-1) als Leitungsführungskanal, Außenmaße H/B mind. 40/90 mm, aus PVC-U, mit einem Trennsteg, aus Kunststoff, auf Mauerwerk.
Menge: 40,000 m

**01.06.0300 Elektroinstallationskanal Leitungsführung H/B 40/60mm PVC-U**
STLB-Bau 2023-04 053
Elektroinstallationskanal DIN EN 50085-2-1 (VDE 0604-2-1) als Leitungsführungskanal, Außenmaße H/B mind. 40/60 mm, aus PVC-U, mit einem Trennsteg, aus Kunststoff, auf Mauerwerk.
Menge: 40,000 m

#### Titel 01.07 KG 445 Beleuchtung

*Hinweis: Die nachfolgenden Hinweise gelten für alle Leuchten*
Die nachfolgenden Hinweise gelten für alle Leuchten

Alle Leuchten müssen gemäß dem Gesetz über Technische
Arbeitsmittel den allgemeinen Regeln der Technik entsprechen.

An die nachfolgend aufgeführten Leuchten werden
folgende ergänzende Anforderungen gestellt:

- Die allgemeine Konstruktion muß durch entsprechende
Materialdicken, Konstruktionen bzw. Herstellungsverfahren für die bestimmungsgemäße Verwendung formstabil, verwindungs- steif, korrosionsbeständig und alterungsbeständig sein.
- Die Oberflächen der Metallteile müssen frei von Fehlern, die das Aussehen sowie die lichttechnisch wirksamen Flächen beinträchtigen, sein.
- Abdeckungen der Leuchten, wie Wannen, Scheiben u.ä.,
aus Kunstoff müssen eckstabil, alterungsbeständig, schwer entflammbar und antistatisch vorbehandelt sein.
- Alle Leuchten müssen funkentstört sein, auch wenn
dies nicht extra in der LV-Position aufgeführt ist

In die Einheitspreise der Leuchten ist sämtliches Klein- und Befestigungsmaterial, wie z.B. Verdrahtungen, Anschlussklemmen, Decken- und Wandbefestigungen, Zubehör usw., sowie alle erforderlichen Leuchtmittel mit einzukalkulieren. Alle angebotenen Einheitspreise beinhalten die Lieferung, die vollständige Montage inkl. Deckenhaken und fachgerechte Anschlussarbeiten, auch wenn dies nicht extra aufgeführt ist.

Lichtfarbe ist zu bemustern.
Über den Einsatz der Leuchten hat grundsätzlich vor Bestellung eine Bemusterung und Freigabe durch den Bauherrn oder dessen eingesetzten Vertreter zu erfolgen. Dazu sind die Leuchten vor Auslösung der Bestellung vorzustellen (Bemusterung). Die Kosten dafür sind mit dem Einheitspreis abgegolten.
Weitere Einzelheiten sind den Technischen Erläuterungen zu entnehmen.

In unmittelbarer Nähe der Sicherheits- und Rettungs- zeichenleuchten ist eine Stromkreis- und Leuchtenbeschriftung anzubringen. Diese Leistungen sind nicht extra ausgewiesen, sie sind mit dem Einheitspreis der Sicherheits- und Rettungszeichenleuchten abgegolten.

Alle Leuchtentypen sind vor Bestellung gemeinsam mit dem Bauherren zu bemustern. Bei Abgabe weiterer Alternativ-Angebote sind entsprechende Datenblätter zum Nachweis der Gleichwertigkeit beizufügen.

**01.07.0010 L1.1 LED-Einbauleuchte quadratisch 312 × 312 mm, IP53, 19W**
Quadratische LED-Deckeneinbauleuchte für gesägte Deckenöffnungen im Maß 312,5 mm × 312,5 mm (Ausführung M52), mit transluzenter, vergilbungsfreier PMMA-Abdeckung ohne sichtbare mikroprismatische Struktur. Geeignet für hygienisch sensible Einsatzbereiche wie HACCP-, IFS- oder BRC-zertifizierte Lebensmittelbetriebe, mit symmetrisch breit strahlender Lichtverteilung und einem Ausstrahlwinkel von ca. 68 Grad, ausgestattet mit neutralweißer Lichtfarbe bei ca. 4000 Kelvin (CCT), einer Farbwiedergabe von CRI = 80 und einer Farborttoleranz = 3 SDCM, mit einem Bemessungslichtstrom von ca. 2100 Lumen bei einer Systemleistung von ca. 15,6 Watt und einer Lichtausbeute bis zu 135 Lumen pro Watt, raumseitig mit Schutzart IP54 und rückseitig IP20, Schutzklasse II gemäß EN 61140, Stoßfestigkeit IK03, Glühdrahttest gemäß IEC 60695-2-11 mit 650 °C, geeignet für Umgebungstemperaturen bis ta = 25 °C bei abgedecktem Einbau mit Dämmmaterial oder bis 35 °C ohne Dämmmaterial, Gehäuse aus stranggepresstem Aluminiumprofil mit weißer Oberflächenbeschichtung ähnlich RAL 9016, Abmessungen 308 mm × 308 mm × 22 mm, Gewicht ca. 1,3 kg, LED-Modul und Betriebsgerät gemäß Ökodesign-Richtlinie (EU 2019/2020) austauschbar, Lebensdauer L80 bei 25 °C größer 100.000 Stunden und L90 bei 25 °C größer 50.000 Stunden, Ausführung schaltbar mit externem Betriebsgerät (nicht dimmbar), liefern und montieren.

Leitfabrikat/Typ: Trilux / ArimoFit G2 M52 DW IP 20-840 ET oder gleichwertig

Hersteller/Typ '....................................................'

vom Bieter einzutragen,
Menge: 18,000 St

**01.07.0020 L1.2: LED-Deckeneinbauleuchte rund Ø 200 mm IP54 4000 K schaltbar**
LED-Decken-Einbauleuchte (Komplettleuchte) mit symmetrisch breitstrahlender Lichtverteilung (Ausstrahlwinkel ca. 81°) für energieeffiziente Allgemeinbeleuchtung in Büro-, Besprechungs- und Aufenthaltsräumen gemäß EN 12464-1 (UGR < 19). Hocheffiziente Downlight-Lichttechnik mit modular aufgebautem System aus LED-Lichtkammer, passivem Wärmemanagement und hochwertiger Reflektoreinheit.
LED-Modul austauschbar, mit neutralweißer Lichtfarbe (CCT 4000 K), Farbwiedergabe CRI = 80, Farborttoleranz = 2 SDCM.
Bemessungslichtstrom ca. 2620 lm bei einer Systemleistung von ca. 17,8 W, Lichtausbeute bis zu 147 lm/W.
Mittlere Bemessungslebensdauer (bei 25 °C Umgebungstemperatur):
L80 = 100.000 h
L90 = 50.000 h
Reflektoreinheit über Bajonettverschluss an der modularen LED-Lichtkammer arretiert, Reflektor weiß lackiert, optional mit aluminiumbedampfter Ausführung zur Einhaltung der Blendbegrenzung (UGR < 19).
Lichtkammer aus hochwertigem, wärmeleitendem Aluminiumdruckguss (recycelt), passiv gekühlt. Reflektor, Abdeckring und Einbauring aus UV-beständigem, halogenfreiem Polycarbonat, Farbe: weiß.
Elektrischer Anschluss über 3-polige Steckverbindungsklemme mit Durchschleifmöglichkeit. Zentralbatterietauglich (220240 V DC).
Netzspannung 220240 V, 50/60 Hz.
Schutzart raumseitig IP54, Schutzklasse II.
Werkzeuglose Montage der Leuchte mittels Bajonettverschluss und Anti-Rutsch-Haltefedern für Deckenstärken von 140 mm (austauschbare Haltestege je nach Einbausituation).
Deckenausschnitt Ø 200 mm, Einbautiefe ca. 120 mm, Gewicht ca. 1,07 kg.
Liefern und montieren einer kompletten, anschlussfertigen LED-Decken-Einbauleuchte gemäß obiger Beschreibung.

Hersteller : Zumtobel
Typ : PANOS R R200 3k-840 SWI H WH WH
oder gleichwertig

Hersteller/Typ '....................................................'

vom Bieter einzutragen,
Menge: 4,000 St

**01.07.0030 L2.1: LED-Feuchtraum-Ovalleuchte IP66 4000 K schaltbar L:171 B:123**
Robuste LED-Ovalleuchte im flachen Design mit pulverbeschichtetem Gehäuse aus Aluminium-Druckguss, opaler Diffusor aus gehärtetem, strukturiertem Kristallglas mit seitlicher Klemmfedermontage für eine vollflächig homogene Lichtverteilung, ausgestattet mit MultiLumen-Technologie zur werkzeuglosen Einstellung des Lichtstroms in zwei Stufen, werkseitig auf die höchste Stufe voreingestellt, integrierte MultiColour-Funktion zur Auswahl zwischen 3000 K und 4000 K Farbtemperatur über Schaltelement, werkseitig auf 4000 K eingestellt, geeignet für Decken- und Wandanbau, schnelle Montage über außenliegende Befestigungslaschen, LED-Einheit austauschbar und herausnehmbar, drei Kabeleinführungen vorhanden, hohe Schutzart IP66, Stoßfestigkeit IK04, Glühdrahtprüfung 960 °C gemäß IEC 60695-2-11, symmetrische Lichtverteilung mit direktem Lichtaustritt, Abstrahlwinkel ca. 125°/110°, Farbwiedergabeindex Ra = 80, Farbtoleranz = 6 SDCM, Lebensdauer mindestens 35.000 Stunden (L70/B50), Systemleistung je nach Einstellung zwischen ca. 6,6 W und 8,1 W, Lichtstrom bis zu 920 Lumen, Lichtausbeute bis zu 114 lm/W, Spannungsversorgung 220240 V, 50/60 Hz über integriertes Konstantstrom-Betriebsgerät, Leistungsfaktor = 0,9, Einschaltstrom ca. 2,84 A bei 100 µs, Umgebungstemperaturbereich -30 °C bis +40 °C, Konformität nach CE und EAC, Schutzklasse I,

Die komplette Leuchte ist betriebsbereit zu liefern und fachgerecht zu montieren.

Hersteller : RZB lighting
Typ : 501049.004
oder gleichwertig

Hersteller/Typ '....................................................'

vom Bieter einzutragen,
Menge: 26,000 St

**01.07.0040 L2.2: LED-Feuchtraum-Rundleuchte Ø 310 IP54 4000 K schaltbar**
Runde LED-Anbauleuchte mit opaler, sphärisch geformter Abdeckwanne aus Polycarbonat mit einem Leuchtendurchmesser von 310 mm zur Wand- oder Deckenmontage, ausgestattet mit lambertscher Lichtverteilung für eine gleichmäßige, direkte Ausleuchtung. Die Abdeckung besteht aus lichtstreuendem PMMA, der Leuchtenkörper aus pulverbeschichtetem Stahlblech in weiß, ähnlich RAL 9016. Die Leuchte ist für die Montage ohne Einbauöffnung geeignet, sowohl an Wand als auch Decke, und mit einem schaltbaren elektronischen Betriebsgerät ausgestattet. Das Betriebsgerät ist gemäß Ökodesign-Richtlinie austauschbar, ebenso wie das LED-Leuchtmittel. Die mittlere Bemessungslebensdauer beträgt L70 (tq 25 °C) = 75.000 Stunden. Leuchtenlichtstrom und Lichtfarbe sind fest eingestellt, mit einem Bemessungslichtstrom von ca. 1400 Lumen bei einer Systemleistung von 11,5 W, einem Leistungsfaktor von > 0,9, einem Farbwiedergabeindex Ra > 80 und einer Farbtemperatur von 4000 K. Die Farborttoleranz liegt bei initial maximal 3 SDCM. Die Leuchte hat einen Durchmesser von 310 mm und eine Höhe von 100 mm, Schutzklasse I gemäß DIN EN 61140 sowie eine raumseitige Schutzart IP40 gemäß DIN EN 60529. Der Glühdrahttest wurde erfolgreich mit 650 °C nach IEC 60695-2-11 bestanden. Die Leuchte ist ENEC-zertifiziert, ihr Gewicht beträgt ca. 0,8 kg,
die komplette Leuchte ist betriebsbereit zu liefern und fachgerecht zu montieren.

Hersteller: Trilux
Typ : Mondia G3 K WD1 DW 14-840 ET PC
oder gleichwertig

Hersteller/Typ '....................................................'

vom Bieter einzutragen,
Menge: 5,000 St

**01.07.0050 L2.3: LED-Wandanbauleuchte direkt-indirekt 3000 K 18,6 W IP20**
Flache, kompakte, quadratische, direkt-indirekt LED-Wandanbauleuchte zur vertikalen Wandaufhellung. Optische Einheit aus Mischkammer und Abdeckscheibe für gleichmäßige Lichtverteilung an der Wand, oberhalb bei DIR und unterhalb bei IND der Leuchte. Leuchtenleistung 18,6 W, Farbwiedergabe Ra > 90, Farbtemperatur 3000 K, Farborttoleranz initial MacAdam = 2, Leuchtenlichtstrom 1640 lm, Leuchtenlichtausbeute 88 lm/W, Lebensdauer 50.000 h bei 90 % Lichtstrom. Schaltbare Ausführung, Gehäuse aus Aluminiumdruckguss, Grafit lackiert. Reflektoreinheit aus Polycarbonat, zweiteilig: Kopf facettiert, hochglänzend, aluminiumbesputtert; Fuß quadratisch mit Dekorand. Halogenfreie Verdrahtung, Netzspannung 220240 V, 50/60 Hz. Gewicht 0,88 kg, Abmessungen 120 × 121 × 55 mm.

Hersteller : Zumtobel
Typ : SUI SFW 1600-930 LDO DIR-IND
oder gleichwertig

Hersteller/Typ '....................................................'

vom Bieter einzutragen,
Menge: 20,000 St

**01.07.0060 L2.4: LED-Anbau-Tiefstrahler 25 W 1.767 lm DALI 3000 K Grafit**
Runde LED-Anbauleuchte für den Innenbereich mit einstellbarer Lichtstärkeverteilung.
Fokussierbare Zoom-Optik zur stufenlosen Veränderung des Halbstreuwinkels von 15° bis 50° durch Verdrehen der Linseneinheit.
Leuchtengehäuse aus Aluminiumguss, Oberfläche Grafit. Adapterring mit optischem Filter. Scheibenkombination aus transluzentem Kunststoff, optische Linse aus Silikatglas. Abschlussring aus Aluminiumguss, Oberfläche Grafit.
Schutzklasse II, Schutzart IP gemäß Herstellerangaben.
Lichtquelle: LED, 25 W, Leuchten-Lichtstrom ca. 1.767 lm, Farbtemperatur 3.000 K, Farbwiedergabeindex CRI > 90.
Austauschbares LED-Modul mit Übertemperaturschutz und einer mittleren Lebensdauer = 50.000 Betriebsstunden (L80B50 bei Ta = 25 °C).
20-jährige Nachliefergarantie auf LED-Modul und Verschleißteile.
LED-Netzteil, DALI-steuerbar, 220240 V, 0/5060 Hz.
Abmessungen Leuchte: Ø 120 × 115 mm.
Liefern, montieren und anschließen.

Hersteller: Bega
Typ: BEGA Deckenaufbau-Tiefstrahler 51 189.5 K3

Hersteller/Typ '....................................................'

vom Bieter einzutragen,
Menge: 4,000 St

**01.07.0070 L2.5: LED-Wandleuchte rund IP65 11 W 1000 lm 3000 K anthrazit IK08**
Runde LED-Wandleuchte mit einseitigem Lichtaustritt, Schutzart IP65, Schutzklasse I, Stoßfestigkeitsgrad IK08. Leuchte zur Wandmontage mit Befestigungsbügel aus verzinktem Stahl und Schrauben aus Edelstahl A4. Gehäuse aus Aluminium-Strangpressprofil, Abschlussrahmen und Wandbefestigung aus Aluminium-Druckguss, Oberfläche anthrazit (ähnlich DB 703). Reflektor aus eloxiertem, facettiertem Aluminium, Abschlussscheibe aus transparentem Glas. Rotationssymmetrische Lichtverteilung mit Ausstrahlwinkel 60°, Lichtaustritt nach oben oder unten montierbar.
Leistungsdaten: 11 W, Lichtstrom 1000 lm, Lichtfarbe warmweiß (3000 K), Farbwiedergabe Ra > 80, Farborttoleranz = 3 MacAdam SDCM, Lebensdauer L80 bei 25 °C 50.000 Stunden. Elektronisches, schaltbares Betriebsgerät, geeignet für 230 V DC Netzbetrieb, Ökodesign-konform und austauschbar. Stoßspannungsfestigkeit 2 kV Differential, 1 kV Common Mode. Gewicht 1,7 kg. Maße (L x B x H): 172 x 115 x 220 mm.

Hersteller : Trilux
Typ : Skeo Z RB20R/1000-830 ET
oder gleichwertig

Hersteller/Typ '....................................................'

vom Bieter einzutragen,
Menge: 7,000 St

**01.07.0080 L2.6: LED-Anbau-Downlight rund, 9 W, 1100 lm, warmweiß 3000 K, IP40**
Rundes LED-Anbau-Downlight, Aufbauhöhe 60 mm, symmetrisch begrenzt breit strahlende Lichtstärkeverteilung, Ausstrahlungswinkel 91°
Lichtstärkeverteilung vorwiegend direkt, Reflektor aus PMMA. Blendungsbewertung UGR < 19 (EN 12464-1). Leuchtenkörper aus Aluminiumdruckguss, Farbe anthrazit (ähnlich DB 703). Montage an Decke oder Wand ohne Einbauöffnung.
Elektronisches, schaltbares Betriebsgerät, austauschbar gemäß Ökodesign. Lebensdauer L80 (tq 25 °C) = 70.000 h, Lichtquelle austauschbar.
Leuchtenlichtstrom 1100 lm, Leistung 9 W, Lichtausbeute 122 lm/W, Leistungsfaktor > 0,9. Farbwiedergabe Ra > 80, Lichtfarbe warmweiß (3000 K), Farborttoleranz = 3 SDCM.
Maße Deckenring Ø 234 mm, Höhe 60 mm. Schutzklasse I (DIN EN 61140), Schutzart IP40 (raumseitig). Glühdrahttest 650 °C (IEC 60695-2-11). Gewicht 1,7 kg. ENEC zertifiziert.
Garantie 10 Jahre, Ersatzteile 15 Jahre verfügbar (LED-Modul, Betriebsgerät, optisches System), vorbehaltlich technischer Änderungen.

Hersteller : Trilux
Typ : Onplana D07 CDP19 1000-830 ET 26
oder gleichwertig

Hersteller/Typ '....................................................'

vom Bieter einzutragen,
Menge: 21,000 St

**01.07.0090 L2.7: LED-Wandleuchte zweiseitiger Lichtaustritt 8,6 W 3000 K IP20**
Wandleuchte für den Innenbereich mit zweiseitigem Lichtaustritt. LED-Leistung 8,6 W, Leuchtenlichtstrom 770 lm bei 3000 K und 790 lm bei 4000 K. Farbwiedergabeindex (CRI) > 90. Ausgestattet mit austauschbarem LED-Modul, mittlere Bemessungslebensdauer > 50.000 Stunden (L80B50 bei ta = 25 °C). 20 Jahre Nachliefergarantie auf LED-Modul und Verschleißteile. Integriertes LED-Netzteil 220240 V, 0/5060 Hz. Schutzklasse I. Leuchtengehäuse aus Aluminiumguss, Oberfläche weiß lackiert. Kristallglas innen weiß. Zwei Leitungseinführungen zur Durchverdrahtung, geeignet für Netzanschlussleitungen bis Ø 10,5 mm. Abmessungen (L x B x H): 200 x 60 x 110 mm. Schutzart IP20.

Hersteller : BEGA
Typ : BEGA Wandleuchte 12 277.1
oder gleichwertig

Hersteller/Typ '....................................................'

vom Bieter einzutragen,
Menge: 4,000 St

**01.07.0100 L2.9: LED-Wandleuchte direkt/indirekt 48 W 3000 K L= 890mm**
LED-Wandleuchte zur horizontalen Wandmontage.
Lichtverteilung direkt/indirekt über Microprismenoptik aus Spezialacrylglas zur Reduktion der Leuchtdichte in Büro- und Aufenthaltsbereichen (UGR = 19) mit homogener Lichtwirkung.
Leuchtengehäuse aus hochwertigem Aluminiumprofil, Oberfläche pulverbeschichtet in Graphit (ähnlich RAL 9007).
Farbtemperatur 3000 K (warmweiß), Farbwiedergabeindex Ra > 80, Farborttoleranz = 3 SDCM (MacAdam).
Leuchtenlichtstrom ca. 7170 lm, Anschlussleistung ca. 48 W, Systemlichtausbeute ca. 150 lm/W.
Steuerbar über DALI, dimmbar.
Schutzart IP20, Schutzklasse I.
Photobiologische Sicherheit: Risikogruppe RG0 (EN 62471).
LED-Bestromung High Power.
Mittlere Bemessungslebensdauer der LED: L80B10 bei ta = 25 °C = 50.000 h.
Maße ca. 890 × 117 × 60 mm (L × B × H), Gewicht ca. 3,7 kg.
LED-Modul und Betriebsgerät gemäß Ökodesign-Richtlinie (EU 2019/2020) austauschbar.

Hersteller: Lightnet GmbH
Typ: Matric W6 LW6AEL-830H-L890
oder gleichwertig

Hersteller/Typ '....................................................'

vom Bieter einzutragen,
Menge: 5,000 St

**01.07.0110 L2.10: LED-Feuchtraumleuchte 27 W 4500 lm IP66 4000 K**
Hocheffiziente LED-Feuchtraumleuchte zur Decken- oder Wandmontage. Symmetrisch breit strahlende Lichtverteilung (direkt), mit begrenzter Oberflächentemperatur gemäß DIN EN 60598-2-24. Robuste Ausführung mit erschütterungsunempfindlichen Komponenten.
Leuchtengehäuse aus Aluminium-Druckguss, Abdeckung aus PMMA, Oberfläche anthrazit (ähnlich DB 703). Geeignet für Innenräume sowie überdachte Außenbereiche (Wand- oder Pendelmontage).
Mit elektronischem Betriebsgerät, geeignet für 230 V/DC-Gleichspannung.
Lichtstrom: 4500 lm, Leistung: 27 W, Lichtfarbe: neutralweiß (4000 K), Farbwiedergabeindex Ra > 80, Farbtoleranz = 3 SDCM. Lichtausbeute bis zu 167 lm/W. Leistungsfaktor  > 0,95. Bemessungslebensdauer L80 (25 °C): = 100.000 h.
Schutzart IP66, Schutzklasse I. Glühdrahttest 650 °C gemäß IEC 60695-2-11. Maße: L = 1047 mm, B = 96 mm, H = 98 mm. Gewicht: 3,1 kg. ENEC-zertifiziert.

Hersteller : Trilux
Typ :  Nextrema G3 HE B 40-840 ETDD TWP PC
oder gleichwertig

Hersteller/Typ '....................................................'

vom Bieter einzutragen,
Menge: 8,000 St

*Hinweis: Komplettsystem LED-Lichtlinie - Anbau, Einbau oder Pendelvariante*
Gegenstand dieses Hinweistextes (für die Positionen 04.07.0120 bis 04.07.0170) ist ein vollständig vorkonfiguriertes, lineares LED -Lichtbandsystem zur direkten Deckenanbaumontage, für den flächenbündigen Deckeneinbau sowie für waagerechte Wandanbaumontage (besondere Montagesituation).
Das modular aufgebaute System umfasst alle für die Montage und den Betrieb erforderlichen Komponenten.

Besondere Montagesituation:
Die Montage erfolgt horizontal an einer vorgestellten Trockenbauwand, 67 cm unterhalb der Decke. Der Lichtaustritt ist nach oben gerichtet, sodass die Leuchte als indirekte Raumbeleuchtung dient. Ziel ist eine gleichmäßige Ausleuchtung des Raumes über reflektiertes Licht. Die Installation erfolgt zwischen der Trockenbauwand und dem Mauerwerk an der Oberkante der Trockenbauwand.

Das Lichtband besteht aus folgenden Systemelementen:
- Anbaukanal aus Aluminium, pulverbeschichtet in Graphit (ähnlich RAL 9007), geeignet für direkte Deckenmontage
- LED-Balken für gleichmäßige, flächige Ausleuchtung mit hoher Systemeffizienz
- Diffusorabdeckung aus opalem Polycarbonat (PC) für homogene Lichtverteilung
- Befestigungszubehör, inkl. werkzeugloser Deckenbefestigung mit CLIX-Technik aus nichtrostendem Federstahl (V2A)
- Noppenband zur Fixierung der Abdeckung bei Lichtband- und Eckkonfigurationen
- Endkappenset, inkl. 9 mm-Kaschierblech, Tüllen und Schrauben in Farbe Graphit (ähnlich RAL 9007)

Technische Merkmale:
- Schutzart: mindestens IP40 (bei Deckenanbau oder Pendelmontage)
- Schlagfestigkeit: IK07 (bei Verwendung der opalen Optik)
Für die Einbauvariante sind zusätzlich enthalten:
- Einputzschiene 2500 mm zum präzisen Einbau der Lichtlinie
- Montagebügel zur Einbaumontage in Gipskartondecken
- Distanzhalter zur korrekten Positionierung
- Einputzrahmen stirnseitig zum präzisen Einbau der Lichtlinie
- Endkappen für den Einbaukanal

Montageart:
Deckenanbau, flächenbündiger Deckeneinbau und waagerechte Wandanbaumontage, ca. 1 m unter der Decke, Lichtaustritt nach oben zur indirekten Raumbeleuchtung.

Die Leuchte ist einschließlich aller mechanischen, elektrischen und optischen Komponenten vollständig zu liefern und zu montieren. Einzelkomponenten sind Bestandteil eines Systems und gelten gesamtheitlich als eine Ausschreibungseinheit.
In den folgenden Positionen werden die lichttechnischen Eigenschaften (z.B. Lichtstrom, Farbtemperatur, Steuerbarkeit) gesondert beschrieben.
Die Mengenangaben sind in Stückzahlen ausgeschrieben; die Montageart und die Länge der einzelnen Leuchten ist eindeutig angegeben.

Hersteller: Zumtobel
Typ: modulare Lichtbandsystem SLOTLIGHT infinity II

Hersteller/Typ '....................................................'

vom Bieter einzutragen,

**01.07.0120 L2.8: LED-Lichtlinie Deckenanbau L: 1250 mm 46,9 W 4200 lm 3000 K**
Balken für LED-Lichtlinie mit opaler Abdeckung (PC), ausgestattet mit integriertem LED-Konverter und elektronischem Vorschaltgerät. Die LED-Lebensdauer beträgt 100.000 Stunden (L80) bis zu einem Lichtstromrückgang auf 80 % des Anfangswertes. Farborttoleranz nach MacAdam = 3. Leuchtenlichtstrom 7040 lm bei einer Lichtausbeute von 95 lm/W. Farbwiedergabeindex Ra > 90, Farbtemperatur 4000 K (neutralweiß). Der Balken besteht aus pulverbeschichtetem Aluminium in Weiß, halogenfrei und silikonfrei verdrahtet. Abmessungen: 2000 × 62 × 67 mm. Gewicht: 2,77 kg. Lichtquelle: LED. Leuchtenleistung 73,8 W, Leistungsfaktor 0,98.
Menge: 1,000 St

**01.07.0130 L2.11: LED-Lichtlinie Sondermontage Trockenbau L: 1250 mm32,7 W**
Balken für LED-Lichtlinie mit Opal (PC) Abdeckung, ausgestattet mit LED-Konverter und elektronischem Vorschaltgerät, LED-Lebensdauer von 100.000 Stunden bis zu einem Lichtstromrückgang auf 80 % des Anfangswertes, Farborttoleranz (initial MacAdam) 3, Leuchtenlichtstrom 3600 lm, Leuchtenlichtausbeute 90 lm/W, Farbwiedergabeindex Ra > 90, Farbtemperatur 3000 K, Balken aus Aluminium, Schwarz, pulverbeschichtet, Leuchte halogenfrei und silikonfrei verdrahtet, Abmessungen 1250 x 62 x 67 mm, Gewicht 1,87 kg,  Lichtquelle LED, Leuchtenleistung 32,7 W, Leistungsfaktor 0,96.
Menge: 11,000 St

**01.07.0140 L2.12: LED-Lichtlinie Sondermontage Trockenbau L: 1000 mm 25,2 W**
Balken für LED-Lichtlinie mit Opal (PC) Abdeckung, ausgestattet mit LED-Konverter und elektronischem Vorschaltgerät. Die LED-Lebensdauer beträgt 100.000 Stunden bis zu einem Lichtstromrückgang auf 80 % des Anfangswertes. Die Farborttoleranz liegt bei (initial MacAdam) 3. Der Leuchtenlichtstrom beträgt 3360 Lumen, die Leuchtenlichtausbeute 85 lm/W
Der Farbwiedergabeindex liegt bei mindestens Ra > 90, die Farbtemperatur beträgt 3000 Kelvin. Die Leuchtenleistung beträgt 39,3 Watt bei einem Leistungsfaktor von 0,95. Der Balken besteht aus weiß pulverbeschichtetem Aluminium und ist halogenfrei sowie silikonfrei verdrahtet. Die Abmessungen betragen
1000 × 62 × 67 mm, das Gewicht 1,57 kg.
Menge: 2,000 St

**01.07.0150 L2.13: LED-Lichtlinie Sondermontage Trockenbau L: 1500 mm 39,2 W**
Balken für LED-Lichtlinie mit Opal (PC) Abdeckung, ausgestattet mit LED-Konverter und elektronischem Vorschaltgerät, LED-Lebensdauer 100.000 Stunden bis zu einem Lichtstromrückgang auf 95 % des Anfangswertes, Farborttoleranz (initial MacAdam) 3, Farbwiedergabe Ra > 90, Farbtemperatur 3000 K, Kanal aus Aluminium, silber pulverbeschichtet (ähnlich RAL 9006), Abmessungen 1500 x 76 x 92 mm, Gewicht 3,97 kg, Schutzart IP20, Schlagfestigkeit IK03, Lichtquelle LED, Leuchtenlichtstrom 4400 lm, Leuchtenlichtausbeute 112 lm/W, Farbwiedergabeindex min. 90, Leuchtenleistung 39,2 W, Leistungsfaktor 0,94.
Menge: 5,000 St

**01.07.0160 L2.14: LED-Lichtlinie Deckenanbau L: 1250 mm 46,9 W 4200 lm 3000 K**
Balken für LED-Lichtlinie mit Opal (PC) Abdeckung, ausgestattet mit LED-Konverter und elektronischem Vorschaltgerät, LED-Lebensdauer von 100.000 Stunden bis zu einem Lichtstromrückgang auf 80 % des Anfangswertes, Farborttoleranz (initial MacAdam) 3, Leuchtenlichtstrom 4200 lm, Leuchtenlichtausbeute 90 lm/W, Farbwiedergabeindex Ra > 90, Farbtemperatur 3000 K, Balken aus Aluminium, Schwarz, pulverbeschichtet, Leuchte halogenfrei und silikonfrei verdrahtet, Abmessungen 1250 x 62 x 67 mm, Gewicht 1,87 kg,  Lichtquelle LED, Leuchtenleistung 46,9 W, Leistungsfaktor 0,96.
Menge: 6,000 St

**01.07.0170 L2.14.2: LED-Lichtlinie Deckeneinbau L: 1250 mm 46,9 W 4200 lm 3000 K**
Balken für LED-Lichtlinie mit Opal (PC) Abdeckung, ausgestattet mit LED-Konverter und elektronischem Vorschaltgerät, LED-Lebensdauer von 100.000 Stunden bis zu einem Lichtstromrückgang auf 80 % des Anfangswertes, Farborttoleranz (initial MacAdam) 3, Leuchtenlichtstrom 4200 lm, Leuchtenlichtausbeute 90 lm/W, Farbwiedergabeindex Ra > 90, Farbtemperatur 3000 K, Balken aus Aluminium, Schwarz, pulverbeschichtet, Leuchte halogenfrei und silikonfrei verdrahtet, Abmessungen 1250 x 62 x 67 mm, Gewicht 1,87 kg,  Lichtquelle LED, Leuchtenleistung 46,9 W, Leistungsfaktor 0,96.
Menge: 2,000 St

**01.07.0180 L4.1: Runde LED-Pendelleuchte, Direkt-/Indirektlicht**
Runde LED-Pendelleuchte für den Innenbereich mit Direkt- und Indirektlichtanteil, getrennt steuerbar.
Leuchtengehäuse aus Aluminiumguss, Oberfläche Grafit (ähnlich RAL 9007). Zylinderförmiges Design.
Lichttechnik:

Direkt- und Indirektlicht separat steuerbar über DALI
LED-Leistung: Direkt ca. 25 W, Indirekt ca. 25 W (Gesamt ca. 50 W, getrennt regelbar)
Lichtstrom: Direkt ca. 1.800 lm, Indirekt ca. 1.800 lm
Farbtemperatur: 3.000 K (warmweiß)
Farbwiedergabeindex CRI > 90
Austauschbares LED-Modul mit Übertemperaturschutz
Mittlere Lebensdauer = 50.000 Betriebsstunden (L80B50 bei
Ta = 25 °C)

20-jährige Nachliefergarantie auf LED-Modul u. Verschleißteile

Optik:
Optional fokussierbare Zoom-Optik für den direkten Lichtanteil, stufenlos veränderbarer Halbstreuwinkel 15°50°
Optische Linse aus Silikatglas, Abschlussring aus Aluminiumguss, Oberfläche Grafit
Adapterring mit optionalem optischem Filter

Elektrik:
LED-Netzteil in der Leuchte integriert, DALI-steuerbar, 220240 V, 50/60 Hz
Direkt- und Indirektlicht separat dimmbar
Anschlussfertig für Pendelmontage

Mechanik / Abmessungen:
Zylinderform Ø 120 mm × 115 mm Höhe
Pendelaufhängung verstellbar, standardmäßig 2 m

Schutzart / Schutzklasse:
Schutzklasse II
Schutzart IP gemäß Herstellerangaben

Stoßfestigkeit IK = 02
Besonderheiten: Direkt- und Indirektlicht separat steuerbar

Montage, Anschluss und Inbetriebnahme inkl. aller mechanischen und elektrischen Komponenten
Liefern, montieren und anschließen.
Menge: 21,000 St

**01.07.0190 L4.2: LED-Feuchtraumleuchte_Pendel - 27 W 4500 lm IP66 4000 K**
Hocheffiziente LED-Feuchtraumleuchte zur Pendelmontage an der Decke mit symmetrisch breit strahlender Lichtverteilung (direkt). Die Leuchte verfügt über eine begrenzte Oberflächentemperatur gemäß DIN EN 60598-2-24 und ist aufgrund ihrer robusten Ausführung mit erschütterungsunempfindlichen Komponenten sowohl für den Einsatz in Innenräumen als auch in überdachten Außenbereichen geeignet.

Das Leuchtengehäuse besteht aus Aluminium-Druckguss mit einer lichtdurchlässigen Abdeckung aus PMMA. Die Oberfläche ist in anthrazit (ähnlich DB 703) ausgeführt. Die Montage erfolgt über eine Pendelabhängung mit geeigneten Befestigungsmitteln (z. B. Seil- oder Kettenabhängung), die im Lieferumfang enthalten sind. Die Leuchte ist mit einem elektronischen Betriebsgerät ausgestattet und für den Betrieb mit 230 V/DC-Gleichspannung geeignet.

Die Lichtleistung beträgt 4500 Lumen bei einer elektrischen Anschlussleistung von 27 W. Die Lichtfarbe ist neutralweiß (4000 K) mit einem Farbwiedergabeindex Ra > 80 und einer Farbtoleranz = 3 SDCM. Die Lichtausbeute liegt bei bis zu 167 lm/W, der Leistungsfaktor beträgt  > 0,95.
Die Bemessungslebensdauer gemäß L80 (bei 25 °C) beträgt mindestens 100.000 Stunden.
Die Leuchte erfüllt die Schutzart IP66 und entspricht Schutzklasse I. Der Glühdrahttest nach IEC 60695-2-11 ist mit 650 °C bestanden. Die Abmessungen betragen ca. 1047 mm in der Länge, 96 mm in der Breite und 98 mm in der Höhe. Das Gewicht liegt bei ca. 3,1 kg. Die Leuchte ist ENEC-zertifiziert.

Hersteller : Trilux
Typ :  Nextrema G3 HE B 40-840 ETDD TWP PC
oder gleichwertig

Hersteller/Typ '....................................................'

vom Bieter einzutragen,
Menge: 11,000 St

#### Titel 01.08 KG 445 Sicherheitsbeleuchtung

**01.08.0010 RZ1: LED-Sicherheitszeichenleuchte für Decken-Einbau**
LED-Rettungszeichenleuchte zur Deckeneinbaumontage, gemäß DIN EN 60598-1, -2-22 und DIN EN 1838, mit Überwachungsbaustein für 24 V-Stromversorgungssystem gemäß DIN EN 62034 Typ ER. Formschönes, robustes Design für vielfältige Gebäudetypen, modulare Bauweise für einfache Montage.

Eigenschaften:
Klares Design mit hochtransparentem Rahmen und austauschbarem Piktogramm
Kompaktes Zusatzgehäuse, Aufbauhöhe 22 mm
Gleichmäßige und helle Ausleuchtung mittels speziell abgestimmter LED-Optiken
Leuchtdichte der weißen Kontrastfarbe: = 500 cd/m² (DIN 4844-1),
Gleichmäßigkeit Lmin/Lmax > 0,8
Lichtquelle: Hochleistungs-LED-Leiste, Lebensdauer bis 50.000h
Integrierter LED-Konverter mit Einzelleuchtenüberwachung (20-stelliger Adressschalter)
Frei programmierbarer Mischbetrieb: Bereitschaftslicht, Dauerlicht, geschaltetes Dauerlicht ohne zusätzliche Daten- oder Schaltleitungen
Erkennungsweite: 20 m
Lichtstrom am Ende der Nennbetriebsdauer (EBLF): 100 %
Gehäusematerial: Polycarbonat, Farbe RAL 9003
Anschlussklemmen: 2 × 3 × 2,5 mm²
Anschluss: 220240 V AC, 50/60 Hz oder 176275 V DC
Leistungsaufnahme (inkl. LED-Versorgung): 3,5 VA / 1,6 W
Stromaufnahme im Batteriebetrieb (220 V): 7 mA
Schutzklasse: II, Schutzart: IP42, Stoßfestigkeit IK4
Zulässige Umgebungstemperatur: 20 °C bis +40 °C
Abmessungen Deckeneinbau: L = 230 mm, H = 133 mm,
B = 30 mm (mit Betoneinbaukasten)
Abmessungen mit Zusatzgehäuse: L = 230 mm, H = 155 mm,
B = 47 mm.
Einbaurahmen einfach für Deckeneinbau, RAL 9003
Austauschbare Piktogramme gemäß ISO 7010 (PU, PL, PR, PO vertikal)

Fabrikat /Typ :  Eaton / CEAG CrystalWay 19021 CG-S oder gleichwertig

Hersteller/Typ '....................................................'

vom Bieter einzutragen,
Menge: 3,000 St

**01.08.0020 RZ1.1: LED-Sicherheitszeichenleuchte für Wandanbau**
Rettungszeichenleuchte in LED-Technologie für Wandanbau, geeignet für den Betrieb an Sicherheitsbeleuchtungsanlagen gemäß DIN EN 50172, DIN VDE 0100-560 und DIN V VDE V 0108-100. Entwickelt, gefertigt und geprüft nach ISO 9001.

Technische Merkmale:
Klares Design mit hochtransparentem Rahmen, innenliegendem und austauschbarem Piktogramm
Kompaktes Zusatzgehäuse mit Aufbauhöhe nur 22 mm
LED-Lichtleiter-/LED-Optik für besonders gleichmäßige und helle Ausleuchtung des Piktogramms
Leuchtdichte weiße Kontrastfarbe = 500 cd/m², Gleichmäßigkeit Lmin/Lmax > 0,8
Lichtquelle: Hocheffiziente, weiße High-Power-LED-Leiste, Lebensdauer bis 50.000 h
LED-Konverter mit integriertem Überwachungsbaustein für Einzelleuchtenüberwachung (20-stelliger Adressschalter)
Frei programmierbarer Mischbetrieb der Schaltungsarten (Bereitschaftslicht, Dauerlicht, geschaltetes Dauerlicht) innerhalb eines Stromkreises, ohne zusätzliche Daten- oder Schaltleitung

Elektrische Daten:
Erkennungsweite: 20 m
Lichtstrom: 100 % am Ende der Nennbetriebsdauer
Gehäusematerial: Polycarbonat, Farbe RAL 9003
Anschlussklemmen: 2 × 3 × 2,5 mm²
Anschlussspannung: 220240 V AC, 50/60 Hz // 176275 V DC
Leistungsaufnahme: 3,5 VA / 1,6 W
Stromaufnahme Batteriebetrieb: 7 mA
Schutzklasse II, Schutzart IP42, Stoßfestigkeit IK04
Zulässige Umgebungstemperatur: -20 °C bis +40 °C
Abmessungen Leuchte: L = 230 mm, H = 133 mm, B = 7,5 mm

Lieferumfang / Zubehör:
Vor-Ort konfigurierbare Piktogramme (PU, PL, PR, PO) gemäß ISO 7010, vertikal
Die Leuchte ist betriebsbereit zu liefern, fachgerecht zu montieren und zu verdrahten.

Fabrikat /Typ :  Eaton / CEAG CrystalWay 19021 CG-S oder gleichwertig

Hersteller/Typ '....................................................'

vom Bieter einzutragen,
Menge: 2,000 St

**01.08.0030 RZ2. Einzelbatterie-Rettungszeichenleuchte zur Deckeneinbaumontage**
Selbstüberwachende LED-Einzelbatterie-Rettungszeichen- scheibenleuchte, geeignet für Deckenmontage, zweiseitiger Lichtaustritt, mit Notlichtbetrieb gemäß DIN EN 50172, DIN VDE 0100-560 und DIN V VDE V 0108-100. Betrieb möglich als Einzelbatterie oder Anschluss an zentrale Überwachungseinrichtung.

Technische Merkmale:
LED-Lichtleiter-Technologie für gleichmäßige Ausleuchtung
Leuchtdichte weiße Kontrastfarbe = 500 cd/m²
Durchschnittlicher Lichtstrom = 200 cd/m² über das Piktogramm
LED-Lebensdauer > 50.000 h (L80)
Kompaktes Design: Piktogramm-Scheibe 7,5 mm, Aufbauhöhe 22 mm
Gehäusematerial: PC / PMMA, Rahmen transparent, RAL 9003
Anschlussklemmen: Durchverdrahtung L, L´, N, PE bis 2,5 mm², CGLine+ Bus bis 1,5 mm²
Anschlussspannung: 220240 V AC, 50/60 Hz
Anschlussleistung Netzbetrieb: 8 VA / 4,1 W
Schutzklasse II, Schutzart IP42, Schlagfestigkeit IK04
Zulässige Umgebungstemperatur: +5 °C bis +35 °C
Abmessungen Deckeneinbau: B = 231 mm, H = 155 mm,
T = 47 mm

Funktionsumfang:
Manueller Funktionstest / Betriebsdauertest über Prüftaster
Notlichtbetriebsdauer wählbar: 1 h, 3 h, 8 h (3 h)
Automatische Ladeüberwachung, Tiefentladeschutz, Rückschaltverzögerung nach Netzwiederkehr
Wochen- und Halbjahres-Testzyklen automatisch (optional abschaltbar)
Störungsanalyse (Leuchtmittel, Lade- und Batteriekreis) über Bicolor-LED
Blockierfunktion über CGLine+ Web-Controller
Dauer- oder Bereitschaftsschaltung möglich
Increased Affordance (IA): pulsierende/blinkende Anzeige zur verbesserten Erkennbarkeit
Batterie: Li-Ion 3,6 V / 620 mAh, Erkennungsweite 20 m

Lieferumfang / Zubehör:
Montagezubehör für Deckenmontage
Vor-Ort konfigurierbare Siebdruck-Piktogramme: Pfeil rechts, links, unten, oben, blind
Einbaurahmen einfach oder mit Metallblende RAL 9003 für Deckeneinbau
die komplette Rettungszeichen  ist betriebsbereit zu liefern und fachgerecht zu montieren.

Fabrikat /Typ :  Eaton(CEAG) / CrystalWay 19821 CGLine+
oder gleichwertig

Hersteller/Typ '....................................................'

vom Bieter einzutragen,
Menge: 2,000 St

**01.08.0040 RZ3: Einzelbatterie-Rettungszeichenleuchte zur Wandmontage**
Selbstüberwachende LED-Einzelbatterie-Rettungszeichenscheibenleuchte, geeignet für Wandeinbau, einseitiger Lichtaustritt, mit Notlichtbetrieb gemäß DIN EN 50172, DIN VDE 0100-560 und DIN V VDE V 0108-100. Betrieb möglich als Einzelbatterie oder Anschluss an zentrale Überwachungseinrichtung.

Technische Merkmale:
LED-Lichtleiter-Technologie für besonders gleichmäßige Ausleuchtung des Piktogramms
Leuchtdichte weiße Kontrastfarbe = 500 cd/m²
Durchschnittlicher Lichtstrom = 200 cd/m² über das Piktogramm
Hohe Lebensdauer > 50.000 h (L80) der hocheffizienten LEDs
Kompaktes, schlankes Design: Piktogramm-Scheibe 7,5 mm, Aufbauhöhe 22 mm
Gehäusematerial: PC / PMMA, Rahmen transparent, RAL 9003
Anschlussklemmen: Durchverdrahtung L, L´, N, PE bis 2,5 mm², Busleitung bis 1,5 mm²
Anschlussspannung: 220240 V AC, 50/60 Hz
Anschlussleistung Netzbetrieb: 8 VA / 4,1 W
Schutzklasse II, Schutzart IP42, Schlagfestigkeit IK04
Zulässige Umgebungstemperatur: +5 °C bis +35 °C
Abmessungen Wandeinbau: B = 231 mm, H = 155 mm,
T = 47 mm

Funktionsumfang:
Manueller Funktionstest / Betriebsdauertest über Prüftaster
Notlichtbetriebsdauer wählbar: 1 h, 3 h, 8 h (3 h)
Automatische Ladeüberwachung, Tiefentladeschutz, Rückschaltverzögerung nach Netzwiederkehr
Wochen- und Halbjahres-Testzyklen automatisch (optional abschaltbar)
Testergebnisse mit Störungsanalyse (Leuchtmittel, Lade- und Batteriekreis) über Bicolor-LED
Blockierfunktion über zentrale Steuerungseinrichtung
Dauer- oder Bereitschaftsschaltung möglich
Increased Affordance (IA): pulsierende/blinkende Anzeige zur verbesserten Erkennbarkeit

Batterie:
Li-Ion 3,6 V / 620 mAh
Erkennungsweite: 20 m

Lieferumfang / Zubehör:
Montagezubehör für Wandeinbau
Vor-Ort konfigurierbare Siebdruck-Piktogramme: Pfeil rechts, links, unten, oben, blind
Einbaurahmen einfach oder mit Metallblende RAL 9003 für Wandeinbau

Die komplette Rettungszeichenleuchte ist betriebsbereit zu liefern und fachgerecht zu montieren.

Fabrikat /Typ :  Eaton(CEAG) / CrystalWay 19821 CGLine+ oder gleichwertig

Hersteller/Typ '....................................................'

vom Bieter einzutragen,
Menge: 3,000 St

**01.08.0050 SL1: LED-Sicherheitsleuchte, Deckeneinbau**
Sicherheitsleuchte in LED-Technologie für Deckeneinbau, geeignet für den Betrieb an Sicherheitsbeleuchtungsanlagen gemäß DIN EN 50172, DIN VDE 0100-560 und DIN V VDE V 0108-100. Entwickelt, gefertigt und geprüft nach ISO 9001.

Technische Merkmale:
Rundes Leuchtendesign, geringe Einbautiefe 40 mm
Werkzeuglose Montage durch Klemmfedern für Deckenstärken 120 mm, runder Deckenausschnitt 6468 mm
Asymmetrische Optik für effiziente Fluchtwegausleuchtung = 1 lx nach DIN EN 1838, Lichtpunkthöhen bis 10 m
Lichtquelle: 1× High-Power-LED, Lebensdauer bis 50.000h (L80)
LED-Konverter mit integriertem Überwachungsbaustein für Einzelleuchtenüberwachung (20-stelliger Adressschalter)
Frei programmierbarer Mischbetrieb der Schaltungsarten (Bereitschaftslicht, Dauerlicht, geschaltetes Dauerlicht) innerhalb eines Stromkreises, ohne zusätzliche Daten- oder Schaltleitung

Elektrische Daten:
Lichtstrom: 250 lm
Lichtstrom am Ende der Nennbetriebsdauer: 100 %
Gehäusematerial: PC / Aluminium, Farbe Weiß RAL 9016
Anschlussspannung: 220240 V AC, 50/60 Hz // 176275 V DC
Anschlussleistung: 8,0 VA / 3,9 W
Stromaufnahme Batteriebetrieb: 20 mA
Schutzklasse II, Schutzart IP41 (Leuchte), IP20 (Modulgehäuse)
Lichtquelle: 1 × 2 W High-Power-LED

Abmessungen Leuchte: D = 80 mm, B = 44 mm
Abmessungen Modulgehäuse: L = 217 mm (132 + 85), H = 85 mm, B = 47 mm (abgewinkelt)
Abmessungen mit optionaler Blende: L = 100 mm, H = 100 mm, B = 44 mm

Zulässige Umgebungstemperatur: -20 °C bis +40 °C
Die Leuchte ist betriebsbereit zu liefern, fachgerecht zu montieren und zu verdrahten.

Fabrikat /Typ :  Eaton(CEAG) / CEAG GuideLed SL 13011.1 CG-S oder gleichwertig

Hersteller/Typ '....................................................'

vom Bieter einzutragen,
Menge: 4,000 St

#### Titel 01.09 KG 446 Potentialausgleich

*Hinweis: Vortext Potentialausgleich*
In die Einheitspreise ist die Lieferung Montage und der
betriebsfertige Anschluss zu kalkulieren.
Der Potentialausgleich ist nach Vorschriften unter
anderem für folgende Anschlüsse betriebsfertig,
einschließlich Messung der fertigen Anlage nach den
einschlägigen Vorschriften, zu erstellen:
- Hausanschlussraum Heizung/Sanitär
- Zentrale Lüftungsanlage
- HÜP Kommunikationstechnik
- Schutzleiter bei der Anwendung der Schutzmaßnahmen
- Nullung und Fehlerstromschutzschaltung nach VDE 0100
- Erdung der Kabelverlegesysteme usw.

**01.09.0010 Potentialausgleichsschiene**
Fußplatte und Abdeckkappe aus schlagfestem Kunststoff,
Kontaktleiste Messing, vernickelt
für 1 x Rd 10 mm, 1 x FL 4 x 30 mm und 25 x 16 mm²
liefern, montieren und betriebsfertig anschließen
Menge: 3,000 St

**01.09.0020 Potentialausgleichsschiene Industrie**
Potentialausgleichsschiene für den Hauptpotentialausgleich nach DIN VDE 0100/ 0185 als Industrievariante,
für 10 Anschlüsse, mit Schrauben M10, Schiene aus Niro (V2A) mit Isolatoren für Wandmontage. Komplett mit Abdeckung.
liefern, montieren und betriebsfertig anschließen
Menge: 1,000 St

**01.09.0030 Anschluss an Metallkonstruktionen**
Anschluß an Metallkonstruktionen, usw. mit Schrauben und Muttern in rostfreier Ausführung herstellen.
Menge: 20,000 St

**01.09.0040 Erdungsanschluss an diverse Metallteile mit Klemme für**
Erdungsanschluss an diverse Metallteile mit Klemme für
Runddraht bis 10 mm² liefern und betriebsfertig montieren
Menge: 30,000 St

**01.09.0050 Erdungsbandrohrschelle Messing bis 100mm**
Erdungsbandrohrschelle aus Messing gal/Zn, mit
Anschlussmöglichkeit für einen Leiter 2,5 mm2 bis 2
Leiter 16 mm2, für Rohrdurchmesser bis 100 mm.
Menge: 8,000 St

**01.09.0060 Erdungsschelle Zinkdruckguss bis 40mm**
Erdungsschelle aus Zinkdruckguss, mit
Anschlussmöglichkeit für einen Leiter 2,5 mm2 bis 2
Leiter 16 mm2, für Rohrdurchmesser bis 40 mm.
Menge: 15,000 St

**01.09.0070 Erdungsschelle Zinkdruckguss bis 100mm**
Erdungsschelle aus Zinkdruckguss, mit
Anschlussmöglichkeit für einen Leiter 2,5 mm2 bis 2
Leiter 16 mm2, für Rohrdurchmesser bis 100 mm.
Menge: 15,000 St

**01.09.0080 Schraubverbindung Stahl niro einschl. bohren/Gew. schneiden**
Verbindung mit Schrauben DIN EN 50164-2, aus
nichtrostendem Stahl, einschl. bohren und Gewinde
schneiden, liefern und montieren
Menge: 25,000 St

#### Titel 01.10 KG 446 Blitzschutz- und Erdungsanlage

*Hinweis: Vortext - Erdungs- und Potentialausgleichsanlagen Mühlenhauskomplex*
Für das Bauvorhaben Mühlenhauskomplex sind zwei unterschiedliche Bausituationen zu berücksichtigen. In beiden Gebäuden, Remise und Mühlenhaus, ist zusätzlich eine äußere Blitzschutzanlage der Schutzklasse 3 vorgesehen. Die Ausführung erfolgt gemäß DIN 18014 unter Berücksichtigung der späteren Anforderungen der DIN EN 62305-3.

1. Remise
Erdungsanlage bestehend aus Fundamenterder, Funktionspotentialausgleichsleiter und Ringerder.
Fundamenterder und Ringerder werden vollständig durch die Rohbaufirma hergestellt.
Tiefenerder werden durch die Elektrofirma hergestellt.

2. Mühlenhaus
Aufgrund baulicher Gegebenheiten ist ein Ringerder um das Gebäude nicht möglich.
Erdungsanlage vom Typ A (Tiefenerder), vollständig durch die Elektrofirma hergestellt.
Tiefenerder sind untereinander und mit der Gebäudehauptpotentialausgleichsschiene zu verbinden.
Bei Unmöglichkeit der Erdung außerhalb des Gebäudes kann die Verlegung im Gebäudekeller erfolgen.
Tiefenerder werden senkrecht in dauerhaft feuchte Erdschichten getrieben.
Ein gemessener Erdungswiderstand < 10 O gilt als ausreichend.

Leistungen der Rohbaufirma
Lieferung und Einbau des Fundamenterders / Funktionspotentialausgleichsleiters aus feuerverzinktem Rundstahl Ø 10 mm in der unteren Bewehrungslage der Bodenplatte.
Mindestbetonüberdeckung: 5 cm;
maximale Maschenweite: 20 × 20 m.
Verbindung mit der Bewehrung alle 2 m mittels Mehrzweck-Verbindungsklemmen.
Herstellung des Ringerders und aller Edelstahl-Anschlussfahnen Ø 10 mm, inkl. Anschlussfestpunkte für Potentialausgleich und Blitzschutzableitungen.
Übergabe der fertiggestellten Erdungsanlage an die Elektrofirma inkl. Messprotokoll.

Leistungen der Elektrofirma
Herstellung und kompletter Anschluss des örtlichen und zentralen Potentialausgleichs gemäß DIN VDE 0100-410 / -540, inkl. Messung und Dokumentation.
Verbindung aller metallischen Konstruktionen und leitfähigen Bauteile mit dem Potentialausgleich, insbesondere:
Zentrale Heizungs- und Lüftungsanlagen
Übertragungsnetze der Kommunikationstechnik
Schutzleiter sämtlicher elektrischer Anlagen (Nullung, RCD-Schutz)
Erdung sämtlicher Kabeltragsysteme
Metallische Konstruktionen: Treppen, Geländer, Handläufe, Podeste, Trägerkonstruktionen, Absturzsicherungen u. a.
Herstellung der äußeren Blitzschutzanlage inkl. Fangeinrichtungen, Ableitungen und Messstellen.

*Hinweis: Leistungsumfang*
Der angebotenen Einheitspreis aller ausgeschriebenen
Positionen muss den Liefer- und Montagepreis beinhalten
auch wenn dies in der Position nicht extra beschrieben
wird. Die Stoßverbinder und Verlege-Hilfsmaterialien des Ringerders (wie das Herstellen von Korrosionsschutz von Verbindungsstellen) werden nicht gesondert ausgeschrieben, die Kosten sind anteilig mit in die Einheitspreise einkalkulieren.

**01.10.0010 Tiefenerder V4A einschl. Schlagspitzen**
Tiefenerder gemäß DIN EN 62305-3 und DIN 18014, aus nichtrostendem Edelstahl (NIRO, V4A), mit einer Gesamtlänge von 5 Metern zur Montage als vertikaler Tiefenerder.
Durchmesser: 20 mm Rundmaterial.
Die Kurzschlussstromfestigkeit beträgt mindestens 4,2 kA
(AC 50 Hz / DC). Einschließlich geeigneter Schlagspitze aus TG/tZn zur sicheren Einführung des ersten Erders, passend für Tiefenerder oder Rohrerder Ø25 mm, Ausführung für NIRO (V4A).  Die Lieferung, das vollständige Einschlagen in das Erdreich sowie alle für die Montage erforderlichen Hilfsmittel und Zubehörteile (z. B. Verbindungsmuffen, Schlagköpfe etc.) sind im Einheitspreis enthalten.
Menge: 5,000 St

**01.10.0020 Runddraht gemäß DIN EN 62561-2, aus nichtrostendem Edelstahl (NIRO V4A**
Runddraht gemäß DIN EN 62561-2, aus nichtrostendem Edelstahl (NIRO V4A), mit einem Durchmesser von Ø 10 mm und einem Querschnitt von 78 mm² zur Verwendung als Tiefenerderverbindung.
Die Erdverlegung erfolgt in der vorhandenen Baugrube unterhalb der Bodenplatte im Fundamentbereich, direkt auf dem Erdreich, inkl. anteilig Verbinder
Werkstoff-Nr.: 1.4571, Werkstoff: NIRO
Menge: 120,000 m

**01.10.0030 Druckwasserdichte Dichtmanschette**
Druckwasserdichte Dichtmanschette geeignet für Rundleiter mit einem Durchmesser von Ø 810 mm sowie Flachleiter mit den Maßen 30 x 3,5 mm. Ausgestattet mit einem Drehmomentkontrollschlüssel zum einfachen und kontrollierten Anziehen der zwei Edelstahlspannbänder.
Technische Daten:

Werkstoff Dichtmanschette: Thermoplast Elastomer (TPE)
Werkstoff Drehmomentkontrollschlüssel: Polyamid (PA), recycelt
Werkstoff Spannbänder: NIRO (Edelstahl)
Durchmesser Dichtmanschette: 114 mm
Durchführung / Abdichtung Rundleiter: Ø 810 mm
Durchführung / Abdichtung Flachleiter: 30 x 3,5 mm
Druckwasserprüfung: MPA geprüft bis 5 bar
WU-Richtlinie: Beanspruchungsklasse 1 + 2
Beständigkeiten: Methangasbeständig
Radonsicherheit: Radonsicher gemäß FHRK Merkblatt MB 101
Abreißmoment Drehmomentkontrollschlüssel: 3,5 Nm
Menge: 8,000 St

**01.10.0040 Korrosionsschutzbinde**
Korrosionsschutzbinde zum Schutz von unterirdischen Klemm- und Schraubverbindungen. Beidseitig petrolatumbeschichtet, dauerhaft plastisch, verhindert zuverlässig das Eindringen von Schmutz und Feuchtigkeit.
Werkstoff: Petrolatum
Menge: 4,000 St

**01.10.0050 Anschluss an Erdungsfestpunkt Schraubverbindung**
Anschluss an Erdungsfestpunkt, als Schraubverbindung mit Schraube M10 und Klemme herstellen.
Menge: 1,000 St

**01.10.0060 Regenrohrschelle St/tZn Klemmbereich Rohr D 100mm**
Regenrohrschellen zum Anschluss von Regenfallrohren in
den Blitzschutz-Potentialausgleich nach EN 62305
Werkstoff: St/tZn
Klemmbereich Rohr Ø: 100mm
Bohrung Ø: 11mm
Normenbezug: DIN EN 62561-1
liefern und montieren
Menge: 30,000 St

**01.10.0070 Fangleitung Rd 8, Stahl verzinkt**
Fangleitung DIN 48 801 Rd 8-St/tZn auf dem Sattel- bzw. Flach- dach, liefern und in Teillängen auf dem Dach installieren.
Menge: 200,000 m

**01.10.0080 MehrzweckVerbindungs-Klemme St/tZn bis Rd 10mm**
MehrzweckVerbindungs-Klemme zur universellen Verwendung
als Kreuz-, T- und Parallelklemme; zweiteilig. Werkstoff St/tZn, Klemmbereich 8-10mm Rd, mit Sechskantschraube
liefern und montieren
Menge: 25,000 St

**01.10.0090 Nummernschilder**
Nummernschilder als Trennstellen- Bezeichnungsschilder
aus Metall mit eingeprägter Trennstellennummer,
Befestigung mit Schrauben bzw. Nieten neben der Trennstelle.
Menge: 16,000 St

**01.10.0100 Auffangeinrichtung als Fangstange, Länge 1,5 m**
Auffangeinrichtung als Fangstange, Rundstahl verzinkt,
D 16 mm, Länge 1,5 m, mit Fangspitze, (inkl. Betonsockel, dimensioniert nach Eurocode für eine max. Böenwindgeschwindigkeit bis 185 km/h), mit  Anschlussfahne und Anschlussverbinder korrosionsbeständig, einschließlich Anschluss an Fangeinrichtung.
Menge: 2,000 St

**01.10.0110 Fotodokumentation**
Fortlaufende Fotodokumentation verdeckt (unterirdisch, eingebauter Anlagenkomponenten)

Je Foto, Auflösung mindestens 3 Mio. Pixel als JPEG (auf USB-Stick als Teil der Gesamtdokumentation)
Papierausdruck A4 farbig, 300 DPI, Papier weiß, als Bestandteil der Dokumentation mit folgenden Mindestangaben:
- Datum
- Aufnahmeort (genaue Bezeichnung mit Angabe der Achsen und Bezugsmaße)
- Objektbezeichnung
- Ausführung in Abstimmung mit der örtlichen Bauleitung
Menge: 15,000 St

**01.10.0120 Messung Blitzschutz- und Erdungsanlage**
*** Pauschalposition
Messung/ Protokollierung Erdungsanlage, Messung der Ausbreitungswiderstände der gesamten Erdungsanlage,
Messwerte für jeden Steigepunkt inkl. Erstellung Mess- Protokoll
Menge: 1,000 psch

**01.10.0130 Bestandsdokumentation**
*** Pauschalposition
Erstellung der Bestandsdokumentation der Blitzschutz- und Erdungsanlage gemäß DIN EN 62305 und Dokumentationsrichtlinie des AG bestehend aus :

- Bericht zum Aufbau des Blitzschutzsystems
- maßstäbliche Revisionszeichnungen des Aufbaus der Erdungs- und Blitzschutzanlage( für USB-Stick  als PDF und DWG)
- allen Prüfprotokollen

Die DWG-/oder DXF-Dateien als Grundlage der CAD-Planrevision werden zum Ausführungsbeginn durch das Planungsbüro zur Verfügung gestellt. Die Dokumentation ist in 2facher Ausführung in Ordnern und einfach auf USB-Stick  zu übergeben.
Menge: 1,000 psch

### Gewerk 02 Schwachstromanlagen Mühlenhauskomplex

#### Titel 02.01 KG 451 TK-Anlagen

**02.01.0010 J H(St)H 2x2x0,8 Kabelrinne**
Fernmelde-Installationskabel J H(St)H 2 x 2 x 0,8 mm
geschirmt, halogenfrei nach EN 50267-2-2

Lieferung in Teillängen und betriebsfertige Verlegung auf Kabelrinnen (Kabelwannen, Kabelpritschen, Gitterrinnen etc.), in Unterflurkanäle in Rohr oder Hohlwände einziehen. Das Kabel ist bei waagerechten Kabelpritschen bzw. in Bögen alle 0,6 m mit Kunststoffbandschellen an der Kabelbahn zu befestigen.
Menge: 360,000 m

**02.01.0020 J H(St)H 2x2x0,8 UP**
Fernmelde-Installationskabel J H(St)H 2 x 2 x 0,8 mm
geschirmt, halogenfrei nach EN 50267-2-2
Lieferung in Teillängen und betriebsfertige Verlegung
in oder unter Putz einschl. Fräsarbeiten im Mauerwerk
sowie Befestigung mit Iso-Nagelschellen.
Menge: 900,000 m

**02.01.0030 J H(St)H 4x2x0,8 Kabelrinne**
Fernmelde-Installationskabel J H(St)H 4 x 2 x 0,8 mm
geschirmt, halogenfrei nach EN 50267-2-2

Lieferung in Teillängen und betriebsfertige Verlegung auf Kabelrinnen (Kabelwannen, Kabelpritschen, Gitterrinnen etc.), in Unterflurkanäle in Rohr oder Hohlwände einziehen. Das Kabel ist bei waagerechten Kabelpritschen bzw. in Bögen alle 0,6 m mit Kunststoffbandschellen an der Kabelbahn zu befestigen.
Menge: 30,000 m

**02.01.0040 J H(St)H 4x2x0,8 UP**
Fernmelde-Installationskabel J H(St)H 4 x 2 x 0,8 mm
geschirmt, halogenfrei nach EN 50267-2-2
Lieferung in Teillängen und betriebsfertige Verlegung
in oder unter Putz einschl. Fräsarbeiten im Mauerwerk sowie Befestigung mit Iso-Nagelschellen.
Menge: 50,000 m

**02.01.0050 J H(St)H 10x2x0,6 Kabelrinne**
Fernmelde-Installationskabel J H(St)H 10 x 2 x 0,6 mm Bd
geschirmt, halogenfrei nach EN 50267-2-2

Lieferung in Teillängen und betriebsfertige Verlegung auf Kabelrinnen (Kabelwannen, Kabelpritschen, Gitterrinnen etc.), in Unterflurkanäle in Rohr oder Hohlwände einziehen. Das Kabel ist bei waagerechten Kabelpritschen bzw. in Bögen alle 0,6 m mit Kunststoffbandschellen an der Kabelbahn zu befestigen.
Menge: 20,000 m

**02.01.0060 A-2Y(L)2Y 4x2x0,8 Kabelgraben/Leerrohr**
A-2Y(L)2Y 4x2x0,8 Fernmelde-Außenkabel liefern und in vorhandenes Leerrohr einziehen (größte Länge zwischen
2 Schächten 80m)
Menge: 200,000 m

**02.01.0070 A-2Y(L)2Y 20x2x0,6 Kabelgraben/Leerrohr**
A-2Y(L)2Y 20x2x0,6 Fernmelde-Außenkabel liefern und in vorhandenes Leerrohr einziehen (größte Länge zwischen
2 Schächten 80m)
Menge: 200,000 m

**02.01.0080 TAE-Anschlussdose in Aufputzausführung**
TAE-Anschlussdose in Aufputzausführung
Kodierung: 3 x 6 NFN, komplett mit Abdeckung/Rahmen,
Farbe RAL 9010 reinweiß
Liefern, montieren und betriebsfertig anschließen
Menge: 6,000 St

**02.01.0090 Rangierverteiler mit Montagewannen**
Verteilerkästen VKA zur Aufnahme von Anschlusstechnik mit Befestigungsmaß 170 mm (DIN-Leisten), Quante™ SID™-C, SID-CD sowie LSA-PLUS 1 und LSA-PLUS 2.

Wahlweise bestückbar mit:
- 6 Leisten 20 DA SID-CD bzw. LSA-PLUS 1
- 10 Leisten 10 DA SID-CT bzw. LSA-PLUS 2

- Bodenplatte aus Stahlblech verzinkt,
- Haube aus pulver-beschichtetem Blech
(RAL 7032, kieselgrau)
- mit Kunststoffkappen (RAL 7022, umbragrau).
- Schnappverschluss
- Abmessungen HxBxT 330x330x125mm

inkl. Befestigungsmaterial und Zubehör
liefern und montieren
Menge: 1,000 St

**02.01.0100 LSA-Modul 2/10 zu 10 DA für Montagewannen/-kanäle TL**
Anschlussmodul mit LSA-Kontakten (45°-Schrägstellung) zum Verbinden kunststoffisolierter Kupferleiter mit massiven oder verseilten Kupferadern (Litze) für Schneidklemmverbindungen nach IEC 352-4 Teil 4 und DIN 41 611-6-C-EL-CL, geeignet Montagewannen/-kanäle mit Befestigungsmaß 104,5 mm

erfüllt technischen Anforderungen der Deutschen Telekom AG
für den Anschluss von 10 Doppeladern
große seitliche Rangierösen
Verwendung von ungeschirmten und geschirmten zwei- und vierpaarigen Kabeln möglich

Farbe Trennleiste:  RAL 9010 (reinweiß)
liefern und montieren
Menge: 4,000 St

**02.01.0110 Erdungsleiste DIN 47608**
Erdungsleiste symmetrisch, Form B, 44 Adern, mit anteiligen Leistenträger inkl. Klein- und Befestigungsmaterial liefern und montieren
Menge: 1,000 St

**02.01.0120 Überspannungs-Kombi-Ableiter 10DA**
Blitzstromtragfähiges DRL-Steckmagazin 10 DA mit dreipoligen Gasentladungsableitern für nahezu alle Anwendungen und mit DRL-Schutzsteckern zum Kombiableiter erweitert.
Polzahl 10DA, Blitzstoßstrom (10/350) 5 kA, Höchste Dauerspannung AC 127 V, DC 180V
Nennspannung 180 V, Schutzpegel <0,5 kV,
für LSA Leiste der Bauform 2/10

Leitfabrikat : Dehn
Typ: DRL 10 B 180 + 10x DRL PR 180 oder gleichwertig

Hersteller/Typ '....................................................'

vom Bieter einzutragen,
Menge: 4,000 St

**02.01.0130 Installationskabel J-H(St)H 2x2x0,8 Bd Kabelrinne**
Halogenfreie Installationsleitung
J-H(St)H 2x2x0,6 nach VDE 0815
Leiter-Material: Cu, blank
Aderisolation: halogenfreie Isoliermischung HI1
Schirm: Kunststoffbeschichtete Al-Folie + Cu-Beidraht
Mantelmaterial: halogenfreies Polymer HM1
Flammwidrigkeit: VDE 0482-266-2-4/IEC 60332-3-24 (Kat. C)
Rauchdichte: DIN EN 61034/IEC 61034
Halogenfrei: DIN EN 50267/IEC 60754

auf vorh. Kabelrinnen/Steiger oder in offene Kanäle.
inkl. notwendiger Sammelhalter
Menge: 300,000 m

**02.01.0140 Installationskabel J-H(St)H 10x2x0,8 Bd Kabelrinne**
Halogenfreie Installationsleitung
wie vor nur J-H(St)H 10x2x0,8 nach VDE 0815
Leiter-Material: Cu, blank
Aderisolation: halogenfreie Isoliermischung HI1
Schirm: Kunststoffbeschichtete Al-Folie + Cu-Beidraht
Mantelmaterial: halogenfreies Polymer HM1
Flammwidrigkeit: VDE 0482-266-2-4/IEC 60332-3-24 (Kat. C)
Rauchdichte: DIN EN 61034/IEC 61034
Halogenfrei: DIN EN 50267/IEC 60754

auf vorh. Kabelrinnen/Steiger oder in offene Kanäle.
inkl. notwendiger Sammelhalter
Menge: 600,000 m

**02.01.0150 Installationskabel J-H(St)H 2x2x0,8 Bd Kabelrinne**
Halogenfreie Installationsleitung
J-H(St)H 2x2x0,6 nach VDE 0815
Leiter-Material: Cu, blank
Aderisolation: halogenfreie Isoliermischung HI1
Schirm: Kunststoffbeschichtete Al-Folie + Cu-Beidraht
Mantelmaterial: halogenfreies Polymer HM1
Flammwidrigkeit: VDE 0482-266-2-4/IEC 60332-3-24 (Kat. C)
Rauchdichte: DIN EN 61034/IEC 61034
Halogenfrei: DIN EN 50267/IEC 60754

auf vorh. Kabelrinnen/Steiger oder in offene Kanäle.
inkl. notwendiger Sammelhalter
Menge: 300,000 m

**02.01.0160 Installationskabel J-H(St)H 10x2x0,8 Bd Kabelrinne**
Halogenfreie Installationsleitung
wie vor nur J-H(St)H 10x2x0,8 nach VDE 0815
Leiter-Material: Cu, blank
Aderisolation: halogenfreie Isoliermischung HI1
Schirm: Kunststoffbeschichtete Al-Folie + Cu-Beidraht
Mantelmaterial: halogenfreies Polymer HM1
Flammwidrigkeit: VDE 0482-266-2-4/IEC 60332-3-24 (Kat. C)
Rauchdichte: DIN EN 61034/IEC 61034
Halogenfrei: DIN EN 50267/IEC 60754

auf vorh. Kabelrinnen/Steiger oder in offene Kanäle.
inkl. notwendiger Sammelhalter
Menge: 600,000 m

**02.01.0170 Installationskabel J-H(St)H 2x2x0,8 Bd Kabelrinne**
Halogenfreie Installationsleitung
J-H(St)H 2x2x0,6 nach VDE 0815
Leiter-Material: Cu, blank
Aderisolation: halogenfreie Isoliermischung HI1
Schirm: Kunststoffbeschichtete Al-Folie + Cu-Beidraht
Mantelmaterial: halogenfreies Polymer HM1
Flammwidrigkeit: VDE 0482-266-2-4/IEC 60332-3-24 (Kat. C)
Rauchdichte: DIN EN 61034/IEC 61034
Halogenfrei: DIN EN 50267/IEC 60754

auf vorh. Kabelrinnen/Steiger oder in offene Kanäle.
inkl. notwendiger Sammelhalter
Menge: 300,000 m

**02.01.0180 Installationskabel J-H(St)H 10x2x0,8 Bd Kabelrinne**
Halogenfreie Installationsleitung
wie vor nur J-H(St)H 10x2x0,8 nach VDE 0815
Leiter-Material: Cu, blank
Aderisolation: halogenfreie Isoliermischung HI1
Schirm: Kunststoffbeschichtete Al-Folie + Cu-Beidraht
Mantelmaterial: halogenfreies Polymer HM1
Flammwidrigkeit: VDE 0482-266-2-4/IEC 60332-3-24 (Kat. C)
Rauchdichte: DIN EN 61034/IEC 61034
Halogenfrei: DIN EN 50267/IEC 60754

auf vorh. Kabelrinnen/Steiger oder in offene Kanäle.
inkl. notwendiger Sammelhalter
Menge: 600,000 m

**02.01.0190 Koaxial-Innenkabel RG59B/U 75Ohm UP**
STLB-Bau 2025-04 061
Koaxial-Innenkabel MIL-C-17G, RG 59 B/U, Wellenwiderstand 75 Ohm, unter Putz.
Menge: 440,000 m

**02.01.0200 Koaxial-Innenkabel RG59B/U 75Ohm Bügelschellen**
STLB-Bau 2025-04 061
Koaxial-Innenkabel MIL-C-17G, RG 59 B/U, Wellenwiderstand 75 Ohm, mit Bügelschellen.
Menge: 160,000 m

**02.01.0210 Breitband-Verteiler 8-fach 11 dB 5-1218 MHz F-Connector Klasse A**
Breitband-Verteiler 8-fach zur Innenmontage, geeignet für Rückkanal- und UHF-taugliche Anwendungen im Frequenzbereich 51218 MHz.
Ausführung mit Trennkondensatoren an Ein- und Ausgängen (Spannungsfestigkeit 24 V DC) zur galvanischen Trennung.
Anschluss über F-Connectoren. Impedanz: 75 O.
Hohe Schirmdämpfung gemäß Schirmungsklasse A nach CENELEC EN 50083-2 und EN 60728-11, Class A (+10 dB).
Mit Anschlussmöglichkeit für den Potenzialausgleich.
Frequenzbereich: 51218 MHz
Dämpfung je Abgang: ca. 11 dB
Ausgänge: 8
Anschlüsse: F-Connector
Montageart: Innenmontage
Normen: EN 60728-11, EN 50083-2
Liefern, montieren und betriebsfertig anschließen.
Menge: 5,000 St

#### Titel 02.02 KG 452 Such- und Signalanlagen

*Hinweis: Vortext Behinderten-Notrufanlage*
Im Nordbau wird ein Behinderten-WC vorgesehen.
Gemäß den geltenden Vorschriften ist hierfür eine Notrufeinrichtung zu installieren.
In den Einheitspreisen sind die Lieferung, Montage sowie der betriebsfertige Anschluss vollständig zu berücksichtigen.
Die Abdeckungen der Notrufkomponenten müssen dem Schalterprogramm der Starkstrominstallation entsprechen (Planungsfabrikat: Busch-Jaeger Reflex SI, Farbe: alpinweiß).

**02.02.0010 Ruf-Kompaktset für Behinderten-WC**
Ruf-Kompaktset für Behinderten-WC als Komplettsystem mit Zugtaster, Abstelleinheit, Anzeigeeinheit und Steuerelektronik, sowie einem Netzteil für die Stromversorgung. Das System bietet eine Erweiterungsmöglichkeit, um den Ruf auch an mehreren Orten zu signalisieren.

Funktionsbeschreibung:
Ein vom Behinderten mittels Zug- oder Ruftaster ausgelöster Ruf wird durch Aufleuchten der integrierten Beruhigungslampe quittiert. Die im Flurbereich angeordnete Signalleuchte signalisiert den Ruf optisch und akustisch. Der ausgelöste Ruf wird mittels des potentialfreien Kontaktes zunächst an den Betreiber des Restaurants (Thekenbereich) übertragen. Ein ausgelöster Ruf kann nur im WC durch Betätigen der Abstelltaste wieder aufgehoben werden.

Ausstattung:
- 1 Netzteil 24VDC zur Versorgung der Komponenten des Rufsets, Einbau in tiefe UP-Schalterdose
- 1 Zugtaster mit LED-Beruhigungslampe - rot
und 2-m-Perlonschnur incl. Abdeckplatte,
Abdeckrahmen und Hohlwand-Geräteeinbaudose
- 1 kombinierter Abstell- und Ruftaster mit grüner
Abstelltaste, roter Ruftaste und UP-Gerätedose
- 1 Elekronik-Rufmodul mit integrierter
Zimmersignalleuchte und Summer,
- mind. 1 potentialfreier Kontakt für die
Rufweiterleitung

komplett mit allem Zubehör liefern, montieren
und betriebsfertig anschließen

Hersteller/Typ '....................................................'

vom Bieter einzutragen,
Menge: 1,000 St

**02.02.0020 Koppelrelais**
Koppelrelais DIN EN 61810-1, Bemessungsbetriebsstrom
2A, Bemessungsbetriebsspannung 230 V AC,
Bemessungsbetätigungsspannung 24 V AC,
Kontaktausführung 2 W, mit Stellungsanzeige, mit
Sockel oder Sockelklemmen und Einbauzubehör.
Menge: 1,000 St

#### Titel 02.03 KG 452 Gegensprechanlage

**02.03.0010 Audio-Türstation, 1-fach, Unterputzmontage**
Audio-Türstation für den Einsatz in
Türkommunikationssystemen mit In-Home-Bus-Technologie.
Ausführung für Unterputzmontage mit hochwertiger,
vandalismusgeschützter Edelstahl-Frontblende.

Funktionen:
Integrierter Türlautsprecher mit einstellbarer
Sprachlautstärke
1 Ruftaste mit optional aktivierbarer akustischer
Tastenquittierung
Türöffnungsfunktion und Vollduplex-Sprachverbindung
Hinterleuchtetes Namensschild, frontseitig ohne
Werkzeug wechselbar
Zusätzlich hinterleuchtetes Infoschild für Hausnummer,
Öffnungszeiten oder Logos
Robuste Edelstahl-Frontblende, vandalismusgeschützt
Montageart: Unterputz

Technische Daten:
Abmessungen Frontplatte (BxH): ca. 110 × 273 × 1 mm
Abmessungen UP-Gehäuse (BxHxT): ca. 85 × 253 × 48 mm
Farbe/Oberfläche: Edelstahl gebürstet
Schutzart: mindestens IP54
Spannungsversorgung über In-Home-Bus
Kompatibel mit gängigen Türkommunikationszentralen auf
In-Home-Bus-Basis

Lieferumfang:
Audio-Türstation, Unterputzgehäuse, Edelstahl-
Frontplatte, Montagematerial, Bedienungsanleitung.
Liefern und betriebsfertig montieren einschließlich UP-
Gehäuse und sämtlichem Zubehör.

Leitfabrikat: Siedle Typ:  CA 850-1 oder gleichwertig

Hersteller/Typ '....................................................'

vom Bieter einzutragen,
Menge: 1,000 St

**02.03.0020 Audio-Türstation, 5-fach, flächenbündige Unterputzmontage**
Audio-Türstation, 5-fach, flächenbündige Unterputzmontage
Audio-Türstation für den Einsatz in Türkommunikations- systemen mit In-Home-Bus-Technologie. Ausführung mit
5 Ruftasten für Mehrfamilienhaus oder repräsentative Wohnanlage. Die Anlage wird flächenbündig montiert und verfügt über eine hochwertige, vandalismussichere Edelstahl-Frontblende.

Funktionen:
Integrierter Türlautsprecher mit einstellbarer Sprachlautstärke
5 Ruftasten mit optional aktivierbarer akustischer Tastenquittierung
Türöffnungsfunktion und Vollduplex-Sprachverbindung
Hinterleuchtete Namensschilder für jede Wohneinheit, frontseitig wechselbar ohne Werkzeug
Zusätzliches hinterleuchtetes Infoschild für Hausnummer, Öffnungszeiten oder Logos
Robuste Edelstahl-Frontblende, vandalismussicher
Montageart: Flächenbündig (Unterputz)

Technische Daten:
Abmessungen Frontplatte (BxH): ca. 154 × 322 mm
Einbautiefe Unterputzgehäuse: ca. 48 mm
Farbe/Oberfläche: Edelstahl gebürstet
Schutzart: mindestens IP54
Spannungsversorgung über In-Home-Bus
Kompatibel mit gängigen Türkommunikationszentralen auf In-Home-Bus-Basis

Lieferumfang:
Audio-Türstation inkl. Flächenbündig-Unterputzrahmen, Montagematerial und Bedienungsanleitung.
Liefern und betriebsfertig montieren einschließlich UP-Einbaurahmen und sämtlichem Zubehör.

Leitfabrikat: Siedle Typ: Siedle Steel oder gleichwertig

Hersteller/Typ '....................................................'

vom Bieter einzutragen,
Menge: 2,000 St

**02.03.0030 Audio-Innenstation zur Aufputzmontage, freisprechend**
Audio-Innenstation zur Aufputzmontage in busfähigem System, freisprechend, zur Bedienung einer Türsprechanlage mit folgenden Funktionen:
Gegensprechen (Freisprechfunktion)
Türöffnerfunktion
Lichtschaltfunktion
Manuelle Türaufschaltung auch ohne Türruf
Rufunterscheidung für mindestens: 2 Türrufe, Etagenruf und Internruf
LED-Statusanzeige für Rufannahme, Gespräch aktiv und Stummschaltung
Einstellbare Sprachlautstärke in fünf Stufen
Einstellbare Ruflautstärke in fünf Stufen bis mindestens
83 dB(A)
Auswahl aus mindestens 11 Ruftönen
Parallelschaltung von bis zu vier Innenstationen möglich
Türöffner- und Lichtfunktion über Busleitung
Geeignet zur Abdeckung gängiger UP-Gerätedosen ohne zusätzlichen Rahmen
Grundplatte mit Anschlussklemmen, werkzeuglose Endmontage (2-Schritt-Montage)
Montageart: Aufputz
Farbe: Weiß, ähnlich RAL 9016
Versorgung: Busgespeist
Abmessungen (BxHxT): ca. 90 × 180 × 27 mm

Liefern und betriebsfertig montieren einschließlich Anschluss an vorhandene Busanlage.

Leitfabrikat: Siedle Typ: Basic Audio oder gleichwertig

Hersteller/Typ '....................................................'

vom Bieter einzutragen,
Menge: 6,000 St

**02.03.0040 Klingeltaster Edelstahl V2A, pulverbeschichtet RAL 7016**
Klingelplatte aus Edelstahl V2A, pulverbeschichtet in RAL 7016 (anthrazitgrau), in der Größe 80 × 80 mm.
Die Klingelplatte ist für den Außenbereich vorgesehen und muss den Anforderungen gemäß VOB/C, DIN 18382 (Elektroanlagen) sowie DIN EN 60529 (Schutzarten) entsprechen.
Die Oberfläche ist wetterfest, UV-beständig, rostfrei und gegen Vandalismus geschützt.

Technische Merkmale:
Material: Edelstahl V2A
Oberfläche: Pulverbeschichtung RAL 7016, anthrazitgrau
Abmessungen: 80 × 80 mm
Schutzart: IP 67 (staubdicht, geschützt gegen zeitweiliges Untertauchen)
Lebensdauer Klingeltaster: = 1.000.000 Schaltzyklen
Witterungs- und korrosionsbeständig
Tastermaterial: Edelstahl
Tasterdurchmesser: 19 mm
Gesamtlänge: ca. 20 mm

liefern, montieren und betriebsfertig anschließen
Menge: 1,000 St

**02.03.0050 Nebensignalgerät mit elektronischem Drei-Klang-Gong**
Nebensignalgerät mit elektronischem Drei-Klang-Gong,
Alpha- und Dauerton.
Dezente Flachbauweise für Aufputzmontage. Von außen
einstellbare Lautstärke, ca. 86 dB(A), Betrieb in 12 V
Klingelanlagen.. Betriebsspannung: 12 V AC, 16-20 V DC
Betriebsstrom: max. 200 mA
Abmessungen (mm) B x H x T: 107 x 107 x 25
liefern, montieren und betriebsfertig anschließen.

Leitfabrikat: Siedle Typ: NS 511-0 oder gleichwertig

Hersteller/Typ '....................................................'

vom Bieter einzutragen,
Menge: 1,000 St

**02.03.0060 Bus-Netzgerät**
Netzgerät im Schalttafelgehäuse zur Versorgung der Bus-Teilnehmer

10 Bus-Adressen für die Versorgung der Bus-Teilnehmer
integrierter Türöffner- und Lichtkontakt
Betriebsspannung: 230 V AC, +/-10 %,
50/60 Hz
Betriebsstrom: 200 mA
Ausgangsspannung: 27,5 V DC, 12 V AC
Ausgangsstrom: 0,5 A DC, 1 A AC
Absicherung: Primär Si 1 T 250 mA L,
sekundär kurzschlussfest
Kontaktart: 2 Schließer 24 V, 2 A
Schutzart: IP 30
Umgebungstemperatur: 0 °C bis +40 °C
Teilungseinheit (TE): 9
Abmessungen (mm) B x H x T: 162 x 89 x 60

liefern, montieren und betriebsfertig anschließen
inkl. Programmierung

Leitfabrikat: Siedle Typ: SNG 850-0 D oder gleichwertig

Hersteller/Typ '....................................................'

vom Bieter einzutragen,
Menge: 3,000 St

**02.03.0070 Transformator im Schalttafelgehäuse**
Transformator im Schalttafelgehäuse, zur Versorgung von
Zusatzkomponenten..
Betriebsspannung: 230 V AC +/-10 %,
50/60 Hz
Ausgangsspannung: 12 V AC
Ausgangsstrom: max. 1,3 A
Absicherung: sekundärseitig thermisch
Schutzart: IP 30
Umgebungstemperatur: 0 °C bis +40 °C
Teilungseinheit (TE): 3
Abmessungen (mm) B x H x T: 53,5 x 89 x 60

liefern, montieren und betriebsfertig anschließen

Leitfabrikat:: Siedle Typ: TR 603-0 oder gleichwertig

Hersteller/Typ '....................................................'

vom Bieter einzutragen,
Menge: 2,000 St

#### Titel 02.04 KG 456 Brandmeldeanlage/Hausalarmierungsanlag

*Hinweis: Vortext Brandmeldeanlage/Hausalarmierungsanlage*
Im Rahmen des vorbeugenden Brandschutzes sind im Mühlenhauskomplex Rauchwarnmelder gemäß § 48 Absatz 4 der Brandenburgischen Bauordnung (BbgBO), der Anwendungsnorm DIN 14676 sowie der Gerätenorm DIN EN 14604 zu installieren. Die Planung unterscheidet dabei zwischen den Anforderungen innerhalb der Wohnungen, den kompensatorischen Maßnahmen im Treppenraum gemäß der in der Baugenehmigung festgelegten brandschutztechnischen Erleichterung E05 sowie der Hausalarmierungsanlage in der Remise.

Wohnungen Mühlenhaus
In den Wohnungen sind Rauchwarnmelder in allen Aufenthaltsräumen mit Ausnahme der Küchen sowie in den Fluren, über die Rettungswege von Aufenthaltsräumen führen, vorzusehen. Die Geräte müssen der DIN EN 14604 entsprechen, nach DIN 14676 eingebaut werden, über eine fest eingebaute Lithiumbatterie mit einer Lebensdauer von mindestens zehn Jahren verfügen und eine CE-Kennzeichnung aufweisen. Eine Funkvernetzung der Rauchwarnmelder innerhalb der Wohnungen ist nicht erforderlich. Die Geräte arbeiten im Einzelbetrieb. Die jährliche Funktions- und Sichtprüfung ist durch den Eigentümer oder, sofern mietvertraglich geregelt, durch die Nutzer, durchzuführen.
Treppenhaus
Im Treppenhaus werden auf jedem Podest funkvernetzte Rauchwarnmelder installiert. Diese Maßnahme erfolgt aus kompensatorischen Gründen gemäß der in der Baugenehmigung festgelegten brandschutztechnischen Erleichterung E05. Die Vernetzung der Melder erfolgt drahtlos, sodass bei Auslösung eines einzelnen Melders eine Alarmierung im gesamten Treppenraum gewährleistet ist. Die Geräte müssen der DIN EN 14604 entsprechen, nach DIN 14676 installiert werden, über eine fest eingebaute Lithiumbatterie mit einer Lebensdauer von mindestens zehn Jahren verfügen und eine CE-Kennzeichnung aufweisen. Optional kann zusätzlich eine Fernbedieneinheit zur zentralen Funktionsprüfung und Stummschaltung der Melder installiert werden.

Remise
Aus kompensatorischen Gründen wird innerhalb der Remise eine Hausalarmierungsanlage (HAA) vorgesehen.
Folgende Schutzziele sollen erreicht werden:
Schnelle Alarmierung der betroffenen Personen.
Ziel ist es, dass bei einem Brandereignis innerhalb der Remise eine frühzeitige Alarmierung aller der Remise zugehörigen Räume zur Räumung gewährleistet wird.
Eine Aufschaltung zur Feuerwehr ist nicht erforderlich.
Als Auslösevorrichtung sind Druckknopfmelder (DKM) mit der Aufschrift "Hausalarm" zu installieren.
Nachfolgende Stellen sind für die Druckknopfmelder vorgesehen (siehe Visualisierung):

Erdgeschoss an den direkten Ausgängen ins Freie (2 Stück).
Die Ausführung aller Maßnahmen erfolgt gemäß DIN EN 14604, DIN 14676 (Rauchwarnmelder), DIN VDE 0833-1/-2, DIN EN 54-11 (HAA) und unter Berücksichtigung der Baugenehmigung.

*Hinweis: Vorbemerkung BMA/HAA*
Der Einsatz der herstellerbezogenen BMA- Komponenten (Esser-Honeywell) ist erforderlich, um eine gesicherte Kommunikation mit den zentralen Systemen in der Notfall- und Serviceleitstelle sowie in der Interventionszentrale sicherzustellen.
Die Standardisierung der Gefahrenmelde-Systeme hat neben der einheitlichen Bedienung und Nutzung auch die Kostenminimierung im Bereich der Wartung, der Instandhaltung, sowie einer sichergestellten Funktionalität im Verbund zum Ziel. Durch die Reduktion auf wenige Produktfamilien in den genannten Leistungssegmenten ist auch eine technische Betreuung der eingesetzten Lösungen durch das geschulte Personal der SPSG möglich.
Bei Angebot eines gleichwertigen Fabrikates muss die Migration in die Sicherheitsnetzwerke der SPSG vollumfänglich in Funktionalität und Datenqualität ohne den Einsatz von Zusatzgeräten, wie Gateways, Konverter o.ä. sowie zusätzlicher Software gewährleistet sein. Dies ist mit der Angebotsabgabe nachzuweisen. Diese Geräte erzeugen zusätzliche Kosten bei der Beschaffung sowie auch später bei Wartung und Instandhaltung

**02.04.0001 Rauchwarnmelder, batteriebetrieben, Einzelgerät**
Batteriebetriebener Rauchwarnmelder mit besonderen Leistungsmerkmalen zur frühzeitigen Detektion von Brandrauch sowie zur lokalen akustischen Alarmierung anwesender Personen.
Die Stromversorgung erfolgt über eine fest verlötete, nicht entnehmbare 3 V-Lithiumbatterie mit einer Lebensdauer von mindestens 10 Jahren.

Der Melder muss zusätzlich nachfolgende Anforderungen erfüllen:
- draht- und funklos auslesbarer Ereignisspeicher (z. B. für Alarm, Störung, Testknopf-Auslösung, Melderentnahme), inklusive Anzeige des Batteriezustands und des Verschmutzungsgrads der Rauchkammer (z. B. über mobile Auslese-App oder Software)
- Prognoseanzeige zu Batteriezustand und Verschmutzungs- grad über LED-Signale direkt am Gerät großer, leicht zugänglicher Test- und Stummschaltknopf (Ø = 5 cm)
- Stummschaltung bei Täuschungsalarm für ca. 10 Minuten
bei Testalarm ansteigende Lautstärke aus reduziertem Niveau
- antistatische Rauchkammer mit Insektenschutznetz
- automatische Verschmutzungskompensation der Rauchkammer
- keine sichtbaren LED-Signale im Normalbetrieb
- integrierter Mikroprozessor mit Diagnose-LED
- sichtbare Unikats-ID im montierten Zustand
- Überwachungsfläche max. 60 m² gemäß DIN 14676-1
- Im Störungsfall kann das akustische Signal auf Knopfdruck für 12 Stunden deaktiviert werden.

Technische Daten:
- Detektionsprinzip: photoelektrisch (Streulichtverfahren)
- Stromversorgung: fest verlötete 3 V-Lithiumbatterie
- Batterielebensdauer: = 10 Jahre
- Mikroprozessor: integriert
- Schallgeber: Piezoelektrisch, = 85 dB(A) in 3 m Entfernung
- Selbsttest: automatisch
- Spannungsabfallanzeige: akustisch und optisch
- Gehäusematerial: Kunststoff, schwer entflammbar
(z. B. UL94HB)
-Gehäusefarbe: weiß, ähnlich RAL 9010
- Einsatztemperatur: -10 °C bis +40 °C
- Luftfeuchtigkeit: 15  95 % r. F., nicht kondensierend
- Abmessungen: Ø ca. 115 mm, Höhe ca. 50 mm
- Gewicht: ca. 180 g
- Zertifikate: DIN EN 14604, vfdb 14-01, CE, Q-Label

Lieferumfang: Rauchwarnmelder inkl. Sockel, Schrauben und Dübel.
Ausführung: liefern und montieren.

Fabrikat der Planung: Ei Electronics Typ: Ei650i o. glw.

Hersteller/Typ '....................................................'

vom Bieter einzutragen,
Menge: 21,000 St

**02.04.0002 Funkvernetzter Rauchwarnmelder, integriertem Funkmodul**
Batteriebetriebener Rauchwarnmelder nach dem Streulichtprinzip zur frühzeitigen Detektion von Brandrauch und zur akustischen Alarmierung anwesender Personen, Einzelgerät mit integriertem Funkmodul.
Ein Funkmodul zur drahtlosen Vernetzung mehrerer Melder ist werkseitig integriert oder beiliegt.
Die Stromversorgung des Melders und des Funkmoduls erfolgt jeweils über eine fest verlötete, nicht entnehmbare Lithiumbatterie mit einer Lebensdauer von mindestens 10 Jahren.
Der Rauchwarnmelder muss folgende Merkmale aufweisen:
draht- und funklos auslesbarer Ereignisspeicher (z. B. für Alarm, Störung, Testknopf-Auslösung, Melderentnahme), inklusive Anzeige von Batteriezustand und Verschmutzungsgrad der Rauchkammer (z. B. über mobile App oder Software)
Prognosefunktion für Batteriezustand und Verschmutzungsgrad mit LED-Anzeige direkt am Gerät
großer Test- und Stummschaltknopf (Ø = 5 cm), leicht erreichbar
Stummschaltung bei Täuschungsalarm für ca. 10 Minuten
bei Testalarm ansteigende Lautstärke aus reduziertem Niveau
antistatische Rauchmesskammer mit Insektenschutznetz
automatische Verschmutzungskompensation
keine sichtbaren LED-Signale im Normalbetrieb
integrierter Mikroprozessor, gelbe Diagnose-LED
sichtbare Unikats-ID im montierten Zustand
Überwachungsfläche max. 60 m² gemäß DIN 14676-1
Im Störungsfall kann das akustische Signal am betroffenen Melder für 12 Stunden deaktiviert werden.

Zusätzliche Anforderungen an das Funkmodul:
- Störmeldung bei Melderentnahme aus dem Sockel
- Easy-Entry-Funktion zur einfachen Einbindung weiterer Funkteilnehmer
- automatische Funkstreckenüberwachung
- gezielte Identifikation eines Melders mit Fehler innerhalb der Gruppe
- optional koppelbar mit Systemen der Gebäudeautomation oder Signalgebern für hörgeschädigte Personen mittels separater Funkkoppler

Technische Daten des Rauchwarnmelders:
- Detektionsprinzip: photoelektrisch (Streulichtverfahren)
- Stromversorgung: fest verlötete 3 V-Lithiumbatterie
- Batterielebensdauer: = 10 Jahre
- Mikroprozessor: integriert
- Schallgeber: Piezoelektrisch, = 85 dB(A) in 3 m
- Selbsttest: automatisch
- Spannungsabfallanzeige: akustisch und optisch
- Gehäusematerial: Kunststoff, schwer entflammbar (z. B. UL94HB)
- Gehäusefarbe: weiß, ähnlich RAL 9010
- Einsatztemperatur: -10 °C bis +40 °C
- Luftfeuchtigkeit: 15  95 % r. F., nicht kondensierend
- Abmessungen: Ø ca. 115 mm, Höhe ca. 50 mm
- Gewicht: ca. 210 g (inkl. Funkmodul)
- Zertifikate: DIN EN 14604, vfdb 14-01, CE, Q-Label

Technische Daten Funkmodul:
- Funkfrequenz: 868,499 MHz
- Reichweite (freies Feld): = 150 m
- Funkrichtlinie: 2014/53/EU (RED)
- Funkleistung: EN 300220-3
- EMV: EN 301489-3
- Temperatur: -10 °C bis +40 °C
- Luftfeuchtigkeit: 1595 %, keine Betauung
-  Zulassung: CE

Lieferumfang: Rauchwarnmelder mit Funkmodul, Montagesockel, Schrauben und Dübel
Ausführung: liefern und montieren.

Fabrikat der Planung: Ei Electronics Typ: Ei650iRF

Hersteller/Typ '....................................................'

vom Bieter einzutragen,
Menge: 6,000 St

**02.04.0003 Fernbedienung für funkvernetzte Warnmelder**
Batteriebetriebene Fernbedienung zur zentralen Bedienung von Rauch-, Wärme- und Kohlenmonoxidwarnmeldern in einem funkvernetzten Warnmeldersystem.
Wandmontage zur Aufputzinstallation, Bedienung über einen zentralen Taster zur sicheren und einfachen Handhabung im Alarmfall.

Folgende Funktionen stehen ereignisabhängig zur Verfügung:
Lokalisierung: Akustische Einzelidentifikation des ausgelösten Melders innerhalb des Funknetzwerks  nur der auslösende Melder gibt Alarm, alle anderen werden vorübergehend stummgeschaltet.
Stummschaltung: Stille-Auslösung bei Täuschungsalarm durch gezielte Deaktivierung des akustischen Signals.
Testfunktion: Zentrale Auslösung eines Testalarms bei allen vernetzten Meldern zur Funktionskontrolle.
Alarmanzeige: Optische Signalisierung mittels zweier Leuchtpiktogramme zur eindeutigen Unterscheidung von Feueralarm (Rauch/Wärme) und Kohlenmonoxid-Alarm.
Die Stromversorgung erfolgt über eine fest verbaute Lithiumbatterie mit einer Lebensdauer von mindestens 10 Jahren.
Das Gerät verfügt über ein fest eingebautes Funkmodul zur drahtlosen Kommunikation mit vernetzten Warnmeldern.

Technische Daten:
Stromversorgung: fest verlötete Lithiumbatterie
Batterielebensdauer: = 10 Jahre
Gehäusematerial: Kunststoff, schwer entflammbar (z. B. UL94HB)
Gehäusefarbe: weiß, ähnlich RAL 9010
Abmessungen (H × B × T): ca. 90 × 90 × 30 mm
Gewicht: ca. 110 g
Einsatztemperatur: -10 °C bis +40 °C
Luftfeuchtigkeit: 15  95 % r. F., nicht kondensierend
Funkfrequenz: 868 MHz
Funkreichweite: = 150 m im freien Feld
Funkleistung: gemäß EN 300220-3
EMV: gemäß EN 301489-3
Funkanlagenrichtlinie: 2014/53/EU (RED)
Zulassung: CE
Ausführung: liefern und montieren.

Fabrikat der Planung: Ei Electronics Typ: Ei450

Hersteller/Typ '....................................................'

vom Bieter einzutragen,
Menge: 1,000 St

**02.04.0004 Feldstärkemessung bei Funkvernetzung**
Durchführung einer Feldstärkemessung vor Montagebeginn zur zur Ermittlung optimaler Montageorte bzw. um Fällen vorzubeugen in denen, z.B. bedingt durch die Bauart des Gebäudes oder Gebäudeteilen, eine kritisch reduzierte Ausbreitung von Funkwellen (Dämpfung) vorliegt.

Die Messung ist an den vorgesehenen Montageorten jedes Melders bzw. Schaltmoduls durchzuführen. Bei Vorliegen einer kritischen Dämpfung sind entsprechende Maßnahmen abzuleiten und die Ausführungsplanung, in Absprache mit dem Auftraggeber, ggfs. anzupassen.

Nach erfolgter Montage und Inbetriebsetzung ist eine weitere Messung durchzuführen. Die Messergebnisse sind detailliert je Melder zú erfassen und in Meldergruppen zusammengefasst schriftlich und digital im PDF Format zu dokumentieren und dem Auftraggeber zu übergeben.
Menge: 1,000 St

**02.04.0005 Inbetriebsetzung**
Inbetriebsetzung aller Melder  und aller Meldergruppen,
· inkl. ggfs, notwendiger Kalibrierung der Sensorik
· inkl. finalem Test in allen Betriebsvarianten,
· inkl. ggfs. notwendiger Programmierung dezentraler,
ereignisabhängiger Steuerungen

Ein Inbetriebsetzungsprotokoll inkl. Geräte-/ Typ-/
Montageortliste sowie ggfs. Messprotokolle sind nach erfolgter Inbetriebsetzung an den Auftraggeber zu übergeben.
Menge: 1,000 St

**02.04.0006 Einweisung nach Inbetriebnahme**
Einweisung des Service- und/oder Bedienpersonals des Betreibers bzw. der Nutzer in die Funktion der installierten Melder sowie in die Mitwirkungspflicht der Nutzer.

Es sind ferner die Grundlagen des Systems und deren
Ausführung zu vermitteln um die Eckpunkte der
Betriebsvarianten und der jeweiligen Leistungsgrenzen
darzustellen.

Die Einweisung beinhaltet insbesondere (jedoch nicht
ausschließlich):
- Technikumfang
- Anlagen-/Melderkonzept bzw. -struktur
- Wartungs- und Pflegeanweisung
- Bedienkonzept
- Anwendungstraining
- Verhalten im Brandfall
- Vorgehen bei einer Fehlersuche

Ein Einweisungsprotokoll ist zu erstellen.
Menge: 1,000 St

**02.04.0007 Brandmeldezentrale**
Brandmeldezentralemit 4 Mikromodul-Steckplätzen und GEA (64) Kompakter mikroprozessorgesteuerter, notbetriebsredundanter, vernetzbarer und ferndiagnostizierbarer Brandmelde- Computer mit kombinierbarer Ring- / Stichleitungstechnik nach DIN EN 54, DIN 14675, VDS und VDE 0833. Betrieb von ringbusversorgten optischen-, akustischen- und Sprach- Alarmgebern in Kombination mit Handfeuermeldern und automatischen Grenzwert-, Prozeßdiagnose- und Prozess-Analogmeldern in bis zu 127 Meldergruppen pro Ringleitung, sowie esserbus-Kopplern in den verschiedenen Ausführungen. Vier multifunktionale Steckplätze zur Aufnahme wählbarer Mikromodule. 64 Einzelanzeigen für ausgelöste oder gestörte Meldergruppen. Modularer und dezentraler Aufbau mit verteilter Intelligenz bis in die jeweilige Melderebene.
Ereignisspeicher mit bis zu 10.000 Einträgen. Betrieb von VdS-anerkannten Funkkomponenten mit komfortabler Feldstärkemessung. Parametrierung, Kalibrierung und Programmierung via USB direkt.

Technische Daten:
Netzspannung 230 V AC
Netzfrequenz 50 bis 60 Hz
Ausgangsspannung 12 V DC
Nennstrom 350mA Standard
700mA esserbus-PLus
Ruhestrom 300mA (ohne Bedienteil) 340mA (mit Bedienteil)
420mA (mit 1/4 VGA Bedienteil ohne Beleuchtung)
580mA (mit 1/4 VGA Bedienteil mit Beleuchtung)
Strom f. ext. Verbraucher 2 A Notstromversorgung 2x12Ah
oder 2x24Ah im Erweiterungsgehäuse
Umgebungstemp. -5°C bis +45°C
Schutzklasse IP 30
Gehäuse ABS, 10% glasfaserverstärkt,V-0 Farbe grau, ähnlich Pantone 538
Gewicht ca. 6,5 kg
Abmessungen (BxHxT) 450x640x185 mm

Paket bestehend aus :
- 1x Zentrale im Gehäuse ohne Front 808003
- 1x Bedienteilfront 6871xx (mit 64 GEA)
- 1x Peripheriemodul 772477

Leistungsmerkmal Brandmeldecomputer :
- Max. zwei Mikromodule
- Max. zwei Analogringmodule esserbus®
- Kurzschluss- und unterbrechungstoleranter
- Ringleitungsbetrieb mit Stichleitungsabgängen
- Ringbus Installation über Fernmeldekabel I-Y(ST)Y 0,8 mm bis zu einer max. Länge von 3,5 km
- Bis zu 127 esserbus®-Teilnehmer (Brandmelder bzw. Handmelder) / Meldergruppen pro Ringbus
- Bis zu 32 esserbus®-Koppler pro Ringbus / Betrieb von
Funkkomponenten (siehe Kapitel 10)
- Betriebsarten TM und PM nach DIN VDE 0833 - 2 zur
Vermeidung von Falschalarmen
- Feuerwehrbedienfeld- und ÜE-Interface auf dem Peripheriemodul integriert
- Drei Sammelrelais, frei programmierbar, überwacht, potentialfrei bis 24 V DC (auf dem Peripheriemodul)
- TTY oder RS485 Schnittstelle, RS 232 optional
- Vernetzbar im Kurzschluss- und unterbrechungstoleranten essernet® mit bis zu 30 weiteren BMZ
- Anschluss an grafische Managementsysteme
- Bedienteil mit alphanumerischer Anzeige
- Ereignisspeicher bis zu 10.000 Ereignisse
- Alle Mikromodule des Systems 8000 kompatibel
- Druckerschnittstelle für internen Drucker
- Zwei Akkumulatoren überwacht anschließbar
- Überwachungseingang für externes Netzteil

Zusätzliche Leistungsmerkmale für esserbus®-PLus:
- Max. 2 Analogringmodule esserbus®-PLus
- Busversorgte, synchron gesteuerte, akustische Alarmierungseinrichtungen nach DIN EN 54-3 mit Alarmton gemäß DIN 33404
- Bis zu 16 busversorgte Warntongeber pro Ringbus
- Bis zu 32 IQ8Alarm-Signalgeber pro Ringbus
- Wiedereinschaltung der Signalgeber im Alarmfall nach einem Kurzschluss innerhalb von 3 Sekunden von VdS-Schadenverhütung geprüft und bestätigt.

Nennspannung 230VAC
Nennfrequenz 50 - 60 Hz
Nennstrom 0,35 A (Standard); 0,7 A (esserbus®-PLus)
Ruhestrom ca. 215 mA (Grundausbau ohne Bedienteil)
Ruhestrom @ 24 V DC ca. 230 mA (Grundausbau mit Bedienteil)
Schutzart IP 30
Gehäuse ABS, 10 % glasfaserverstärkt, V - 0 Material
Farbe blau, ähnlich Pantone 546
Gewicht ca. 6,5 kg
Abmessungen B: 450 mm H: 320 mm T: 185 mm
incl. Notstromversorgung für 30 Stunden
Überbrückungszeit bei Netzausfall : 2 Akkus 12V, 12Ah

Liefern und betriebsfertig montieren

Fabrikat:  Esser by Honeywell Typ : 808136 o. glw.

Hersteller/Typ '....................................................'

vom Bieter einzutragen,
Menge: 1,000 St

**02.04.0008 Akku 12V / 24 Ah**
Akku 12V / 24 Ah
VdS-zugelassen, mit Anschl.-Schrauben M5
Leistungsmerkmale:
- Wartungsfrei
- Tiefentladesicher
- Lageunabhängig

Technische Daten:
Abmessung (HxBxT): 166 x 175 x 125 mm
Gewicht: 8 kg
Menge: 2,000 St

**02.04.0009 1-fach Ringlinien-Modul für max. 127 Busteilnehmer**
1-fach Ringlinien-Modul für max. 127 Busteilnehmer. Prozeßanalogmelder Bus-Koppler oder adressierbare Warntongeber und Signalsockel

- Verknüpfung von Melderinformationen zu neuronalen Detektionseinheiten in Zwei-Melder- bzw. Zwei-Meldergruppen-Abhängigkeit
- Mischung von automatischen und nichtautomatischen Meldern auf einem Ring
- Realisierung einer flexiblen Netztopologie mit Erkennung von Abzweigen und Stichen
- Fernparametrierung aller Elemente
- Übertragung von Schalt und Steuerbefehlen
- automatische Adressierung und Initialisierung aller Ringelemente
- Ruhestrom ca. 25mA

Liefern und betriebsfertig montieren

Fabrikat: Esser by Honeywell Typ:  804382.D0 o. glw.

Hersteller/Typ '....................................................'

vom Bieter einzutragen,
Menge: 3,000 St

**02.04.0010 Mikromodul für die analoge Essernet-Vernetzung**
Mikromodul für die analoge Essernet-Vernetzung
62,5kBd, liefern, montieren und in Betrieb nehmen

Fabrikat: Esser by Honeywell Typ: 784840.10 o.glw.

Hersteller/Typ '....................................................'

vom Bieter einzutragen,
Menge: 4,000 St

**02.04.0011 Erstellung von anlagenspezifischen Klartexten je Einzelmelder**
*** Pauschalposition
Erstellung von anlagenspezifischen Klartexten für jeden automatischen BUS-Einzelmelder mit max. 80 Zeichen je Meldung
Menge: 1,000 psch

**02.04.0012 Ansteuerung Warntongeber, je Alarmierungsbereich**
VDS-konforme Ansteuerung eines Alarmierungsbereiches
durch die zur Verknüpfung von Melderinformationen zu
Steuerinformationen
Liefern und betriebsfertig montieren
Menge: 3,000 St

*Hinweis: Alarmperipherie*

**02.04.0013 Warn-Blitzleuchte Wand**
Blitzleuchte, Bernstein - optischer Alarmgeber für den Innen- und Außenbereich
Vds - Anerkennung: G 207018

Technische Daten:
Betriebsspannung: 9 - 60 V DC
Stromaufnahme: 24 V DC ca. 88 mA
Blitzfrequenz: ca. 1 Hz
Lichtstärke: 10 Cd
Anwendungstemperatur: -25 °C bis 70 °C
Schutzart: IP 65 mit Unterteil 766238
Material: Sockel ABS
Kalotte: PC
Gewicht: ca. 150 g
Abmessungen: Ø: 94 mm H: 67 mm (inkl. Sockel)

inkl. Zubehör:
766238 IP65-Sockel weiß
767800 Montagewinkel

Liefern und betriebsfertig an Außenwand des Gebäudes in 4,0m Höhe montieren

Fabrikat: Esser Typ: 766411 oder gleichwertig

Hersteller/Typ '....................................................'

vom Bieter einzutragen,
Menge: 1,000 St

*Hinweis: Peripherie*

**02.04.0014 Eingangskoppler**
Der esserbus®-Koppler arbeitet als Busteilnehmer auf der multifunktionalen Primärleitung der BMZ IQ8Control/FlexES Control. Es besteht die Möglichkeit, automatische Standardmelder, Handmelder ohne Adressierung und Sondermelder anzuschließen.

Leistungsmerkmale:
4 Meldergruppeneingänge
Konventionelle Anbindung von Standard-Brandmeldern und Signalgebern
Leitungsüberwachung gem. EN 54-13
Integrierter Linienisolator
2 programmierbare Relaisausgange
Reset-Relais-Funktion programmierbar
incl. Abschlusselement EOL-I (Art.-Nr. 808626) zur normenkonformen Überwachung der Meldergruppeneingänge

Zum Lieferumfang gehören Elektronikmodul und AP-Gehäuse

Liefern und betriebsfertig montieren sowie vorgesehene Steuerfunktion programmieren

Fabrikat: Esser Typ: 808623 o.glw.

Hersteller/Typ '....................................................'

vom Bieter einzutragen,
Menge: 1,000 St

**02.04.0015 Melderparallelanzeige**
Melderparallelanzeige nach DIN 14623 mit VdS-Anerkennung,
zum Anschluss an automatische Brandmelder

Betriebsspannung 8 bis 42 V DC
Ruhestrom @ 12 V DC ca. 0.007 mA
Alarmstrom 150 µA (mittel) Alarmstrom ohne Kommunikation
Blitzfrequenz ca. 1,5 HzBlitzenergie
Umgebungstemperatur -25 °C bis 70 °C
Lagertemperatur -35 °C bis 85 °C
Schutzart IP 42
Gehäuse ABS
Rel. Luftfeuchte < 95 % (nicht kondensierend)
Farbe weiß, ähnlich RAL 9010
Gewicht ca. 60 g
Abmessungen B: 85 mm H: 82 mm T: 27 mm

Liefern und betriebsfertig montieren

Fabrikat: Esser Typ: 801824 o.glw.

Hersteller/Typ '....................................................'

vom Bieter einzutragen,
Menge: 2,000 St

**02.04.0016 Akustischer BUS-Signalgeber, IP30, rot**
Leistungsmerkmale:
Adressierbarer, vollständig busversorgter und kurzschluss-/unterbrechungstoleranter kombinierter Signaltongeber gemäß EN 54-3 mit bis zu 20 verschiedenen programmierbaren Signaltönen inklusive DIN-Ton gemäß DIN 33404-3 zur akustischen und optischen Alarmierung. Die Lautstärke kann in 8 Stufen geregelt werden. Durch seine flache Bauform-, passt er sich optimal an seine Umgebung an. Das Material ist aus schlag- und kratzfestem Kunststoff.

Technische Daten:
Betriebsspannung: 8 bis 42 V DC (über esserbus®-PLus)
Ruhestrom @ 19 V DC: 55 µA
Lichtstärke: max. 24,4 cd peak/ 4,1 cd effektiv (roter Blitz)
Blitzfrequenz: 1 Hz
Blitzenergie: ca. 3 J
Schallpegel: 97 dB(A) +/- 2 dB in 1 m
Umgebungstemperatur: -10 °C bis 50 °C
Schutzart: IP30, (IP65 mit Sockel 806201/806202)
Gehäuse: Kunststoff (ABS)
Farbe: rot, ähnlich RAL 3020
Gewicht: ca. 300 g
Abmessungen: Ø: 112 mm T: 75 mm, Ø: 112 mm T: 90 mm
(mit IP65-Sockel)

Liefern und betriebsfertig montieren

Fabrikat: Esser Typ: CWSO-WW-S1 o.glw.

Hersteller/Typ '....................................................'

vom Bieter einzutragen,
Menge: 6,000 St

**02.04.0017 Melderbezeichnungsschild 80 x 25 mm**
Melderbezeichnungsschild 80 x 25 mm zur Beschriftung von automatischen Meldern bis zu einer Montagehöhe von 4 - 6 m nach DIN 14 675, aus zweifarbigem Kunststoff, graviert, mit Gruppen- und Meldernummer,
Schrifthöhe: 16 mm,
Liefern und betriebsfertig montieren.
Menge: 6,000 St

**02.04.0018 Druckknopfmelder, rot**
Handfeuermelder große Bauform, rot mit Glasscheibe
mit Meldergehäuse zum Einsatz im esserbus® und esserbus®-PLus mit Softadresskodierung, Alarmspeicherung und Alarmanzeigen.
Der Leitungstrenner ist im Handmelder integriert.
Vds - Anerkennung: G 205002

Technische Daten:
Betriebsspannung: 8 bis 42 V DC
Ruhestrom : 19 V DC, 45 µA
Alarmstrom ohne Kommunikation: 18 mA
Melderanzahl/Gruppe: 10 Melder/Gruppe; 127 Melder/Ring (gemäß VdS)
Betriebsanzeige: LED, grün
Alarmanzeige:  LED, rot
Anschlussklemmen: max. 2,5 mm² (AWG 26-14)
Anwendungstemperatur:  -20 °C bis 70 °C
Lagertemperatur:  -30 °C bis 75 °C
Rel. Luftfeuchte:  < 95 %
Schutzart:  IP 44 (im Gehäuse), IP 55 (mit Zubehör)
Gehäuse: PC ASA-Kunststoff
Gewicht: ca. 236 g (mit Gehäuse)
Melderspezifikation: EN 54-11, Typ B
Abmessungen: B: 133 mm H: 133 mm T: 36 mm (mit Aufputzgehäuse)

Liefern und betriebsfertig montieren

Fabrikat: Esser Typ: 804905+704900 o.glw.

Hersteller/Typ '....................................................'

vom Bieter einzutragen,
Menge: 8,000 St

**02.04.0019 Melderbezeichnungsschild 12,5 x 40 mm**
Melderbezeichnungsschild 12,5 x 40 mm zur Beschriftung von Druckknopf- Feuermeldern nach DIN 14 675, aus zweifarbigem Kunststoff, graviert, mit Gruppen- und Meldernummern, Schrifthöhe: 8 mm,
Liefern und betriebsfertig montieren.
Menge: 8,000 St

**02.04.0020 Ersatzglasscheibe**
Ersatzglasscheibe für vorgenannten Druckknopfmelder
Liefern und betriebsfertig montieren.
Menge: 8,000 St

**02.04.0021 Sperrschild**
Sperrschild mit der Beschriftung "Außer Betrieb" für vorgenannten Druckknopfmelder
Liefern und betriebsfertig montieren.
Menge: 8,000 St

**02.04.0022 Schlüssel**
Schlüssel für vorgenannten Druckknopfmelder
Liefern und betriebsfertig montieren.
Menge: 1,000 St

**02.04.0023 J-H(St)H 2 x 2 x 0,8 rot, Kabelrinne**
J-H(St)H 2 x 2 x 0,8 als Sonderkabel für Brandmeldeanlagen
halogenfrei nach EN 50267-2-2, mit rotem Außenmantel nach DIN VDE 0815

Lieferung in Teillängen und betriebsfertige Verlegung auf Kabelrinnen (Kabelwannen, Kabelpritschen, Gitterrinnen etc.), in Unterflurkanäle in Rohr oder Hohlwände einziehen. Das Kabel ist bei waagerechten Kabelpritschen bzw. in Bögen alle 0,6 m mit Kunststoffbandschellen an der Kabelbahn zu befestigen.
Menge: 200,000 m

**02.04.0024 J-H(St)H 10 x 2 x 0,8 rot, Kabelrinne**
J-H(St)H 10 x 2 x 0,8 als Sonderkabel für Brandmeldeanlagen
halogenfrei nach EN 50267-2-2, mit rotem Außenmantel nach DIN VDE 0815

Lieferung in Teillängen und betriebsfertige Verlegung auf Kabelrinnen (Kabelwannen, Kabelpritschen, Gitterrinnen etc.), in Unterflurkanäle in Rohr oder Hohlwände einziehen. Das Kabel ist bei waagerechten Kabelpritschen bzw. in Bögen alle 0,6 m mit Kunststoffbandschellen an der Kabelbahn zu befestigen.
Menge: 100,000 m

**02.04.0025 Melder-Gruppenkarte**
Erstellung von Grundriss- und Laufplänen für die
Feuerwehr, nach Vorgabe der zuständigen Feuerwehr,
Größe DIN A4, farbige Ausführung, in Kunststoff
eingeschweißt.
Werden weitere Pläne von der Feuerwehr gefordert,
so sind die Kosten zusätzlich aufzuführen.
Menge: 10,000 St

*Hinweis: Vortext WINMAG-Aufschaltung*
Für die Arbeiten der WINMAG Integration ist die Fa. Reichelt als im Auftrag der SPSG zugelassene Firma für die Wartung des WINMAG zu binden

Reichelt Sicherheitstechnik GmbH
Oderstraße 38
14513 Teltow
Kontakt
+49 (0) 3328 35145 0
Fax: +49 (0) 3328 35145 10
info@reicheltnet.de

**02.04.0026 Dienstleistungen zur WINMAG-Integration Bildschirmseite**
Dienstleistungen zur WINMAG-Integration in bestehendes Gefahrenmanagementsystem
Aktualisierung/Visualisierung Meldegruppenübersicht und Grundrissdarstellungen Remise gemäß Endausbauzustand
Menge: 1,000 St

**02.04.0027 Dienstleistungen zur WINMAG-Integration Datenpunkt**
*** Pauschalposition
Dienstleistungen zur WINMAG-Integration in bestehendes Gefahrenmanagementsystem an anderem Standort in Potsdam
- Aktualisierung/Visualisierung von folgenden Datenpunkten :
- 7 automatische Brandmelder (Sammelmeldung Etage)
- 6 Handmelder
- 3 Buskoppler
- 5 sonstige Statusinformationen Systemkomponenten
- Status "Feuer / Störung / Abschaltung ÜE" über verschiedenfarbige Symboldarstellung im Grundriss
- Hinterlegen von Kontextdaten mit Orts- und Typangabe und Status pro Datenpunkt
Menge: 1,000 psch

**02.04.0028 Inbetriebnahme**
*** Pauschalposition
Umfang:
- Überprüfung aller Leitungswege
- Überprüfung aller Steuersysteme auf Funktion
- Inbetriebnahme aller gelieferten Geräte
- Systemprogrammierung nach Kundenwunsch, bzw. nach LV
- Mitwirkung bei Inbetriebnahme Brandfallsteuerung
Menge: 1,000 psch

**02.04.0029 Konfigurierung und Programmierung**
*** Pauschalposition
Folgende Programmierungen sind auszuführen:
- alle erforderlichen Funktionen, Parameter,
Zuordnungen, Gruppenbildungen
- alle erforderlichen Systemvoreinstellungen

Hinweis:
Die Programmierung der Steuer- und sonstiger für den
Nutzer wichtiger Funktionen erfolgt in enger
Zusammenarbeit mit dem Nutzer und dem Planer.
Hierzu ist durch den AN als Gesprächsgrundlage ein
Vorschlag auszuarbeiten und zu programmieren.

Bei der Programmierung ist der kalkulierte Aufwand
generell in "vor der Inbetriebnahme" ca. 70% und "nach
der Inbetriebnahme" ca. 30% aufzuteilen, um
nachträglichen Wünschen des AG Rechnung zu tragen.
Menge: 1,000 psch

**02.04.0030 Einweisung und Übergabe**
*** Pauschalposition
Einweisung und Übergabe der Brandmeldeanlage an den Betreiber mit der dazugehörigen Dokumentation.
Menge: 1,000 psch

**02.04.0031 Teilnahme an Prüfsachverständigenabnahme**
*** Pauschalposition
Teilnahme an Prüfsachverständigenabnahme der Brandmeldeanlage mit einem Sachverständigen einschließlich
- Erstellen der erforderlichen Unterlagen: Anlagenschema
- Erstellung der Messprotokolle Schalldruckpegel in
     - entlang Fluchtwegen Flure ab Aufzug (9x)
     - Behinderten-WC
     - WC-Räume KG (5x)
- Mitwirkung des verantwortlichen Firmenvertreters bei
Vorbereitung und Durchführung der Abnahme, auch bei Nachprüfungen.

Ohne Kosten des Sachverständigen
Menge: 1,000 psch

*Hinweis: Wartung*
Nach Vorliegen der Voraussetzungen beabsichtigt
der AG mit dem AN einen Wartungsvertrag abzuschließen.
Grundlage des Wartungsvertrages ist der Muster -
Wartungsvertragsvordruck des AG, der als Anlage den
Verdingungsanlagen für bezeichnetes Vorhaben beigefügt
ist. Vom Bieter ist der Mustervertrag vollständig auszufüllen.
Der Abschluss des Wartungsvertrages erfolgt über eine
gesonderte Beauftragung für die Laufzeit der
Mangelanspruchsfrist des AG von 4 Jahren.
Das Wartungsangebot ist gemäß Formblatt 242
zu erstellen.

Hinweis: Die Wartungspauschale ist jeweils pro Jahr und beinhaltet die Wartung aller
4 Brandmeldeanlage/Hausalarmierungsanlag.

Die Angebotsbindungsfristverlängerung für den/die
Titel Wartung/en, kalkuliert auf Grundlage der vom AG
übergebenen Verdingungsunterlagen, erkennt der AN bis
zum Zeitpunkt der Abnahme der Bauleistung an.

Das Wartungsangebot des Bieters hat vollinhaltlich alle
Anforderungen zu beinhalten, die nach VOB (B) § 13 Nr.
4 die Beibehaltung der Mangelanspruchsfrist nach
Abnahme der Baumaßnahme für den AG sicherstellt.
Die Wartungspauschale für den Wartungsvertrag ist über
die Laufzeit der Mangelanspruchsfrist des AG von 4 Jahren zu kalkulieren.

Der angebotene Einheitspreis beinhaltet die
Wartungskosten für notwendige Wartungen pro Jahr
(unabhängig der notwendigen Wartungsintervalle des AN
pro Jahr) unter Maßgabe der Vertragslaufzeit innerhalb
der Mangelanspruchsfrist des AG von 4 Jahren.
Fehlende Angebotsbepreisung des Bieters u. a. zu diesem
Titel können nach VOB (A) § 16, Nr. 1 zum Ausschluss
des Angebotes führen.
Nach VOB (A) § 16, Nr. 6, (3.) wird der Einheitspreis
für die Position Wartung- bei der Wirtschaftlichkeitsbewertung des Angebotes für die Zuschlagserteilung als Wertungskriterium einbezogen.

Der Bieter erklärt mit seiner Kalkulation der Wartung,
dass er diesbezügliche aktuelle herstellerspezifische
Wartungs- und Servicevorgaben für seine angebotene
Anlagentechnik in vollem Umfang mit bei der Kalkulation
der Wartung über den bezeichneten Zeitraum berücksichtigt hat.

**02.04.0032 Wartung im 1. Jahr**
Wartung, wie zuvor beschrieben, im 1. Jahr
Menge: 1,000 Jr

**02.04.0033 Wartung im 2. Jahr**
Wartung, wie zuvor beschrieben, im 2. Jahr
Menge: 1,000 Jr

**02.04.0034 Wartung im 3. Jahr**
Wartung, wie zuvor beschrieben, im 3. Jahr
Menge: 1,000 Jr

**02.04.0035 Wartung im 4. Jahr**
Wartung, wie zuvor beschrieben, im 4. Jahr
Menge: 1,000 Jr

#### Titel 02.05 KG 456 Einbruchmeldeanlage

*Hinweis: Vorbemerkung EMA*
Der Einsatz der herstellerbezogenen EMA- Komponenten (Eff-Eff-Honeywell) ist erforderlich, um eine gesicherte Kommunikation mit der vorhandenen Gebäudezentrale  und den zentralen Systemen in der Notfall- und Serviceleitstelle sowie in der Interventionszentrale sicherzustellen.
Die Standardisierung der Gefahrenmelde-Systeme hat neben der einheitlichen Bedienung und Nutzung auch die Kostenminimierung im Bereich der Wartung, der Instandhaltung, sowie einer sichergestellten Funktionalität im Verbund zum Ziel. Durch die Reduktion auf wenige Produktfamilien in den genannten Leistungssegmenten ist auch eine technische Betreuung der eingesetzten Lösungen durch das geschulte Personal der SPSG möglich.

Bei Angebot eines gleichwertigen Fabrikates muss die Migration in die Sicherheitsnetzwerke der SPSG vollumfänglich in Funktionalität und Datenqualität ohne den Einsatz von Zusatzgeräten, wie Gateways, Konverter o.ä. sowie zusätzlicher Software gewährleistet sein. Dies ist mit der Angebotsabgabe nachzuweisen. Diese Geräte erzeugen zusätzliche Kosten bei der Beschaffung sowie auch später bei Wartung und Instandhaltung

*Hinweis: Leistungsbeschreibung*
Einbruchmeldeanlage  Mühlenhauskomplex (Bestandsgebäude)
Im Bestandsgebäude des Mühlenhauskomplexes ist die Installation mehrerer automatischer Einbruchmeldeanlagen (EMA) gemäß DIN VDE 0833-3 sowie den VdS-Richtlinien
(VdS 3455, VdS 2264) vorgesehen.
Die EMA-Planung umfasst folgende Nutzungseinheiten:

1. Mühlenverein
2. Café im Mühlenhaus
3. Gastronomiebereich Remise
4. Öffentliche WC-Anlagen Remise und Anbau West,
behindertengerechtes WC Bauwerk Nord

Die Nutzungseinheiten 1 bis 3 erhalten jeweils eine kundeneigene Einbruchmeldezentrale (EMZ). Die Nutzungseinheit 4 wird über eine bestehende EMZ der SPSG in einem benachbarten Gebäude angebunden.
Die Auslegung der EMA-Komponenten erfolgt gemäß den Anforderungen der VdS-Klassen B und C auf Grundlage des vom Bauherrn abgestimmten Sicherheitskonzepts.

1. Mühlenverein (Nutzungseinheit 1)
Die Außenhautüberwachung erfolgt durch die Überwachung der Außentüren mittels Magnet-/Riegelkontakten und Sperrelementen. Eine Fensterüberwachung ist nicht vorgesehen.
Die Raumüberwachung erfolgt mittels Bewegungsmeldern in allen Nutzräumen.
Zum Einsatz kommt eine kundeneigene EMZ mit Anzeige- und Bedienelementen einschließlich Scharfschalteinrichtung. Eine optionale Anbindung an die EMZ-Peripherie der SPSG mit möglicher Aufschaltung auf die Sicherheitszentrale Charlottenburg (NSL) ist vorgesehen.

2. Café im Mühlenhaus (Nutzungseinheit 2)
Die Außentüren werden mit Magnet-/Riegelkontakten und Sperrelementen überwacht. Eine Fensterüberwachung ist nicht vorgesehen.
Auf eine Raumüberwachung mittels Bewegungsmeldern wird in dieser Nutzungseinheit verzichtet.
Auch hier ist eine kundeneigene EMZ mit Anzeige- und Bedienelementen einschließlich Scharfschalteinrichtung vorzusehen. Eine optionale Anbindung an die SPSG-EMZ-Peripherie mit Aufschaltung auf die NSL Charlottenburg ist möglich.

3. Remise - Gastronomiebereich (Nutzungseinheit 3)
Die Außentüren (Küche, Verbindungstür zu den WC-Anlagen) werden mittels Magnet-/Riegelkontakten überwacht. Eine Fensterüberwachung ist nicht vorgesehen.
Die Raumüberwachung erfolgt durch Bewegungsmelder in allen Nutzräumen.
Es ist eine kundeneigene EMZ mit Anzeige- und Bedienelementen einschließlich Scharfschalteinrichtung vorzusehen. Die Anbindung an die SPSG-EMZ-Peripherie mit möglicher Aufschaltung auf die NSL Charlottenburg ist optional.

4. WC-Bereich - Remise und Anbau West (Neubau), Behinderten-WC Bauwerk Nord (Neubau) (zusammen Nutzungseinheit 4)
Die Zugangstüren der WC-Anlagen (WC-H, WC-D sowie Behinderten-WC) werden durch Magnet-/Riegelkontakte überwacht. Eine Fensterüberwachung ist nicht vorgesehen.
Die Raumüberwachung erfolgt durch Bewegungsmelder in allen Eingangsbereichen und Räumen mit Fassadenöffnungen.
Diese Nutzungseinheit wird über eine bestehende EMZ der SPSG versorgt. Die Anzeige- und Bedienelemente einschließlich Scharfschalteinrichtung sind vorzusehen.

Zusätzlicher Hinweis zur Türüberwachung:
Die Magnet-/Riegelkontakte sowie Sperrelemente werden durch den Elektro-Fachunternehmer geliefert und an den Türbauer (Stahl- bzw. Holzbau, bauseitig) zur werkseitigen Montage in die Türen übergeben.
Die Koordination und technische Abstimmung mit den ausführenden Hochbaugewerken obliegt dem Elektro-Fachunternehmer und ist als integraler Bestandteil seiner Leistung zu betrachten, um die einwandfreie Funktion der Einbruchmeldeanlage gemäß den geforderten Standards sicherzustellen.

**02.05.0010 Türmodul für EMA- und ZK-Zentralen**
Türmodul zur Verwendung in EMA- und Zutrittskontrollzentralen zur Steuerung und Überwachung von Türen im Scharf-/Unscharf-Betrieb sowie für Zutrittskontrollfunktionen. Das Modul ermöglicht den Anschluss aller erforderlichen Kontakte, Sensoren und Ausgänge sowie bis zu vier Leser je nach Betriebsart über rückwirkungsfreie Schnittstellen. Unterstützt werden Funktionen wie Bereichswechselkontrolle, Mehrpersonen-Zutrittskontrolle für Innen und Außen, unterschiedliche Kriterien für Scharf-/Unscharf und Zutrittskontrolle sowie zentrale Berechtigungssteuerung. Es verfügt über überwachte Eingänge für Türkontakte, Glasbruchsensor, Deckelkontakt, Riegel- und Ankerkontakte sowie Eingänge für Türfreigabe und Rückmeldungen von Sperrelementen. Zwei integrierte Relaisausgänge ermöglichen die Ansteuerung von Türöffnern oder Sperreinrichtungen. Für den Einsatz in ACS-Systemen steht eine flexible Ein-/Ausgangslogik zur Verfügung mit Unterstützung von Clock/Data-Lesern und Überwachung der Stromversorgung. Das Modul arbeitet mit 12 VDC Betriebsspannung, besitzt eine kompakte Bauform, ist für den Schaltschrankeinbau geeignet und kommuniziert über BUS-2 bzw. Modulbus/RS-485. Lieferung, Montage, Adressierung und vollständige Integration in das vorhandene System sind enthalten.

Fabrikat: Honeywell Security, Typ: MB-DC001 oder gleichwertig.

Hersteller/Typ '....................................................'

vom Bieter einzutragen,
Menge: 4,000 St

**02.05.0020 Zutrittsleser mit 16-Tastenfeld zur Scharf-/Unscharfschaltung**
Multifunktionaler Leser im schlanken luminAXS-Design mit mifare DESFire-Technologie und 16 hinterleuchteten Funktionstasten zur Scharf-/Unscharfschaltung von Einbruchmeldeanlagen sowie zur Zutrittskontrolle. Bedienung wahlweise über PIN, Transponder oder Kombination beider, individuell konfigurierbar mit zeitbegrenzter Beleuchtung und Überfallcode-Funktion. Der Leser erfüllt höchste Sicherheitsanforderungen gemäß VdS-Klasse C und ist durch sein flaches, robustes Gehäuse (80,4 × 80,4 × 13,5 mm, Schutzart IP65) sowohl für den Innen- als auch Außeneinsatz geeignet. Integrierter Leuchtring (dunkelblau) kann per USB-Programmierbox farblich angepasst werden. Drei Status-LEDs, akustische Signalisierung über integrierten Summer sowie automatische Antennenreichweitenanpassung bei Montage auf Metallflächen sorgen für komfortable und sichere Bedienung. Sabotageüberwachung durch Mikroschalter. Anschluss erfolgt über RS485 oder Clock/Data, Firmware-Updates sind möglich. Betriebsspannung 12 V DC, zulässiger Spannungsbereich 915 V DC, Stromaufnahme < 40 mA im Standby und < 80 mA im aktiven Betrieb. Umgebungstemperaturbereich -25 °C bis +65 °C, Umweltklasse IV nach VdS. Lieferung, Montage und vollständige Integration in die Systemtechnik inklusive.

Fabrikat: Honeywell Security.
Typ: luminAXS mifareD readerRS485/cd/W16key, o.glw.

Hersteller/Typ '....................................................'

vom Bieter einzutragen,
Menge: 4,000 St

**02.05.0030 2-Meldergruppen-Modul (uP) für BUS-2/BUS-1 Systeme**
Modul zur Einbindung konventioneller Melderanschlusstechnik in BUS-2- oder BUS-1 Systeme. Kompakte Bauweise für den Einbau in Unterputz- oder Hohlwanddosen mit 60 mm Durchmesser nach DIN-Standard. Ausgestattet mit zwei differenziellen Meldergruppen mit Löschfunktion. Anschluss von bis zu 20 Kontakten oder Glasbruchmeldern pro Eingang möglich. Die Löschfunktion verursacht keine zusätzliche Stromaufnahme. Zwei LEDs sind als Zustandsanzeige oder frei programmierbar einsetzbar. Das Modul kann flexibel als DUO I/O Modul, 5-Eingangsmodul, Meldergruppen-Anschlussmodul oder Universal-Anschlussmodul verwendet werden. Die Betriebsspannung beträgt 12 V DC bei einem Bereich von 9 bis 15 V DC. Die Stromaufnahme liegt bei geöffneten Meldergruppen unter 5 mA, bei Abschluss mit 12k1 Widerstand unter 0,6 mA zusätzlich pro Gruppe sowie unter 1,3 mA pro LED. Die Meldergruppeneingänge unterstützen wählbare Abschlusswiderstände von 4k bis 14k Ohm mit einem Überwachungsbereich von ±20 Prozent. Schutzart ist IP40, Umweltklasse II nach VdS. Betriebstemperaturbereich von -10 °C bis +55 °C. Gehäusefarbe verkehrsweiß, ähnlich RAL 9016.

Fabrikat: Honeywell Security,
Typ: 2-MG Modul, uP, BUS-2/BUS-1

Hersteller/Typ '....................................................'

vom Bieter einzutragen,
Menge: 4,000 St

**02.05.0040 DUO I/O-Modul 4 Eingänge / 2 Ausgänge BUS-2/BUS-1 uP**
Kompaktes DUO I/O-Modul zur Adaptierung konventioneller Anschlusstechnik in ein BUS-2- oder BUS-1-System mit vier programmierbaren Differentialmeldergruppen mit Löschfunktion und zwei Halbleiterausgängen zur Integration in Einbruchmeldeanlagen Die Anschlussvariante über BUS-Technologie ermöglicht eine adernsparende Installation Das Modul eignet sich durch seine geringe Baugröße für den platzsparenden Einbau in Unterputz- oder Hohlwanddosen mit 60 mm Durchmesser (nach DIN, Österreich und Schweiz) Es können bis zu 20 Kontakte oder Glasbruchmelder je Eingang angeschlossen werden ohne dass beim Löschen der Meldergruppeneingänge zusätzliche Stromaufnahme entsteht Jede Meldergruppe ist einzeln programmierbar mit einstellbarem Abschlusswiderstand zwischen 4 und 14 Kiloohm bei einem Überwachungsbereich von ±20 % Die vier integrierten LEDs sind frei programmierbar als Zustandsanzeige oder Funktionsanzeige Die zwei integrierten Open-Collector-Ausgänge sind LOW-aktiv und für maximal 30 V DC bei 50 mA ausgelegt Das Modul kann alternativ als DUO I/O-Modul, Fünf-Eingangsmodul, Meldergruppenanschlussmodul, Schaltmodul oder Universalanschlussmodul eingesetzt werden Die Betriebsspannung beträgt 12 V DC im Bereich von 9 bis 15 V DC Die Stromaufnahme liegt bei geöffneten Meldergruppen unter 5 mA Zusätzlich werden pro Meldergruppe mit 12k1 Abschlusswiderstand weniger als 0,6 mA und pro LED weniger als 1,3 mA aufgenommen Das Gerät ist für den Einsatz in trockenen Innenräumen geeignet, entspricht der Schutzart IP40 nach DIN 40050 und der VdS-Umweltklasse II Der zulässige Betriebstemperaturbereich reicht von -10 °C bis +55 °C Das Gehäuse ist in verkehrsweiß ausgeführt (ähnlich RAL 9016)

Fabrikat: Honeywell Security,
Typ: DUO I/O-Modul BUS-2/BUS-1 uP 4E/2A VdS G109010 Klasse C EN50131-3 Grad 2

Hersteller/Typ '....................................................'

vom Bieter einzutragen,
Menge: 3,000 St

**02.05.0050 PIR-Melder Flächenlinse**
Passiv-Infrarot-Bewegungsmelder zum Anschluss an EMZ
über BUS-System.

Leistungsmerkmale:
- Adernsparende 3-Draht-BUS-Technik
- Betrieb am BUS-2 oder BUS-1
- Flächenspiegeloptik zur Überwachung von Flächen mit
12 m x 12 m
- Umrüstbar auf Strecken- oder Vorhang- optik durch
Austausch der Spiegeloptik
- Konventionelle Meldergruppe (ohne Löschfunktion)
- Detektionsempfindlichkeit programmierbar
- Reichweite programmierbar
- Betriebsspannungsüberwachung
- LED-Anzeige Alarm, beim BUS-2 mit Erstmelderkennung
(EMK-Funktion)
- LED-Anzeige Störung
- Gehtestfunktion mit selektiver LED-Anzeige
- LED-Anzeige deaktiviert im Zustand "scharf" und
"unscharf"
- Löschfunktion für Alarm- und Störungsspeicher
- Temperaturalarm (nur BUS-2) Alarmschwellen
programmierbar
- Deckelkontakt und Abreißsicherung
- Gehäuse zur Eck- und Wandmontage geeignet
VdS-Anerkennung gemäß Klasse B Konform zu EN 50131-1
und EN 50131-2-2, Grad 2

Technische Daten:
Betriebsspannung 12 V DC Stromaufnahme - Sensorik 0,6
mA BUS-2 3,0 mA BUS-1 - LED 4 mA Reichweite 8 bis 15 m
Optikaufteilung 22 Zonen, 5 Ebenen Öffnungswinkel 80 °
Betriebstemperatur -10 bis +55 °C
Schutzart IP 30
Abmessungen (BxHxT) 64x130x48 mm
Farbe verkehrsweiß (ähnlich RAL 9016)
VDS-Nr. : G108509 Kl. B

liefern und montieren

Fabrikat /Typ  Honeywell Security / 033332.21 o. glw.

Hersteller/Typ '....................................................'

vom Bieter einzutragen,
Menge: 12,000 St

**02.05.0060 Spiegelset Vorhangoptik 3 Stück**
Zur Anpassung des Erfassungsbereichs von Bewegungsmeldern auf schmale Vorhangcharakteristik.
Menge: 2,000 St

*Hinweis: EInbruchmeldezentrale*

**02.05.0070 Einbruchmeldezentrale Gehäuse**
Stahlblechgehäuse zur Aufnahme einer MB-Secure PRO Einbruchmeldezentrale inkl. Erweiterungsmodule, Netzteil und Akkus. Die Ausführung erfolgt gemäß VdS-Anforderungen mit plombierbarer, abschließbarer Front-Schwenktür, integriertem Deckelkontakt sowie beiliegender Wandabrisssicherung.
Das Gehäuse ist in mehrteiliger Bauweise mit Rückwand, Montagerahmen und abnehmbarem Gehäuserahmen ausgeführt und ermöglicht eine komfortable und strukturierte Vorinstallation der Systemkomponenten. Die Kabeleinführungen sind sowohl für Aufputz- als auch Unterputzmontage vorgesehen und bieten Möglichkeiten zur Zugentlastung sowie zum VdS-konformen Potentialausgleich über integrierte Erdungsklemmen.

Technische Daten:
Abmessungen (BxHxT): 580 × 640 × 300 mm
Material: pulverbeschichtetes Stahlblech
Farbe Gehäuse: verkehrsweiß, ähnlich RAL 9016
Farbe Front: lichtgrau, ähnlich RAL 7035
Schutzart: IP30 nach EN 60529
Gewicht: ca. 20 kg
Max. Systemgewicht inkl. Elektronik: 80 kg
Inkl. Verbindungskabel MB-Secure PRO zu Netzteil
Kompatibel mit Netzteilen 013950 und 013960
Zulassung: VdS beantragt
Komplett liefern, fachgerecht montieren und betriebsbereit anschließen.

Fabrikat: Honeywell Security
Typ: ZG4 Gehäuse für MB-Secure PRO

Hersteller/Typ '....................................................'

vom Bieter einzutragen,
Menge: 4,000 St

**02.05.0080 Netz-/Ladeteil 12 V bis 140 Ah Akkukapazität**
Vollelektronisches, spannungsstabilisiertes Netz-/Ladeteil für den Bereitschaftsparallelbetrieb mit Tiefentladungsschutz, Akkuüberwachung und Batteriedefekt-Erkennung. Ausgelegt für bis zu zwei Akkus mit max. 140 Ah Gesamtkapazität.
1 Ausgang zur Zentrale (5 A), 4 Ausgänge für externe Verbraucher (2 A / 1 A / 1 A / 1 A), elektronisch abgesichert, Akkutypen per DIP-Schalter wählbar (6,5 Ah bis 65 Ah), Temperaturgeführte Ladespannung Ladeschaltungsüberwachung, BUS-2-Schnittstelle zur Kommunikation mit MB-Secure, 14 Status-LEDs, Taster zum Rücksetzen der Ausgänge, Sabotagekontakteingang vorhanden, Betriebsspannung: 230 V AC ±15 %, 4763 Hz, Ausgang: 10,514,5 V DC, max. 5/8 A,  Ladedauer: 24 h auf 80 %, Umgebung: 10 °C bis +50 °C, VdS Umweltklasse II, Maße (L×B×H): ca. 250 × 105 × 70 mm.
Liefern, fachgerecht montieren und betriebsbereit anschließen.

Fabrikat: Honeywell Security, Typ: MBPSU140 o.glw.

Hersteller/Typ '....................................................'

vom Bieter einzutragen,
Menge: 4,000 St

**02.05.0090 Akku 12 V / 12 Ah VdS-Zugelassen**
Akku 12 V / 12 Ah VdS-Zugelassen
Leistungsmerkmale: Wartungsfrei, Tiefentladesicher - Lageunabhängig.
Liefern, fachgerecht montieren und betriebsbereit anschließen.

Fabrikat: Honeywell Security
Typ: Akku 12 V / 12 Ah VdS-Zugelassen o. glw.

Hersteller/Typ '....................................................'

vom Bieter einzutragen,
Menge: 7,000 St

**02.05.0100 TouchScreen Bedienteil, weiß**
Touchscreen-Bedienteil für den Betrieb an Einbruchmeldezentrale.
Ausführung mit kapazitivem 9"-Farbdisplay im Tablet-Design zur Aufputz- oder Hohlwandmontage. Integrierte Leser für IK2/proX1, IK3/proX2 sowie mifare und mifare DESFire EV1/EV2 Datenträger.
Das Bedienteil verfügt über eine BUS-2-Schnittstelle, LED-Zustandsanzeigen (rot, grün, gelb, blau), Klartextanzeige, symbolgeführte Benutzerführung und Flash-Technologie für Updates.
Anzeige des Anlagenstatus und aller Meldungen in Klartext. Verschiedene Landessprachen konfigurierbar.
Stromversorgung 1015 V DC, Stromaufnahme je nach Bildschirmhelligkeit max. 480 mA bei 10 V DC.
Lesedistanz bis 3 cm.
Umweltklasse II gemäß VdS und EN 50131-3, Schutzart IP30, Betriebstemperatur -5 °C bis +45 °C, Abmessungen ca. 218 × 162 × 30 mm, Farbe weiß, ähnlich RAL 9016.
Zulassungen: VdS G121014, VdS2252 Klasse C, EN 50131-3 Grad 3, SES-EMA-RL-T2:2010-08
Liefern, montieren und anschließen.

Fabrikat: Honeywell Security
Typ: MB TouchScreen Bedienteil, VdS G121014, VdS2252 Klasse C o.glw.

Hersteller/Typ '....................................................'

vom Bieter einzutragen,
Menge: 4,000 St

**02.05.0110 Zentralplatine Überfall- und Einbruchmeldezentrale**
Multifunktionale Zentralen-Plattform für Einbruchmelde- und Zutrittskontroll-Lösungen, zum Anschluss von Meldern, Kontakten und Sensoren in konventioneller Technik sowie über BUS-Systeme (BUS-2, IB2, Modulbus/RS-485, AADP/RS-485).
Durch das modulare Komponentenkonzept (Gehäuse, Netzteile, Erweiterungsmodule und Lizenzoptionen) ist eine objektspezifische Projektierung möglich.

Leistungsmerkmale im Grundausbau:
4 elektronisch abgesicherte und umschaltbare BUS-Anschlüsse, 2 Fast-Ethernet-Ports (10/100 Mbit/s) mit RJ-45, 2 USB-Anschlüsse für LTE/4G-Modul oder zur Parametrierung,
8 konventionelle Meldergruppeneingänge programmierbar als Einbruch-, Sabotage-, Überfall-, Technik- oder Brand-MG, 8 aktive Halbleiterausgänge 12 V DC / 50 mA,
3 Eingänge für Deckel- und Abreißkontakte, 2 Relaisausgänge 30 V DC / 4 A, Meldereinzelidentifikation bei BUS-Teilnehmern möglich,
16 Scharfschaltbereiche, 128 Meldergruppen, 16 Türen bzw. Schalteinrichtungen, 128 Benutzer (Bediencodes, Datenträger),
32 frei programmierbare Raum- und Zeitzonen, 50 Makros zur Automatisierung von Bedien- und Steuerungsaufgaben,
kundenspezifische Texte mit bis zu 50 Zeichen für Bereiche, Meldergruppen, Benutzer, Ein-/Ausgänge und Zeitzonen,
umschaltbare Anzeigetexte (deutsch/englisch), Ereignisspeicher für bis zu 30.000 Ereignisse, integrierte Echtzeituhr,
Programmierung über USB oder TCP/IP in Verbindung mit PC/Laptop und IQ PanelControl Softwarepaket,
Fernbedienung und Fernparametrierung über IP/Ethernet, direkte Anbindung an WINMAG über TCP/IP,
Unterstützung von verschlüsselten mifare DESFire-Transpondern, Integration in IQ MultiAccess und IQ SystemControl möglich,
frei programmierbare Ein- und Ausgänge im gesamten System, Integration von Funkkomponenten über BUS-2 möglich (maximal 256 Funkteilnehmer, davon bis zu 32 RF-Handsender),
abgesetzte Energieversorgung über BUS-2 realisierbar.
Modular erweiterbar über Lizenzoptionen bis maximal:
512 Bereiche, 4096 Meldergruppen, 512 BUS-Türen, 32 konventionelle Türen, 10.000 Benutzer,
512 Raum-/Zeitzonen, 2000 Makros, bis zu 32 Modulbus/RS-485-Leser pro Zentrale und bis zu 10 Bedienteile pro BUS-2-Anschluss.

Technische Daten:
Betriebsnennspannung 12 V DC, Stromaufnahme im unscharfen Zustand ca. 200 mA,
Betriebstemperaturbereich -5 °C bis +45 °C, Umweltklasse II.
Komplett liefern, montieren und anschließen.

Fabrikat: Honeywell Security
Typ: MB-Secure PRO 4000  Artikel: MB-PN004 o.glw.

Hersteller/Typ '....................................................'

vom Bieter einzutragen,
Menge: 3,000 St

**02.05.0120 Die IB2 Bus-Erweiterung dient zum Ausbau einer**
IB2 Bus-Erweiterung zum Ausbau einer MB-Secure Einbruchmelderzentrale um zusätzliche BUS-2-Stränge.
Die Verbindung zur MB-Secure erfolgt über den IB2-Bus, dabei kann das Modul sowohl im Zentralengehäuse als auch abgesetzt mit bis zu 1000m Entfernung betrieben werden.
Für den Betrieb der BUS-2-Teilnehmer stehen 4 unabhängige und einzeln abgesicherte BUS-2 Anschlüsse mit je bis zu 64 Teilnehmern zur Verfügung. Insgesamt sind bis zu 256 BUS-2-Teilnehmer möglich.
Die RS-232-Schnittstelle ist für zukünftige Erweiterungen vorgesehen.
Weiterhin stehen 4 Meldergruppeneingänge (1 davon löschbar) zur Verfügung
kompl. liefern, montieren und anschließen, Beschriftung herstellen.

Fabrikat /Typ  Honeywell Security / LED/LCD-Bedienteil 013001 o.glw.

Hersteller/Typ '....................................................'

vom Bieter einzutragen,
Menge: 1,000 St

**02.05.0130 LTE-Kommunikationsmodul für EM-Zentralen**
LTE-Kommunikationsmodul für EM-Zentralen zur drahtlosen Übertragung von Alarm-, Steuer- und Diagnosedaten über LTE/UMTS/GPRS-Netze. Ermöglicht die Anbindung an Notruf- und Serviceleitstellen (NSL), den Fernzugriff über IQ PanelControl, WINMAG plus oder IQ MultiAccess sowie die Versendung von SMS oder E-Mails. Bis zu zwei Module pro Zentrale einsetzbar, wodurch ein redundanter IP-Übertragungsweg realisierbar ist.

Technische Merkmale:
Betriebsspannung über EMZ-Controllerschnittstelle, Stromaufnahme im Ruhezustand ca. 55 mA, bei aktiver Übertragung bis zu 270 mA. Frequenzbänder: GSM/GPRS/EDGE 900/1800 MHz, UMTS/HSPA+ 900/2100 MHz, LTE 700/800/900/1800/2100 MHz. Betriebstemperaturbereich -10 °C bis +55 °C,
Lagerung -25 °C bis +70 °C,
relative Luftfeuchtigkeit bis 93 % (nicht kondensierend),
Gewicht ca. 100 g,
Abmessungen (B × H × T): 108 × 25 × 97 mm.
Komplett liefern, montieren und anschließen.

Fabrikat : Honeywell Security, Typ:  MB-PROCLTEE o. glw.

Hersteller/Typ '....................................................'

vom Bieter einzutragen,
Menge: 3,000 St

**02.05.0140 Lizenzoption für IP-Kommunikation nach VdS 2465**
Ermöglicht die Aufschaltung und Kommunikation zu Notruf- und Serviceleitstellen über VdS-konforme IP-Protokolle. In Verbindung mit dem Erweiterungsmodul ist eine VdS-gerechte redundante Übertragung im Dual-Path-Verfahren möglich.
Die Option unterstützt sowohl die integrierte Ethernet/IP-Schnittstelle der Zentrale als auch zusätzliche Schnittstellen.

Funktionalitäten:
Unterstützung von bis zu 4 redundanten (Dual-Path) bzw. 8 Einzelverbindungen (Single-Path), bis zu 40 bedarfsgesteuerte Verbindungen, 20 Anwahlfolgen mit je bis zu 20 Verbindungswegen. Frei konfigurierbare Testmeldungen (maximal 8 Routinerufe), bis zu 100 programmierbare Kommunikationskanäle. Übermittlung von VdS-Meldungen, E-Mails und SMS mit individuell definierbaren Textbausteinen. Verwaltung von bis zu 100 E-Mail-Adressen in maximal 20 Gruppen.
Lieferung, Aktivierung und vollständige Integration in die vorhandene EM-Zentrale.

Fabrikat: Honeywell Security
Typ: MB-Secure Option für IP VdS2465 100 K o.glw.

Hersteller/Typ '....................................................'

vom Bieter einzutragen,
Menge: 3,000 St

**02.05.0150 Netzentstörfilter**
Der Netzstörschutzfilter dient zur wirksamen Unterdrückung von hochfrequenten Störungen in netzgespeisten Geräten. Er wird zur Nachrüstung eingesetzt, um auftretende HF-Interferenzen auf der Versorgungsleitung zu minimieren und so die elektromagnetische Verträglichkeit (EMV) sicherzustellen.
Leistungsumfang:
Komplette Lieferung, fachgerechte Montage und Anschluss des Filters in bestehende EMZ.

Hersteller: Esser, Typ: Netzstörschutzfilter Typ 2VK3 o.glw.

Hersteller/Typ '....................................................'

vom Bieter einzutragen,
Menge: 3,000 St

**02.05.0160 Einbaumagnetkontakt für Öffnungsüberwachung - sabotagegeschützt, 6m**
Einbaumagnetkontakt zur Öffnungsüberwachung  sabotagegeschützt, 6 m Leitung
Rundreedkontakt mit Standardflansch zur Öffnungsüberwachung von Türen und Fenstern. Kontakt und Magnet sind für die stirnseitige Montage vorgesehen. Geeignet für sicherheitsrelevante Überwachungsaufgaben nach VdS-Klasse C und EN 50131-2-6, Grad 3.

Technische Merkmale:
VdS-Zulassung: G109046, Klasse C
Norm: EN 50131-2-6, Grad 3
Schaltabstand: 17 mm ± 4 mm
Schaltspannung max.: 40 V DC
Schaltstrom max.: 500 mA
Kontaktbelastung: 6 W / 6 VA
Übergangswiderstand: max. 0,15 Ohm
Durchschlagspannung: >250 V
Kabellänge: 6 m (LIYY 4×0,14 mm²), LSA-geeignet
Schutzart: IP67 (EN 60529)
Umweltklasse: III (VdS 2110)
Gehäusematerial: ABS/S-B
Maße Kontakt: Ø 8 × 31 mm
Maße Magnet: Ø 6 × 30 mm, in Hülse Ø 8 × 35 mm
Temperaturbereich: 40 °C bis +70 °C
Farbe: Weiß

Liefern und zur bauseitigen Montage an den Türbauer übergeben. Einbau und Positionierung erfolgt durch den Türhersteller oder Türlieferanten

Fabrikat: Honeywell Security
Typ: Rundreedkontakt Z, Standardflansch, 6 m, o.glw.

Hersteller/Typ '....................................................'

vom Bieter einzutragen,
Menge: 9,000 St

**02.05.0170 Riegelschaltkontakt zur Verschlussüberwachung - sabotagegeschützt, 6m**
VdS-Riegelschaltkontakt zur Verschlussüberwachung  sabotagegeschützt, 6 m Leitung
Kompakter Riegelschaltkontakt mit Schnappschaltmechanismus zur Verschlussüberwachung von mechanisch verriegelten Türen. Der Kontakt erkennt den vollständigen Verschluss durch Bewegung des Riegels. VdS-anerkannt gemäß Klasse C. Robuste Bauform mit Zinn-Druckgussgehäuse und wasser-/staubdichter Ausführung.

Technische Merkmale:
VdS-Zulassung: G100023, Klasse C
Kontaktprinzip: Schnappschaltwerk
Schaltleistung: min. 1,5 V / 10 µA, max. 30 V DC / 100 mA
Schutzart: IP67
Temperaturbereich: 40 °C bis +70 °C
Abmessungen (B×H×T): 11 × 27 × 16 mm
Anschluss: fest vergossenes Kabel, 6 m (4×0,14 mm²)
Zubehör: inkl. Montagebausatz mit Verlängerungsnase
Einfache Justierung über mitgelieferte Montagehilfe und Bohrschablone
Gehäusematerial: Zinn-Druckguss
Liefern und zur bauseitigen Montage an den Türbauer übergeben. Einbau und Positionierung erfolgt durch den Türhersteller oder Türlieferanten.

Fabrikat: Honeywell Security, Typ: VdS-Riegelschaltkontakt,
6 m Kabel o.glw.

Hersteller/Typ '....................................................'

vom Bieter einzutragen,
Menge: 7,000 St

**02.05.0180 Elektromechanisches Sperrelement Typ 1 plus**
Elektromechanisches Sperrelement Typ 1 plus  VdS-zertifiziert nach Klasse C, zur Zugangssperrung scharfgeschalteter Bereiche gemäß VdS G195097.
Elektromechanisches Sperrelement zur Verhinderung unbefugten Zutritts in scharfgeschaltete Bereiche von Einbruchmeldeanlagen. Das Sperrelement verriegelt mechanisch und elektrisch gesteuert z.B. bei EMA-Scharfschaltung und kann an einer oder mehreren Zugangsstellen eingesetzt werden. Montage im Türrahmen, Gegenstück im Türblatt.

Leistungsmerkmale:
VdS-Anerkennung: Klasse C, Zulassung G195097
Ansteuerung wahlweise über Impuls oder Dauersignal
Mechanische und elektrische Notentriegelung möglich
Einfache Montage, auch bei mehreren Zugängen
Austauschbarer Stulp
Einbaulage beliebig
Gegenstück und Anschlusskabel (4 m) im Lieferumfang enthalten

Technische Daten:
Betriebsspannung: 12 V DC
Ruhestromaufnahme: 4 mA
Betriebstemperatur: 25 °C bis +55 °C
Abmessungen Gehäuse (B×H×T): 18 × 140 × 32 mm
Stulp: 20 × 2 × 188 mm
Verschlussbolzen: Ø 8 mm, Hub: 10 mm
Liefern und zur Montage an den Türbauer übergeben. Montage des Sperrelements und der Einbaukomponenten erfolgt durch den Türhersteller bzw. Türlieferanten.

Fabrikat: Honeywell Security
Typ: Elektromechanisches Sperrelement Typ 1 plus o.glw.

Hersteller/Typ '....................................................'

vom Bieter einzutragen,
Menge: 2,000 St

*Hinweis: Transponder*

**02.05.0190 Transponder zur berührungslosen Benutzeridentifikation**
Transponder zur berührungslosen Identifikation an MB-Secure Einbruchmeldesystemen mit Lesern oder Bedienteilen mit und ohne Tastatur.
Geeignet als sicherer Träger für Scharf-/Unscharfschaltung sowie Zutrittskontrolle mit höchster Sicherheit durch AES-Verschlüsselung der sicherheitsrelevanten Daten.
Der Transponder ist vorformatiert mit verschlüsselter Honeywell-Applikation und direkt einsatzbereit an MB-Secure-Zentralen. Eine zusätzliche Programmierung oder Formatierung ist nicht erforderlich.
Weitere Applikationen können optional aufgebracht werden.
Die UID (Seriennummer) ist frei lesbar.
Der aufgedruckte bzw. gelaserte IS-Code ermöglicht eine eindeutige Zuordnung.
Robustes Gehäuse aus schwarzem Polycarbonat mit massivem Rahmen aus poliertem Edelstahl.
Wasserdichtes Design für langlebigen Einsatz auch unter rauen Bedingungen.
Kompakte Bauform mit Abmessungen ca. 36,5 × 45,0 × 5,2 mm.
Basierend auf der aktuellen 4k MIFARE DESFire EV3 Technologie mit hoher Speicherkapazität und Sicherheitsstufe.

Technische Daten
Chiptechnologie: MIFARE DESFire EV3, 4 kB
Material: Polycarbonat mit Edelstahlrahmen
Abmessungen: 36,5 × 45,0 × 5,2 mm
Farbe: Schwarz
Schutzklasse: Wasserdicht
Identnummer: UID frei lesbar

Fabrikat: Honeywell Security
Typ: MB-Secure MIFARE DESFire EV3 Schl.Anh. o.glw.

Hersteller/Typ '....................................................'

vom Bieter einzutragen,
Menge: 80,000 St

**02.05.0200 Installationskabel symmetrisch J-H(St)H 6x2x0,8 Bd vorh.Rohr/Unterflur**
Halogenfreie flammwidrige Installationsleitung J-
H(St)H 6x2x0,8 gemäß VDE 0815
Aderzahl: 12 Adern 6 Paare eindrähtig Cu blank
Leiterklasse: Kl 1 eindrähtig
Aderisolation: halogenfreie Isoliermischung HI1
Schirm: Kunststoffbeschichtete Aluminiumfolie mit Cu-Beidraht
Mantelmaterial: halogenfreies Polymer HM1 Farbe grau
Flammwidrigkeit: VDE 0482-266-2-4 IEC 60332-3-24
Kategorie C
Rauchdichte: DIN EN 61034 IEC 61034
Halogenfrei: DIN EN 50267 IEC 60754
auf vorh. Kabelrinnen oder in offene Kanäle,
inkl. notwendiger Sammelhalter
Menge: 400,000 m

**02.05.0210 Installationskabel symmetrisch J-H(St)H 6x2x0,8 Bd Kabelrinne**
Halogenfreie flammwidrige Installationsleitung J-H(St)H 6x2x0,8 gemäß VDE 0815
Aderzahl: 12 Adern 6 Paare eindrähtig Cu blank
Leiterklasse: Kl 1 eindrähtig
Aderisolation: halogenfreie Isoliermischung HI1
Schirm: Kunststoffbeschichtete Aluminiumfolie mit Cu-Beidraht
Mantelmaterial: halogenfreies Polymer HM1 Farbe grau
Flammwidrigk.: VDE 0482-266-2-4 IEC 60332-3-24 Kategorie C
Rauchdichte: DIN EN 61034 IEC 61034
Halogenfrei: DIN EN 50267 IEC 60754
auf vorh. Kabelrinnen oder in offene Kanäle,
inkl. notwendiger Sammelhalter
Menge: 100,000 m

**02.05.0220 Installationskabel symmetrisch J-H(St)H 6x2x0,8 Bd AP Abstandsschellen**
Halogenfreie flammwidrige Installationsleitung J-H(St)H 6x2x0,8 gemäß VDE 0815
Aderzahl: 12 Adern 6 Paare eindrähtig Cu blank
Leiterklasse: Kl 1 eindrähtig
Aderisolation: halogenfreie Isoliermischung HI1
Schirm: Kunststoffbeschichtete Aluminiumfolie mit Cu-Beidraht
Mantelmaterial: halogenfreies Polymer HM1 Farbe grau
Flammwidrigk.: VDE 0482-266-2-4 IEC 60332-3-24 Kategorie C
Rauchdichte: DIN EN 61034 IEC 61034
Halogenfrei: DIN EN 50267 IEC 60754
auf vorh. Kabelrinnen oder in offene Kanäle,
inkl. notwendiger Sammelhalter
Menge: 150,000 m

**02.05.0230 Installationskabel symmetrisch J-H(St)H 8x2x0,8 Bd UP**
Halogenfreie flammwidrige Installationsleitung J-H(St)H 6x2x0,8 gemäß VDE 0815
Aderzahl: 16 Adern 8 Paare eindrähtig Cu blank
Leiterklasse: Kl 1 eindrähtig
Aderisolation: halogenfreie Isoliermischung HI1
Schirm: Kunststoffbeschichtete Aluminiumfolie mit Cu-Beidraht
Mantelmaterial: halogenfreies Polymer HM1 Farbe grau
Flammwidrigk.: VDE 0482-266-2-4 IEC 60332-3-24 Kategorie C
Rauchdichte: DIN EN 61034 IEC 61034
Halogenfrei: DIN EN 50267 IEC 60754
unter Putz.
Menge: 100,000 m

**02.05.0240 RS485 Buskabel 3x2x0,22 halogenfrei**
Aufbau
Leiter: mehrdrähtige Litze aus blanken Kupferdrähten, 0,22mm²
Isolierhülle: PE
Aderfarben: nach DIN 47100
Verseilung: Paarverseilung, Paare zum Bündel verseilt
Bewicklung: Vlies
Abschirmung: Geflecht aus verzinnten Kupferdrähten
Mantel: PUR
Mantel Farbe: violett, ähnlich RAL 4001
Außendurchmesser 3paarig: ca. 8,0 mm (Art. Nr. 2170215)

Lieferung in Teillängen und betriebsfertige Verlegung auf Kabelrinnen (Kabelwannen, Kabelpritschen, Gitterrinnen etc.), in
Unterflurkanäle in Rohr oder Hohlwände einziehen.
Das Kabel ist bei waagerechten Kabelpritschen
bzw. in Bögen alle 0,6 m mit Kunststoffbandschellen an der Kabelbahn zu befestigen.

Fabrikat/Typ : Lappkabel Unitronic BUS LD FD 3x2x0,22 oder gleichwertig

Hersteller/Typ '....................................................'

vom Bieter einzutragen,
Menge: 300,000 m

*Hinweis: Vortext WINMAG-Aufschaltung*
Für die Arbeiten der WINMAG Integration ist die Fa. Reichelt als im Auftrag der SPSG zugelassene Firma für die Wartung des WINMAG zu binden

Reichelt Sicherheitstechnik GmbH
Oderstraße 38
14513 Teltow
Kontakt
+49 (0) 3328 35145 0
Fax: +49 (0) 3328 35145 10
info@reicheltnet.de

**02.05.0250 Dienstleistungen zur WINMAG-Integration Bildschirmseite**
Dienstleistungen zur Integration von WINMAG in bestehende Gefahrenmanagementsysteme einschließlich der Aktualisierung und Visualisierung der Meldegruppenübersicht sowie der Grundrissdarstellungen je Zentrale gemäß Endausbauzustand.
Menge: 4,000 St

**02.05.0260 Dienstleistungen zur WINMAG-Integration Datenpunkt**
Dienstleistungen zur WINMAG-Integration in bestehendes Gefahrenmanagementsystem an anderem Standort in Potsdam.
Leistungsumfang je Zentrale:

Leistungsumfang je Zentrale:
Drei Zentralen:

- Anlegen und Visualisierung von 2 Türüberwachungen, 4 PIR-Meldern und 5 sonstigen Statusinformationen der Systemkomponenten
- Statusanzeige Alarm, Ruhezustand, Störung, Abschaltung über verschiedenfarbige Symbole im Grundriss
- Hinterlegung von Kontextdaten mit Orts- und Typangabe sowie Status für jeden Datenpunkt
Eine Zentrale:

- Anlegen und Visualisierung von 1 Türüberwachung, 2 PIR-Meldern und 5 sonstigen Statusinformationen der Systemkomponenten
- Statusanzeige Alarm, Ruhezustand, Störung, Abschaltung über verschiedenfarbige Symbole im Grundriss
- Hinterlegung von Kontextdaten mit Orts- und Typangabe sowie Status für jeden Datenpunkt
- Hinweis: Unter Stück versteht man jeweils eine Zentrale.
Menge: 4,000 St

**02.05.0270 Nutzerspezifische Programmierung**
*** Pauschalposition
Nutzerspezifische Programmierung der Einbruchmeldeanlage und der Zutrittskontrollfunktionalität einschl. benötigter Softwarelizenzen
- Programmierung der Scharfschaltungen und Alarmierungen
inkl. der dafür notwendigen Abstimmungen mit den Fremdgewerken :
- Einrichten von bis zu 15 Zutrittsberechtigungen und Zuordnung der zugehörigen Transponder/Karten
- Einrichten der Meldegruppen und gruppenspezifischen Meldetexten
- Programmierung der Steuerfunktionen (z.B. Verriegelung Fluchttürsteuerungen bei Scharfschaltung, Weitermeldung der Fensteröffnung der Räume "Forschung" und "Konservierung/ Foto" über je einen potentialfreien Kontakt an GLT, Unscharfschaltung der EMA bei Verwendung des "Feuerwehr"-Transponders)
- Aufbereitung des Anlagenaufbaus für die WINMAG-Darstellung eines externen Anbieters

einschl. Vorhalten der dafür notwendigen Programmiersoftware
Pauschal für alle 4 Einbruchmeldezentralen
Menge: 1,000 psch

**02.05.0280 Inbetriebnahme durch VdS-Errichter**
*** Pauschalposition
Inbetriebnahme der Einbruchmeldeanlage durch einen VdS zugelassenen Errichter, Erstellen des Abnahmeprotokolls und der Anlagendokumentation.
Pauschal für alle 4 Einbruchmeldezentralen
Menge: 1,000 psch

**02.05.0290 Einweisung des Betriebspersonals**
*** Pauschalposition
Die Einweisung des Betriebspersonals ist schriftlich durch ein Protokoll nachzuweisen und der Dokumentation beizufügen.
Pauschal für alle 4 Einbruchmeldezentralen
Menge: 1,000 psch

**02.05.0300 Ausstellung einer Bestätigung**
*** Pauschalposition
Ausstellung einer Bestätigung über die VdS-gerechte Errichtung der Anlage aus der hervorgeht, dass die Anlage unter ausschließlicher Verwendung VdS-anerkannter Anlagenteile errichtet wurde, die auf das funktionsmäßige Zusammenwirken abgestimmt sind.
Pauschal für alle 4 Einbruchmeldezentralen
Menge: 1,000 psch

**02.05.0310 Koordination EMA / Türbau**
*** Pauschalposition
Im Rahmen der Errichtung der Einbruchmeldeanlage (EMA) ist die vollständige Koordination mit den ausführenden Firmen für die Türen (Stahl- und Holzbau) sicherzustellen.
Die durch den Türbauer beigestellten Komponenten (z. B. Magnetkontakte, Riegelkontakte, Sperrelemente, Mediatoren) sind funktional und positionstechnisch in das EMA-Konzept einzubinden.
Dies umfasst:
- rechtzeitige Abstimmung über benötigte Türdetails, Einbaulagen und Öffnungsfunktionen
- Prüfung der technischen Kompatibilität und Einhaltung der VdS-Klasse B-Anforderungen
- Übergabe von Informationen zu Kabelführung, Schnittstellen und Funktionen
- Einbindung in das EMA-System (z. B. Testläufe, Anschlussprüfungen, Inbetriebnahmeunterstützung)
- Dokumentation und Übergabe der abgestimmten Ausführung an AG/Planer

Diese Leistung ist integraler Bestandteil der EMA-Gesamtleistung. Alle Koordinationsmaßnahmen sind durch den AN selbständig zu organisieren und durchzuführen. Eine spätere Anpassung oder Nachbesserung aufgrund fehlender Koordination ist ohne Mehrkosten nachzuholen.
Menge: 1,000 psch

*Hinweis: Wartung*
Nach Vorliegen der Voraussetzungen beabsichtigt
der AG mit dem AN einen Wartungsvertrag abzuschließen.
Grundlage des Wartungsvertrages ist der Muster -
Wartungsvertragsvordruck des AG, der als Anlage den
Verdingungsanlagen für bezeichnetes Vorhaben beigefügt
ist. Vom Bieter ist der Mustervertrag vollständig auszufüllen.
Der Abschluss des Wartungsvertrages erfolgt über eine
gesonderte Beauftragung für die Laufzeit der
Mangelanspruchsfrist des AG von 4 Jahren.
Das Wartungsangebot ist gemäß Formblatt 242
zu erstellen.

Hinweis: Die Wartungspauschale ist jeweils pro Jahr und beinhaltet die Wartung aller 4 Einbruchmeldezentralen.

Die Angebotsbindungsfristverlängerung für den/die
Titel Wartung/en, kalkuliert auf Grundlage der vom AG
übergebenen Verdingungsunterlagen, erkennt der AN bis
zum Zeitpunkt der Abnahme der Bauleistung an.

Das Wartungsangebot des Bieters hat vollinhaltlich alle
Anforderungen zu beinhalten, die nach VOB (B) § 13 Nr.
4 die Beibehaltung der Mangelanspruchsfrist nach
Abnahme der Baumaßnahme für den AG sicherstellt.
Die Wartungspauschale für den Wartungsvertrag ist über
die Laufzeit der Mangelanspruchsfrist des AG von 4 Jahren zu kalkulieren.

Der angebotene Einheitspreis beinhaltet die
Wartungskosten für notwendige Wartungen pro Jahr
(unabhängig der notwendigen Wartungsintervalle des AN
pro Jahr) unter Maßgabe der Vertragslaufzeit innerhalb
der Mangelanspruchsfrist des AG von 4 Jahren.
Fehlende Angebotsbepreisung des Bieters u. a. zu diesem
Titel können nach VOB (A) § 16, Nr. 1 zum Ausschluss
des Angebotes führen.
Nach VOB (A) § 16, Nr. 6, (3.) wird der Einheitspreis
für die Position Wartung- bei der Wirtschaftlichkeitsbewertung des Angebotes für die Zuschlagserteilung als Wertungskriterium einbezogen.

Der Bieter erklärt mit seiner Kalkulation der Wartung,
dass er diesbezügliche aktuelle herstellerspezifische
Wartungs- und Servicevorgaben für seine angebotene
Anlagentechnik in vollem Umfang mit bei der Kalkulation
der Wartung über den bezeichneten Zeitraum berücksichtigt hat.

**02.05.0320 Wartung im 1. Jahr**
Wartung, wie zuvor beschrieben, im 1. Jahr
Menge: 1,000 Jr

**02.05.0330 Wartung im 2. Jahr**
Wartung, wie zuvor beschrieben, im 2. Jahr
Menge: 1,000 Jr

**02.05.0340 Wartung im 3. Jahr**
Wartung, wie zuvor beschrieben, im 3. Jahr
Menge: 1,000 Jr

**02.05.0350 Wartung im 4. Jahr**
Wartung, wie zuvor beschrieben, im 4. Jahr
Menge: 1,000 Jr

#### Titel 02.06 KG 457 Strukturierte Verkabelung

**02.06.0010 5HE 19" Wandgehäuse**
5HE 19" Wandgehäuse zur Wandmontage, inkl. Schranküberwachung, Beleuchtung und Lüftungseinheit
Wandmontierbares 19" Wandgehäuse zur werkzeugfreien Montage, geeignet für passive und aktive Netzwerkkomponenten.
Aus pulverbeschichtetem Stahlblech mit Sichttür aus ESG-Sicherheitsglas. Türanschlag frei wählbar. Inklusive Schranküberwachung, LED-Innenbeleuchtung und Steckdosenleiste mit Überspannungsschutz.
Die 482,6 mm (19 )-Befestigungsebene ist vorne im
25 mm-Raster tiefenverstellbar und mit einer statischen Traglast von 5 kg/HE ausgelegt. Zwei abschließbare Seitenwände sowie Dach- und Bodenrahmen sind mit je zwei Lüfterfeldern für passive Belüftung ausgestattet. Zwei Lüftermotoren mit Thermostat zur aktiven Klimatisierung vormontiert; nicht benötigte Lüfterfelder werden mit Abdeckplatten verschlossen.
Kabeleinführungen über Rückwand, Boden und Dach möglich, alle Ausbrüche mit Bürstenleisten abgedeckt. Integrierte Erdung aller Metallteile und Vorbereitung zur Potenzialausgleichsanbindung.

Technische Daten:
- Bauform: 19 -Wandgehäuse, 5 HE
- Abmessungen (B × H × T): 300 × 540 × 600 mm
- Farbe: RAL 7035 lichtgrau, pulverbeschichtet
- Fronttür: Sicherheitsglas (ESG), abschließbar
- Seitenteile: abnehmbar, abschließbar
- Schutzart: IP65
- Statische Belastbarkeit: 5 kg/HE
- Kabelzuführung: über Rückseite, Boden und Dach, mit Bürstenleisten

Zusätzliche Ausstattung:
- 1× 19  Steckdosenleiste, 6-fach mit Überspannungsschutz
- 1× Rangierpanel je Patchfeld
- Seitliche Kabelführungen vorgesehen

Hersteller/Typ '....................................................'

vom Bieter einzutragen,
Menge: 1,000 St

**02.06.0020 Rangierpanel für 19"-Einbau, 1 HE**
Rangierpanel für 19"-Einbau, 1 HE, zum horizontalen Rangieren der Rangierkabel mit 5 Kabelrangierringe aus Chromstahl,
einschl. Klein- und Befestigungsmaterial liefern und
betriebsfertig montieren
Menge: 2,000 St

**02.06.0030 Beschriftung des 19"-Verteilerschrankes**
Beschriftung des 19 -Verteilerschrankes
Liefern und Montieren eines gravierten Beschriftungsschildes je Verteilerschrank.

- Schildmaß: 25 × 75 mm (HxB)
- Zweizeilige Gravur nach Vorgabe des Auftraggebers
- Ausführung aus wetter- und UV-beständigem Material, z. B. Kunststoff oder Aluminium
- Befestigung mittels Schrauben auf jeder Tür des Verteilerschrankes
- Eindeutige Kennzeichnung zur klaren Identifizierung der Schrankfunktion oder -zuordnung
Menge: 2,000 St

*Hinweis: Vorbemerkungen LWL-Verkabelung*
Zur Realisierung der universellen, dienstneutralen, strukturierten und sternförmigen Datenverkabelung gelten die Grundlagen der Normen EN50173-1 bis 6, ISO/IEC 11801 und IEEE802.3 zur Übertragung v. Datenraten bis mindestens 10 GigaBit Ethernet

- bei Multimode /850nm (10G Base-SR/SW)
- bei Singlemode /1300nm (10G Base-LX4)
- bei Singlemode / 1550nm (10G Base-ER/EW).

Es kommen nur Komponenten zum Einsatz, die den ausgeschriebenen LWL-Spezifikationen in allen Punkten genügen und mit ausreichenden Reserven erfüllen.

Die verwendeten LWL-Datenkabel und LWL-Rangierkabel (LWL-Patchkabel) sind halogenfrei und flammwidrig.

Die Datenkabel werden fachgerecht und getrennt von Starkstromleitungen verlegt. Die Verlegung wird mit dem Errichter der Starkstromleitungen abgestimmt und koordiniert. Die Normvorgaben und Richtlinien der Hersteller werden eingehalten. Insbesondere die vorgeschriebenen Biegeradien, sowie die zulässigen Zug- und Druck-Kräfte werden eingehalten und nicht unterschritten.

Die maximalen Längen für die Verkabelungsstrecken hinsichtlich der Übertragung von 10 GigaBit Ethernet bei 850nm für OM3 = 300m und OM4 = 550m werden eingehalten.

Die eingesetzten Komponenten entsprechen den jeweiligen Normen in der aktuell gültigen Fassung. Der Nachweis hierüber erfolgt mittels geeigneter Datenblätter und Zertifikate.

Installieren und Montieren:
Grundlage für die Installation bildet die Norm EN 50174. Die Verarbeitung der Komponenten erfolgt nach Herstellerangaben und mit fachkundigem Personal.

Dabei werden die besonderen Anforderungen für die LWL-Technik hinsichtlich der Sauberkeit (Staubfreiheit) berücksichtigt. Der Nachweis über die einwandfreie Funktion der fertig installierten Strecken erfolgt zu 100% mittels der OTDR-Messprotokolle.

Alle im LV beschriebenen Leistungen enthalten die Lieferung und Montage/Installation der Komponenten, auch wenn das in einzelnen LV-Positionen nicht ausdrücklich beschrieben wird. Dies umfasst alle Vorkehrungen für die Beschaffung, Lieferung und Errichten der Anlage einschließlich aller Abstimmungsarbeiten mit dem Auftraggeber, Messungen und Dokumentationen inkl. aller erforderlichen Klein- und Befestigungsmaterialien unter Beachtung der anerkannten Regeln der Technik und der DIN.

Abweichungen müssen mit dem Auftraggeber abgestimmt werden.

Bemusterung:
Der Auftraggeber hat das Recht, alle zum Einsatz kommenden Komponenten vor Installationsbeginn zusammen mit den entsprechenden Dokumenten bemustern zu lassen und hinsichtlich der Freigabe zu entscheiden.

OTDR-Messungen der Datenstrecken:
Für alle Datenstrecken werden normgerechte Messprotokolle angefertigt und auf Datenträger dokumentiert, so dass sie eindeutig den gemessenen Strecken zugeordnet werden können. Gemessen wird nach den Vorgaben laut LV. Die Messgeräte müssen eine gültige Kalibrierung und den aktuell gültigen Softwarestand aufweisen. Alle normativ festgelegten Parameter sind zu messen und zu dokumentieren.

Die Messprotokolle werden dem Auftraggeber auf Wunsch und zur Abnahme vorgelegt und enthalten vollständige Angaben zum Messzeitpunkt, Messaufbau, zur gemessenen Strecke und zum Prüfer.

Der Auftraggeber kann zur Qualitätssicherung vereinzelt Stichprobenmessungen vom Auftragnehmer durchführen lassen.

Dokumentation und Beschriftung:
Die Beschriftung aller Komponenten ist gemäß den Vorgaben des Auftraggebers auszuführen oder mit dem Auftraggeber abzustimmen, wobei die Nummerierung einer sinnvollen Systematik unterliegt.

Alle Kabel werden beidseitig mit einer fortlaufenden Nummer gekennzeichnet. Sämtliche Beschriftungen werden dauerhaft ausgeführt.

Zur Abstimmung mit dem Auftraggeber werden vor Installationsbeginn entsprechende Muster angefertigt und vorgelegt, die vom Auftraggeber freigegeben werden müssen. Die Muster sind zu dokumentieren und werden bis zur Abnahme des Gesamtprojektes vom Auftraggeber aufbewahrt.

Systemgarantie des Herstellers:
Soweit der Auftraggeber in der Ausschreibung eine Systemgarantie fordert, sind alle dazu erforderlichen Aufwendungen wie z.B. Schulungen, Zertifikate, Abnahmen, Messprotokolle, Dokumentationen und Garantieunterlagen in das Angebot einzurechnen.

*Hinweis: LWL-Netz*

**02.06.0040 LWL-Verteilerfeld, ausziehbar, bestückt, Singlemode OS2**
LWL-Verteilerfeld, ausziehbar, bestückt, Singlemode OS2
Liefern und montieren eines vorkonfektionierten LWL-Verteilerfeldes zur Aufnahme von 24 LWL-Fasern (Singlemode, OS2), geeignet zur Montage in einem 19 -Schrank. Das Gehäuse ist ausziehbar über Teleskopschienen und zur frontbündigen oder zurückversetzten Montage geeignet.

Technische Merkmale:
Bauform: 19 -Chassis, Vollmetallausführung
Montage: Frontbündig montiert (zurückversetzbar), ausziehbar (Teleskopschienen)
Kabeleinführung: 2 seitliche Kabeleinführungen
Beiliegende Kabelverschraubungen M20 und M25
Zugentlastung über M20-Verschraubung
Frontplatte: wechselbare Frontblenden für bis zu 24 SC-Kupplungen, Front zur einfachen Kupplungsmontage abnehmbar
Beschriftung im Siebdruck
Bestückung: 24 × SC-Simplex-Monomode-Adapter (gemäß IEC 61754-14)
6 Blindstopfen
Adapter mit Phosphorbronze-Hülse
Gehäuse: Polymer, Farbe: Erikaviolett
Flanschmontage (innenliegend, geschraubt)
Mindestanzahl Steckzyklen: 1000
Pigtails: 24 × SC-Simplex-Pigtails, E9/125 µm OS2
Länge: 2 m, farbcodiert nach IEC 60304
Pigtails eingelegt und abgesetzt
Einfügedämpfung (typ./max.): 0,2 / 0,5 dB
Messmethode: EN 61300-3-4 (Einfügeverfahren C)

Spleißzubehör enthalten:
Spleißkassetten mit Deckel
Spleißkamm
DT AG-zugelassene Krimpspleißschutzhalter
Menge: 2,000 St

**02.06.0050 Beschriftung der 19" LWL-Patchfeld**
Beschriftung der 19" LWL-Verteiler mit dauerhaften Beschriftungsstreifen; eindeutige Kennzeichnung der Anschlüsse nach Vorgabe des Auftraggebers, je Verteilerfeld
Menge: 2,000 St

**02.06.0060 Kabelvorbereitungen**
LWL-Universalkabel bis 48 Fasern absetzen, in Verteiler einführen (in Datenverteiler und/oder Mini-Data-Center), Zugentlasuntg herstellen und zum Spleißen vorbereiten, je Kabelende
Menge: 2,000 St

**02.06.0070 Herstellen von LWL-Spleissverbindungen**
- Herstellen von LWL-Spleissverbindungen durch
elektrische Glimmentladung mit vollautomatischem
Spleißgerät.

- Anforderungen an den Spleißautomaten:
3-Achsen-Positionierung
Kernzentrierung
Berechnung der Spleißdämpfung,
zur Einschätzung der Qualität der Spleißung
Spleißdämpfung: <= 0,10 dB

- Durchzuführende Arbeiten:
Spleißfertiges Absetzen der Faserpigtails
Herstellen der Spleiße
Nachbildung des Primärcoatings durch
Crimpspleißschutz
Ablegen des Spleißes mit dem Spleißschutz
in den Spleißschutzhalter und des
Faservorrates in der Spleisskassette
Einstecken der Pigtailstecker in die Kupplung
Beschriften nach Vorgabe
Menge: 24,000 St

**02.06.0080 Dämpfungsmessung der LWL-Kabelstrecken**
Durchführung von Dämpfungsmessungen an den
installierten LWL-Verbindungen (Installationsstrecke)

Messung im Wellenlängenbereich 850 nm
Messmethode: DIN ISO/IEC 14763-3:2010-09
Wie in der Norm gefordert, sind Messgeräte mit
Modenstrippern oder Vorlauffaser  zu benutzen. Die
Messkabel  und Messadapter (zur Durchführung der
Referenzmessung) müssen Messqualität besitzen. Die
Messkabel und adapter müssen den entsprechenden Normen
der verwendeten Steckerserien und Fasertypen
entsprechen.
Die Steckverbinder und Adapter der Messkabel und
Messobjekte müssen ständig mit einem Mikroskop
(Vergrößerung mindest 100 fach besser 200 fach)
begutachtet und bei Bedarf gemäß IEC TR
62627-01gereinigt werden.

Die Kalibrierung des Gerätes muss innerhalb des letzten
Jahres erfolgt sein und das Zertifikat muss den
Messungen beigelegt werden.

Übergabe der Messdaten entsprechend Vorbemerkungen.:
Diese sind auf Datenträger (als MS-Excel-Datei) und
Papier abzuliefern.

Einzuhaltende Grenzwerte:
Die in der EN 50173:2011 geforderten Werte für den
ausgewählten Link ist unbedingt einzuhalten.

Hersteller/Typ '....................................................'

vom Bieter einzutragen,
Menge: 24,000 St

**02.06.0090 LWL-Abnahmemessungen mit OTDR Messprotokoll**
Vollständige Prüfung aller installierten LWL-Strecken
Alle LWL-Datenstrecken sind mittels OTDR gemäß IEC 14763-3 nach Abschluss der Installation messtechnisch zu überprüfen. Jede OTDR- Messkurve ist auf Auffälligkeiten (z.B. wellenlängenabhängige Besonderheiten, Geisterreflexionen) zu bewerten. Die Messungen sind bidirektional mit Vor- und Nachlauffaser inkl. Dokumentation aller Messergebnisse durchzuführen:

für Singlemode bei 1310 nm und 1550 nm
für Multimode bei 850 nm und 1300 nm

Zur Bewertung einer LWL-Strecke sind die Gesamtergebnisse aller Einzelereignisse nach Normvorgaben zu berücksichtigen.

Zur Bewertung eines Stecker-Überganges gelten folgende Grenzwerte für die Einfüge-/ Rückflussdämpfung:

- Singlemode APC Klasse B/SM1: 0,12 dB / 65 dB Premium
- Singlemode Klasse B/SM2: 0,12 dB / 45 dB Premium
- Singlemode Klasse C/SM2: 0,25 dB / 45 dB Standard
- Multimode Klasse B/MM2: 0,12 dB / 40 dB Premium
- Multimode Klasse C/MM3: 0,25 dB / 35 dB Standard

Für die Durchführung der OTDR-Messungen dürfen ausschließlich Messfasern eingesetzt werden, deren Stecker Referenzqualität aufweisen. Ein Nachpolieren der Steckerstirnflächen ist nicht zulässig.

Alle Steckerstirnflächen sind vor und nach den Messungen mittels Mikroskop (200 bzw. 400-facher Vergrößerung) auf mögliche Verschmutzungen zu überprüfen. Messungen dürfen nur mit sauberen Messfaser und an sauberen LWL-Steckerstirnflächen durchgeführt werden. Kontaminierte LWL-Steckerstirnflächen sind vor den Messungen durch den Installations-Dienstleiter fachgerecht zu reinigen.

Die Länge der Vor- und Nachlauffasern hat für Singlemode
500 m und für Multimode 100 m zu betragen.

Die OTDR-Messprotokolle sind für jede LWL-Datenstrecke im Originalformat des jeweiligen Messgeräteherstellers inkl. Viewer-Software in strukturierter Form dem Auftraggeber auf Datenträger (DVD oder CD) zu übergeben. Die OTDR-Messprotokolle müssen mindestens folgende Angaben enthalten:

- Fabrikat/Typ und Seriennummern der Messgeräte
- Datum der letzten Kalibrierung des Messgerätes
- Name des Messenden, Ort, Datum, Uhrzeit
- Ausgewählter Test-Standard
- Portbezeichnungen und Messrichtung
- Eingestellter Brechnungsindex

Es ist darauf zu achten, dass die Messzeit ausreichend lang eingestellt wird, um durch die Mittelwertbildung vieler Einzelmessungen ein genaues und rauschfreies Ergebnis zu erhalten (tmess größer 20 s).

Die Pulslänge ist so zu wählen, dass die ortsbezogene Auflösung hoch genug ist, um jeden Stecker-Kupplung-Steckerübergang (ggf. inkl. Spleiß) über die LWL-Strecke zu bewerten. Dies fordert einen rauschfreien Kurvenverlauf bei ausreichender Pegelauflösung. Das OTDR ist so einzustellen, dass bei kleinstmöglicher Pulslänge ein rauschfreier Kurvenverlauf ermittelt wird.
Menge: 24,000 St

**02.06.0100 LWL-Universalkabel A-DQ(ZN)B2Y 24E 9/125µm OS2**
LWL-Universalkabel 24F, E9/125 µm OS2, für Außenverlegung
Liefern und verlegen eines metallfreien, längswasserdichten LWL-Universalkabels mit 24 Monomode-Fasern (E9/125 µm, OS2) zur Außenverlegung in Kabelgräben bzw. auf Kabeltrassen. Die Verlegung erfolgt gemäß den geltenden Richtlinien und Herstellervorgaben.

Faserspezifikation:
Monomodefaser gemäß ITU-T G.652.D / OS2
Optimiert für laserbasierte 10-Gigabit-Ethernet-Übertragung
Alle Fasern stammen vom selben Faserhersteller

Übertragungseigenschaften:
Kabelaufbau: Bündeladerkonstruktion nach DIN/VDE 0888
Außenmantel: PE, schwarz, selbstverlöschend nach IEC 60332-1 / VDE 0482-332-1

Brandverhalten:
Geringe Brandfortleitung gemäß IEC 60332-3 Cat. C / VDE 0472-804 Prüfart C
Brandlast: ca. 31 kWh/m

Längswasserdicht nach EN 60794-1-2 F5 (3 m / 24 h)  gelfreie Ausführung mit Quellmaterialien
Nagetieregeschützt durch metallfreie, gebundene Glasfilamente
Metallfreies Kabel

Mechanische Eigenschaften:
Kabeldurchmesser: ca. 7,0 mm
Minimaler Biegeradius: 140 mm
Maximale Zugkraft: 1600 N (reversible Faserdehnung = 0,33 %)
Kurzzeitiger Querdruck: max. 500 N/cm (reversible Dämpfungsänderung ±0,05 dB)

Mechanische Eigenschaften nach EN 60794-1-2
Zusätzliche Merkmale:
Zwei integrierte Aufreißzwirne zum werkzeuglosen Öffnen des Außenmantels
Abriebfeste Kabelkennzeichnung (Telefonhörer, Metrierung, Hersteller, Faseranzahl, Wellenlinie, Kabelnummer)

Farbe: grün
Kabelbedruckung mit Metrierung und Fertigungsnummer zur eindeutigen Identifikation

Hersteller/Typ '....................................................'

vom Bieter einzutragen,
Menge: 120,000 m

*Hinweis: Strukturierte Verkabelung Datennetz*

**02.06.0110 Datenkabel Kat. 7A, in vorh. Leerrohre**
Installationskabel S/FTP 4x2xAWG22/1, geeignet für den Aufbau von Verkabelungsstrecken mindestens der Klasse FA gemäß EN 50173 und ISO/IEC 11801 oder besser.

Technische Anforderungen:
Rückflussdämpfung (RL) = 19 dB bei 1 GHz
Einhaltung der Anforderungen nach EN 50288-9-1
Leiterdurchmesser: 0,6 mm, massive Kupferleiter
Kabelmantel: halogenfrei, flammwidrig

Brandverhalten:
mindestens Eca gemäß europäischer Bauproduktenverordnung (BauPVO)
Brandklassenangabe auf der Kabelmantelbedruckung erforderlich
Flammwidrigkeit gemäß ISO/IEC 60332-3-24
Einhaltung der Trennklasse "d" nach EN 50174-2:2011-09
Brandlast: = 0,19 kWh/m

Kabeldurchmesser: = 8,1 mm

Mantelkennzeichnung mit Brandklasse, Herstellerbezeichnung, Metrierung und Fertigungsnummer
Verlegung des Datenkabels in vorhandenen Leerrohren.
Liefern und fachgerechte Verlegung.
Menge: 3200,000 m

**02.06.0120 Datenkabel Kat 7 für Außen, Kabelgraben**
Datenkabel Kat 7 mit elektrischen Eigenschaften wie vor,
mit PE Außenmantel zum Außeneinsatz/als Erdkabel,
liefern und im bauseitigen Kabelgraben verlegen
Menge: 80,000 m

**02.06.0130 Patchkabel Cat.6A, 2xRJ45, 0,5 m**
RJ45-Patchkabel Cat.6A, 0.5m, 180, AIM
Patchkabel für alle Anwendungen der Klasse EA
gem. EN50173-2, Anhang F einschließlich
10 Gbit/s-Ethernet; Geeignet für 4 Pair Power over Ethernet gemäß IEEE 802.3bt; UL gelistet;
Qualitätsüberwachung durch PVP-Programm erforderlich;
bestehend aus S/FTP 4x2xAWG27/7 Cat.7 (600MHz) und
Stecker (Typ MP8);
Stecker mit umspritzter Tülle und Rastnasenschutz in
Kabelmantelfarbe;
Steckertüllen mit Nuten zur Aufnahme eines Montageclip
mit RFID-Transponder für AIM-Funktionalität;
Kabel muss einseitig mit 90°-, 180°- oder 270°-
Kabelabgangsrichtung verfügbar sein;
Angabe der Kabellänge auf Steckertuelle;
Nachweis über Adernmaterial aus vollwertigem Kupfer
per Datenblatt ist beizufügen (ausdrücklich nicht CCA).

Anforderungen:
Länge: 0.5 m
Belegung: 1:1
Tülle: 180°

Stecker:
- Performance: Cat.6A gem. ISO/IEC60603-7-51

Kabel:
- Struktur: S/FTP 4x2xAWG27/7
- Adernmaterial: Cu
- Performance: Cat.7 gem. EN 50288-4-2
- Kabeldurchmesser: = 5,8mm
- Mantelmaterial: LSZH
- Flammwidrigkeit: gem. EN60332-1, UL444CM
- Geeigneter Montageclip
- Innenabmessung: (BxH):10,8x8,65mm

liefern und entsprechend Vorgaben patchen
Menge: 10,000 St

**02.06.0140 Patchkabel Cat. 6A 2xRJ45, 1,0 m**
RJ45-Patchkabel Cat.6A, 1,0m, 180, AIM
Patchkabel für alle Anwendungen der Klasse EA
gem. EN50173-2, Anhang F einschließlich
10 Gbit/s-Ethernet; Geeignet für 4 Pair Power over Ethernet gemäß IEEE 802.3bt; UL gelistet;
Qualitätsüberwachung durch PVP-Programm erforderlich;
bestehend aus S/FTP 4x2xAWG27/7 Cat.7 (600MHz) und
Stecker (Typ MP8);
Stecker mit umspritzter Tülle und Rastnasenschutz in
Kabelmantelfarbe;
Steckertüllen mit Nuten zur Aufnahme eines Montageclip
mit RFID-Transponder für AIM-Funktionalität;
Kabel muss einseitig mit 90°-, 180°- oder 270°-
Kabelabgangsrichtung verfügbar sein;
Angabe der Kabellänge auf Steckertuelle;
Nachweis über Adernmaterial aus vollwertigem Kupfer
per Datenblatt ist beizufügen (ausdrücklich nicht CCA).

Anforderungen:
Länge: 0.5 m
Belegung: 1:1
Tülle: 180°

Stecker:
-Performance: Cat.6A gem. ISO/IEC60603-7-51

Kabel:
- Struktur: S/FTP 4x2xAWG27/7
- Adernmaterial: Cu
- Performance: Cat.7 gem. EN 50288-4-2
- Kabeldurchmesser: = 5,8mm
- Mantelmaterial: LSZH
- Flammwidrigkeit: gem. EN60332-1, UL444CM
- Geeigneter Montageclip
- Innenabmessung: (BxH):10,8x8,65mm

wie zuvor beschrieben jedoch: Länge 1m

liefern und entsprechend Vorgaben patchen
Menge: 5,000 St

**02.06.0150 19" - 1HE-Verteilerfeld, Modulträger**
Modulträger metallisch, mit 19"-Befestigungsraster und integrierter Kabelabfangung für mindestens 24 Kabel;
Potentialanschlussleitung vormontiert;
Frontblende für die Bestückung von mindestens 24 Buchseneinbauplätze;
Portnummerierung auf Frontblende von 1 bis 24;
Rasthebel für Stecker bei allen 24 Ports obenliegend;

Modulträger passend zu angebotenen RJ45 Modulen
- Material Modulträger: Stahlblech, pulverbeschichtet
- Farbe Modulträger: lichtgrau, ähnlich RAL 7035
- Anzahl Cat.6A-Buchsen: min. 24
- Anzahl Kabelbinder: min. 24
Menge: 2,000 St

**02.06.0160 Patchpanel 24-fach zur Montage auf Hutschiene**
Leeres Patchpanel, 24-fach, zur Aufnahme von Keystone-Modulen, zur Montage auf Hutschiene, Tragschiene oder Montageplatte.
Universal-Patchpanel für den Einbau in Multimediafelder, bestehend aus:

- Trägerrahmen aus verzinktem Stahlblech mit 24 Ausbrüchen zur Aufnahme von Keystone-Datenmodulen,
- isoliertem Kunststoffträger zur werkzeuglosen Rastung auf DIN-Hutschienen,
- alternativ verschraubbar auf Montageplatten oder Tragschienen in Verteilerschränken,

inklusive Bezeichnungsstreifen zur individuellen Kennzeichnung.
Abmessungen:
Höhe: ca. 45 mm
Breite: ca. 480 mm
Tiefe: ca. 60 mm
Anzahl Ports: 24 Keystone-Einheiten (2-reihig)
Liefern, montieren und anschließen.
Menge: 2,000 St

**02.06.0170 Patchpanel 12-fach zur Montage auf Hutschiene**
Leeres Patchpanel, 12-fach, zur Aufnahme von Keystone-Modulen, zur Montage auf Hutschiene, Tragschiene oder Montageplatte.
Universal-Patchpanel für den Einbau in Multimediafelder, bestehend aus:

- Trägerrahmen aus verzinktem Stahlblech mit 12 Ausbrüchen zur Aufnahme von Keystone-Datenmodulen,
- isoliertem Kunststoffträger zur werkzeuglosen Rastung auf DIN-Hutschienen,
- alternativ verschraubbar auf Montageplatten oder Tragschienen in Verteilerschränken,

inklusive Bezeichnungsstreifen zur individuellen Kennzeichnung.
Abmessungen:
Höhe: ca. 45 mm
Breite: ca. 225 mm
Tiefe: ca. 60 mm
Anzahl Ports: 12 Keystone-Einheiten (1-reihig vertikal)
Liefern, montieren und anschließen.
Menge: 5,000 St

**02.06.0180 Switch, 16-Port, PoE+ zur Montage in einen Multimediaverteilschrank**
Gigabit Ethernet Switch, 16-Port, PoE+ managed, zur Montage in einen Multimediaverteilschrank
Managed Gigabit Ethernet Switch zur strukturierten Netzwerkverteilung, geeignet für Anwendungen mit hoher Bandbreite wie VoIP, IP-Kameras oder Wireless Access Points. Zur Montage in einen zuvor ausgeschriebenen Multimediaverteilschrank, lüfterlos für geräuscharmen Betrieb.

Technische Merkmale:
16 Ports insgesamt:
15 × 10/100/1000 Mbit/s Ethernet mit PoE+ (IEEE 802.3at/af)
1 × SFP-Port
Gesamt-PoE-Leistung: max. 231 W
Switching-Kapazität: = 28 Gbit/s
MAC-Adresstabelle: = 4000 Einträge
Jumbo-Frame-Unterstützung: bis 10.000 Bytes
QoS-Funktionen, VLAN-Unterstützung (= 64 VLANs), IGMP-Snooping v1/v2/v3
Energieeffizient gemäß IEEE 802.3az
PoE-Managementfunktionen: PoE-Priorisierung, Leistungsbegrenzung pro Port, Zeitplanung

Weitere Funktionen:
Loop-Protection, Broadcast Storm Control, Port Mirroring, Link Aggregation, DHCP Client, DoS Protection
Passive Kühlung (lüfterlos)

Gehäusefarbe: Schwarz

Abmessungen (B×T×H): ca. 286 × 102 × 27 mm
Liefern, montieren und anschließen.
Menge: 7,000 St

*Hinweis: Vorbemerkungen*
Bei den nachfolgenden Installationsgeräten wurde
das folgende Schalterprogramm bemustert.

Montageart: Unterputzinstallation
Fabrikat/ Typ: Busch Jäger Reflex SI (alpinweiß RAL 9010)

Montageart Aufputzinstallation
Fabrikat/ Typ: - Busch Jäger/ Ocean

Hersteller/Typ '....................................................'

vom Bieter einzutragen,

Die angebotenen Installationsgeräte sowie Zubehörteile
sind vor der Bestellung zu bemustern.
Systembedingtes Montagematerial, Abdeckrahmen und
sonstiges Zubehör sowie die Beschriftung sind in die
Einheitspreise einzurechnen.

Alle nachfolgend aufgeführten Installationsgeräte
verstehen sich betriebsfertig montiert und
angeschlossen.

Für die Kalkulation ist von der Anordnung mehrerer
Schalter, Taster und Steckdosen unter- oder
nebeneinander mit Kombinationsrahmen auszugehen.
Es sind ausschließlich Schraubbefestigungen zu
verwenden.

**02.06.0190 Modulare Anschlussdose 2x RJ45 UP Cat. 6A**
Anschlussdose UP, 2-fach, Cat. 6A  Klasse EA, 500 MHz, mit geneigtem RJ45-Auslass 45°, ohne Spreize, zur Montage in eine zuvor ausgeschriebene Gerätedose im Sichtbeton oder Trockenbau. Ausführung mit LSA-Schneidklemmen gemäß TIA/EIA-568-B.2 (Kennzeichnung A und B), geeignet für 10 Gigabit Ethernet und Power over Ethernet (PoE+) nach IEEE 802.3at. Entspricht EN 60 603-7-51:2011-01, ISO/IEC 11801:2011-06, abgeschirmt gemäß DIN EN 55022 Klasse B. Geeignet für flexible Datenkabel mit Ø 610 mm und für Adern AWG 2422. Anschluss von RJ45, RJ12 und RJ11 Steckern möglich. Inklusive Zentralplatte mit Beschriftungsfeld, Gehäuse-Erdung über 6,3 mm Flachsteckanschluss möglich, Einbautiefe ca. 31 mm.
Liefern, montieren und anschließen.
Menge: 43,000 St

**02.06.0200 Modulare Anschlussdose 2x RJ45 Cat. 6A Aufputz**
Modularer Einsatz zur Aufnahme von 2 Keystone-Modulen, zur Aufputzmontage auf Wandflächen oder in Kabelkanälen.
Kompatibel mit Schalterprogrammen über 50 × 50 Zwischenring, Steckrichtung 45°, mit Staubschutzklappen. Geeignet für Power over Ethernet (PoE+) gemäß IEEE 802.3at.
Inklusive Zentralplatte mit Beschriftungsfeld, Schutzart IP2X gemäß DIN EN 60529 (VDE 0470-1), mit erhöhtem Berührungsschutz.
Geeignet für flexible Datenkabel mit einem Durchmesser von 610 mm sowie für Adern mit Querschnitten von AWG 2422.
Befestigung durch Einrastmechanismus oder Schraubbefestigung.
Liefern, montieren und anschließen.
Menge: 4,000 St

**02.06.0210 Modulare Anschlussdose 1x RJ45 UP Cat. 6A**
Anschlussdose Unterputz, 1-fach, mit geneigtem RJ45-Auslass 45°, ohne Spreize, zur Montage in eine zuvor ausgeschriebene Gerätedose im Sichtbeton oder Trockenbau.
Ausführung mit LSA-Anschlusstechnik gemäß TIA/EIA-568-B.2 (Kennzeichnung A und B), geeignet für 10-Gigabit-Ethernet sowie Power over Ethernet (PoE+) nach IEEE 802.3at.
Entspricht EN 60603-7-51:2011-01 und ISO/IEC 11801:2011-06, abgeschirmt gemäß DIN EN 55022 Klasse B.
Geeignet für flexible Datenkabel mit Außendurchmesser Ø 610 mm sowie Aderquerschnitte AWG 2422.
Anschluss von RJ45-, RJ12- und RJ11-Steckern möglich.
Inklusive Zentralplatte mit Beschriftungsfeld.
Gehäuse-Erdung über 6,3 mm Flachsteckanschluss möglich.
Einbautiefe ca. 31 mm.
Leistung: Liefern, montieren und anschließen.
Menge: 4,000 St

**02.06.0220 Antennen-Steckdose UP 3-Loch SAT / TV / FM Enddose 5-2400 MHz**
Antennen-Enddose Unterputz, 3-Loch, mit Steckklemmenanschluss für SAT, TV und FM.
Geeignet für Gemeinschafts-/DVB-T- und Breitbandkabelanlagen, SAT-Einzel- und Verteileranlagen, digitale und analoge Übertragung, terrestrischen Empfang, in Sternstruktur oder entkoppelten Stichleitungen.
HDTV-tauglich, fernspeisbar über F-Buchse, gleichspannungsdurchlässig.

Frequenzbereich: 52400 MHz
Anschlussdämpfung bei 860 MHz: ca. 5,5 dB
Anschlussdämpfung bei 2150 MHz: ca. 2,0 dB
Montageart: Schraubbefestigung
Anschluss-/Steckertyp: Enddose
Anzahl der Ausgänge: 3
Werkstoff: Metall
Gerätetiefe: ca. 27,2 mm
Einbautiefe: ca. 40 mm

Liefern, montieren und betriebsfertig anschließen.
Menge: 22,000 St

**02.06.0230 RJ45-Modul Cat.6A - für Patchfeld und Anschlussdosen**
RJ45 Keystone Modul Cat.6A, voll geschirmt, geprüft im Rahmen des GHMT PREMIUM Verification Program, geeignet für den Aufbau von Permanent Link Verkabelungen der Klasse EA zur Übertragung von bis zu 10GBase-T gemäß IEEE 802.3an.

Belegung: TIA-568-A / TIA-B
PoE: geeignet gemäß IEEE 802.3at (PoE+)

Mechanik: Metallgehäuse aus Zinkdruckguss, vollgeschirmt, IDC-Schneidklemmen für Massiv- und Litzenleiter, Steckbare Potentialanschlussmöglichkeit, Zugentlastung an zwei Stellen, kreuzungsfreie Adernführung

Farbliche Dienstekennzeichnung: steckbare Schutzkappen, min. 5 Farben

Elektrische Normen: ISO/IEC 11801:2002 Amd.1/2, IEC 60603-7-51, EN 50173-7-1, TIA/EIA 568-B.2-10

Mechanische Eigenschaften: Aderdurchmesser solid 0,400,65 mm, Litze AWG 26/7, Aderisolationsdurchmesser 0,71,4 mm, 360° Schirmkontaktierung, Zugentlastung durch Kabelbinder, Anschlussmöglichkeit für Potentialausgleich

Einsatzbereich: Datendosen, Patch Panels, Bodentanks mit Keystone-Aufnahmen
Leistungsumfang: Lieferung, Montage, Einführen des Netzwerkkabels, Auflegen auf Schneidklemmen und Herstellung der Zugentlastung.
Menge: 90,000 St

**02.06.0240 RJ45-Crimpstecker Cat. 6A**
Feldkonfektionierbarer multiportfähiger Cat.6 Klasse EA Stecker
Einhaltung der Klasse EA nach ISO/IEC 11801 Ed.2.2:2011-06, DIN EN 50173-1:2011-09
für 10 GBit Ethernet (IEEE 802.3an), Remote Powering (PoE, PoE plus, UPoE und 4PPoE) und HDBaseT geeignet
8-adriger feldkonfektionierbarer RJ45-Stecker für AWG 22
Anschluss von AWG 26/7 - 22/7, AWG 26/1 - 22/1 möglich
Volldraht Cu-Leiterdurchmesser 0,4 - 0,64 mm
Litze Cu-Leiterdurchmesser 0,48 - 0,76 mm
Aderdurchmesser bis 1,6 mm
Kabelmantel von 5,5 bis 8,5 mm
einfachste Konfektion - ohne Spezialwerkzeug anzuschließen
bei der Montage wird das Kabel mechanisch am Ladestück festgelegt
einfach zu betätigende Zugentlastung
Zugentlastung als Farbkodierung nach der Konfektion aufschnappbar
2-teiliges, industrietaugliches Gehäuse aus Zinkdruckguss
geschützter Verriegelungshaken
kann als Prüfstecker an IP67 geschütze Buchsen der Variante 1, 4, 5, 6, und 14 eingesetzt werden
Varianten: T568A, T568B, Industrie

liefern und montieren einschl. Vorbereitung des Kabelendes
Menge: 3,000 St

**02.06.0250 Messung der Kupferverbindungsstrecke Klasse EA**
Zu überprüfende Parameter:
Für den Frequenzbereich von 1 MHz bis 500 MHz müssen
folgende Nachweise erbracht und protokollarisch
festgehalten werden:
- korrekte Verdrahtung/Zuordnung (Adern und Schirm)
- Länge der Verkabelungsstrecke für alle Paare
- Laufzeit/Laufzeitdifferenz
- Einfügedämpfung für alle Paare
- NEXT im Frequenzbereich (für beide Richtungen)
- ELFEXT (für beide Richtungen)
- Rückflußdämpfung (für beide Richtungen)
- ACR (für beide Richtungen)
- Widerstand (für beide Richtungen)
- Power Sum NEXT (für beide Richtungen)
- Power Sum ACR (für beide Richtungen)
- Power Sum ELFEXT (für beide Richtungen)

Dokumentation:
Zur Erfüllung der Abnahmeanforderung muß eine
Dokumentation der gemes- senen Werte der einzelnen
Strecken (im Bereich von 1 MHz bis 500 MHz) als
Meßwerttabelle des Testgerätes erfolgen. Gegenstand der
Dokumentation ist auch eine eindeutige Zuordnung und
Identifikation aller gemessenen Strecken: Beschriftung
und Bezeichnung der jeweiligen Strecke.

Das Testprotokoll ist für jede Verkabelungsstrecke zu
erstellen und muss folgende Daten enthalten:
- Streckenbezeichnung, d.h. Kennzeichnung des
jeweiligen Kabels, der Dose, des Verteileranschlusspunktes
- Richtung der Messung
- Ergebnisse der o. g. Messungen
- Fabrikat/Typ und Seriennummer des Testgerätes
- Typ des verwendeten Testadapters
- Ort, Datum, Unterschrift der durchführenden Person

komplett mit Zubehör liefern und montieren.
Menge: 90,000 St

**02.06.0260 Beschriftung der Datenanschluss-Dosen**
Beschriftung der Netzwerkanschlussdosen maschinell auf dauerhaftem Beschriftungsstreifen;
eindeutige Kennzeichnung jeder RJ45-Anschlussbuchse
nach Vorgabe des Auftraggebers.
Menge: 45,000 St

### Gewerk 03 KG449/459/540 Sonstiges Mühlenhauskomplex

#### Titel 03.01 KG 449 Brandschutz

*Hinweis: Verschluss von Öffnungen in brandschutztechnisch*
Verschluss von Öffnungen in brandschutztechnisch
klassifizierten Bauteilen mit bauaufsichtlich
zugelassenen Kabelabschottungen gemäß DIN 4102 Teil 9.
Die Kabelabschottungen müssen geprüft sein und über
eine Allgemeine bauaufsichtliche Zulassung" des
Deutschen Instituts für Bautechnik (DIBt), Berlin,
verfügen.
Für alle nachfolgend aufgeführten Systeme muss eine
Möglichkeit zur späteren Nachinstallation gemäß
Zulassung gegeben sein. Ebenso muss der Einbau sowohl
in Wand- als auch in Deckendurchbrüchen zugelassen
sein.
Bei allen Systemen muss ein Durchführen von Kabeln
aller Art, auch Lichtwellenleiter, mit Ausnahme von sog. Hohlleiterkabeln zugelassen sein. Dürfen durch die Schottungen Kabeltragsysteme geführt werden, so müssen diese aus Stahl-, Aluminium oder Kunststoffprofilen bestehen.
Eine maximale Kabelbelegung von 60 % muss gemäß
Zulassung möglich sein.

Folgende Unterlagen sind den Bestandsunterlagen
beizufügen:
Allgemeine bauaufsichtliche Zulassung (AbZ)
vollständig ausgefüllte Übereinstimmungsbestätigung
evtl. zusätzliche gutachtliche Stellungnahmen.

Jede Kabelabschottung ist mit einem vollständig
ausgefüllten Kennzeichnungsschild dauerhaft zu kennzeichnen. Das Schild muss folgende Angaben enthalten:
-  Art der Schottung
-  Feuerwiderstandsklasse
-  DIBt Zulassungsnummer
-  Hersteller / Errichter/ Herstellungsjahr.

Die allgemeine bauaufsichtliche Zulassung
der Brandschottungen ist zwingend zu beachten
und vor Montagebeginn der Bauleitung vorzulegen.

*Hinweis: Brandschottungen für die Hauptkabeltrassen*

**03.01.0010 Kabelabschottung Mörtelschott S90 0,01 bis 0,02 m2 D=300mm**
Brandschutzabschottung an Kabel- und Leitungsanlagen als Mörtelschott mit allgemeiner bauaufsichtlicher Zulassung, Feuerwiderstandsklasse S90 gemäß DIN 4102-9, im Gebäude, Oberkante Abschottung über Gelände/Fußboden bis 3,5 m, in Wänden und Decken aus Beton/Mauerwerk, Dicke = 300 mm, runder Durchbruch, Querschnitt über 0,01 bis 0,02 m².
Menge: 15,000 St

**03.01.0020 Brandschutzabschottung Mineralwolleplattenschott S30 0,01 bis 0,02 m2**
Brandschutzabschottung an Kabel-/Leitungsanlagen als
Mineralwolleplattenschott, mit allgemeiner bauaufsichtlicher Zulassung, Feuerwiderstandsklasse S30 DIN 4102-9, im Gebäude, Oberkante Abschottung über Gelände/Fußboden über 3,5 bis 5 m, Wand Beton/ Mauerwerk, Dicke 260 mm, runder Durchbruch, Querschnitt über 0,01bis 0,02 m2.
Menge: 5,000 St

**03.01.0030 Brandschutzabschottung Mineralwolleplattenschott S30 0,02 bis 0,05 m2**
Brandschutzabschottung an Kabel-/Leitungsanlagen als
Mineralwolleplattenschott, mit allgemeiner bauaufsichtlicher Zulassung, Feuerwiderstandsklasse S30 DIN 4102-9, im Gebäude, Oberkante Abschottung über Gelände/ Fußboden über 3,5 bis 5 m, Wand aus Beton/ Mauerwerk, Dicke 260 mm, eckiger Durchbruch, Querschnitt über 0,02 bis 0,05 m2.
Menge: 8,000 St

*Hinweis: Brandschutzabschottung an Einzelkabeln*
Brandschutzabschottung an Einzelkabeln nach der Richtlinie über brandschutztechnische Anforderungen an Leitungsanlagen (LAR)

**03.01.0040 Brandschutzabschottung Einzelkabel S90 Wand bis 15mm**
Brandschutzabschottung an Einzelkabeln nach
Leitungsanlagen-Richtlinie (LAR), Feuerwiderstandsklasse S 90 DIN 4102-9, im Gebäude, Oberkante Abschottung über Gelände/Fußboden bis 3,5 m, Wand aus Beton/ Mauerwerk, Dicke 300 mm, freier Ringspalt im Durchbruch bis 15 mm, Spalt füllen mit Mörtel MG III.
Menge: 10,000 St

**03.01.0050 Brandschutzabschottung Einzelkabel S90 Wand bis 30mm**
Brandschutzabschottung an Einzelkabeln nach
Leitungsanlagen-Richtlinie (LAR), Feuerwiderstandsklasse S 90 DIN 4102-9, im Gebäude, Oberkante Abschottung über Gelände/Fußboden bis 3,5 m, Wand aus Beton/ Mauerwerk, Dicke 300 mm, freier Ringspalt im Durchbruch über 15 bis
30 mm, Spalt füllen mit Mörtel MG III.
Menge: 10,000 St

**03.01.0060 Brandschutz-Coating Einzelkabel bis 30 mm**
Brandschutz-Beschichtung für Einzelkabel,
Durchmesser bis 30 mm, zur Verhinderung der
Brandausbreitung als dispersionsgebundenes, lösemittelfreies
System anorganischer, nicht brennbarer Fasern,
Füllstoffe und Pigmente mit feuerhemmenden Zusätzen.
Brandpürfung nach IEC 332-3 Kategorie A,
Qualifizierungsnachweis U 97066 IBMB/ TU Braunschweig
Menge: 20,000 m

#### Titel 03.02 KG449/540 Demontage

**03.02.0010 Prüfung und Freischaltung bestehender Schaltanlagen**
Prüfung der bestehenden Schaltanlagen auf Spannungsfreiheit sowie Freischaltung der Anlagen nach vorheriger Abstimmung mit dem Bauherrn. Durchführung aller notwendigen Abstimmungen mit dem örtlichen Energieversorger sowie Organisation und Koordination der Abschaltung.
Die Freischaltung umfasst insbesondere folgende Anlagen:

Kabelverteiler auf dem Parkplatz
Anschlusssäule vor dem Schweizerhaus

Hinweis: Die genannten Anlagen dienen aktuell der Baustromversorgung und werden erst nach Fertigstellung des Bauvorhabens oder nach anderweitiger Planung demontiert.
Menge: 2,000 St

**03.02.0020 Demontage Kabelverteiler in Kastenbauform im Außenbereich - inkl. Ent**
Demontage eines bestehenden Kabelverteilers in Kastenbauform zur Freiaufstellung.
Gehäuse aus schlagfestem Polycarbonat, Abmessungen ca. 1100 x 1115 x 320 mm.
Bestückt mit Sicherungslasttrennschalterelementen NH 00, 3-polig, wie folgt:
3 x 224 A
3 x 80 A
3 x 80 A
3 x 80 A
3 x 250 A

Vor der Demontage sind alle angeschlossenen Kabel spannungsfrei zu schalten und fachgerecht abzuklemmen. Betroffen sind folgende Kabeltypen:
NAYY 4x185 mm²
NAYY 4x70 mm²
NAYY 4x70 mm²
NAYY 4x185 mm²
NYCWY 4x50/35 mm²

Der Verteiler ist einschließlich aller Einbauten und Befestigungsmittel vollständig zu demontieren. Die Materialien sind nach Werkstoffen zu trennen und nach Maßgaben des zentralen Abfallmanagements in Container des AG auf der Baustelleneinrichtung zu transportieren. Die Entsorgung erfolgt bauseits.
Abfall ist nicht gefährlich, nicht schadstoffbelastet.
Menge: 1,000 St

**03.02.0030 Niederspannungs-Schaltgerätekombination demontieren**
Niederspannungs-Schaltgerätekombination in Kastenbauform. Kastenunterteile und -deckel aus schlagfestem Polycarbonat
Abmessungen ca. 866 x 686 x 232 mm bestückt mit mit
Sicherungslasttrennschalterelementen NH 00,
3polig (3x100A und 3x150A ), demontieren, vorher alle
Kabel abklemmen.

Verteilung einschließlich Befestigungsmaterial, trennen, nach Werkstoffen sortieren, Ausführung innerhalb des Bauwerks,
Ausführung in allen Geschossen, Abbruch von Hand/mit
handgeführten Kleingeräten, Ausführung erschütterungsarm DIN 4150,
Aufgenommen Stoffe sammeln und nach Maßgaben des zentralen Abfallmanagements in Container des AG auf der Baustelleneinrichtung zu transportieren. Die Entsorgung erfolgt bauseits.
Abfall ist nicht gefährlich, nicht schadstoffbelastet.
Menge: 1,000 St

#### Titel 03.03 KG 449/459 Baunebenleistungen

*Hinweis: Preiskalkulation Durchbrüche, Bohrungen und Schlitze*
In die Preise für Durchbrüche, Bohrungen und Schlitze sind das
Anzeichnen und Herstellen der Öffnungen, staubarmes Arbeiten mit direktabsaugenden Geräten sowie die umgehende Beseitigung des anfallenden Schuttes inkl. Reinigung der Arbeitsstelle einzukalkulieren.
Das Abfallmaterial ist nach Maßgabe des zentralen Abfallmanagements in Container des AG auf der Baustelleneinrichtung zu transportieren. Die Entsorgung erfolgt bauseits. (vgl. Allgemeine Angaben zur Ausführung Pkt. 2.2.3)

Bohrungen mit Durchmesser > 30 mm sind mit Diamant-
Kernlochbohrgeräten auszuführen.

Durchbrüche, Bohrungen und Schlitze sind nur in der notwendigen Größe und Menge herzustellen. Beschädigungen von Wänden und Fußböden sind auf ein Minimum zu beschränken. Beim Kernbohren ist das anfallende Wasser aufzufangen und abzusaugen.

Bei Bohrungen in Stahlbeton ist mit einem Metallsucher
die Bewehrung vor Ausführung zu orten. Die Mehr- aufwendungen sind bei den Bohrungen einzukalkulieren.

Bohrungen sind mit den anderen Gewerken hinsichtlich
Lage und Größe zu koordinieren.

Sämtliche Durchbrüche, Bohrungen und Schlitze dürfen erst nach Freigabe durch die örtliche Bauleitung erfolgen. Hierzu
sind entsprechende Anträge zu stellen.

*Hinweis: Bohrungen, Kernbohrungen und Durchbrüche*

**03.03.0010 Bohrung Wand Mauerwerk Durchm. 25-50mm T 17,5-20cm**
Bohrung in der Wand aus Mauerwerk, waagerecht, Bohrdurchmesser über 25 bis 50 mm, Bohrtiefe über 17,5 bis
25 cm, Bohrstellenhöhe über der Standebene bis 3,5m.
Menge: 20,000 St

**03.03.0020 Bohrung Wand Mauerwerk Durchm. 25-50mm T 25-30cm**
Bohrung in der Wand aus Mauerwerk, waagerecht, Bohrdurchmesser über 25 bis 50 mm, Bohrtiefe über 25 bis 45 cm, Bohrstellenhöhe über der Standebene bis 3,5 m.
Menge: 10,000 St

**03.03.0030 Bohrung Wand Mauerwerk Durchm. 50-100mm T 17,5-20cm**
Bohrung in der Wand aus Mauerwerk, waagerecht, Bohrdurchmesser über 50 bis 100 mm, Bohrtiefe über 17,5 bis
25 cm, Bohrstellenhöhe über der Standebene bis 3,5m.
Menge: 5,000 St

**03.03.0040 Bohrung Wand Mauerwerk Durchm. 50-100mm T 25-30cm**
Bohrung in der Wand aus Mauerwerk, waagerecht, Bohrdurchmesser über 50 bis 100 mm, Bohrtiefe über 25 bis
45 cm, Bohrstellenhöhe über der Standebene bis 3,5m.
Menge: 10,000 St

**03.03.0050 Bohrung Wand Mauerwerk Durchm. 100-150mm T 17,5-20cm**
Bohrung in der Wand aus Mauerwerk, waagerecht, Bohrdurchmesser über 100 bis 150 mm, Bohrtiefe über 17,5 bis 25 cm, Bohrstellenhöhe über der Standebene bis 3,5 m.
Menge: 8,000 St

**03.03.0060 Bohrung Wand Mauerwerk Durchm. 100-150mm T 25-30cm**
Bohrung in der Wand aus  Mauerwerk, waagerecht, Bohrdurchmesser über 100 bis 150 mm, Bohrtiefe über 25 bis
45 cm, Bohrstellenhöhe über der Standebene bis 3,5m.
Menge: 12,000 St

**03.03.0070 Bohrung Wand Mauerwerk Durchm. 100-150mm T 100cm**
Bohrung in der Wand aus Mauerwerk, waagerecht, Bohrdurchmesser über 100 bis 150 mm, Bohrtiefe über
bis 100 cm
Menge: 12,000 St

**03.03.0080 Schlitz fräsen Mauerwerk B bis 5cm T bis 3cm**
Schlitz fräsen, mit direkter Absaugung, in Wandflächen aus
Ziegelmauerwerk, z.T. mit Putz, Schlitzbreite bis 5 cm, Schlitztiefe bis 3 cm, Arbeitshöhe bis 4,5 m.
Menge: 2000,000 m

**03.03.0090 Schlitz fräsen Mauerwerk B 5-10cm T 5-10cm**
Schlitz fräsen, in Wandfläche, Untergrund Ziegelmauerwerk, Schlitzbreite über 5 bis 10 cm, Schlitztiefe über 5 bis 10 cm, Arbeitshöhe bis 4,5 m.
Menge: 500,000 m

*Hinweis: Hauseinführungen*

**03.03.0100 Kabelschutzrohr biegsam DN 160 mit Gleitinnenschicht**
Kabelschutzrohr, biegsam, Ringware aus PE, halogenfrei, Farbe grau. Optimierte Verbundrohrbauweise mit erhöhter Druckfestigkeit, außen gewellt mit gleitfähiger Innenhaut für schnellen Kabeleinzug.
Integrierter, werkseitig eingebrachter Zugdraht zur Einziehhilfe.
Druckbeanspruchung Typ 750 und Schlagfestigkeit N gemäß DIN EN 61386-24. Lieferung und Verlegung gemäß DIN EN 1610 und den gültigen Verlegerichtlinien.
Menge: 10,000 m

**03.03.0110 Kabelschutzrohr DN 110, biegsam, grau, mit Gleitinnenschicht**
Biegsames Kabelschutzrohr DN 110, biegsam, grau, mit Gleitinnenschicht und Zugdraht, Ringware aus PE, halogenfrei, Farbe grau. Optimierte Verbundrohrbauweise mit erhöhter Druckfestigkeit, außen gewellt, innen mit gleitfähiger Innenhaut für schnellen Kabeleinzug.
Mit werkseitig eingezogenem Zugdraht zur Unterstützung beim Kabeleinzug.
Druckbeanspruchung Typ 750 und Schlagfestigkeit N gemäß DIN EN 61386-24.
Lieferung und fachgerechte Verlegung nach DIN EN 1610 und den geltenden Verlegerichtlinien.
Menge: 10,000 m

**03.03.0120 Wasserdichte Wandeinführung für Kabelschutzrohr DN 160**
Mauerkragen zur wasserdichten Durchführung eines Kabelschutzrohres DN 160 durch Wand- oder Bodenbauteile.
Geeignet für den Einsatz mit Kabelschutzrohren in erdverlegter Ausführung und zur Herstellung einer dauerhaft druckwasserdichten Abdichtung.

Für Rohrdurchmesser: DN 160
Druckdicht bis mindestens 0,5 bar
Aus witterungs- und alterungsbeständigem Kunststoff
Für erdberührte Wand- oder Boden-Durchführungen geeignet

Montage gemäß Herstellervorgaben, liefern und fachgerecht montieren.
Menge: 1,000 St

**03.03.0130 Wasserdichte Wandeinführung für Kabelschutzrohr DN 110**
Mauerkragen zur wasserdichten Durchführung eines Kabelschutzrohres DN 110 durch Wand- oder Bodenbauteile.
Geeignet für den Einsatz mit Kabelschutzrohren in erdverlegter Ausführung und zur Herstellung einer dauerhaft druckwasserdichten Abdichtung.

Für Rohrdurchmesser: DN 110
Druckdicht bis mindestens 0,5 bar
Aus witterungs- und alterungsbeständigem Kunststoff
Für erdberührte Wand- oder Boden-Durchführungen geeignet

Montage gemäß Herstellervorgaben, liefern und fachgerecht montieren.
Menge: 2,000 St

#### Titel 03.04 Sonstige Leistungen

**03.04.0010 Rollgerüst für Montagehöhen bis 5,5 m**
Arbeitsgerüst als Rollgerüst bis 5,5 m, fahrbar für Montagehöhen über 1,5 bis 5,5 m, inkl. Auf- und Abbau

Arbeitsfläche mind. 3m², belastbar bis mind. 2 kN/m²,
mit Seitenschutz, zur Nutzung im Gebäude

Vorhalten für die gesamte Bauzeit.
Menge: 4,000 St

**03.04.0020 Umsetzen Rollrüstung**
Umsetzen der vorbeschriebenen Rollrüstung in andere Etage.
Menge: 12,000 St

*Hinweis: Montageplanung*

*Hinweis: Montageplanung einschl. Berechnungen*
Allgemeines:
Die vom AN zu erbringenden Unterlagen sind projektgebunden gekennzeichnet, numeriert und mit der Unterschrift des Projektleiters versehen. Geänderte Zeichnungen und Unterlagen werden mit einem Index versehen und die Änderungen eindeutig kenntlich gemacht. Sämtliche Zeichnungen haben einen vereinbarten Verteilerkopf, aus dem hervorgeht, wer wann die jeweilige Zeichnung erhalten hat. Es werden nur deutsche bzw. nur allgemein eingeführte Bezeichnungen, genormte Symbole und genormte Farbkennzeichnungen gewählt. Die Darstellungsform der "Unterlagen für den "AN" wird auch für die Unterlagen des AN gewählt.

Wird bei der Prüfung der Unterlagen durch die AG wesentlicher und/ oder umfangreicher Korrekturaufwand festgestellt, sind die entsprechenden Unterlagen ungültig und durch den AN korrigiert neu einzureichen (die Entscheidung hierüber obliegt dem AG).

Anzahl der zu erstellenden Unterlagen:
Die vom AN zu erstellenden Unterlagen dienen zur Prüfung der auszuführenden LL des AN, zur Information und Koordination mit Dritten, zur Ausführung von Nebenleistungen durch Dritte und zur Information des AG. Die Bearbeitungszeit zur Prüfung der Unterlagen beträgt mind. 2 Wochen. Die Unterlagen werden in der Anzahl hergestellt und vervielfältigt, wie sie zur Abwicklung des Projektes erforderlich sind.
Die zu prüfenden Unterlagen sind mind. 2-fach einzureichen:
- 1x farbig angelegt
- 1x als Genehmigungsexemplar für den Auftragnehmer

Verteilung der gültigen Pläne durch den Auftragnehmer wie folgt (3-fach):
- 1x für Auftraggeber farbig angelegt
- 1x für Bauüberwachung farbig angelegt
- 1x für Auftragnehmer

Die geprüften und ggf. korrigierten Unterlagen werden nach Bedarf und auf Anforderung der Bauüberwachung zur Information Dritter an diese übergeben.

Art der zu übergebenden Unterlagen:
Die zur Verteilung vorgesehenen Unterlagen bestehen aus:
- Zeichnungen mit (maßstäblicher) Darstellung der Anlagenteile in den aktuell gültigen Werkplänen des Architekten (Verteilungen, Geräte, Steckdosen usw.);
- Stromlaufpläne nach DIN einschl. Klemmen- (Bauschalt-) Pläne aller Schaltanlagen, Tableaus und Verteiler;
- Übersichtsschaltbilder und Übersichtsschemen, Blockschaltbilder;
- Übersichtspläne, Beschreibungen der Anlagen zur Vorlage bei den Genehmigungsbehörden;
- Aufstellungszeichnungen aller Zentralen und Elektroverteilungerräume und -nischen;
- Verteiler-Belegungspläne;
- Schachtbelegungspläne;
- Zeichnungen für die Kabeltrassen in getrennte Werkpläne des Architekten (falls erforderlich, die Entscheidung hierüber obliegt dem AG) einschließlich Brandabschottungen;
- Aufbauzeichnungen der elektrischen Anlagen einschl.
Gerätestücklisten;
- Detailzeichnungen über die Konstruktion und Aufbau
mit Eintragung aller technischen Werte und Konstruktionsmerkmale;
- Rangierpläne;
- Kabellisten;
- Kabelpläne.

Inhalte der Unterlagen:
a) Zeichnungen:
Die Zeichnungen zeigen die maßstäbliche räumliche Lage
aller Anlagenteile einschl. Höhenlage und Vermaßung
auf die Gebäudeachsen bezogen.
Alle verwendeten Darstellungen und Symbole sind in Legenden zu erfassen und zu erläutern.

b) Stromlaufpläne:
Die Stromlaufpläne werden nach den Vorschriften DIN 40 700 bis DIN 40 719 ausgeführt.
Entsprechend dem Funktionsablauf wird die Anordnung der Geräte von links nach rechts vorgenommen.
Im Stromlaufpln sind u.a. folgende Angaben enthalten:
- Bezeichnung aller dargestellten Geräte
- Abwicklung der Befehlsorgane
- Klemmen- und Kontaktbezeichnungen
- Leistungsangaben der Verbraucher
- Bezeichnung der ankommenden und abgehenden
Kabel und Leitungen
- Klemmen für den Anschluß der Gebäudeautomation sind besonders kenntlich zu machen.

c) Übersichtsschaltbilder und Übersichtsschemen,
Blockschaltbilder:
Sie enthalten außer den Symbolen und technischen Daten analog zu den Montagezeichnungen alle Angaben über
die Funktion und Hauptverkabelung der Anlagenteile untereinander, die funktionelle Anordnung der Verbraucher,
Sicherheitseinrichtungen, Verriegelung sowie die Schaltzustände bei Teil- und Notbetrieb.

d) Aufbauzeichnungen der elektrischen Anlagen:
Die Zeichnungen zeigen die räumliche Lage aller Einbauteile der Elektroanlagen mit zugehörigem Grobzeichen auf der Montagplatte und auf der Frontseite. Die Geräte erhalten ihre Bezeichnungen und Kennziffern entsprechend den übrigen Unterlagen. Die Darstellung der Frontplatten und -türen zeigen die Anordnung der von außen sichtbaren Einbau-, Überwachungs- und Bedienungsteile und die eindeutige Beschriftung dieser Anlagenteile wie Bezeichnung, Funktion, Aufgabe, Systemzugehörigkeit sowie Sicherheitshinweise.

Für die Frontbestückung wird ein Entwurf zur Abstimmung mit dem AG und BL erstellt und nach Genehmigung können die weiteren Ausführungspläne angefertigt werden.

e) Bauschaltpläne:
Im Bauschaltplan (Klemmanschlußplan) ist die Anordnung und Bezeichnung der Klemmen in den Schaltschränken, Steuertableaus, Klemmkästen und den Geräten ersichtlich. Die abgehenden Kabel und Adern werden bezeichnet bzw. numeriert und mit Zielbezeichnungen versehen.

f) Kabelpläne:
In Grundrißzeichnungen und, soweit erforderlich, in Schnitten sind die untereinander durch den Auftragnehmer zu verkabelnden Anlagenteile darzustellen. Die darzustellenden Anlagenteile erhalten eindeutige Kennziffern, die identisch mit allen vorgesehenen Gerätelisten und sonstigen Unterlagen sind. Weiterhin sind die zu übertragenden Leistungen, die Dämpfungswerte, die Querschnitte, Kabeltypen, Muffen, Start- und Zielortkennzeichnung in Kabellisten anzugeben.

g) Gerätestückliste:
In den Gerätestücklisten der Schaltanlagen, Verteiler, Tableaus usw. werden sämtliche Elektro- und Regelgeräte einschl. Montagematerial mit vollständiger Typenangabe des Geräteherstellers, geordnet nach Schaltschränken, fortlaufender Numerierung und zugehörigen Grobzeichen aufgeführt.

h) Kabellisten enthalten Angaben über:
- Kabeltypen
- Aderzahl (DA)
- Aderquerschnitte
- Start- und
- Zielortkennzeichnung.

Die Kabelenden sind ordnungsgemäß abzusetzen und anzuschließen. Unterhalb des Bundes bzw. über der letzten Schelle ist ein Kabelbezeichnungsschild mit Querschnitts-, Start- und Zielbezeichnung anzubringen. Bei Anschluß der Kabel und Leitungen ist eine Zugentlastungsschelle anzubringen.

Bezeichnung und Beschriftung:
Alle Anlagenteile sind vollständig und dauerhaft zu bezeichnen. Vor Anfertigung der Bezeichnungsschilder wird vom AN eine Bezeichnungsschilderliste einschl. Kabelbeschriftungsschilder angefertigt, die vom AG bzw.BL zu genhemigen ist. Die Teile sind wie folgt zu bezeichnen:
- Einschübe innen: mit Klebeschilder auf der Montageplatte bzw. an festen Teilen mit Kurzbezeichnungen gem. Systemunterlagen.
- Anschlußleisten mit Beschriftungsstreifen (mit Schablone beschriftet).
- Klemmen in Schaltschränken und Systemschränken
(Reihenklemmen, Geräteklemmen), die nach Abschaltung
eines Steuerstromkreises noch Fremdspannung führen,
sind deutlich zu kennzeichnen, z.B. Resopalschild mit roter Schrift.
- Schaltschrankgeräte außen: auf der Tür mit Resopalbezeichnungsschildern mit Klartext.
- Kabel- und Leitungsabgänge in Schaltschränken und
Systemschränken: mit Kabelmerkern mit Kurzbezeichnungen gem. Kabelplänen.

Entgültige Ausführung und Art der Bezeichnungen sind
mit dem AG bzw. der BÜ abzustimmen.

Alle Bezeichnungsschilder sind in die Einheitspreise
der betreffenden LV-Positionen einzukalkulieren.

Behördlich vorgesehene Prüfungen:
Für Anlagen und Anlagenteile, die für die Ausführung, den Betrieb und Gebrauch einem behördlich vorgeschriebenen Genehmigungs- und Abnahmeverfahren unterliegen, werden vom AN die Anträge mit allen Unterlagen und Zeihnungen, in vorbeschriebener Form und Ausfertigung, erstellt und bei den zuständigen Instanzen (Aufsichtsbehörde, TÜV, VdS usw.) vorgelegt.

*Hinweis: Montagezeichnung*
Auf Basis der vom Auftraggeber zur Verfügung gestellten Ausführungspläne müssen vom Auftragnehmer die Montage-, Werkstatt-, Detailund Befestigungszeichnungen gefertigt werden.

Im Rahmen der Montageplanung hat eine Feinabstimmung mit allen am Bau Beteiligten zu erfolgen.

Durchführung von Berechnungen zum Teil für komplette Netze los- bzw. auftragsübergreifend mit Informationsaustausch der beteiligten AN bis zum abschließenden Nachweis.

Vor Beginn der Montagarbeiten und Bestellung der Materialien sind diese Montagpläne inclusive Koordinationsvermerk des Arbeitnehmers der Bauleitung zur Genehmigung vorzulegen.

Unterlagen ohne Genehmigung der Bauleitung und ohne Koordinationsvermerk der am Beteiligten werden nicht anerkannt.

Sonst wie zuvor beschrieben.

**03.04.0030 Montageunterlagen zur Genehmigung**
*** Pauschalposition
Montageunterlagen zur Genehmigung, farbig angelegt.
Die Pläne sind DIN A4 gefaltet in Ordner DIN A4 vorzulegen. Sonst wie vor in vollem Wortlaut beschrieben.
Menge: 1,000 psch

**03.04.0040 Fortschreiben der Montagepläne**
*** Pauschalposition
Der Auftragnehmer hat im Rahmen der von ihm zu
erbringenden Montagplanung diese fortzuschreiben und
laufend zu aktualisieren.
Eine ständige Abstimmung mit der Fachbauleitung ist
erforderlich, ebenso mit allen beteiligten Gewerken.
Sonst wie vor in vollem Wortlaut beschrieben.
Menge: 1,000 psch

*Hinweis: Prüfung, Inbetriebnahme und Abnahme*

**03.04.0050 Meßtechnische Überprüfung der Neuanlage gem. VDE 0100, Teil 600**
*** Pauschalposition
Meßtechnische Überprüfung der Neuanlage gem. VDE 0100,
Teil 600, vor Übergabe mit Prüfprotokoll und Meßwertvermerk für jeden Stromkreis, in einfacher Ausfertigung
Menge: 1,000 psch

**03.04.0060 Durchführung der Netzmessung, Isolation Schleifenimpedanz**
*** Pauschalposition
Durchführung der Netzmessung, Isolation, Schleifenimpedanz, Schutz und Potentialausgleichsleiter, Drehfeld nach DIN 0413
Menge: 1,000 psch

**03.04.0070 Inbetriebnahme der Leistung**
*** Pauschalposition
Inbetriebnahme der Leistung durch einen mindestens
Sachkundigen, Übergabe der vollständigen Unterlagen
mit Betriebs- und Wartungsanleitung sowie Betriebsbüchern.
Menge: 1,000 psch

**03.04.0080 Einweisung des Betriebspersonals in die Anlage**
*** Pauschalposition
Einweisung des Betriebspersonals in die Anlage durch
Fachpersonal in sämtliche Anlagen sofern nicht bereits
in gesonderten Positionen aufgeführt.
Das einzuweisende Personal wird vom Bauherrn
benannt. Wenn erforderlich, sind Teileinweisungen schon
während der Bauzeit durchzuführen.

Über die erfolgten Einweisungen sind Protokolle anzufertigen.
Menge: 1,000 psch

**03.04.0090 Erstellung der Revisionsunterlage**
*** Pauschalposition
Auf Grundlage der VOB Teil C und der darin dem Fachgebiet zugeordneten DIN 18 382 hat der Auftragnehmer die im Inhaltsverzeichnis dieser LV-Pos. genannten Unterlagen zu beschaffen oder aufzustellen und spätestens bei Abnahme zu übergeben.

Die Revisionspläne sind aufgrund der abgeschlossenen
Montagen nachzuführen und haben den tatsächlich erstellten Installationen vollumfänglich zu entsprechen. Sie müssen enthalten :
- Elektroanlage (Installations- und Verteilerpläne)
- Brandschutzdokumentation (Lage, Benennnung und Zertifikate aller Brandschutzdurchführungen)
- Anlagenschemen Sicherheitsbeleuchtungsanlage, Einbruchmeldeanlage, EDV-Schema, Brandmeldeanlage bzw. Hausalarmanlage)

Form:
Übergabe der Revisionsdokumentation:
- 1 x in Papierform/ Revisionsordner (geordnet nach dem
folgenden ggf. erweiterten Inhaltsverzeichnis in Ordnern)
- 1 x auf elektronischem Datenträger als dwg-, dxf- und pdf- Datei
Die erstellten Stromlaufpläne sind als dwg-, dxf- und pdf- Dateien zu liefern.

Der Umfang der fachlichen Ordnerinhalte ist dem folgenden Minimal- Inhaltsverzeichnis zu entnehmen.
Redundanz- Informationen in den Beschreibungen sollen
vermieden werden.
Beschreibungen ausführlich, nachvollziehbar und ggf. mit grafischer Ergänzung.
Werden Abkürzungen verwendet, sind sie aufzulisten und zu erklären.
Die Beschriftung und Bezeichnung der Kabel und Komponenten ist entsprechend den Vorgaben der Stiftung durchzuführen.

Aufteilung in Ordnern
Übersteigt der Umfang der einzelnen Dokumentationen die
Kapazität eines Ordners pro Gewerk bzw. Anlage, so sind die Kapitel entsprechend in mehrere Ordner zu verteilen. Jeder Ordner ist am Rücken mit den entsprechenden Kapiteln zu bezeichnen

Inhaltsverzeichnis
1. Allgemeines
1.1 Abnahmeprotokolle gemäß VOB
1.2 Berechnungen
1.3 Einweisungsprotokolle (Hausmeister, Bedienpersonal)
1.4 Prüfbücher mit dem Ergebnis der vor der Inbetriebnahme
durchgeführten Abnahmeprüfungen
1.5 Mess-, Prüfprotokolle und Übergabebericht

2. Organisatorische Hinweise
2.1 Herstellerverzeichnis/ Subunternehmer
2.2 Auflistung aller Technischen Anlagen des Gesamtprojektes
2.3 Zusammenstellung von Vorschriften für Arbeitsschutz und
Unfallverhütung
2.4 Liste der Anlage, die einer Überwachungspflicht auf Grund
öffentlich-rechtlicher Vorschriften unterliegen, einschließlich
der vorgesehenen Prüftermine
2.5 Aufstellen von Bauteilen, die der Wartung bedürfen
2.6 Fristenregelung für Wartungs- und Instandhaltungsarbeiten

3. Bedienung
3.1 Bedienungs-/ Pflegehinweise

4. Gewährleistungsbescheinigung
4.1 Herstellerbescheinigung
4.2 Errichterbescheinigung
4.3 Bestätigung der Unfallverhütungsvorschrift
4.4 Prüfberichte Sachverständige
4.5 Zertifikate z.B. VdS

5. Herstellerunterlagen
5.1 Betriebsanweisungen, einschließlich der Anlagenhersteller
5.2 Bedienungs- und Instandhaltungsanleitungen
5.3 Datenblätter

6. Anlagen- und Funktionsbeschreibung
6.1 Vorgaben und Hintergründe
6.2 Funktionsbezogene Beschreibung
6.3 Software (inkl. erforderlicher Lizenzen sowie die vom AN erstellten Programme bzw. Programmteile, die zur Administration, Modifikation oder Anlagenerweiterung
notwendig sind)
6.3 Softwaredokumentation (Standardbausteine,
lösungsbezogene SW)
6.4 Hardwaredokumentation (Verschaltung und lösungsbezogene Besonderheiten)

7. Stückliste/ aktualisiertes LV

8. Schaltschrankunterlagen

9. Revisionspläne
9.1 Übersichtspläne
9.2 Lagepläne
9.3 Schaltpläne
9.4. Strangschemen
9.5. Grundrißpläne
Menge: 1,000 psch

#### Titel 03.05 Stundenlohnarbeiten

*Hinweis: Vorbemerkungen Stundenlohnarbeiten*
Stundenlohnarbeiten dürfen nur nach besonderer Aufforderung durch den AG und mit besonderem Nachweis ausgeführt werden. Die Ausführung erfolgt in Abstimmung mit der örtlichen Bauüberwachung (vgl. § 2 Nr. 10 VOB/B).

Stundenlohnarbeiten werden nach den Stundenverrechnungssätzen, in denen Lohn- und Gehaltskosten, Lohn- und Gehaltsnebenkosten, Sozialkassenbeiträge, Gemeinkostenanteile usw. mit Ausnahme der nachfolgend beschriebenen Zuschläge enthalten sind, vergütet. In die Verrechnungssätze sind die Lohn- und Gehaltskosten für die An- und Abfahrtszeiten einzurechnen. Sie werden nicht gesondert vergütet. In den Stundenlohnzetteln sind nur die auf de Baustelle anfallenden Stunden anzugeben, nicht aber die Wegezeiten.

Zuschläge für Mehr-, Sonntags- und Feiertagsarbeit sowie Erschwerniszuschläge sind nicht in die Stundenverrechnungssätze mit einzubeziehen, sondern - sofern sie nicht schon als Teilleistungspositionen im Leistungsverzeichnis enthalten sind - im Bedarfsfall zu vereinbaren und gesondert nachzuweisen.

Sämtliche Kosten verursacht durch außertarifliche oder außergesetzliche Arbeitszeiten werden nur vergütet, wenn sie der AG veranlasst oder verursacht hat.

Beschäftigt der AN bei einer der nachstehenden Lohn- / Berufsgruppen keine Arbeitskraft, hat er dies anzugeben und statt dessen den Einsatz möglichst gleichwertiger Arbeitskräfte anzubieten.

Ein Anspruch auf Ausführung der Stundenlohnarbeiten
besteht nicht.

**03.05.0010 Systemspezialist**
Stundenlohnarbeiten Systemspezialist
Menge: 5,000 h

**03.05.0020 Obermonteur**
Stundenlohnarbeiten Obermonteur
Menge: 10,000 h

**03.05.0030 Monteur**
Stundenlohnarbeiten Monteur
Menge: 10,000 h

**03.05.0040 Hilfskraft o. gleichgestellt**
Stundenlohnarbeiten Hilfskraft oder gleichgestellt
Menge: 10,000 h

### Gewerk 04 KG 540 Außenanlagen

#### Titel 04.01 KG 546 Außenverkabelung

*Hinweis: Vorbemerkung Außenanlagen*
Verlegung von Starkstromkabeln und Leerrohren im Außenbereich:
Die elektrotechnische Anlage im Außenbereich dieses Bauabschnitts umfasst die Verkabelung der Beleuchtung, die im Freien installiert wird.
Die Schnittstelle zwischen Elektrotechnik und Freianlagen ist wie folgt festgelegt: Die Kabel werden von den allgemeinen Stromverteilern im Keller der Remise sowie im Keller des Mühlenhauses zu den geplanten Leuchten geführt.

Die Kabel im Außenbereich werden in Leerrohren verlegt, die in einem Graben zu den jeweiligen Leuchten führen. Die Herstellung des Grabens sowie Versandung, Lieferung und Installation der Warnbänder erfolgt durch das Gewerk Freianlagen. Der Anschluss der Poller- und Mastleuchten im Außenbereich erfolgt durch die Elektrofirma.
In den unten aufgeführten Positionen sind die Kosten für die Kabelverlegung durch das Elektrotechnik-Gewerk einschließlich der erforderlichen Abstimmung und Koordination mit dem Gewerk Freianlagen zu berücksichtigen.

**04.01.0010 NYY-J 5 x 10 mm², Kabelrinne / Kabelgraben**
Kabel DIN VDE 0276-603 (VDE 0276-603) NYY-J 5 x 10
mm², Cu-Zahl 480
Lieferung in Teillängen und betriebsfertige Verlegung
auf Kabelrinnen (Kabelwannen, Kabelpritschen,
Gitterrinnen etc.), in Unterflurkanälen, in Rohren oder
Hohlwänden.
Das Kabel ist bei waagerechten Kabelpritschen bzw. in
Bögen alle 0,6 m mit Kunststoffbandschellen an der
Kabelbahn zu befestigen oder in ca. 0,80 m tiefen, bauseits erstellten Kabelgräben.
Menge: 100,000 m

**04.01.0020 NYY-J 3 x 6 mm² Kabelrinne / Kabelgraben**
Kabel DIN VDE 0276-603 (VDE 0276-603) NYY-J 3 x 6 mm²,
Cu-Zahl 173
Lieferung in Teillängen und betriebsfertige Verlegung
auf Kabelrinnen (Kabelwannen, Kabelpritschen,
Gitterrinnen etc.), in Unterflurkanälen, in Rohren oder
Hohlwänden.
Das Kabel ist bei waagerechten Kabelpritschen bzw. in
Bögen alle 0,6 m mit Kunststoffbandschellen an der
Kabelbahn zu befestigen oder in ca. 0,80 m tiefen, bauseits erstellten Kabelgräben.
Menge: 175,000 m

**04.01.0030 Elektroinstallationsrohr Kunststoff, Außendurchmesser 63 mm**
Elektroinstallationsrohr Kunststoff, Außendurchmesser 63 mm.
Lieferung in erforderlichen Längen und betriebsfertige Verlegung ausschließlich in ca. 0,80 m tiefen, bauseits erstellten Kabelgräben.
Menge: 275,000 m

*Hinweis: Anschluss von Fremdgewerken*
In den nachfolgenden Positionen werden die einseitigen Anschlussarbeiten nach Werkplänen für Schaltschränke, Verteiler, Geräte usw. erfasst, bei denen der betriebsfertige Anschluss als separate Leistung zu erbringen ist. Dies betrifft insbesondere Anlagen von Fremdgewerken, wie die Poller- und Mastleuchten des Gewerkes Freianlagen, an deren Anschlussklemmen bzw. am zugehörigen Schaltschrank.
Im Preis sind der betriebsfertige Anschluss einschließlich aller notwendigen Nebenarbeiten, wie Abmanteln der Kabel und Leitungen, Einführen, Absetzen und Kennzeichnen, zu kalkulieren.
Der angegebene Preis beinhaltet zudem das erforderliche Klein- und Befestigungsmaterial sowie das notwendige Unterlagenstudium, jedoch nicht die Inbetriebnahme.

**04.01.0040 Anschluss 5x10**
Leitungen, Kabel, Anschluss bis 5 x 10 mm²
Menge: 5,000 St

**04.01.0050 Anschluss 3x6**
Leitungen, Kabel, Anschluss bis 3 x 6 mm²
Menge: 11,000 St

**04.01.0060 Ringraumdichtung 150mm 3 Kabel bis 54mm**
Abzweigkasten IP68, 152 × 152 × 85 mm
Abzweigkasten mit Schutzart IP68 zur Verwendung in Überschwemmungsgebieten und im Erdreich (ohne Verkehrslasten), geeignet für Installationen im industriellen Umfeld sowie im ungeschützten Außenbereich.
Der Abzweigkasten ist aus halogenfreiem, schlagfestem Material (IK09) gefertigt, mit Ausschlagmembranen und Schraubklemmen zum Vergießen ausgestattet.
Technische Merkmale:

Abmessungen: 152 × 152 × 85 mm
Schutzart: IP68
Schutzklasse: II
Material: halogenfrei, grau
Nennstrom: 57 A
Bemessungsisolationsspannung: 690 V AC / 690 V DC
Klemmen: 5-polig, 10 mm², hochliegende Schraubklemme
Klemmbare Leiterquerschnitte je Pol: 4 × 2,5 mm² / 4 × 4 mm² / 4 × 6 mm² / 4 × 10 mm² Cu, starr oder flexibel mit Aderendhülse
Einführungsmöglichkeiten: M20/M25/M32 (2 rückseitig, 10 seitlich)
Innenliegende Befestigungsstellen

Lieferumfang:
4 Doppelmembranstutzen IP66 M32 (Dichtbereich 1321 mm)
2 Verschlusstopfen M20
1 Anbaustutzen M20
Deckelverliersicherung
1 Gießharzbeutel GHB Pro 4 mit Einfülltrichter und Einweghandschuhen
Zertifiziert nach VDE gemäß DIN EN 60670-1/-22 (VDE 0606-1/-22) und DIN VDE V 0606-22-100.
Liefern und montieren.
Menge: 12,000 St
